# RESIDENCIA DE ADULTOS SERÓN

- Propiedad del archivo: SOFT S.A.
- Formato: FIEBDC-3/2002
- Programa: Presto 8.61
- Fecha de los precios: 01/01/2010
- Divisa: EUR
- Código: E-436_MARG (31/01/2000)
Importe: 1096491.95

## C2 MOVIMIENTO DE TIERRAS
Importe: 19478.25

**2.1** m2 DESBR.Y LIMP.TERRENO A MÁQUINA/ TRANSP. (30/08/2018)
603.41 m2 × 1.05 = 633.58
Desbroce y limpieza superficial del terreno por medios mecánicos, retirando una capa de 30 cm de espesor aproximadamente, incluyendo la carga por medios mecánicos y sin transporte al vertedero, con p.p. de medios auxilares. Medida la superficie en proyección horizontal.

| Código | Ud | Descripción | Rendimiento | Precio | Importe |
|---|---|---|---|---|---|
| O01OA070 | h | Peón ordinario (mano de obra; 16/10/2018) | 0.008 | 16.88 | 0.14 |
| M05RN030 | h | Retrocargadora neumáticos 100 cv (maquinaria; 28/09/2018) | 0.021 | 40.13 | 0.84 |
| %CI | % | Costes indirectos..(s/total) (02/09/2018) | 3.7 % | 0.98 | 0.04 |
| %MA | % | Medios auxiliares (30/08/2018) | 3 % | 1.02 | 0.03 |
|  |  | Total |  |  | 1.05 |

| Medición | Uds. | Ancho | Parcial |
|---|---|---|---|
| parcela urbana | 1 | 603.41 | 603.41 |
| Total |  |  | 603.41 |

**2.1.1** m3. EXCAVACIÓN BATACHES A MÁQUINA T.FLOJOS (30/08/2018)
575.15 m3. × 4.03 = 2317.85
Excavación en bataches en terrenos de consistencia floja, por medios mecánicos, con extracción de tierras sobre dumper convencional y transporte en el interior de la obra. I/p.p. de medios auxiliares. Según CTE-DB-SE-C y NTE-ADV. Medido el volumen banco excavado.

| Código | Ud | Descripción | Rendimiento | Precio | Importe |
|---|---|---|---|---|---|
| O01OA070 | h | Peón ordinario | 0.016 | 16.88 | 0.27 |
| M05RN020 | h | Retrocargadora neumáticos 75 cv (maquinaria; 19/10/2018) | 0.1 | 34.98 | 3.50 |
| %CI | % | Costes indirectos..(s/total) | 3.7 % | 3.77 | 0.14 |
| %MA | % | Medios auxiliares | 3 % | 3.91 | 0.12 |
|  |  | Total |  |  | 4.03 |

Claves: consistencia, mecánico, tierra, transporte, interior, auxiliar, cimiento, recalce, terreno, flojo, máquina, batache, excavación, medio, extracción

| Medición | Uds. | Ancho | Alto | Parcial |
|---|---|---|---|---|
| zona calle | 1 | 70.4 | 2.25 | 158.40 |
| medianera | 1 | 75.09 | 5.55 | 416.75 |
| Total |  |  |  | 575.15 |

**2.2** m3 EXCAVACIÓN VACIADO A MÁQUINA (30/08/2018)
900.05 m3 × 1.04 = 936.05
Excavación a cielo abierto, en terrenos disgregados, por medios mecánicos, con extracción de tierras sobre camión y vertido en el interior de la obra a una distancia menor de 140 m. ida y vuelta del vaciado y con p.p. de medios auxiliares (sin transporte a vertedero). Medido el volumen banco excavado

| Código | Ud | Descripción | Rendimiento | Precio | Importe |
|---|---|---|---|---|---|
| O01OA070 | h | Peón ordinario | 0.016 | 16.88 | 0.27 |
| M05RN020 | h | Retrocargadora neumáticos 75 cv | 0.02 | 34.98 | 0.70 |
| %CI | % | Costes indirectos..(s/total) | 3.7 % | 0.97 | 0.04 |
| %MA | % | Medios auxiliares | 3 % | 1.01 | 0.03 |
|  |  | Total |  |  | 1.04 |

Claves: extracción, vaciado, máquina, terreno, disgregado, cielo, abierto, medio, mecánico, tierra, camión, vertedero, interior, auxiliar, construcción, excavación

| Medición | Uds. | Largo | Ancho | Alto | Parcial |
|---|---|---|---|---|---|
| según perfiles |  |  |  |  |  |
| fórmula: (b+c)/2 | 1 | 37.56 | 49.78 | 10 |  |
| fórmula: (b+c)/2 | 1 | 49.78 | 4.95 | 20.6 |  |
| fórmula: (b+c)/2 | 1 | 4.95 | 3.19 | 3.71 |  |
| fórmula: (b+c)/2 | 1 |  | 37.51 | 13.75 |  |
| fórmula: (b+c)/2 | 1 | 37.51 |  | 10.76 |  |
| fórmula: (b+c)/2 |  |  |  |  |  |
| fórmula: (b+c)/2 | -1 | 575.15 | 575.15 |  |  |
| Total |  |  |  |  | 900.05 |

**2.4** m3 RELLENO CON MAT SELECCIONADO REALIZADO CON MEDIOS MECÁNICOS (30/08/2018)
575.1 m3 × 12.57 = 7229.01
Relleno en terraplenes y trasdós de muros consistente en aporte de material seleccionado, estendido en tongadas de 20cm, compactado y regado con medios mecánicos al 95% del proctor normal y 100% en conoración con su índice CBR, correspondiente a las condciones de compactación de puesta en obra sea como mínimo de 5 (CBR>=5%), siempre que su capacidad de soporte sea la requerida para el tipo de explanada (0.5kg/m3), incluso regado de las mismas y refinido de taludes, según PG-3:330. En los muros con drenaje, este se portegerá con relleno de grava con pizarrilla de 60cm de espesor compactada hasta alcanzar los mismo niveles de resistencia que las capas superiores de material seleccionado inclinación del talud según informe geotécnico. en relación a este aspecto, con anterioridad a la ejecución de los taludes, la D.F junto con el técnico redactor del informe geotécnico realizará una inspección visual de los terrenos tomando las determinaciones oportunas al respecto. Medido el volumen compactado considerando un 25% de compactación.

| Código | Ud | Descripción | Rendimiento | Precio | Importe |
|---|---|---|---|---|---|
| mt01art030a | m3 | Material seleccionado de aportación, para formación de terraplen (material; 28/09/2018) | 1.15 | 9.68 | 11.13 |
| M08NM020 | h | Motoniveladora de 200 CV (maquinaria; 19/10/2018) | 0.007 | 45.11 | 0.32 |
| M08RN020 | h | Rodillo vibrante autopropuls.mixto 7 t. (maquinaria; 19/10/2018) | 0.007 | 23.28 | 0.16 |
| M08CA110 | h | Cisterna agua s/camión 10.000 l (maquinaria; 19/10/2018) | 0.005 | 30.3 | 0.15 |
| %CI | % | Costes indirectos..(s/total) | 3.7 % | 11.76 | 0.44 |
| %MA | % | Medios auxiliares | 3 % | 12.20 | 0.37 |
|  |  | Total |  |  | 12.57 |

| Medición | Uds. | Largo | Ancho | Alto | Parcial |
|---|---|---|---|---|---|
| según perfiles |  |  |  |  |  |
| fórmula: (b+c)/2 | 1 |  |  | 10 |  |
| fórmula: (b+c)/2 | 1 |  | 6.08 | 20.6 |  |
| fórmula: (b+c)/2 | 1 | 6.08 | 0.22 | 3.71 |  |
| fórmula: (b+c)/2 | 1 | 46.04 | 5.65 | 13.75 |  |
| fórmula: (b+c)/2 | 1 | 5.65 |  | 10.76 |  |
| 25% Compactación | 1 | 460.08 | 0.25 |  |  |
| Total |  |  |  |  | 575.1 |

**2.5** m3 RELLENO DE GRAVA BAJO LOSA
148.75 m3 × 16.15 = 2402.31
Relleno de grava de 25 cm compactada bajo losa de cimentación. Medido el volumen vertido.

| Código | Ud | Descripción | Rendimiento | Precio | Importe |
|---|---|---|---|---|---|
| O01OA070 | h | Peón ordinario | 0.064 | 16.88 | 1.08 |
| mt01arr010b | m3 | Grava de cantera, de 20 a 30 mm de diámetro (material; 28/09/2018) | 1.15 | 11.93 | 13.72 |
| M07AC020 | h | Dumper convencional 2.000 kg (maquinaria) | 0.06 | 5.41 | 0.32 |
| %CI | % | Costes indirectos..(s/total) | 3.7 % | 15.12 | 0.56 |
| %MA | % | Medios auxiliares | 3 % | 15.68 | 0.47 |
|  |  | Total |  |  | 16.15 |

| Medición | Uds. | Ancho | Alto | Parcial |
|---|---|---|---|---|
| losa | 1 | 594.98 | 0.25 | 148.75 |
| Total |  |  |  | 148.75 |

**2.6** m2 COMPACTACIÓN TERRENO CIELO ABIERTO MECÁNICA S/APORTE
594.98 m2 × 0.83 = 493.83
Compactación de terrenos a cielo abierto, por medios mecánicos, sin aporte de tierras, incluso regado de los mismos, sin definir grado de compactación mínimo, y con p.p. de medios auxiliares. Medida la superficie compactada

| Código | Ud | Descripción | Rendimiento | Precio | Importe |
|---|---|---|---|---|---|
| M08NM020 | h | Motoniveladora de 200 CV | 0.007 | 45.11 | 0.32 |
| M08RN050 | h | Rodillo vibrante autopropuls.mixto 17 t (maquinaria) | 0.007 | 57 | 0.40 |
| M08CA110 | h | Cisterna agua s/camión 10.000 l | 0.002 | 30.3 | 0.06 |
| %CI | % | Costes indirectos..(s/total) | 3.7 % | 0.78 | 0.03 |
| %MA | % | Medios auxiliares | 3 % | 0.81 | 0.02 |
|  |  | Total |  |  | 0.83 |

Claves: mecánico, medio, terreno, cielo, riego, aportación, abierto, tierra, graduación, auxiliar, construcción, compacto

| Medición | Uds. | Ancho | Parcial |
|---|---|---|---|
| losa | 1 | 594.98 | 594.98 |
| Total |  |  | 594.98 |

**29.1** m3 CARGA Y MOVIMIENTOS POR EL INTERIOR DE LA OBRA (19/08/2012)
1917.76 m3 × 2.85 = 5465.62
Carga con pala cargadora de tierras resultantes de la excavación y transporte de las mismas dentro de la obra con camión bañera basculante. El precio incluye el tiempo de espera en obra durante las operaciones de carga, el viaje de ida, la descarga y el viaje de vuelta, e incluso p.p. de medios auxiliares, considerando también la carga. Medido el volumen esponjado considerando un coeficiente de esponjamiento del 30%

| Código | Ud | Descripción | Rendimiento | Precio | Importe |
|---|---|---|---|---|---|
| ME00300 | h | Pala cargadora (maquinaria; 19/08/2012) | 0.054 | 23.87 | 1.29 |
| M07CB011 | h. | Camión basculante de 12 t. de carga. (maquinaria; 19/11/2018) | 0.054 | 25.6 | 1.38 |
| %CI | % | Costes indirectos..(s/total) | 3.7 % | 2.67 | 0.10 |
| %MA | % | Medios auxiliares | 3 % | 2.77 | 0.08 |
|  |  | Total |  |  | 2.85 |

| Medición | Uds. | Alto | Parcial |
|---|---|---|---|
| movimiento de tierras |  |  |  |
| edificio |  |  |  |
| excavación vaciado | 1.3 | 1475.2 | 1917.76 |
| Total |  |  | 1917.76 |

## C3 CIMENTACION
Importe: 82501.16

**3.1** m2 CAPA DE HORMIGÓN DE LIMPIEZA 10 cm ESP. MEDIO VERTIDO GRUA
594.98 m2 × 6.68 = 3974.47
Capa de hormigón de limpieza HM-20/P/20/I, consistencia plástica y tamaño máximo del árido 20 mm, de 10 cm de espesor mínimo, vertido grúa, bajo losa, suministrado y puesto en obra, incluso p.p. de alisado de la superficie; según instrucción EHE y CTE. Medida la superficie ejecutada.

| Código | Ud | Descripción | Rendimiento | Precio | Importe |
|---|---|---|---|---|---|
| O01OA030 | h | Oficial primera (mano de obra; 15/10/2018) | 0.006 | 18.42 | 0.111 |
| O01OA070 | h | Peón ordinario | 0.02 | 16.88 | 0.338 |
| P01HM010 | m3 | Hormigón HM-20/P/20/I central (material; 19/10/2018) | 0.105 | 54.45 | 5.717 |
| M01HB021 | m3 | Bomb.hgón. 56 a 75 m3, pluma 36m (maquinaria) | 0.006 | 14.13 | 0.085 |
| %CI | % | Costes indirectos..(s/total) | 3.7 % | 6.251 | 0.231 |
| %MA | % | Medios auxiliares | 3 % | 6.482 | 0.194 |
|  |  | Total |  |  | 6.68 |

| Medición | Uds. | Ancho | Parcial |
|---|---|---|---|
| losa | 1 | 594.98 | 594.98 |
| Total |  |  | 594.98 |

**3.2** m3 HORM. ARM. HA-25/B/20/IIa B500S EN LOSAS CIM. V/BOMBA HIDROF
356.99 m3 × 158.1 = 56440.12
Hormigón armado HA-25/B/20/IIa, hidrófugo, consistencia blanda y tamaño máximo del árido 20 mm, en losas de cimentación, suministrado y puesta en obra, vertido con bomba, armadura de acero B 500 S con una cuantía según planos de estructuras, incluso ferrallado, separadores, vibrado y curado, p.p. de vigas de borde y cuantos elementos se precisen para su ejecución; según instrucción EHE y CTE. Medido el volumen teórico ejecutado.
NOTA:
- Incluye en el precio zunchos de borde y saltos de cota.
- Ejecutar según planos de cimentación, teniendo en cuenta que la losa CIM02.01 tendrá una altura de 0.50m.
- La Dirección Facultativa determinará el modo en que ejecutar las juntas entre muros y losa de cimentación, disponiéndose junta hidroexpansible previa realización de acanaladura longitudinal en el hormigón tipo "boca de perro".
- Dejar previsto los huecos en la estructura para el paso de shunt, bajantes, manguetones, etc, de acuerdo con los planos de albañilería.
- Siempre que sea posible, el anclaje de las barras se realizará en prolongación recta.
- Los anclajes y solapes de barras se efectuarán según el artículo 66.6 de la EHE.

| Código | Ud | Descripción | Rendimiento | Precio | Importe |
|---|---|---|---|---|---|
| O01OA030 | h | Oficial primera | 0.009 | 18.42 | 0.17 |
| O01OA070 | h | Peón ordinario | 0.121 | 16.88 | 2.04 |
| M11HV120 | h | Aguja eléct.c/convertid.gasolina D=79mm (maquinaria; 19/10/2018) | 0.185 | 1.51 | 0.28 |
| P01HA010 | m3 | Hormigón HA-25/P/20/I central (material; 20/10/2018) | 1.05 | 59.53 | 62.51 |
| P01DH050 | kg | Aditivo hidrófugo (material; 11/04/2012) | 3 | 1.02 | 3.06 |
| M01HE020 | h | Bomb.horm.estacionaria 25-80 m3/h (maquinaria) | 0.19 | 38.54 | 7.32 |
| E04AB020 | kg | ACERO CORRUGADO B 500 S | 56 | 1.21 | 67.76 |
| P06WA150 | m | Junta Waterstop RX 101 (material; 20/10/2018) | 1 | 2.5 | 2.50 |
| LAMPOL | m2 | Lámina de polietileno de alto gramaje (material; 03/09/2018) | 1.1 | 2.15 | 2.37 |
| %CI | % | Costes indirectos..(s/total) | 3.7 % | 148.01 | 5.48 |
| %MA | % | Medios auxiliares | 3 % | 153.49 | 4.60 |
|  |  | Total |  |  | 158.1 |

| Medición | Uds. | Ancho | Alto | Parcial |
|---|---|---|---|---|
| losa | 1 | 594.98 | 0.6 | 356.99 |
| Total |  |  |  | 356.99 |

**3.5** m3 FORMACIÓN FOSO ASCENSOR
17.76 m3 × 157.73 = 2801.28
Ejecución de foso de ascensor de 60 cm de espesor y 1.20 de profundidad, segun descripción en plano del proyecto. Medido el volumen teórico ejecutado.
NOTA:
A ejecutar simultáneamente con la losa de cimentación, con p.p. de encofrado.

| Código | Ud | Descripción | Rendimiento | Precio | Importe |
|---|---|---|---|---|---|
| O01OA070 | h | Peón ordinario | 0.121 | 16.88 | 2.04 |
| O01OA030 | h | Oficial primera | 0.009 | 18.42 | 0.17 |
| M11HV120 | h | Aguja eléct.c/convertid.gasolina D=79mm | 0.03 | 1.51 | 0.05 |
| P01HA120 | m3 | Hormigón HA-25/P/20/IIa central (material; 19/10/2018) | 1.05 | 59.53 | 62.51 |
| P01DH050 | kg | Aditivo hidrófugo | 5 | 1.02 | 5.10 |
| M01HE020 | h | Bomb.horm.estacionaria 25-80 m3/h | 0.19 | 38.54 | 7.32 |
| E04AB020 | kg | ACERO CORRUGADO B 500 S | 40 | 1.21 | 48.40 |
| O01OB010 | h | Oficial 1ª encofrador (mano de obra; 15/10/2018) | 0.4 | 18.42 | 7.37 |
| O01OB020 | h | Ayudante encofrador (mano de obra; 15/10/2018) | 0.4 | 17.25 | 6.90 |
| P01EM290 | m3 | Madera pino encofrar 26 mm (material) | 0.026 | 264.51 | 6.88 |
| P03AAA020 | kg | Alambre atar 1,30 mm (material) | 0.12 | 0.88 | 0.11 |
| P01UC030 | kg | Puntas 20x100 (material; 16/10/2018) | 0.05 | 7 | 0.35 |
| P07ACO020D | ud | Separador homologado (material; 15/10/2018) | 8 | 0.06 | 0.48 |
| %CI | % | Costes indirectos..(s/total) | 3.7 % | 147.68 | 5.46 |
| %MA | % | Medios auxiliares | 3 % | 153.14 | 4.59 |
|  |  | Total |  |  | 157.73 |

| Medición | Uds. | Largo | Ancho | Alto | Parcial |
|---|---|---|---|---|---|
| fosos | 2 | 9 | 0.6 | 1.2 | 12.96 |
|  | 2 |  | 4 | 0.6 | 4.80 |
| Total |  |  |  |  | 17.76 |

**3.4** m3. HORM. ARM. HA-25/B/20/IIa B500S MURO CONT. I/ENC. 2C. V/BOM HIDR
24.63 m3. × 287.72 = 7086.54
Hormigón armado HA-25/B/20/IIa, hidrófugo, consistencia blanda y tamaño máximo del árido 20 mm, en muros de contención encofrado a dos caras, con espesor de 0,30 cm, suministrado y puesta en obra, vertido con bomba, armadura de acero B 500 S con una cuantía según planos de estructuras del presente proyecto de ejecución, incluso p.p. de encofrado a dos caras con chapa metálica, o su equivalente en las zonas curvas, desencofrado, ferrallado, separadores, vibrado y curado, p.p. de ejecución de huecos de ventanas en las zonas indicadas en proyecto.; según instrucción EHE y CTE. Medido el volumen teórico ejecutado.
NOTA:
- La Dirección Facultativa determinará el modo en que ejecutar las juntas entre muros y losa de cimentación, disponiéndose junta hidroexpansible previa realización de acanaladura longitudinal en el hormigón tipo "boca de perro".
- En el caso del muro de contención de la medianera, dado que no es posible realizar impermeabilización en el trasdós, además de emplear hormigón hidrófugo, se procurará realizar el mínimo de juntas de hormigonado posible. adicionalmente, en todas las juntas de hormigonado, tanto verticales como horizontales, y en la unión con la losa de cimentación, se instalarán juntas tipo banda de pvc con bulbo para asegurar la estanqueidad. Se colocará una banda de politileno sobre el terreno para evitar que éste absorba el agua y el cemento de esta cara con él, por lo que el muro queda desprotegido.
- Dejar previsto los huecos en la estructura para el paso de shunt, bajantes, manguetones, etc, de acuerdo con los planos de albañilería.
- Los anclajes y solapes de barras se efectuarán según el artículo 66.6 de la EHE.
- Siempre que sea posible, el anclaje de las barras se realizará en prolongación recta.

| Código | Ud | Descripción | Rendimiento | Precio | Importe |
|---|---|---|---|---|---|
| O01OA070 | h | Peón ordinario | 0.213 | 16.88 | 3.60 |
| O01OA030 | h | Oficial primera | 0.051 | 18.42 | 0.94 |
| O01OB021 | m3 | EJECUCION HUECOS EN MUROS | 0.1 | 80.07 | 8.01 |
| E04MEM010 | m3 | ENCOFRADO TABLERO AGLOMERADO MUROS 2 CARAS 3,00m (28/09/2018) | 1.05 | 83.49 | 87.66 |
| P01HA120 | m3 | Hormigón HA-25/P/20/IIa central | 1.05 | 59.53 | 62.51 |
| P01DH050 | kg | Aditivo hidrófugo | 5 | 1.02 | 5.10 |
| M11HV120 | h | Aguja eléct.c/convertid.gasolina D=79mm | 0.185 | 1.51 | 0.28 |
| M01HE020 | h | Bomb.horm.estacionaria 25-80 m3/h | 0.22 | 38.54 | 8.48 |
| E04AB020 | kg | ACERO CORRUGADO B 500 S | 76 | 1.21 | 91.96 |
| P13EA430 | m | Tubo PVC diametro 22/26 (material) | 0.617 | 0.56 | 0.35 |
| P07ACO020D | ud | Separador homologado | 8 | 0.06 | 0.48 |
| %CI | % | Costes indirectos..(s/total) | 3.7 % | 269.37 | 9.97 |
| %MA | % | Medios auxiliares | 3 % | 279.34 | 8.38 |
|  |  | Total |  |  | 287.72 |

| Medición | Uds. | Largo | Ancho | Alto | Parcial |
|---|---|---|---|---|---|
| sótano |  |  |  |  |  |
| MH.01 | 1 | 41.05 | 0.3 | 2 | 24.63 |
| Total |  |  |  |  | 24.63 |

**3.4.11** m3. HORM. ARM. HA-25/B/20/IIa B500S MURO CONT. I/ENC. 1C. V/BOM HIDR
40.86 m3. × 298.55 = 12198.75
Hormigón armado HA-25/B/20/IIa, hidrófugo, consistencia blanda y tamaño máximo del árido 20 mm, en muros de contención encofrado a una cara, con espesor de 0,30 cm, suministrado y puesta en obra, vertido con bomba, armadura de acero B 500 S con una cuantía según planos de estructuras del presente proyecto de ejecución, incluso p.p. de encofrado a dos caras con chapa metálica, o su equivalente en las zonas curvas, desencofrado, ferrallado, separadores, vibrado y curado, p.p. de ejecución de huecos de ventanas en las zonas indicadas en proyecto; según instrucción EHE y CTE. Medido el volumen teórico ejecutado.
NOTA:
- La Dirección Facultativa determinará el modo en que ejecutar las juntas entre muros y losa de cimentación, disponiéndose junta hidroexpansible previa realización de acanaladura longitudinal en el hormigón tipo "boca de perro".
- En el caso del muro de contención de la medianera, dado que no es posible realizar impermeabilización en el trasdós, además de emplear hormigón hidrófugo, se procurará realizar el mínimo de juntas de hormigonado posible. adicionalmente, en todas las juntas de hormigonado, tanto verticales como horizontales, y en la unión con la losa de cimentación, se instalarán juntas tipo banda de pvc con bulbo para asegurar la estanqueidad. Se colocará una banda de politileno sobre el terreno para evitar que éste absorba el agua y el cemento de esta cara con él, por lo que el muro queda desprotegido.
- Dejar previsto los huecos en la estructura para el paso de shunt, bajantes, manguetones, etc, de acuerdo con los planos de albañilería.
- Los anclajes y solapes de barras se efectuarán según el artículo 66.6 de la EHE.
- Siempre que sea posible, el anclaje de las barras se realizará en prolongación recta.

| Código | Ud | Descripción | Rendimiento | Precio | Importe |
|---|---|---|---|---|---|
| O01OA070 | h | Peón ordinario | 0.213 | 16.88 | 3.60 |
| O01OA030 | h | Oficial primera | 0.051 | 18.42 | 0.94 |
| O01OB021 | m3 | EJECUCION HUECOS EN MUROS | 0.1 | 80.07 | 8.01 |
| E04MEM011 | m3 | ENCOFRADO TABLERO AGLOMERADO MUROS 1 CARA 3,00m | 1 | 97.78 | 97.78 |
| P01HA120 | m3 | Hormigón HA-25/P/20/IIa central | 1.05 | 59.53 | 62.51 |
| P01DH050 | kg | Aditivo hidrófugo | 5 | 1.02 | 5.10 |
| M11HV120 | h | Aguja eléct.c/convertid.gasolina D=79mm | 0.2 | 1.51 | 0.30 |
| M01HE020 | h | Bomb.horm.estacionaria 25-80 m3/h | 0.22 | 38.54 | 8.48 |
| E04AB020 | kg | ACERO CORRUGADO B 500 S | 76 | 1.21 | 91.96 |
| P13EA430 | m | Tubo PVC diametro 22/26 | 0.617 | 0.56 | 0.35 |
| P07ACO020D | ud | Separador homologado | 8 | 0.06 | 0.48 |
| %CI | % | Costes indirectos..(s/total) | 3.7 % | 279.51 | 10.34 |
| %MA | % | Medios auxiliares | 3 % | 289.85 | 8.70 |
|  |  | Total |  |  | 298.55 |

| Medición | Uds. | Largo | Ancho | Alto | Parcial |
|---|---|---|---|---|---|
| sótano |  |  |  |  |  |
| MH.01 | 1 | 41.05 | 0.3 | 2 | 24.63 |
|  | 1 | 13.7 | 0.3 | 3.95 | 16.23 |
| Total |  |  |  |  | 40.86 |

## C4 SANEAMIENTO
Importe: 24318.91

### C4.1 RED ENTERRADA
Importe: 7157.2

**4.1.3** u SUMIDERO EMBUTIDO EN LOSA
4 u × 28.71 = 114.84
Sumidero sifonico de acero galvanizado, medida la unidad suministrada, colocada dentro de la losa de cimentación e instalada a la red de fecales. Medida la unidad instalada.

| Código | Ud | Descripción | Rendimiento | Precio | Importe |
|---|---|---|---|---|---|
| O01OB170 | h | Oficial 1ª fontanero calefactor (mano de obra; 22/11/2018) | 0.38 | 18.13 | 6.89 |
| P02EDF030 | u | Sum.sif./rej.circ. fund. L=300x300 Dt=95 (material) | 1 | 19.68 | 19.68 |
| WW00400 | u | Pequeño material (material; 02/09/2018) | 1 | 0.3 | 0.30 |
| %CI | % | Costes indirectos..(s/total) | 3.7 % | 26.87 | 0.99 |
| %MA | % | Medios auxiliares | 3 % | 27.86 | 0.84 |
|  |  | Total |  |  | 28.71 |

| Medición | Uds. | Parcial |
|---|---|---|
| sótano | 4 | 4.00 |
| Total |  | 4 |

**04EEE00102** u SUMIDERO SIFÓNICO PVC SALIDA DE DIÁM. 110 mm
5 u × 47.24 = 236.20
Sumidero sifónico de PVC con salida de 110 mm de diámetro, con rejilla plana de PVC, incluso pequeño material de recibido y colocación; construido según CTE. Medida la unidad terminada.

| Código | Ud | Descripción | Rendimiento | Precio | Importe |
|---|---|---|---|---|---|
| O01OB170 | h | Oficial 1ª fontanero calefactor | 0.25 | 18.13 | 4.53 |
| O01OA060 | h | Peón especializado (mano de obra) | 0.25 | 17 | 4.25 |
| SS00300 | u | Sumidero sifónico PVC diám. 110 mm (material; 19/08/2012) | 1 | 35.14 | 35.14 |
| WW00400 | u | Pequeño material | 1 | 0.3 | 0.30 |
| %CI | % | Costes indirectos..(s/total) | 3.7 % | 44.22 | 1.64 |
| %MA | % | Medios auxiliares | 3 % | 45.86 | 1.38 |
|  |  | Total |  |  | 47.24 |

| Medición | Uds. | Parcial |
|---|---|---|
| p baja | 5 | 5.00 |
| Total |  | 5 |

**4.1.4** m TUBO DREN.PVC CORR.DOBLE SN4 DIÁMETRO 160mm
66.74 m × 31.93 = 2131.01
Tubería de drenaje enterrada de PVC corrugado doble circular ranurado de ø160 y rigidez esférica SN4 kN/m2 (con manguito incorporado). Colocada sobre cama de arena de río de 10 cm. de espesor, revestida con geotextil no tejido, fabricado a base de fibra de poliéster de 150 g/m2 y rellena con grava filtrante 25 cm. por encima del tubo con cierre de doble solapa del paquete filtrante (realizado con el propio geotextil) y 60 cm. de espesor. El sistema de drenaje se protegerá de daños mecánicos con una lámina nodular de 90 cm de ancho. Con p.p. de medios auxiliares, sin incluir la excavación de la zanja ni el tapado posterior de la misma por encima de la grava, s/ CTE-HS-5. Medida la longitud instalada.
NOTA:
- La grava se compactará hasta alcanzar los mismos niveles de resistencia que las capas superiores de material seleccionado.
- Capa antipunzamiento geotextil de 150 gr/m² el geotextil se dispondra recubriendo la grava en el que está embutido el tubo dren.

| Código | Ud | Descripción | Rendimiento | Precio | Importe |
|---|---|---|---|---|---|
| O01OA030 | h | Oficial primera | 0.26 | 18.42 | 4.79 |
| O01OA060 | h | Peón especializado | 0.41 | 17 | 6.97 |
| P01AA020 | m3 | Arena de río 0/6 mm (material; 20/10/2018) | 0.066 | 10.06 | 0.66 |
| P01AG130 | m3 | Grava machaqueo 40/80 mm (material) | 0.25 | 22.07 | 5.52 |
| P02RVC090 | m | Tub.drenaje PVC corr.doble SN4 DN160mm (material) | 1 | 8.7 | 8.70 |
| P06BG092 | m2 | Fieltro Geotextil 150 g/m2 (material; 04/09/2018) | 2.47 | 0.95 | 2.35 |
| P06BG091 | m2 | Lámina PE gran troncocónico 20mm (material; 07/03/2012) | 1 | 0.9 | 0.90 |
| %CI | % | Costes indirectos..(s/total) | 3.7 % | 29.89 | 1.11 |
| %MA | % | Medios auxiliares | 3 % | 31.00 | 0.93 |
|  |  | Total |  |  | 31.93 |

Claves: manguito, tapa, drenaje, PVC, corrugado, doble, ranura, diámetro, colocación, esfera, tubo, zanja, circulación, rigidez, grava, areno, tubería, revestir, relleno, filtro, cierre, solapa, medio, auxiliar, excavación, río, geotextil

| Medición | Uds. | Largo | Parcial |
|---|---|---|---|
| muro sótano | 1 | 66.74 | 66.74 |
| Total |  |  | 66.74 |

**4.1.5** m COLECTOR ENTERRADO TUBERIA PRES. PVC DIÁM. 125 mm.
105.91 m × 21.03 = 2227.29
Colector embutido en losa de tubería presión de PVC 4 kg/cm2, de 125 mm de diámetro nominal, embutidoen el hormigón de la losa, incluso p.p. de cinta de señalización, apisonado, piezas especiales, excavación entierras y relleno; construido según CTE. Medida la longitud entre ejes de arquetas.
NOTA:
- Con anterioridad a la ejecución de la instalación se realizará el replanteo de la misma que deberá ser aprobado por la dirección facultativa. Ésta podrá realizar cambios en el trazado de la instalación si en obra se viesen soluciones alternativas mejores a las contempladas en el proyecto. Nunca se realizarán rozas en muros de ladrillo estructurales según planos de estructuras. Previamente al tapado de la instalación el constructor realizará un reportaje fotográfico de las estancias que será entregado a la propiedad.
- Para la instalación, tanto de la red de fecales como la de pluviales, se empelarán tuberías PVC insonorizadas tipo "sistema insonoro plus" de "terrain sdp" o equivalente. Las uniones entre piezas y tubos se realizarán con junta elástica. Se seguirán las recomendaciones del fabricante para la instalación, entre otras, en cuanto al tipo de codo a emplear en las uniones para lograr la absorción acústica. Las abrazaeras serán isofónicas con elementos de caucho para romper puentes acústicos. Los pasos de los tubos por forjados o paredes se rellenarán con material de insonoración con espesor mínimo de 4mm. Toda la instalación irá forrada con banda acústica autoadhesiva tipo "fonodan bj" de "danosa" o equivalente, siguiendo las instrucciones del fabricante para su instalación e incorporación de bandas de refuerzo en codos y pulpos.
- Para las tuberías que discurran enterradas o embebidas en el hormigón se utilizará tubo de PVC tipo teja, con unión con junta elástica.
- Los tramos horizontales de la red tendrán una pendiente mínima del 4%. Si existiene algún caso donde no sea posible realizar esta pendiente, se consultará con la D.F.
- En la red enterrada no se ejecutarán arquetas salvo las indicadas en los planos.

| Código | Ud | Descripción | Rendimiento | Precio | Importe |
|---|---|---|---|---|---|
| M08RI010 | h | Pisón vibrante 70 kg (maquinaria) | 0.15 | 3 | 0.45 |
| P01AA020 | m3 | Arena de río 0/6 mm | 0.1 | 10.06 | 1.01 |
| O01OA030 | h | Oficial primera | 0.08 | 18.42 | 1.47 |
| O01OA060 | h | Peón especializado | 0.08 | 17 | 1.36 |
| O01OB170 | h | Oficial 1ª fontanero calefactor | 0.08 | 18.13 | 1.45 |
| O01OB180 | h | Peón fontanero calefactor (mano de obra; 20/10/2018) | 0.66 | 16.71 | 11.03 |
| P02TVE005 | m | Tubo PVC estruct. j. elást. SN4 D=125mm (material; 20/10/2018) | 1.01 | 2.59 | 2.62 |
| WW00400 | u | Pequeño material | 1 | 0.3 | 0.30 |
| %CI | % | Costes indirectos..(s/total) | 3.7 % | 19.69 | 0.73 |
| %MA | % | Medios auxiliares | 3 % | 20.42 | 0.61 |
|  |  | Total |  |  | 21.03 |

| Medición | Uds. | Largo | Parcial |
|---|---|---|---|
| bajo losa |  |  |  |
| pluviales | 1 | 12.23 | 12.23 |
|  | 1 | 21.5 | 21.50 |
|  | 1 | 4.35 | 4.35 |
| fecales | 1 | 5.83 | 5.83 |
|  | 1 | 7.41 | 7.41 |
|  | 1 | 1.28 | 1.28 |
|  | 1 | 1 | 1.00 |
|  | 1 | 5.85 | 5.85 |
|  | 1 | 10.26 | 10.26 |
|  | 2 | 1 | 2.00 |
|  | 1 | 6.43 | 6.43 |
|  | 1 | 1.32 | 1.32 |
|  | 1 | 4.35 | 4.35 |
|  | 1 | 1 | 1.00 |
|  | 1 | 4.35 | 4.35 |
|  | 1 | 1.27 | 1.27 |
|  | 1 | 4.79 | 4.79 |
|  | 1 | 1.77 | 1.77 |
|  | 1 | 3 | 3.00 |
|  | 1 | 1.65 | 1.65 |
|  | 1 | 2.44 | 2.44 |
|  | 1 | 1.83 | 1.83 |
| Total |  |  | 105.91 |

**4.1.6** m COLECTOR ENTERRADO TUBERIA PRES. PVC DIÁM. 160 mm.
22.56 m × 25.66 = 578.89
Colector enterrado de tubería presión de PVC 4 kg/cm2, de 160 mm de diámetro nominal, colocado sobre lecho de arena de 10 cm de espesor, incluso p.p. de cinta de señalización, piezas especiales, apisonado, excavación en tierras y relleno; construido según CTE. Medida la longitud entre ejes de arquetas.
NOTA:
- Con anterioridad a la ejecución de la instalación se realizará el replanteo de la misma que deberá ser aprobado por la dirección facultativa. Ésta podrá realizar cambios en el trazado de la instalación si en obra se viesen soluciones alternativas mejores a las contempladas en el proyecto. Nunca se realizarán rozas en muros de ladrillo estructurales según planos de estructuras. Previamente al tapado de la instalación el constructor realizará un reportaje fotográfico de las estancias que será entregado a la propiedad.
- Para la instalación, tanto de la red de fecales como la de pluviales, se empelarán tuberías PVC insonorizadas tipo "sistema insonoro plus" de "terrain sdp" o equivalente. Las uniones entre piezas y tubos se realizarán con junta elástica. Se seguirán las recomendaciones del fabricante para la instalación, entre otras, en cuanto al tipo de codo a emplear en las uniones para lograr la absorción acústica. Las abrazaeras serán isofónicas con elementos de caucho para romper puentes acústicos. Los pasos de los tubos por forjados o paredes se rellenarán con material de insonoración con espesor mínimo de 4mm. Toda la instalación irá forrada con banda acústica autoadhesiva tipo "fonodan bj" de "danosa" o equivalente, siguiendo las instrucciones del fabricante para su instalación e incorporación de bandas de refuerzo en codos y pulpos.
- Para las tuberías que discurran enterradas o embebidas en el hormigón se utilizará tubo de PVC tipo teja, con unión con junta elástica.
- Los tramos horizontales de la red tendrán una pendiente mínima del 4%. Si existiene algún caso donde no sea posible realizar esta pendiente, se consultará con la D.F.
- En la red enterrada no se ejecutarán arquetas salvo las indicadas en los planos.

| Código | Ud | Descripción | Rendimiento | Precio | Importe |
|---|---|---|---|---|---|
| M08RI010 | h | Pisón vibrante 70 kg | 0.15 | 3 | 0.45 |
| P01AA020 | m3 | Arena de río 0/6 mm | 0.1 | 10.06 | 1.01 |
| O01OA030 | h | Oficial primera | 0.1 | 18.42 | 1.84 |
| O01OA060 | h | Peón especializado | 0.1 | 17 | 1.70 |
| O01OB170 | h | Oficial 1ª fontanero calefactor | 0.1 | 18.13 | 1.81 |
| O01OB180 | h | Peón fontanero calefactor | 0.8 | 16.71 | 13.37 |
| P02TVE010 | m | Tubo PVC estruct. j. elást. SN4 D=160mm (material; 20/10/2018) | 1.01 | 3.5 | 3.54 |
| WW00400 | u | Pequeño material | 1 | 0.3 | 0.30 |
| %CI | % | Costes indirectos..(s/total) | 3.7 % | 24.02 | 0.89 |
| %MA | % | Medios auxiliares | 3 % | 24.91 | 0.75 |
|  |  | Total |  |  | 25.66 |

| Medición | Uds. | Largo | Parcial |
|---|---|---|---|
| bajo losa |  |  |  |
| pluviales | 1 | 13.46 | 13.46 |
| fecales | 1 | 9.1 | 9.10 |
| Total |  |  | 22.56 |

**4.1.8** m COLECTOR ENTERRADO TUBERIA PRES. PVC DIÁM. 200 mm.
14.12 m × 29.73 = 419.79
Colector enterrado de tubería presión de PVC 4 kg/cm2, de 200 mm de diámetro nominal, colocado sobre lecho de arena de 10 cm de espesor, incluso p.p. de cinta de señalización, piezas especiales, apisonado, excavación en tierras y relleno; construido según CTE. Medida la longitud entre ejes de arquetas.
NOTA:
- Con anterioridad a la ejecución de la instalación se realizará el replanteo de la misma que deberá ser aprobado por la dirección facultativa. Ésta podrá realizar cambios en el trazado de la instalación si en obra se viesen soluciones alternativas mejores a las contempladas en el proyecto. Nunca se realizarán rozas en muros de ladrillo estructurales según planos de estructuras. Previamente al tapado de la instalación el constructor realizará un reportaje fotográfico de las estancias que será entregado a la propiedad.
Para el criterio de medición, se seguirá lo indicado en la NTE.
- Para la instalación, tanto de la red de fecales como la de pluviales, se empelarán tuberías PVC insonorizadas tipo "sistema insonoro plus" de "terrain sdp" o equivalente. Las uniones entre piezas y tubos se realizarán con junta elástica. Se seguirán las recomendaciones del fabricante para la instalación, entre otras, en cuanto al tipo de codo a emplear en las uniones para lograr la absorción acústica. Las abrazaeras serán isofónicas con elementos de caucho para romper puentes acústicos. Los pasos de los tubos por forjados o paredes se rellenarán con material de insonoración con espesor mínimo de 4mm. Toda la instalación irá forrada con banda acústica autoadhesiva tipo "fonodan bj" de "danosa" o equivalente, siguiendo las instrucciones del fabricante para su instalación e incorporación de bandas de refuerzo en codos y pulpos.
- Para las tuberías que discurran enterradas o embebidas en el hormigón se utilizará tubo de PVC tipo teja, con unión con junta elástica.
- Los tramos horizontales de la red tendrán una pendiente mínima del 4%. Si existiene algún caso donde no sea posible realizar esta pendiente, se consultará con la D.F.
- En la red enterrada no se ejecutarán arquetas salvo las indicadas en los planos.

| Código | Ud | Descripción | Rendimiento | Precio | Importe |
|---|---|---|---|---|---|
| M08RI010 | h | Pisón vibrante 70 kg | 0.16 | 3 | 0.48 |
| P01AA020 | m3 | Arena de río 0/6 mm | 0.12 | 10.06 | 1.21 |
| O01OA030 | h | Oficial primera | 0.1 | 18.42 | 1.84 |
| O01OA060 | h | Peón especializado | 0.1 | 17 | 1.70 |
| O01OB170 | h | Oficial 1ª fontanero calefactor | 0.1 | 18.13 | 1.81 |
| O01OB180 | h | Peón fontanero calefactor | 0.9 | 16.71 | 15.04 |
| P02TVE015 | m | Tubo PVC estruct. j. elást. SN4 D=200mm (material; 20/10/2018) | 1.01 | 5.4 | 5.45 |
| WW00400 | u | Pequeño material | 1 | 0.3 | 0.30 |
| %CI | % | Costes indirectos..(s/total) | 3.7 % | 27.83 | 1.03 |
| %MA | % | Medios auxiliares | 3 % | 28.86 | 0.87 |
|  |  | Total |  |  | 29.73 |

| Medición | Uds. | Largo | Parcial |
|---|---|---|---|
| bajo losa |  |  |  |
| fecales | 1 | 14.12 | 14.12 |
| Total |  |  | 14.12 |

**4.1.10** m COLECTOR ENTERRADO TUBERIA PRES. PVC DIÁM. 250 mm.
18.82 m × 37.15 = 699.16
Colector enterrado de tubería presión de PVC 4 kg/cm2, de 250 mm de diámetro nominal, colocado sobre lecho de arena de 10 cm de espesor, incluso p.p. de cinta de señalización, piezas especiales, apisonado, excavación en tierras y relleno; construido según CTE. Medida la longitud entre ejes de arquetas.
NOTA:
- Con anterioridad a la ejecución de la instalación se realizará el replanteo de la misma que deberá ser aprobado por la dirección facultativa. Ésta podrá realizar cambios en el trazado de la instalación si en obra se viesen soluciones alternativas mejores a las contempladas en el proyecto. Nunca se realizarán rozas en muros de ladrillo estructurales según planos de estructuras. Previamente al tapado de la instalación el constructor realizará un reportaje fotográfico de las estancias que será entregado a la propiedad.
- Para la instalación, tanto de la red de fecales como la de pluviales, se empelarán tuberías PVC insonorizadas tipo "sistema insonoro plus" de "terrain sdp" o equivalente. Las uniones entre piezas y tubos se realizarán con junta elástica. Se seguirán las recomendaciones del fabricante para la instalación, entre otras, en cuanto al tipo de codo a emplear en las uniones para lograr la absorción acústica. Las abrazaeras serán isofónicas con elementos de caucho para romper puentes acústicos. Los pasos de los tubos por forjados o paredes se rellenarán con material de insonoración con espesor mínimo de 4mm. Toda la instalación irá forrada con banda acústica autoadhesiva tipo "fonodan bj" de "danosa" o equivalente, siguiendo las instrucciones del fabricante para su instalación e incorporación de bandas de refuerzo en codos y pulpos.
- Para las tuberías que discurran enterradas o embebidas en el hormigón se utilizará tubo de PVC tipo teja, con unión con junta elástica.
- Los tramos horizontales de la red tendrán una pendiente mínima del 4%. Si existiene algún caso donde no sea posible realizar esta pendiente, se consultará con la D.F.
- En la red enterrada no se ejecutarán arquetas salvo las indicadas en los planos.

| Código | Ud | Descripción | Rendimiento | Precio | Importe |
|---|---|---|---|---|---|
| M08RI010 | h | Pisón vibrante 70 kg | 0.15 | 3 | 0.45 |
| P01AA020 | m3 | Arena de río 0/6 mm | 0.15 | 10.06 | 1.51 |
| O01OA030 | h | Oficial primera | 0.12 | 18.42 | 2.21 |
| O01OA060 | h | Peón especializado | 0.12 | 17 | 2.04 |
| O01OB170 | h | Oficial 1ª fontanero calefactor | 0.12 | 18.13 | 2.18 |
| O01OB180 | h | Peón fontanero calefactor | 1.07 | 16.71 | 17.88 |
| P02TVO030 | m | Tubo PVC liso j.elástica SN2 D=250mm (material; 20/10/2018) | 1 | 8.21 | 8.21 |
| WW00400 | u | Pequeño material | 1 | 0.3 | 0.30 |
| %CI | % | Costes indirectos..(s/total) | 3.7 % | 34.78 | 1.29 |
| %MA | % | Medios auxiliares | 3 % | 36.07 | 1.08 |
|  |  | Total |  |  | 37.15 |

| Medición | Uds. | Largo | Parcial |
|---|---|---|---|
| bajo losa |  |  |  |
| fecales | 1 | 18.82 | 18.82 |
| exterior |  |  |  |
| Total |  |  | 18.82 |

**4.1.11** u DESAGUE INSTALACIONES (30/08/2018)
1 u × 266.66 = 266.66
Conexión a la red de saneamiento de la instalación de desagüe de sumideros y botes sifónicos. Medida la unidad completamente instalada.
NOTA:
- Estos desagües se ejecutarán según las indicaciones de los instaladores de las distintas instalaciones (fontanería, BIEs, etc.).
- La ubicación exacta de los desagües deberá ser aprobada por la D.F. y la propiedad, se tendrá en cuenta el tipo de lavabo y resto de sanitarios/elementos de instalación elegidos.
- Los fregaderos de las cocinas y todos aquellos aparatos sanitarios cuyos desagües no estén conectados a botes sifónicos incorporarán sifones individuales que aseguren el sellado hidráulico de la instalación.

| Código | Ud | Descripción | Rendimiento | Precio | Importe |
|---|---|---|---|---|---|
| O01OB170 | h | Oficial 1ª fontanero calefactor | 50 × 0.1 | 18.13 | 90.65 |
| P17VC030 | m | Tubo PVC evac.serie B junta pegada 50mm (material; 01/09/2018) | 50 × 1.1 | 2.34 | 128.70 |
| P17VP030 | u | Codo M-H 87º PVC evac. j.peg. 50 mm (material; 01/09/2018) | 50 × 0.3 | 1.61 | 24.15 |
| P17VP190 | u | Manguito H-H PVC evac. j.peg. 50 mm (material; 01/09/2018) | 50 × 0.1 | 1.23 | 6.15 |
| %CI | % | Costes indirectos..(s/total) | 3.7 % | 249.65 | 9.24 |
| %MA | % | Medios auxiliares | 3 % | 258.89 | 7.77 |
|  |  | Total |  |  | 266.66 |

| Medición | Uds. | Parcial |
|---|---|---|
| obra | 1 | 1.00 |
| Total |  | 1 |

**4.1.12** u DESAGÜES Y BOTE SIFÓNICO PVC D=110 EMPOT. (30/08/2018)
19 u × 25.44 = 483.36
Suministro e instalación de desagüe de los distintos cuartos húmedos consistentes en tubería de PVC de 50 mm hasta el bote sifónico de cada uno, bote sifónico de PVC, de 110 mm de diámetro, colocado en el grueso del forjado, con cuatro entradas de 40 mm, y una salida de 50 mm, y con tapa de PVC, con sistema de cierre por lengüeta de caucho a presión, instalado, incluso con conexionado de las canalizaciones que acometen y colocación del ramal de salida hasta el manguetón del inodoro, con tubería de PVC de 50 mm de diámetro, funcionando. s/CTE-HS-5. Medida la unidad del conjunto instalado instalada.
.
NOTA:
- Los fregaderos de las cocinas y todos aquellos aparatos sanitarios cuyos desagües no estén conectados a botes sifónicos incorporarán sifones individuales que aseguren el sellado hidráulico de la instalación.

| Código | Ud | Descripción | Rendimiento | Precio | Importe |
|---|---|---|---|---|---|
| O01OB170 | h | Oficial 1ª fontanero calefactor | 0.375 | 18.13 | 6.80 |
| mt36bsj010aa | u | Bote sifónico de PVC, de 110 mm de diámetro, con cinco entradas (material; 30/09/2018) | 1 | 10.67 | 10.67 |
| P17VC030 | m | Tubo PVC evac.serie B junta pegada 50mm | 1.5 | 2.34 | 3.51 |
| P17VP030 | u | Codo M-H 87º PVC evac. j.peg. 50 mm | 1 | 1.61 | 1.61 |
| P17VP190 | u | Manguito H-H PVC evac. j.peg. 50 mm | 1 | 1.23 | 1.23 |
| %CI | % | Costes indirectos..(s/total) | 3.7 % | 23.82 | 0.88 |
| %MA | % | Medios auxiliares | 3 % | 24.70 | 0.74 |
|  |  | Total |  |  | 25.44 |

Claves: bote, presión, PVC, forjado, grueso, diámetro, sifón, suministro, tapa, cierre, entrada, inodoro, salida, caucho, tubería, manguetón, ramal, conexión, construcción, colocación, canalización

| Medición | Uds. | Parcial |
|---|---|---|
| sótano | 7 | 7.00 |
| baja | 5 | 5.00 |
| primera | 7 | 7.00 |
| Total |  | 19 |

### C4.2 RED COLGADA
Importe: 10202.56

**4.2.1** m RED HORIZONTAL COLECTOR COLGADO PVC D=125 mm. (03/07/2017)
86.23 m × 22.2 = 1914.31
Colector de saneamiento colgado tuberías de PVC insonorizadas tipo 'sistema insonoro plus' de 'Terrain sdp' o equivalente. Las unionesde diámetro 125 mm.; colgado mediante abrazaderas metálicas, incluso apertura de taladros para paso de tabiquerias y forjados, p.p. de piezas especiales en desvíos y medios auxiliares y ayudas de albañileria, totalmente instalado, incluso pasatubos y pintado de la misma con pintura al esmalte con color a elegir por la D.F. Todos los materiales con su correspondiente certificado de homologación. Se realizará sellado de paso de canalización en caso de atravesar sectores de incendio, con mortero de caracteristica similar al del sector. Medida la longitud instalada entre bajantes.
NOTAS:
- Con anterioridad a la ejecución de la instalación se realizará el replanteo de la misma que deberá ser aprobado por la dirección facultativa. Ésta podrá realizar cambios en el trazado de la instalación si en obra se viesen soluciones alternativas mejores a las contempladas en el proyecto. Nunca se realizarán rozas en muros de ladrillo estructurales según planos de estructuras. Previamente al tapado de la instalación el constructor realizará un reportaje fotográfico de las estancias que será entregado a la propiedad.
- Para la instalación, tanto de la red de fecales como la de pluviales, se empelarán tuberías PVC insonorizadas tipo "sistema insonoro plus" de "terrain sdp" o equivalente. Las uniones entre piezas y tubos se realizarán con junta elástica. Se seguirán las recomendaciones del fabricante para la instalación, entre otras, en cuanto al tipo de codo a emplear en las uniones para lograr la absorción acústica. Las abrazaeras serán isofónicas con elementos de caucho para romper puentes acústicos. Los pasos de los tubos por forjados o paredes se rellenarán con material de insonoración con espesor mínimo de 4mm. Toda la instalación irá forrada con banda acústica autoadhesiva tipo "fonodan bj" de "danosa" o equivalente, siguiendo las instrucciones del fabricante para su instalación e incorporación de bandas de refuerzo en codos y pulpos.
- Los tramos horizontales de la red tendrán una pendiente mínima del 4%. Si existiene algún caso donde no sea posible realizar esta pendiente, se consultará con la D.F.
- La pendiente de los colectores será de un 4% mínimo.
- El descuelgue de la bajante de fecales BF-4 se realizará con un colector de diámetro 160.

| Código | Ud | Descripción | Rendimiento | Precio | Importe |
|---|---|---|---|---|---|
| O01OB170 | h | Oficial 1ª fontanero calefactor | 0.6 | 18.13 | 10.88 |
| O01OB180 | h | Peón fontanero calefactor | 0.25 | 16.71 | 4.18 |
| SC00600 | m | Tubo PVC diám. 125 mm 4 kg/cm2 (material; 03/07/2017) | 1.01 | 2.59 | 2.62 |
| WW00300 | u | Material complementario y piezas especiales (material; 02/09/2018) | 4 | 0.55 | 2.20 |
| WW00400 | u | Pequeño material | 3 | 0.3 | 0.90 |
| %CI | % | Costes indirectos..(s/total) | 3.7 % | 20.78 | 0.77 |
| %MA | % | Medios auxiliares | 3 % | 21.55 | 0.65 |
|  |  | Total |  |  | 22.2 |

| Medición | Uds. | Largo | Parcial |
|---|---|---|---|
| RED COLGADA BAJO |  |  |  |
| PLANTA PRIMERA |  |  |  |
| FECALES |  |  |  |
| aseo a BF-5 | 1 | 2.95 | 2.95 |
| aseo a BF-3 | 1 | 3.26 | 3.26 |
| aseo a BF-2 | 1 | 4.7 | 4.70 |
|  | 1 | 7.2 | 7.20 |
| aseo a BF-4 | 1 | 4.55 | 4.55 |
|  | 1 | 5.67 | 5.67 |
| vertedera a BF-8 | 1 | 1 | 1.00 |
| . |  |  |  |
| PLUVIALES |  |  |  |
| descuelque BP-1, BP-5, BP-3, BP-4, BP-6, BP-2 | 6 | 0.2 | 1.20 |
| . |  |  |  |
| PLANTA BAJA |  |  |  |
| FECALES |  |  |  |
| vestuario fem. a BF-7 | 1 | 5.9 | 5.90 |
| vest masculino a BF-7 | 1 | 6 | 6.00 |
| comedor personal a BF-6 | 1 | 7.35 | 7.35 |
| aseo masculino | 1 | 9.25 | 9.25 |
| aseo femeninio | 1 | 8.1 | 8.10 |
| BF-3 -- BF-3` | 1 | 1.2 | 1.20 |
| descuelgue BF-4 | 1 | 1.6 | 1.60 |
| descuelgue BF-7 | 1 | 0.35 | 0.35 |
| PLUVIALES |  |  |  |
| BP-2 | 1 | 9.6 | 9.60 |
|  | 1 | 2.4 | 2.40 |
|  | 1 | 2.6 | 2.60 |
| BP-3 | 1 | 1.35 | 1.35 |
| Total |  |  | 86.23 |

**4.2.8** m RED HORIZONTAL COLECTOR COLGADO PVC D=200 mm. (19/08/2012)
37.5 m × 25.22 = 945.75
Colector de saneamiento colgado tuberías de PVC insonorizadas tipo 'sistema insonoro plus' de 'Terrain sdp' o equivalente. Las unionesde diámetro 200 mm.; colgado mediante abrazaderas metálicas, incluso apertura de taladros para paso de tabiquerias y forjados, p.p. de piezas especiales en desvíos y medios auxiliares y ayudas de albañileria, totalmente instalado, incluso pasatubos y pintado de la misma con pintura al esmalte con color a elegir por la D.F. Todos los materiales con su correspondiente certificado de homologación. Se realizará sellado de paso de canalización en caso de atravesar sectores de incendio, con mortero de caracteristica similar al del sector. Medida la longitud instalada entre bajantes.
NOTAS:
- Con anterioridad a la ejecución de la instalación se realizará el replanteo de la misma que deberá ser aprobado por la dirección facultativa. Ésta podrá realizar cambios en el trazado de la instalación si en obra se viesen soluciones alternativas mejores a las contempladas en el proyecto. Nunca se realizarán rozas en muros de ladrillo estructurales según planos de estructuras. Previamente al tapado de la instalación el constructor realizará un reportaje fotográfico de las estancias que será entregado a la propiedad.
- Para la instalación, tanto de la red de fecales como la de pluviales, se empelarán tuberías PVC insonorizadas tipo "sistema insonoro plus" de "terrain sdp" o equivalente. Las uniones entre piezas y tubos se realizarán con junta elástica. Se seguirán las recomendaciones del fabricante para la instalación, entre otras, en cuanto al tipo de codo a emplear en las uniones para lograr la absorción acústica. Las abrazaeras serán isofónicas con elementos de caucho para romper puentes acústicos. Los pasos de los tubos por forjados o paredes se rellenarán con material de insonoración con espesor mínimo de 4mm. Toda la instalación irá forrada con banda acústica autoadhesiva tipo "fonodan bj" de "danosa" o equivalente, siguiendo las instrucciones del fabricante para su instalación e incorporación de bandas de refuerzo en codos y pulpos.
- Los tramos horizontales de la red tendrán una pendiente mínima del 4%. Si existiene algún caso donde no sea posible realizar esta pendiente, se consultará con la D.F.
- La pendiente de los colectores será de un 4% mínimo.
- El descuelgue de la bajante de fecales BF-4 se realizará con un colector de diámetro 160.

| Código | Ud | Descripción | Rendimiento | Precio | Importe |
|---|---|---|---|---|---|
| O01OB170 | h | Oficial 1ª fontanero calefactor | 0.6 | 18.13 | 10.878 |
| O01OB180 | h | Peón fontanero calefactor | 0.25 | 16.71 | 4.178 |
| SC01000 | m | Tubo PVC diám. 200 mm 4 kg/cm2 (material; 19/08/2012) | 1.01 | 5.4 | 5.454 |
| WW00300 | u | Material complementario y piezas especiales | 4 | 0.55 | 2.200 |
| WW00400 | u | Pequeño material | 3 | 0.3 | 0.900 |
| %CI | % | Costes indirectos..(s/total) | 3.7 % | 23.610 | 0.874 |
| %MA | % | Medios auxiliares | 3 % | 24.484 | 0.735 |
|  |  | Total |  |  | 25.22 |

| Medición | Uds. | Largo | Parcial |
|---|---|---|---|
| BAJO TECHO P BAJA |  |  |  |
|  | 1 | 37.5 | 37.50 |
| Total |  |  | 37.5 |

**4.2.2** u COLLARINES CORTAFUEGOS INTUMESCENTES (30/08/2018)
29 u × 109.03 = 3161.87
Collarines cortafuegos intumescentes de resistencia al fuego EI-90 en los siguientes pasos del saneamiento. Medida la unidad instalada.

| Código | Ud | Descripción | Rendimiento | Precio | Importe |
|---|---|---|---|---|---|
| O01OB180 | h | Peón fontanero calefactor | 0.25 | 16.71 | 4.18 |
| mt41phi010a | u | Cartucho de 310 ml de sellador acrílico con propiedades ignífuga (material; 30/09/2018) | 0.504 | 12.16 | 6.13 |
| mt41phi100a | u | Abrazadera intumescente con propiedades ignífugas, para tubería (material; 20/10/2018) | 2 | 45.34 | 90.68 |
| mt26ahi113a | u | Anclaje mecánico tipo tornillo de cabeza plana con estrella inte (material; 30/09/2018) | 4 | 0.27 | 1.08 |
| %CI | % | Costes indirectos..(s/total) | 3.7 % | 102.07 | 3.78 |
| %MA | % | Medios auxiliares | 3 % | 105.85 | 3.18 |
|  |  | Total |  |  | 109.03 |

| Medición | Uds. | Parcial |
|---|---|---|
| pluviales |  |  |
| BP1 - BP6 | 12 | 12.00 |
| BP5' | 1 | 1.00 |
| fecales |  |  |
| BF1 - BF8 | 16 | 16.00 |
| Total |  | 29 |

**4.2.3** m CANALÓN ACERO GALV. OCULTO
68.56 m × 24.45 = 1676.29
Canalón oculto de ancho 350 mm con pendiente de 1.5%, ejecutado mediante piezas enterizas de acero galvanizado. Para garantizar aún más la estanqueidad del canalón, la impermeabilización de la cubierta mediante el sistema "Sikaroof mtc 18 de Sika" o equivalente, se aplicará igualmente en el interior del canalón uniéndose con los paños superiores de cubierta.Incluye todos los medios, materiales y herrajes necesarios para su completa instalación. Medida la longitud en proyección horizontal, completamente instalado y rematado.
Formado por:
- Pieza plegada en forma de "U" invertida de aluminio lacado perforado colocada a modo de remate superior del canalón oculto. Para el apoyo de esta pieza se dispondrán en los laterales del canalón, a lo largo del mismo, de angulares de acero galvanizado que harán las veces de tope-apoyo.
- Perfil angular de acero galvanizado para apoyo entre pieza de cubrición y canalón.
- El canalón se colocará con una separación de 0.30m del borde acabado de la cubierta.
- Ver plano de detalles constructivos de proyecto y de saneamiento.

| Código | Ud | Descripción | Rendimiento | Precio | Importe |
|---|---|---|---|---|---|
| O01OB170 | h | Oficial 1ª fontanero calefactor | 0.45 | 18.13 | 8.16 |
| P17NG030 | m | Canalón acero galv. redondo 333x0,6 mm (material) | 1.01 | 5.75 | 5.81 |
| P17NG130 | u | Palomilla acero galv. redonda 333x25x4 mm (material) | 2 | 2.74 | 5.48 |
| O01OA030 | h | Oficial primera | 0.1 | 18.42 | 1.84 |
| P06SR070 | l | Producto adherente impermeable (material) | 0.2 | 5.01 | 1.00 |
| WW00400 | u | Pequeño material | 2 | 0.3 | 0.60 |
| %CI | % | Costes indirectos..(s/total) | 3.7 % | 22.89 | 0.85 |
| %MA | % | Medios auxiliares | 3 % | 23.74 | 0.71 |
|  |  | Total |  |  | 24.45 |

Claves: bajante, caja, doble, hueco, acero, galvanizar, desarrollar, chapa, colocación, cemento, construcción, fábrica, mortero, soldadura, unión, dilatación, remate, ladrillo, canalón

| Medición | Uds. | Largo | Parcial |
|---|---|---|---|
| cubierta | 2 | 34.28 | 68.56 |
| Total |  |  | 68.56 |

**4.2.4** m CANALETA PVC C/REJILLA PEAT./TRANS 15X10
17.5 m × 106.14 = 1857.45
Canaleta de drenaje superficial para zonas de carga ligera y pesada, formado por piezas prefabricadas de PVC de 500x130x100 mm de medidas exteriores, sin pendiente incorporada y con rejilla de borde de aluminio, colocadas sobre cama de arena de río compactada, incluso con p.p. de piezas especiales y pequeño material, montado, nivelado y con p.p. de medios auxiliares, s/ CTE-HS-5. Incluye todos los medios, materiales y herrajes necesarios para su completa instalación. Medida la longitud instalada.
NOTA:
- Se le dará una pendiente del 1.5%.

| Código | Ud | Descripción | Rendimiento | Precio | Importe |
|---|---|---|---|---|---|
| P02ECV100 | u | Can.c/rej.peatonal PVC gris 500x150x100 (material) | 2 | 44.78 | 89.56 |
| O01OB170 | h | Oficial 1ª fontanero calefactor | 0.2 | 18.13 | 3.63 |
| O01OA030 | h | Oficial primera | 0.2 | 18.42 | 3.68 |
| WW00300 | u | Material complementario y piezas especiales | 4 | 0.55 | 2.20 |
| WW00400 | u | Pequeño material | 1 | 0.3 | 0.30 |
| %CI | % | Costes indirectos..(s/total) | 3.7 % | 99.37 | 3.68 |
| %MA | % | Medios auxiliares | 3 % | 103.05 | 3.09 |
|  |  | Total |  |  | 106.14 |

Claves: pieza, exterior, prefabricado, pesado, ligero, superficie, drenaje, gris, PVC, areno, canal, nivel, carga, rejilla, medio, material, especial, colocación, montaje, río, construcción, compacto, auxiliar

**4.2.5** m EVACUACIÓN MÁQ. CLIMA COLECTOR COLGADO PVC D=50 mm (30/08/2018)
62.03 m × 5.33 = 330.62
Colector previsto por el falso techo para desagüe de las máquinas de climatización. Ver planos de climatización. Colgado de PVC liso color gris, de diámetro 50 mm y con unión por encolado; colgado mediante abrazaderas metálicas, incluso p.p. de piezas especiales en desvíos y medios auxiliares, totalmente instalado, s/ CTE-HS-5. Medida la longitud realmente instalada.
NOTA:
- La conexión a la bajante se hará mediante sifón ejecutado en obra.

| Código | Ud | Descripción | Rendimiento | Precio | Importe |
|---|---|---|---|---|---|
| O01OB170 | h | Oficial 1ª fontanero calefactor | 0.1 | 18.13 | 1.813 |
| P17VC030 | m | Tubo PVC evac.serie B junta pegada 50mm | 1.1 | 2.34 | 2.574 |
| P17VP030 | u | Codo M-H 87º PVC evac. j.peg. 50 mm | 0.3 | 1.61 | 0.483 |
| P17VP190 | u | Manguito H-H PVC evac. j.peg. 50 mm | 0.1 | 1.23 | 0.123 |
| %CI | % | Costes indirectos..(s/total) | 3.7 % | 4.993 | 0.185 |
| %MA | % | Medios auxiliares | 3 % | 5.178 | 0.155 |
|  |  | Total |  |  | 5.33 |

Claves: cola, especial, PVC, saneamiento, liso, color, diámetro, colector, colgar, unión, pieza, desviación, medio, auxiliar, gris, construcción, abrazadera, metal

| Medición | Uds. | Largo | Parcial |
|---|---|---|---|
| planta primera | 1 | 1 | 1.00 |
|  | 1 | 9.82 | 9.82 |
|  | 1 | 4.99 | 4.99 |
|  | 1 | 14.22 | 14.22 |
| planta baja | 1 | 5.34 | 5.34 |
|  | 1 | 7.84 | 7.84 |
|  | 1 | 6.11 | 6.11 |
| planta sótano | 1 | 7.18 | 7.18 |
|  | 1 | 5.53 | 5.53 |
| Total |  |  | 62.03 |

**4.2.6** m EVACUACIÓN MÁQ. CLIMA COLECTOR COLGADO PVC D=25 mm
78.48 m × 4.03 = 316.27
Colector previsto por el falso techo para desagüe de las máquinas de climatización. Ver planos de climatización. Colgado de PVC liso color gris, de diámetro 25 mm y con unión por encolado; colgado mediante abrazaderas metálicas, incluso p.p. de piezas especiales en desvíos y medios auxiliares, totalmente instalado, s/ CTE-HS-5. Medida la longitud realmente instalada.
NOTA:
- La conexión a la bajante se hará mediante sifón ejecutado en obra.

| Código | Ud | Descripción | Rendimiento | Precio | Importe |
|---|---|---|---|---|---|
| O01OB170 | h | Oficial 1ª fontanero calefactor | 0.1 | 18.13 | 1.81 |
| P17VC010 | m | Tubo PVC evac.serie B junta pegada 32mm (material) | 1.1 | 1.48 | 1.63 |
| P17VP010 | u | Codo M-H 87º PVC evac. j.peg. 32 mm (material) | 0.3 | 0.85 | 0.26 |
| P17VP170 | u | Manguito H-H PVC evac. j.peg. 32 mm (material) | 0.1 | 0.69 | 0.07 |
| %CI | % | Costes indirectos..(s/total) | 3.7 % | 3.77 | 0.14 |
| %MA | % | Medios auxiliares | 3 % | 3.91 | 0.12 |
|  |  | Total |  |  | 4.03 |

Claves: cola, especial, PVC, saneamiento, liso, color, diámetro, colector, colgar, unión, pieza, desviación, medio, auxiliar, gris, construcción, abrazadera, metal

| Medición | Uds. | Largo | Parcial |
|---|---|---|---|
| planta primera | 1 | 2.8 | 2.80 |
|  | 1 | 2.03 | 2.03 |
|  | 1 | 3.19 | 3.19 |
|  | 4 | 1.45 | 5.80 |
|  | 5 | 2.12 | 10.60 |
|  | 2 | 1.45 | 2.90 |
| planta baja | 1 | 7.95 | 7.95 |
|  | 1 | 4.79 | 4.79 |
|  | 1 | 5.35 | 5.35 |
|  | 1 | 3.57 | 3.57 |
|  | 1 | 2.55 | 2.55 |
|  | 1 | 5.09 | 5.09 |
|  | 1 | 4.08 | 4.08 |
|  | 1 | 1.11 | 1.11 |
| planta sótano | 2 | 2.03 | 4.06 |
|  | 2 | 1 | 2.00 |
|  | 1 | 1.65 | 1.65 |
|  | 1 | 4.78 | 4.78 |
|  | 1 | 2.25 | 2.25 |
|  | 1 | 1.93 | 1.93 |
| Total |  |  | 78.48 |

### C4.3 BAJANTES
Importe: 6959.15

**4.3.1** m BAJANTE PVC REF. INSONORIZADA. Ø125 mm
135.85 m × 42.12 = 5722.00
Bajante para aguas fecales y aguas pluviales de PVC, de 125 mm de diámetro, ventilación por cubierta, y con reducción del diámetro a ø90 para las bajantes en BF-7, BF-1, y p.p. de piezas especiales, y sellado de pasos de forjado, i/p.p. de codos para la ventilación en cubierta, colocada con abrazaderas metálicas, instalada, incluso desvios y p.p. de piezas especiales de PVC. Construido según CTE/DB-HS-5 y normas o recomendaciones de colocación del fabricante. Medida la longitud de las bajantes especificadas en planos y funcionando.
NOTA:
- Para la instalación, tanto para la red de fecales como la de pluviales, se emplearán tuberías de PVC insonorizadas tipo "sistema insonoro plus" de "Terrain SDP" o equivalente. Las uniones entre piezas y tubos se realizarán con junta elástica. Se seguirán las recomendaciones del fabricante para la instalación, entre otras, en cuanto al tipo de codo a emplear en las uniones para lograr la absorción acústica. Las abrazaderas serán isofónicas con elementos de caucho para romper puentes acústicos. Los pasos de los tubos por forjado o paredes se rellenarán con material de insonorización de espesor mínimo 4 mm.
- Toda la instalación irá forrada con banda acústica autoadhesiva tipo "fondan BJ" de "Danosa" o equivalente siguiendo las instrucciones del fabricante para su instalación e incorporación de bandas de refuerzo en codos y pulpos.
- Las bajantes no interrumpirán en ningún caso la hoja exterior del cerramiento capuchina ni su aislamiento térmico. Des mismo modo tampoco interrumpirán ni tabiques ni citaras debiendo tener estos elementos continuidad en todo momento.
- Todas las bajantes se llevarán hasta cubierta para su ventilación (ventilación primaria). Las ventilaciones en cubierta se resolverán mediante chimena cicular de acero inoxidable con sombrerete tubular de 4 ranuras tipo "serie lisa inoxidable de caexven" o equivalente, tal y como se indica en los detalles incluidos en planos. Incluida chiminea, sombrerete, montaje, conexionado y elementos, herrajes y materiales necesarios para su ejecución.
- Todas las bajantes irán emparchadas con rasilla cerámica de 4cm de espesor salvo en aquellos casos en los que esté previsto hacer rozas en los que se empleará revestimiento con trasdosado autoportante, características según plano de albañilería.

| Código | Ud | Descripción | Rendimiento | Precio | Importe |
|---|---|---|---|---|---|
| O01OB170 | h | Oficial 1ª fontanero calefactor | 0.25 | 18.13 | 4.53 |
| P17JI050 | m | Tubo eva.insonor.Tri.PP D125mm (material) | 1.01 | 19.46 | 19.65 |
| P17JI090 | u | Codo 87º baj.insonor. PP D125 mm (material; 20/10/2018) | 0.3 | 10 | 3.00 |
| P17JI130 | u | Abrazadera isofónica PP D125 mm (material; 20/10/2018) | 0.75 | 3 | 2.25 |
| P17JI190 | u | Derivación insonor. M-H 45º D125/D110 mm (material; 20/10/2018) | 0.5 | 20 | 10.00 |
| %CI | % | Costes indirectos..(s/total) | 3.7 % | 39.43 | 1.46 |
| %MA | % | Medios auxiliares | 3 % | 40.89 | 1.23 |
|  |  | Total |  |  | 42.12 |

Claves: metal, diámetro, enchufe, PVC, bajante, junta, unión, abrazadera, pieza, construcción, especial, colocación

| Medición | Uds. | Alto | Parcial |
|---|---|---|---|
| pluviales |  |  |  |
| BP1 - BP6 | 6 | 11.05 | 66.30 |
| BP5' | 1 | 4.35 | 4.35 |
| fecales |  |  |  |
| BF1 - BF8 | 8 | 8.15 | 65.20 |
| Total |  |  | 135.85 |

**4.3.2** m VENTILACION BAJANTE PVC FECALES 125 mm (30/08/2018)
49.6 m × 22.46 = 1114.02
Ventilación bajante de PVC de fecales, UNE-EN-1453:1996, de 125 mm de diámetro, con sistema de unión por junta elástica, colocada con abrazaderas metálicas, instalada, incluso con p.p. de piezas especiales de PVC y de sombrerete de chapa galvanizada; Según CTE-HS-5. Medida la longitud desde forjado hasta la parte alta de la cubierta.

| Código | Ud | Descripción | Rendimiento | Precio | Importe |
|---|---|---|---|---|---|
| O01OB170 | h | Oficial 1ª fontanero calefactor | 0.2 | 18.13 | 3.63 |
| P17JI051 | m | Tubo eva. D125 mm (material; 20/10/2018) | 1.01 | 4.33 | 4.37 |
| P21SGC012 | u | Sombrerete Galvan. Cónico D=125 mm (material; 04/09/2018) | 1 | 10.25 | 10.25 |
| WW00400 | u | Pequeño material | 1 | 0.3 | 0.30 |
| WW00300 | u | Material complementario y piezas especiales | 4.5 | 0.55 | 2.48 |
| %CI | % | Costes indirectos..(s/total) | 3.7 % | 21.03 | 0.78 |
| %MA | % | Medios auxiliares | 3 % | 21.81 | 0.65 |
|  |  | Total |  |  | 22.46 |

| Medición | Uds. | Alto | Parcial |
|---|---|---|---|
| fecales |  |  |  |
| BF1 - BF8 | 8 | 6.2 | 49.60 |
| Total |  |  | 49.6 |

**4.3.3** m VENTILACION BAJANTE PVC FECALES 90 mm
6.2 m × 19.86 = 123.13
Ventilación bajante de PVC de fecales, UNE-EN-1453:1996, de 90 mm de diámetro, con sistema de unión por junta elástica, colocada con abrazaderas metálicas, instalada, incluso con p.p. de piezas especiales de PVC y de sombrerete de chapa galvanizada; Según CTE-HS-5. Medida la longitud desde forjado hasta la parte alta de la cubierta.

| Código | Ud | Descripción | Rendimiento | Precio | Importe |
|---|---|---|---|---|---|
| O01OB170 | h | Oficial 1ª fontanero calefactor | 0.15 | 18.13 | 2.72 |
| P17JI052 | m | Tubo eva. D 90 mm (material; 20/10/2018) | 1.01 | 2.33 | 2.35 |
| WW00400 | u | Pequeño material | 1 | 0.3 | 0.30 |
| WW00300 | u | Material complementario y piezas especiales | 4.5 | 0.55 | 2.48 |
| P21SGC013 | u | Sombrerete Galvan. Cónico D=90 mm (material; 20/10/2018) | 1 | 10.2 | 10.20 |
| %PM | u | Pequeño Material | 3 % | 18.05 | 0.54 |
| %CI | % | Costes indirectos..(s/total) | 3.7 % | 18.59 | 0.69 |
| %MA | % | Medios auxiliares | 3 % | 19.28 | 0.58 |
|  |  | Total |  |  | 19.86 |

| Medición | Uds. | Alto | Parcial |
|---|---|---|---|
| fecales |  |  |  |
| BF7 | 1 | 6.2 | 6.20 |
| Total |  |  | 6.2 |

## C5 ESTRUCTURA (05/08/2006)
Importe: 129451.83

**5.1** m3 HORM. ARM. HA-25/B/20/IIa EN LOSAS PLANAS
37.25 m3 × 326.15 = 12149.09
Hormigón armado HA-25/B/20/IIa, consistencia plástica y tamaño máximo del árido 20 mm, en losas planas, para revestir, suministrado y puesto en obra, armadura de acero B 500 S con una cuantía según planos de estructuras, incluso p.p. de encofrado de madera, desencofrado, limpieza de fondos, ferrallado, separadores, vibrado, curado, pasos de tuberías, reservas necesarias, ejecución de juntas y de pilares de planta según cuadro de pilares de los planos de estructuras encofrado metálico; construido según EHE y DB-SE-AE y NCSR-02. Medido el volumen teórico ejecutado.
NOTA:
- Se dejarán previsto los huecos en la estructura para el paso de shunt, bajantes, manguetones, etc. de acuerdo con los planos de albañilería.
- Los elementos vistos de hormigón armado, tales como pilares exentos, frentes de forjado, vuelos, armaduras (ver cuadro de características de EHE) se aumentará en 10 mm.
- Los anclajes y solapes de barras se efectuarán según artículo 66.6 de la EHE.
- Siempre que sea posible el anclaje de las barras se realizará en prolongación recta.

| Código | Ud | Descripción | Rendimiento | Precio | Importe |
|---|---|---|---|---|---|
| E05HLM015 | m3 | HORM. P/ARMAR HA-25/P/20 L.PL. | 1 | 75.4 | 75.40 |
| E05HLE010 | m2 | ENCOFR. MADERA LOSAS 4 POST. | 5 | 19.37 | 96.85 |
| E04AB020 | kg | ACERO CORRUGADO B 500 S | 110 | 1.21 | 133.10 |
| %CI | % | Costes indirectos..(s/total) | 3.7 % | 305.35 | 11.30 |
| %MA | % | Medios auxiliares | 3 % | 316.65 | 9.50 |
|  |  | Total |  |  | 326.15 |

| Medición | Uds. | Ancho | Alto | Parcial |
|---|---|---|---|---|
| F1 | 1 | 28.35 | 0.35 | 9.92 |
|  | 1 | 25.31 | 0.2 | 5.06 |
|  | 1 | 7.5 | 0.35 | 2.63 |
| F2 | 1 | 30.02 | 0.35 | 10.51 |
|  | 1 | 24.28 | 0.2 | 4.86 |
| F3 | 1 | 7.08 | 0.35 | 2.48 |
|  | 1 | 8.94 | 0.2 | 1.79 |
| Total |  |  |  | 37.25 |

**5.2** m2 HORM. ARM. HA-25/B/20/IIa EN RETICULAR POLIEST. (05/08/2006)
1320.62 m2 × 84.84 = 112041.40
Forjado reticular formado por nervios de hormigón armado cada 84 cm., canto 30+5 cm., con casetón de poliestireno de 0,70x0,70x0,30 cm. para aligerado de forjado y capa de compresión de 5 cm. de hormigón HA-25/B/20/IIa, elaborado en central, i/p.p. de armadura B500S con una cuantía según planos de estructuras, vigas, saltos, refuerzo de huecos, encofrado y desencofrado y macizo de capiteles, apertura de huecos para pasos de tuberías, terminado, con repercusión de pilares. Según normas NTE- EHR, EFHE y EHE. Medida la superficie teórica ejecutada de fuera a fuera descontando las losas planas y no los huecos de escaleras en compensación.
NOTA:
- En el forjado de techo de planta semisótano se realizarán encofrados a diferentes alturas, ver planos.
- Se dejarán previsto los huecos en la estructura para el paso de shunt, bajantes, manguetones, etc. de acuerdo con los planos de albañilería.
- Los elementos vistos de hormigón armado, tales como pilares exentos, frentes de forjado, vuelos, armaduras (ver cuadro de características de EHE) se aumentará en 10 mm.
- Los anclajes y solapes de barras se efectuarán según artículo 66.6 de la EHE.
- Siempre que sea posible el anclaje de las barras se realizará en prolongación recta.
- Siempre que sea posible, los huecos para el paso de instalaciones se realizarán coincidentes con bovedillas o casetones, para evitar afectar a la sección resistente de las vigas o nervios. En el caso que no sea posible, se adoptarán las disposiciones constructivas recogidas en el plano de detalles del forjado.
- Se replantearán los casetones según planos de modo que los refuerzos se ajusten a lo especificado.
- En caso de no poder adaptar la ejecución al plano, la D.F. valorará la necesidad del recálculo.
- El refuerzo superior estará replanteado en el ábaco correspondiente.
- El refuerzo inferior estará replanteado desde el extremo del nervio o a eje entre ábacos según el caso (salvo cota que indique lo otra posición).
- El refuerzo a punzonamiento en nervios a salida de ábacos está definido en plano de detalles de estructura.

| Código | Ud | Descripción | Rendimiento | Precio | Importe |
|---|---|---|---|---|---|
| O01OA030 | h | Oficial primera | 0.014 | 18.42 | 0.26 |
| O01OA070 | h | Peón ordinario | 0.055 | 16.88 | 0.93 |
| PMT07ACO020B | ud | Separador homologado pilares (material; 16/10/2018) | 0.5 | 0.06 | 0.03 |
| M13EF010 | m2 | Encof. chapa hasta 1 m2.10 p. (maquinaria) | 0.1 | 3.32 | 0.33 |
| M12CP100 | ud | Puntal telescopico 3m., 1,5 t. (maquinaria; 19/10/2018) | 0.01 | 20.82 | 0.21 |
| M13EM030 | m2 | Tablero encofrar 22 mm. 4 p. (maquinaria; 16/10/2018) | 0.73 | 2.28 | 1.66 |
| MT08EVA030A | m2 | Estructura soporte para encofrado recuperable: sopandas met, acc (maquinaria; 16/10/2018) | 0.007 | 85 | 0.60 |
| P01ES050 | m3 | Madera pino encofrar 26 mm. (material; 05/08/2006) | 0.006 | 125.01 | 0.75 |
| P01UC030 | kg | Puntas 20x100 | 0.04 | 7 | 0.28 |
| P01DC050 | l | Desencofrante p/encofrado madera, metálicos (material; 15/10/2018) | 0.03 | 1.98 | 0.06 |
| mt07cpo010E | u | Casetón de poliestireno expandido, 68x68x30 cm, para forjado ret (material; 19/10/2018) | 1.395 | 2.97 | 4.14 |
| PMT07ACO020H | ud | Separador homologado forjado (material; 16/10/2018) | 1.2 | 0.06 | 0.07 |
| E04AB020 | kg | ACERO CORRUGADO B 500 S | 24 | 1.21 | 29.04 |
| M01HE020 | h | Bomb.horm.estacionaria 25-80 m3/h | 0.098 | 38.54 | 3.78 |
| O01OB010 | h | Oficial 1ª encofrador | 0.599 | 18.42 | 11.03 |
| O01OB020 | h | Ayudante encofrador | 0.6 | 17.25 | 10.35 |
| P03AM120 | m2 | Malla 20x20x5 1,564 kg/m2 (material; 19/10/2018) | 1.35 | 0.93 | 1.26 |
| P01HA010 | m3 | Hormigón HA-25/P/20/I central | 0.243 | 59.53 | 14.47 |
| M11HV120 | h | Aguja eléct.c/convertid.gasolina D=79mm | 0.12 | 1.51 | 0.18 |
| P01DW050 | m3 | Agua (material; 20/10/2018) | 0.005 | 0.55 | 0.00 |
| %CI | % | Costes indirectos..(s/total) | 3.7 % | 79.43 | 2.94 |
| %MA | % | Medios auxiliares | 3 % | 82.37 | 2.47 |
|  |  | Total |  |  | 84.84 |

| Medición | Uds. | Ancho | Parcial |
|---|---|---|---|
| F1 | 1 | 594.98 | 594.98 |
| F2 | 1 | 428.25 | 428.25 |
| F3 | 1 | 428.87 | 428.87 |
| a deducir losas planas: |  |  |  |
| F1 | -1 | 28.35 | -28.35 |
|  | -1 | 25.31 | -25.31 |
|  | -1 | 7.5 | -7.50 |
| F2 | -1 | 30.02 | -30.02 |
|  | -1 | 24.28 | -24.28 |
| F3 | -1 | 7.08 | -7.08 |
|  | -1 | 8.94 | -8.94 |
| Total |  |  | 1320.62 |

**E04MAG085** m3 MURO HORM.ARM HA-25/P/20/IIa 2 CARAS 0,20m V.GRÚA 3,00m MURO
9 m3 × 258.94 = 2330.46
Hormigón armado HA-25/P/20/IIa, elaborado en central, en muro de 25 cm de espesor, i/armadura (sugún cuantía de planos de estructuras), encofrado y desencofrado con paneles metálicos de 2,70x2,40 m a dos caras, vertido, encofrado y desencofrado con grúa, vibrado y colocado. Según normas NTE-CCM, EHE-08 y CTE-SE-C. Componentes del hormigón y acero con marcado CE y DdP (Declaración de prestaciones) según Reglamento (UE) 305/2011. Medido volúmen teórico ejecutado.

| Código | Ud | Descripción | Rendimiento | Precio | Importe |
|---|---|---|---|---|---|
| E04MMG015 | m3 | HORMIGÓN P/ARMAR HA-25/P/20/IIa V.GRÚA MURO (15/10/2018) | 1.06 | 77.52 | 82.17 |
| E04AB020 | kg | ACERO CORRUGADO B 500 S | 60 | 1.21 | 72.60 |
| E04MEM010 | m3 | ENCOFRADO TABLERO AGLOMERADO MUROS 2 CARAS 3,00m | 1.05 | 83.49 | 87.66 |
| %CI | % | Costes indirectos..(s/total) | 3.7 % | 242.43 | 8.97 |
| %MA | % | Medios auxiliares | 3 % | 251.40 | 7.54 |
|  |  | Total |  |  | 258.94 |

Claves: muro, marco, hormigón, encofrar, central, elaboración, panel, metal, grúa, armadura, círculo, colocación, cara, vibración, vertedero, norma, componente, acero, desencofrante

| Medición | Uds. | Largo | Alto | Parcial |
|---|---|---|---|---|
| cubierta | 1 | 9.4 | 0.5 | 4.70 |
|  | 1 | 8.6 | 0.5 | 4.30 |
| Total |  |  |  | 9 |

**5.4** ud PLAC.ANCLAJ S275JR 30x30x1,5cm (21/02/2007)
2 ud × 27.59 = 55.18
Placa de anclaje de acero S 275 JR en perfil plano, de dimensiones 30x30x1,5 cm. con cuatro barras de acero corrugado de 12 mm. de diámetro y 45 cm. de longitud total unidas mediante taladros y resina a la cimentacion existente, soldadas, i/taladro central, colocada. Según NTE y norma NBE-MV. Medida la unidad instalada y nivelada.

| Código | Ud | Descripción | Rendimiento | Precio | Importe |
|---|---|---|---|---|---|
| O01OB130 | h | Oficial 1ª cerrajero (mano de obra; 18/10/2018) | 0.42 | 17.54 | 7.37 |
| O01OB140 | h | Ayudante cerrajero (mano de obra; 18/10/2018) | 0.42 | 16.43 | 6.90 |
| P13TP010 | kg | Pletina acero 20/8 mm (material; 23/10/2013) | 12 | 0.86 | 10.32 |
| P03AC090 | kg | Acero corrugado B 400 S (material; 21/02/2007) | 1.6 | 0.68 | 1.09 |
| P01DW090 | u | Pequeño material (material) | 0.12 | 1.35 | 0.16 |
| %CI | % | Costes indirectos..(s/total) | 3.7 % | 25.84 | 0.96 |
| %MA | % | Medios auxiliares | 3 % | 26.80 | 0.80 |
|  |  | Total |  |  | 27.59 |

| Medición | Uds. | Parcial |
|---|---|---|
| P 26 y P27 | 2 | 2.00 |
| Total |  | 2 |

**5.5** kg PERFILES METALICOS HEB
749.85 kg × 2.81 = 2107.08
Suministro y colocación en obra de estructura metálica S275 JR soldada consistente en jacenas y pilares, según detalles de estructuras. Inlcuso p.p de placas de anclaje al forjado. Medido el kg de acero colocado.
NOTA:
- Todos los elementos metálicos vendrán protegidos de fábrica por el esmalte sintético adecuado para evitar la corrosión, posteriormente todas las partes que van a quedar vistas se pintarán en el color que determine la D.F.
- Para las fijaciones mecánicas de las placas de anclaje se practicarán taladros en la viga de hormigón de 90 mm de profundidad. El diámetro de perforación en el hormigón será de 12 mm. de diámetro de perforación en la pletina de acero será de 14 mm. El par de apriete será igual a 0,06 KNm

| Código | Ud | Descripción | Rendimiento | Precio | Importe |
|---|---|---|---|---|---|
| O01OB130 | h | Oficial 1ª cerrajero | 0.03 | 17.54 | 0.53 |
| O01OB140 | h | Ayudante cerrajero | 0.03 | 16.43 | 0.49 |
| P03ALP010 | kg | Acero laminado S275 JR (material; 20/10/2018) | 1.1 | 1.26 | 1.39 |
| P25OU080 | l | Minio electrolítico (material; 30/12/2014) | 0.01 | 7.59 | 0.08 |
| P01DW090 | u | Pequeño material | 0.1 | 1.35 | 0.14 |
| %CI | % | Costes indirectos..(s/total) | 3.7 % | 2.63 | 0.10 |
| %MA | % | Medios auxiliares | 3 % | 2.73 | 0.08 |
|  |  | Total |  |  | 2.81 |

| Medición | Uds. | Largo | Ancho | Alto | Parcial |
|---|---|---|---|---|---|
| P26 |  |  |  |  |  |
| fórmula: HEB(c)*.785 | 1 | 10.85 | 140 |  |  |
| P27 |  |  |  |  |  |
| fórmula: HEB(c)*.785 | 1 | 10.85 | 140 |  |  |
| 7% DyT | 0.07 |  |  | 248.1 |  |
| Total |  |  |  |  | 749.85 |

**5.5.1** kg PERFILES METALICOS IPE
197.48 kg × 2.81 = 554.92
Suministro y colocación en obra de estructura metálica S275 JR soldada consistente en jacenas y pilares , según detalles de estructuras. Inlcuso p.p de placas de anclaje al forjado. Medida la longitud colocada.
Se incluirá en el precio la p.p. de grúa para la puesta en obra del acero.
Para el criterio de medición, se seguirá lo indicado en la NTE.
NOTA:
- Todos los elementos metálicos vendrán protegidos de fábrica por el esmalte sintético adecuado para evitar la corrosión, posteriormente todas las partes que van a quedar vistas se pintarán en el color que determine la D.F.
- Para las fijaciones mecánicas de las placas de anclaje se practicarán taladros en la viga de hormigón de 90 mm de profundidad. El diámetro de perforación en el hormigón será de 12 mm. de diámetro de perforación en la pletina de acero será de 14 mm. El par de apriete será igual a 0,06 KNm

| Código | Ud | Descripción | Rendimiento | Precio | Importe |
|---|---|---|---|---|---|
| O01OB130 | h | Oficial 1ª cerrajero | 0.03 | 17.54 | 0.53 |
| O01OB140 | h | Ayudante cerrajero | 0.03 | 16.43 | 0.49 |
| P03ALP010 | kg | Acero laminado S275 JR | 1.1 | 1.26 | 1.39 |
| P25OU080 | l | Minio electrolítico | 0.01 | 7.59 | 0.08 |
| P01DW090 | u | Pequeño material | 0.1 | 1.35 | 0.14 |
| %CI | % | Costes indirectos..(s/total) | 3.7 % | 2.63 | 0.10 |
| %MA | % | Medios auxiliares | 3 % | 2.73 | 0.08 |
|  |  | Total |  |  | 2.81 |

| Medición | Uds. | Largo | Ancho | Alto | Parcial |
|---|---|---|---|---|---|
| fórmula: IPE(c)*.785 |  |  |  |  |  |
| fórmula: IPE(c)*.785 |  |  |  |  |  |
| fórmula: IPE(c)*.785 | 1 | 2.75 | 200 |  |  |
| fórmula: IPE(c)*.785 |  |  |  |  |  |
| fórmula: IPE(c)*.785 | 1 | 2.75 | 200 |  |  |
| fórmula: IPE(c)*.785 |  |  |  |  |  |
| fórmula: IPE(c)*.785 | 1 | 2.75 | 200 |  |  |
| 7% DyT | 0.07 |  |  | 184.56 |  |
| Total |  |  |  |  | 197.48 |

**E07LP024** m2 FÁB.LADRILLO PERFORADO 10cm 1/2P.INTERIOR MORTERO M-5 (30/08/2018)
10.21 m2 × 20.93 = 213.70
Fábrica de ladrillo perforado tosco de 24x11,5x10 cm de 1/2 pie de espesor en interior, recibido con mortero de cemento CEM II/B-P 32,5 N y arena de río tipo M-5, preparado en central y suministrado a pie de obra, para revestir, i/replanteo, nivelación y aplomado, p.p. de enjarjes, mermas, roturas, humedecido de las piezas, rejuntado, cargaderos, mochetas, plaquetas, esquinas, limpieza y medios auxiliares. Según UNE-EN 998-2:2012, RC-08, NTE-FFL, CTE-SE-F. Medida la superficie ejecutada.

| Código | Ud | Descripción | Rendimiento | Precio | Importe |
|---|---|---|---|---|---|
| O01OA030 | h | Oficial primera | 0.435 | 18.42 | 8.013 |
| O01OA070 | h | Peón ordinario | 0.217 | 16.88 | 3.663 |
| P01LT010 | u | Ladrillo perforado tosco 24x11,5x10 cm (material; 16/10/2018) | 38 | 0.17 | 6.460 |
| P01MC045 | m3 | Mortero cem. gris CEM-II/B-P 32,5 N M-5 (material; 20/10/2018) | 0.026 | 56.2 | 1.461 |
| %CI | % | Costes indirectos..(s/total) | 3.7 % | 19.597 | 0.725 |
| %MA | % | Medios auxiliares | 3 % | 20.322 | 0.610 |
|  |  | Total |  |  | 20.93 |

| Medición | Uds. | Largo | Alto | Parcial |
|---|---|---|---|---|
| Arranque | 1 | 1.2 | 0.5 | 0.60 |
|  | 1 | 1.35 | 0.5 | 0.68 |
| Apoyo meseta | 2 | 1.2 | 1.75 | 4.20 |
|  | 2 | 1.35 | 1.75 | 4.73 |
| Total |  |  |  | 10.21 |

## C6 ALBAÑILERIA
Importe: 139552.69

### C6.1 FACHADAS
Importe: 47943.52

**78** m2 CITARA L/PERF. FONO. MORT. + EMB. MORT HIDRÓF. P1-A y P1-B
785.22 m2 × 31.23 = 24522.42
Fábrica de ladrillo macizo perforado fonorresistente de 25x12x7 cm. de 1/2 pie de espesor, recibido con mortero de cemento CEM II/B-M 32,5 R y arena de río 1/6, mortero tipo M-5, i/ ejecución de cargaderos con viguetas autoportantes en doble "T" de hormigón, 1cm embarrado interiormente con mortero de cemento hidrófugo y arena de río 1:4; cámara de aire con aislamiento térmico (medido en su capitulo correspondiente), i/replanteo, nivelación y aplomado, p.p. de emparchado de pilares, de formación de jambas, enjarjes, mermas, roturas, humedecido de las piezas, rejuntado, limpieza y medios auxiliares, forrado de pilares en cara exterior y demás elementos estructurales con rasilla de ladrillo, s/DB-SE-F y RC-08. Medida a cinta corrida en compensación de la ejecución de emparchado de pilares, jambas, mochetas y dinteles.
NOTA:
- El arranque del cerramiento capuchina se hará con ladrillo cerámico a tizón para base de fijación de premarcos y posterior instalación de carpintería exterior en fachada.
- Se ejecutarán 25cm mínimo de solape. Ver sección constructiva.

| Código | Ud | Descripción | Rendimiento | Precio | Importe |
|---|---|---|---|---|---|
| O01OA030 | h | Oficial primera | 0.55 | 18.42 | 10.13 |
| O01OA070 | h | Peón ordinario | 0.332 | 16.88 | 5.60 |
| P01LT010 | u | Ladrillo perforado tosco 24x11,5x10 cm | 38 | 0.17 | 6.46 |
| P01MC040 | m3 | Mortero cem. gris II/B-M 32,5 M-5/CEM (material; 20/10/2018) | 0.086 | 56.2 | 4.83 |
| P01DH010 | kg | Hidrofugante mortero/hormigón (material; 20/10/2018) | 0.035 | 0.15 | 0.01 |
| PMT07VAU010A | m | Vigueta pretensada T-18 L media <4 m (material; 16/10/2018) | 0.18 | 4.84 | 0.87 |
| P01LH010 | u | Ladrillo hueco sencillo 24x11,5x4 cm (material; 25/11/2015) | 11 | 0.09 | 0.99 |
| A02S040 | m3 | MORTERO CEMENTO C/PLASTIFICANTE M-5 (material) | 0.006 | 57.89 | 0.35 |
| %CI | % | Costes indirectos..(s/total) | 3.7 % | 29.24 | 1.08 |
| %MA | % | Medios auxiliares | 3 % | 30.32 | 0.91 |
|  |  | Total |  |  | 31.23 |

| Medición | Uds. | Largo | Alto | Parcial |
|---|---|---|---|---|
| sótano | 1 | 60.32 | 3.55 | 214.14 |
| baja | 1 | 93.62 | 3.2 | 299.58 |
| primera | 1 | 93.62 | 2.9 | 271.50 |
| Total |  |  |  | 785.22 |

**6.1.2** m2 TRASDOS.AUTOPORT. (15+15+70) P1-A
639.55 m2 × 19.34 = 12368.90
Trasdosado autoportante formado por maestras separadas 600 mm., de chapa de acero galvanizado de 70 mm. sección, atornillado con tornillos autoperforantes de acero, doble placa yeso laminado de 15 mm. de espesor, con aislamiento de lana de roca colmatando todo el interior de la estructura. I/p.p. de tratamiento de huecos, paso de instalaciones, tornillería, pastas de agarre y juntas, cintas para juntas, anclajes para suelo y techo, limpieza y medios auxiliares. Cámara de 10 mm. Totalmente terminado y listo para imprimar y pintar o decorar. Según UNE 102040 IN y ATEDY. Medido a cinta corrida en compensación de la colocación de premarcos exteriores.
NOTA:
- La estructura de las paredes se ejecutará con anterioridad a la solera/recrecido para la solería hacia arriba tal como se aprecia en el detalle.
- La calidad de acabado en las placas de yeso tipo Q3
- La ejecución de todos los sistemas de placas de yeso laminado se hará según las recomendaciones de los fabricantes y las normas de instalación de Atedy

| Código | Ud | Descripción | Rendimiento | Precio | Importe |
|---|---|---|---|---|---|
| O01OA030 | h | Oficial primera | 0.1 | 18.42 | 1.84 |
| O01OA050 | h | Ayudante (mano de obra; 17/10/2018) | 0.1 | 16.88 | 1.69 |
| P04PY032 | m2 | Placa yeso laminado normal 15x1200 mm (material) | 2.1 | 3.34 | 7.01 |
| P04PW250 | m | Canal 73 mm (material) | 0.95 | 0.88 | 0.84 |
| P04PW170 | m | Montante de 70 mm (material) | 2.33 | 0.95 | 2.21 |
| P04PW133 | u | Tornillo TTPC 25 (material) | 8 | 0.01 | 0.08 |
| P04PW136 | u | Tornillo TTPC 45 (material) | 14 | 0.01 | 0.14 |
| P04PW590 | kg | Pasta de juntas SN (material) | 0.4 | 1.16 | 0.46 |
| P04PW608 | m | Cinta de juntas GR (material; 16/10/2018) | 1.3 | 0.03 | 0.04 |
| P04PW541 | m | Banda estanca 70 (material; 16/10/2018) | 0.47 | 0.39 | 0.18 |
| P07TL330 | m2 | Panel/Manta l.m. Arena Basic e=67 mm 1350x600/10800x600 (material; 03/10/2018) | 1 | 3.62 | 3.62 |
| %CI | % | Costes indirectos..(s/total) | 3.7 % | 18.11 | 0.67 |
| %MA | % | Medios auxiliares | 3 % | 18.78 | 0.56 |
|  |  | Total |  |  | 19.34 |

| Medición | Uds. | Largo | Alto | Parcial |
|---|---|---|---|---|
| sótano | 1 | 46.15 | 3.55 | 163.83 |
|  | 1 | 4.53 | 3.55 | 16.08 |
|  | 1 | 5.05 | 3.55 | 17.93 |
| baja | 1 | 38.79 | 3.2 | 124.13 |
|  | 1 | 4.3 | 3.2 | 13.76 |
|  | 1 | 5.03 | 3.2 | 16.10 |
|  | 1 | 16.15 | 3.2 | 51.68 |
| primera | 1 | 34.95 | 2.9 | 101.36 |
|  | 1 | 24.19 | 2.9 | 70.15 |
|  | 1 | 22.25 | 2.9 | 64.53 |
| Total |  |  |  | 639.55 |

**6.1.4** m2 TRASDOS.AUTOPORT. RESIST.E AGUA TIPO H1 (15+15+70) P1-B
122.77 m2 × 24.34 = 2988.22
Trasdosado autoportante formado por maestras separadas 600 mm., de chapa de acero galvanizado de 70 mm. sección, atornillado con tornillos autoperforantes de acero, doble placa yeso laminado de 15 mm. de espesor resistentes al agua, con aislamiento de lana de roca colmatando todo el interior de la estructura. I/p.p. de tratamiento de huecos, partes curvas, paso de instalaciones, tornillería, pastas de agarre y juntas, cintas para juntas, anclajes para suelo y techo, limpieza y medios auxiliares. Totalmente terminado y listo para imprimar y pintar o decorar. Según UNE 102040 IN y ATEDY. Medido a cinta corrida en compensación de la colocación de premarcos exteriores
NOTA:
- La estructura de las paredes se ejecutará con anterioridad a la solera/recrecido para la solería hacia arriba tal como se aprecia en el detalle.
- La calidad de acabado en las placas de yeso tipo Q3
- La ejecución de todos los sistemas de placas de yeso laminado se hará según las recomendaciones de los fabricantes y las normas de instalación de Atedy

| Código | Ud | Descripción | Rendimiento | Precio | Importe |
|---|---|---|---|---|---|
| O01OA030 | h | Oficial primera | 0.1 | 18.42 | 1.84 |
| O01OA050 | h | Ayudante | 0.1 | 16.88 | 1.69 |
| P04PY330 | m2 | Placa yeso lam.WA repelente al agua 15 mm (material; 16/10/2018) | 1.05 | 6.05 | 6.35 |
| P04PY032 | m2 | Placa yeso laminado normal 15x1200 mm | 1.05 | 3.34 | 3.51 |
| P04PW250 | m | Canal 73 mm | 0.95 | 0.88 | 0.84 |
| P04PW170 | m | Montante de 70 mm | 2.33 | 0.95 | 2.21 |
| P04PW510 | u | Tornillo Aquaroc 25mm (material; 06/02/2012) | 8 | 0.04 | 0.32 |
| P04PW505 | u | Tornillo Aquaroc 41mm (material; 16/10/2018) | 14 | 0.04 | 0.56 |
| P04PW580 | u | Cartucho pegamento Aquaroc (material; 06/02/2012) | 0.14 | 11.93 | 1.67 |
| P04PW541 | m | Banda estanca 70 | 0.47 | 0.39 | 0.18 |
| P07TL330 | m2 | Panel/Manta l.m. Arena Basic e=67 mm 1350x600/10800x600 | 1 | 3.62 | 3.62 |
| %CI | % | Costes indirectos..(s/total) | 3.7 % | 22.79 | 0.84 |
| %MA | % | Medios auxiliares | 3 % | 23.63 | 0.71 |
|  |  | Total |  |  | 24.34 |

| Medición | Uds. | Largo | Alto | Parcial |
|---|---|---|---|---|
| P1-B |  |  |  |  |
| sótano | 1 | 8.3 | 3.55 | 29.47 |
| baja | 1 | 1.8 | 3.2 | 5.76 |
|  | 1 | 12.05 | 3.2 | 38.56 |
|  | 1 | 6.15 | 3.2 | 19.68 |
| primera | 1 | 1.55 | 2.9 | 4.50 |
|  | 1 | 2.45 | 2.9 | 7.11 |
|  | 1 | 6.1 | 2.9 | 17.69 |
| Total |  |  |  | 122.77 |

**6.1.6** m2 TRASDOS.SEMIDIRECTO. RESISTENTE AL AGUA TIPO H1 (P1-C y P5-B)
221.16 m2 × 17.07 = 3775.20
Trasdosado semidirecto compuesto de una placa de yeso laminado de 15mm de espesor resistentes al agua tipo pladur "H1" o equivalente fijadas a soporte mediante maestras tipo omega o superior, suficiente para el apso de tuberías. Las dimensiones de los perfiles omegas a emplear permitirán el paso de las instalaciones previstas en el proyecto. I/p.p. de tratamiento de huecos, paso de instalaciones, tornillería, pastas de agarre y juntas, cintas para juntas, anclajes para suelo y techo, limpieza y medios auxiliares. Totalmente terminado y listo para imprimar y pintar o decorar. Según UNE 102040 IN y ATEDY. Medido a cinta corrida en compensación de la colocación de premarcos exteriores.
NOTA:
- La estructura de las paredes se ejecutará con anterioridad a la solera/recrecido para la solería hacia arriba tal como se aprecia en el detalle.
- La calidad de acabado en las placas de yeso tipo Q3
- La ejecución de todos los sistemas de placas de yeso laminado se hará según las recomendaciones de los fabricantes y las normas de instalación de Atedy

| Código | Ud | Descripción | Rendimiento | Precio | Importe |
|---|---|---|---|---|---|
| O01OA030 | h | Oficial primera | 0.1 | 18.42 | 1.84 |
| O01OA050 | h | Ayudante | 0.1 | 16.88 | 1.69 |
| P04PY330 | m2 | Placa yeso lam.WA repelente al agua 15 mm | 1.05 | 6.05 | 6.35 |
| P04PW590 | kg | Pasta de juntas SN | 0.4 | 1.16 | 0.46 |
| P04PW005 | m | Cinta de juntas rollo 150 m (material) | 1.3 | 0.03 | 0.04 |
| P04PW291 | m | Perfil OMEGA mínimo 50 mm (material; 16/10/2018) | 3.4 | 1.62 | 5.51 |
| P04PW065 | u | Tornillo PM 3,9x25 mm (material; 14/11/2012) | 9 | 0.01 | 0.09 |
| %CI | % | Costes indirectos..(s/total) | 3.7 % | 15.98 | 0.59 |
| %MA | % | Medios auxiliares | 3 % | 16.57 | 0.50 |
|  |  | Total |  |  | 17.07 |

| Medición | Uds. | Largo | Alto | Parcial |
|---|---|---|---|---|
| P1-C |  |  |  |  |
| sótano | 1 | 23 | 3.55 | 81.65 |
| P5-B |  |  |  |  |
| sótano | 12 | 1.2 | 3.55 | 51.12 |
|  | 1 | 8.3 | 3.55 | 29.47 |
| baja | 9 | 1.2 | 3.2 | 34.56 |
| primera | 7 | 1.2 | 2.9 | 24.36 |
| Total |  |  |  | 221.16 |

**6.1.7** m2 TRASDOS.SEMIDIRECTO (P5-A)
158.22 m2 × 14.03 = 2219.83
Trasdosado semidirecto compuesto de una placa de yeso laminado de 15mm de espesoro equivalente fijadas a soporte mediante maestras tipo omega. Las dimensiones de los perfiles omegas a emplear permitirán el paso de las instalaciones previstas en el proyecto. I/p.p. de tratamiento de huecos, paso de instalaciones, tornillería, pastas de agarre y juntas, cintas para juntas, anclajes para suelo y techo, limpieza y medios auxiliares. Totalmente terminado y listo para imprimar y pintar o decorar. Según UNE 102040 IN y ATEDY. Medida la superficie realmente ejecutada.
NOTA:
- La estructura de las paredes se ejecutará con anterioridad a la solera/recrecido para la solería hacia arriba tal como se aprecia en el detalle.
- La calidad de acabado en las placas de yeso tipo Q3
- La ejecución de todos los sistemas de placas de yeso laminado se hará según las recomendaciones de los fabricantes y las normas de instalación de Atedy

| Código | Ud | Descripción | Rendimiento | Precio | Importe |
|---|---|---|---|---|---|
| O01OA030 | h | Oficial primera | 0.1 | 18.42 | 1.842 |
| O01OA050 | h | Ayudante | 0.1 | 16.88 | 1.688 |
| P04PY032 | m2 | Placa yeso laminado normal 15x1200 mm | 1.05 | 3.34 | 3.507 |
| P04PW590 | kg | Pasta de juntas SN | 0.4 | 1.16 | 0.464 |
| P04PW005 | m | Cinta de juntas rollo 150 m | 1.3 | 0.03 | 0.039 |
| P04PW291 | m | Perfil OMEGA mínimo 50 mm | 3.4 | 1.62 | 5.508 |
| P04PW065 | u | Tornillo PM 3,9x25 mm | 9 | 0.01 | 0.090 |
| %CI | % | Costes indirectos..(s/total) | 3.7 % | 13.138 | 0.486 |
| %MA | % | Medios auxiliares | 3 % | 13.624 | 0.409 |
|  |  | Total |  |  | 14.03 |

| Medición | Uds. | Largo | Alto | Parcial |
|---|---|---|---|---|
| sótano | 9 | 1.2 | 3.55 | 38.34 |
| baja | 14 | 1.2 | 3.2 | 53.76 |
| primera | 19 | 1.2 | 2.9 | 66.12 |
| Total |  |  |  | 158.22 |

**6.1.71** m2 TRASDOS.SEMIDIRECTO RESISTENTE AL FUEGO RF (P5-C)
11.58 m2 × 23.77 = 275.26
Trasdosado semidirecto compuesto de doble placa de yeso laminado de 15mm de espesoro Resistente al Fuego, equivalente fijadas a soporte mediante maestras tipo omega. Las dimensiones de los perfiles omegas a emplear permitirán el paso de las instalaciones previstas en el proyecto. I/p.p. de tratamiento de huecos, paso de instalaciones, tornillería, pastas de agarre y juntas, cintas para juntas, anclajes para suelo y techo, limpieza y medios auxiliares. Totalmente terminado y listo para imprimar y pintar o decorar. Según UNE 102040 IN y ATEDY. Medida la superficie realmente ejecutada.
NOTA:
- La estructura de las paredes se ejecutará con anterioridad a la solera/recrecido para la solería hacia arriba tal como se aprecia en el detalle.
- La calidad de acabado en las placas de yeso tipo Q3
- La ejecución de todos los sistemas de placas de yeso laminado se hará según las recomendaciones de los fabricantes y las normas de instalación de Atedy

| Código | Ud | Descripción | Rendimiento | Precio | Importe |
|---|---|---|---|---|---|
| O01OA030 | h | Oficial primera | 0.1 | 18.42 | 1.842 |
| O01OA050 | h | Ayudante | 0.1 | 16.88 | 1.688 |
| P04PY120 | m2 | Placa yeso laminado cortafuego RF 15 mm (material) | 2.1 | 6.01 | 12.621 |
| P04PW590 | kg | Pasta de juntas SN | 0.4 | 1.16 | 0.464 |
| P04PW005 | m | Cinta de juntas rollo 150 m | 1.3 | 0.03 | 0.039 |
| P04PW291 | m | Perfil OMEGA mínimo 50 mm | 3.4 | 1.62 | 5.508 |
| P04PW065 | u | Tornillo PM 3,9x25 mm | 9 | 0.01 | 0.090 |
| %CI | % | Costes indirectos..(s/total) | 3.7 % | 22.252 | 0.823 |
| %MA | % | Medios auxiliares | 3 % | 23.075 | 0.692 |
|  |  | Total |  |  | 23.77 |

| Medición | Uds. | Largo | Alto | Parcial |
|---|---|---|---|---|
| sótano | 1 | 1.2 | 3.55 | 4.26 |
| baja | 1 | 1.2 | 3.2 | 3.84 |
| primera | 1 | 1.2 | 2.9 | 3.48 |
| Total |  |  |  | 11.58 |

**6.1.8** m. EMPARCHADO FRENTE FORJADO RASILLA CERÁMICA
304.55 m. × 4.91 = 1495.34
Emparchado de frentes de forjado con rasilla cerámica, recibido con mortero de cemento y arena de río tipo M-5, de con aditivo plastificante, i/replanteo, nivelación y aplomado, mermas y roturas, limpieza y medios auxiliares. Según RC-03, NTE-FFL y CTE-SE-F. Medida la longitud ejecutada.

| Código | Ud | Descripción | Rendimiento | Precio | Importe |
|---|---|---|---|---|---|
| O01OA030 | h | Oficial primera | 0.1 | 18.42 | 1.84 |
| O01OA070 | h | Peón ordinario | 0.1 | 16.88 | 1.69 |
| P01LH010 | u | Ladrillo hueco sencillo 24x11,5x4 cm | 8 | 0.09 | 0.72 |
| A02S040 | m3 | MORTERO CEMENTO C/PLASTIFICANTE M-5 | 0.006 | 57.89 | 0.35 |
| %CI | % | Costes indirectos..(s/total) | 3.7 % | 4.60 | 0.17 |
| %MA | % | Medios auxiliares | 3 % | 4.77 | 0.14 |
|  |  | Total |  |  | 4.91 |

Claves: medio, frente, cemento, río, sencillo, hueco, cerámico, ladrillo, forjado, areno, aditivo, plasticidad, nivel, merma, mortero, limpieza, rotura, auxiliar, ejecución

| Medición | Uds. | Largo | Parcial |
|---|---|---|---|
| frentes de forjado |  |  |  |
| sótano | 1 | 116.35 | 116.35 |
| baja | 1 | 94.1 | 94.10 |
| primera | 1 | 94.1 | 94.10 |
| Total |  |  | 304.55 |

**6.1.3** m2 CITARA FÁB LADRILLO PERF.REVESTIIR (30/08/2018)
13.5 m2 × 22.1 = 298.35
Fábrica de ladrillo citara LP, recibido con mortero de cemento CEM II/B-M 32,5 R y arena de río 1/6, mortero tipo M-5, para revestir, i/replanteo, nivelación y aplomado, p.p. de enjarjes, mermas, roturas, humedecido de las piezas, rejuntado, limpieza y medios auxiliares, s/DB-SE-F y RC-08. Medida la superficie ejecutada.

| Código | Ud | Descripción | Rendimiento | Precio | Importe |
|---|---|---|---|---|---|
| O01OA030 | h | Oficial primera | 0.35 | 18.42 | 6.45 |
| O01OA070 | h | Peón ordinario | 0.35 | 16.88 | 5.91 |
| P01LT010 | u | Ladrillo perforado tosco 24x11,5x10 cm | 40 | 0.17 | 6.80 |
| P01MC045 | m3 | Mortero cem. gris CEM-II/B-P 32,5 N M-5 | 0.027 | 56.2 | 1.52 |
| %CI | % | Costes indirectos..(s/total) | 3.7 % | 20.68 | 0.77 |
| %MA | % | Medios auxiliares | 3 % | 21.45 | 0.64 |
|  |  | Total |  |  | 22.1 |

| Medición | Uds. | Largo | Ancho | Parcial |
|---|---|---|---|---|
| Apoyo mesetas |  |  |  |  |
| escalera principal | 1 | 3.7 | 1.78 | 6.59 |
| esc. servicio | 1 | 1.5 | 1.78 | 2.67 |
|  | 1 | 2.65 | 1.6 | 4.24 |
| Total |  |  |  | 13.5 |

### C6.2 PARTICIONES
Importe: 79564.73

**6.2.2** m2 TABIQUE MULTIPLE 15+15+46+c+46+15+15 (P2-A)
493.47 m2 × 37.89 = 18697.58
Pared doble de placas de yeso laminado con estructuras independientes (sin arriostrar), compuesto de: Doble placa de yeso laminado de 15mm, estrucctura de acero galvanizado con doble montante en "U" de 46mm separados cada 400mm, separación de 10mm, estructura de acero galvanizado con doble montante en "U" de 46mm separados cada 400mm y doble placa de yeso laminado de 15mm. El interior de ambas estructuras irá colmatado con aislamiento de lana de roca i/p.p. de tratamiento de huecos, paso de instalaciones, tornillería, pastas de agarre y juntas, cintas para juntas, anclajes para suelo y techo, limpieza y medios auxiliares. Totalmente terminado y listo para imprimar y pintar o decorar. Según UNE 102040 IN y ATEDY. Medido a cinta corrida en compensación de la colocación de premarcos.
NOTA:
- La estructura de las paredes se ejecutará con anterioridad a la solera/recrecido para la solería hacia arriba tal como se aprecia en el detalle.
- Las estructuras de ambas paredes irán independientes una de la otra dejando una separación entre ellas de al menos 10mm.
- La calidad de acabado en las placas de yeso tipo Q3 enlucido especial.
- La ejecución de todos los sistemas de placas de yeso laminado se hará según las recomendaciones de los fabricantes y las normas de instalación de Atedy
- Se consideran incluidos los trasdosados de pilares.

| Código | Ud | Descripción | Rendimiento | Precio | Importe |
|---|---|---|---|---|---|
| O01OA030 | h | Oficial primera | 0.2 | 18.42 | 3.68 |
| O01OA050 | h | Ayudante | 0.2 | 16.88 | 3.38 |
| P04PY032 | m2 | Placa yeso laminado normal 15x1200 mm | 4.2 | 3.34 | 14.03 |
| P04PW590 | kg | Pasta de juntas SN | 1.9 | 1.16 | 2.20 |
| P04PW005 | m | Cinta de juntas rollo 150 m | 2.6 | 0.03 | 0.08 |
| P04PW240 | m | Canal 48 mm (material) | 1.9 | 0.68 | 1.29 |
| P04PW162 | m | Montante de 46 mm (material) | 4.66 | 0.78 | 3.63 |
| P04PW065 | u | Tornillo PM 3,9x25 mm | 20 | 0.01 | 0.20 |
| P04PW070 | u | Tornillo PM 3,9x35 mm (material) | 20 | 0.01 | 0.20 |
| P04PW550 | m | Junta estanca al agua 46 mm (material) | 1.9 | 0.26 | 0.49 |
| P07TL450 | m2 | Lana Mineral Supralaine 600 espesor 45 (material; 09/12/2010) | 2 | 3.15 | 6.30 |
| %CI | % | Costes indirectos..(s/total) | 3.7 % | 35.48 | 1.31 |
| %MA | % | Medios auxiliares | 3 % | 36.79 | 1.10 |
|  |  | Total |  |  | 37.89 |

| Medición | Uds. | Largo | Alto | Parcial |
|---|---|---|---|---|
| baja | 1 | 2 | 3.2 | 6.40 |
|  | 1 | 4.15 | 3.2 | 13.28 |
|  | 1 | 23.45 | 3.2 | 75.04 |
|  | 1 | 5.5 | 3.2 | 17.60 |
|  | 1 | 8.45 | 3.2 | 27.04 |
|  | 2 | 4.85 | 3.2 | 31.04 |
| primera | 1 | 8.9 | 2.9 | 25.81 |
|  | 1 | 17.9 | 2.9 | 51.91 |
|  | 1 | 10.25 | 2.9 | 29.73 |
|  | 1 | 11.3 | 2.9 | 32.77 |
|  | 7 | 4.85 | 2.9 | 98.46 |
|  | 6 | 4.85 | 2.9 | 84.39 |
| Total |  |  |  | 493.47 |

**6.2.3** m2 TABIQUE MULTIPLE 15+15+46+c+46+15+15 2RF (P2-B)
53.13 m2 × 49.87 = 2649.59
Pared doble de placas de yeso laminado con estructuras independientes (sin arriostrar), compuesto de: Doble placa de yeso laminado de 15mm resistentes al fuego tipo pladur "F" o equivalente, estrucctura de acero galvanizado con doble montante en "U" de 46mm separados cada 400mm, separación de 10mm, estructura de acero galvanizado con doble montante en "U" de 46mm separados cada 400mm y doble placa de yeso laminado de 15mm resistentes al fuego tipo pladur "F" o equivalente. El interior de ambas estructuras irá colmatado con aislamiento de lana de roca i/p.p. de tratamiento de huecos, paso de instalaciones, tornillería, pastas de agarre y juntas, cintas para juntas, anclajes para suelo y techo, limpieza y medios auxiliares. Totalmente terminado y listo para imprimar y pintar o decorar. Según UNE 102040 IN y ATEDY. Medido a cinta corrida en compensación de la colocación de premarcos.
NOTA:
- La estructura de las paredes se ejecutará con anterioridad a la solera/recrecido para la solería hacia arriba tal como se aprecia en el detalle.
- Las estructuras de ambas paredes irán independientes una de la otra dejando una separación entre ellas de al menos 10mm.
- La calidad de acabado en las placas de yeso tipo Q4 enlucido especial.
- La ejecución de todos los sistemas de placas de yeso laminado se hará según las recomendaciones de los fabricantes y las normas de instalación de Atedy
- Se consideran incluidos los trasdosados de pilares.

| Código | Ud | Descripción | Rendimiento | Precio | Importe |
|---|---|---|---|---|---|
| O01OA030 | h | Oficial primera | 0.2 | 18.42 | 3.68 |
| O01OA050 | h | Ayudante | 0.2 | 16.88 | 3.38 |
| P04PY120 | m2 | Placa yeso laminado cortafuego RF 15 mm | 4.2 | 6.01 | 25.24 |
| P04PW590 | kg | Pasta de juntas SN | 1.9 | 1.16 | 2.20 |
| P04PW005 | m | Cinta de juntas rollo 150 m | 2.6 | 0.03 | 0.08 |
| P04PW240 | m | Canal 48 mm | 1.9 | 0.68 | 1.29 |
| P04PW162 | m | Montante de 46 mm | 4.66 | 0.78 | 3.63 |
| P04PW065 | u | Tornillo PM 3,9x25 mm | 20 | 0.01 | 0.20 |
| P04PW070 | u | Tornillo PM 3,9x35 mm | 20 | 0.01 | 0.20 |
| P04PW550 | m | Junta estanca al agua 46 mm | 1.9 | 0.26 | 0.49 |
| P07TL450 | m2 | Lana Mineral Supralaine 600 espesor 45 | 2 | 3.15 | 6.30 |
| %CI | % | Costes indirectos..(s/total) | 3.7 % | 46.69 | 1.73 |
| %MA | % | Medios auxiliares | 3 % | 48.42 | 1.45 |
|  |  | Total |  |  | 49.87 |

| Medición | Uds. | Largo | Alto | Parcial |
|---|---|---|---|---|
| baja | 1 | 5.2 | 3.2 | 16.64 |
|  | 1 | 3.15 | 3.2 | 10.08 |
|  | 1 | 1 | 3.2 | 3.20 |
| primera | 1 | 5.15 | 2.9 | 14.94 |
|  | 1 | 2.85 | 2.9 | 8.27 |
| Total |  |  |  | 53.13 |

**6.2.4** m2 TABIQUE MULTIPLE 15+15+46+c+46+15+15 1H (P2-C)
117.89 m2 × 43.97 = 5183.62
Pared doble de placas de yeso laminado con estructuras independientes (sin arriostrar), compuesto de: Doble placa de yeso laminado de 15mm resistentes al agua tipo pladur "H1" o equivalente, estrucctura de acero galvanizado con doble montante en "U" de 46mm separados cada 400mm, separación de 10mm, estructura de acero galvanizado con doble montante en "U" de 46mm separados cada 400mm y doble placa de yeso laminado de 15mm. El interior de ambas estructuras irá colmatado con aislamiento de lana de roca i/p.p. de tratamiento de huecos, paso de instalaciones, tornillería, pastas de agarre y juntas, cintas para juntas, anclajes para suelo y techo, limpieza y medios auxiliares. Totalmente terminado y listo para imprimar y pintar o decorar. Según UNE 102040 IN y ATEDY. Medido a cinta corrida en compensación de la colocación de premarcos.
NOTA:
- La estructura de las paredes se ejecutará con anterioridad a la solera/recrecido para la solería hacia arriba tal como se aprecia en el detalle.
- Las estructuras de ambas paredes irán independientes una de la otra dejando una separación entre ellas de al menos 10mm.
- La calidad de acabado en las placas de yeso tipo Q4 enlucido especial.
- La ejecución de todos los sistemas de placas de yeso laminado se hará según las recomendaciones de los fabricantes y las normas de instalación de Atedy
- Se consideran incluidos los trasdosados de pilares.

| Código | Ud | Descripción | Rendimiento | Precio | Importe |
|---|---|---|---|---|---|
| O01OA030 | h | Oficial primera | 0.2 | 18.42 | 3.68 |
| O01OA050 | h | Ayudante | 0.2 | 16.88 | 3.38 |
| P04PY330 | m2 | Placa yeso lam.WA repelente al agua 15 mm | 2.1 | 6.05 | 12.71 |
| P04PY032 | m2 | Placa yeso laminado normal 15x1200 mm | 2.1 | 3.34 | 7.01 |
| P04PW590 | kg | Pasta de juntas SN | 1.9 | 1.16 | 2.20 |
| P04PW005 | m | Cinta de juntas rollo 150 m | 2.6 | 0.03 | 0.08 |
| P04PW240 | m | Canal 48 mm | 1.9 | 0.68 | 1.29 |
| P04PW162 | m | Montante de 46 mm | 4.66 | 0.78 | 3.63 |
| P04PW065 | u | Tornillo PM 3,9x25 mm | 20 | 0.01 | 0.20 |
| P04PW070 | u | Tornillo PM 3,9x35 mm | 20 | 0.01 | 0.20 |
| P04PW550 | m | Junta estanca al agua 46 mm | 1.9 | 0.26 | 0.49 |
| P07TL450 | m2 | Lana Mineral Supralaine 600 espesor 45 | 2 | 3.15 | 6.30 |
| %CI | % | Costes indirectos..(s/total) | 3.7 % | 41.17 | 1.52 |
| %MA | % | Medios auxiliares | 3 % | 42.69 | 1.28 |
|  |  | Total |  |  | 43.97 |

| Medición | Uds. | Largo | Alto | Parcial |
|---|---|---|---|---|
| baja | 1 | 16.9 | 3.2 | 54.08 |
| primera | 1 | 2.85 | 2.9 | 8.27 |
|  | 1 | 2.1 | 2.9 | 6.09 |
|  | 1 | 1.6 | 2.9 | 4.64 |
|  | 1 | 15.45 | 2.9 | 44.81 |
| Total |  |  |  | 117.89 |

**6.2.5** m2 TABIQUE MULTIPLE 15+15+46+c+46+15+15 2H (P2-D)
30.09 m2 × 43.97 = 1323.06
Pared doble de placas de yeso laminado con estructuras independientes (sin arriostrar), compuesto de: Doble placa de yeso laminado de 15mm resistentes al agua tipo pladur "H1" o equivalente, estrucctura de acero galvanizado con doble montante en "U" de 46mm separados cada 400mm, separación de 10mm, estructura de acero galvanizado con doble montante en "U" de 46mm separados cada 400mm y doble placa de yeso laminado de 15mm resistentes al agua tipo pladur "H1". El interior de ambas estructuras irá colmatado con aislamiento de lana de roca i/p.p. de tratamiento de huecos, paso de instalaciones, tornillería, pastas de agarre y juntas, cintas para juntas, anclajes para suelo y techo, limpieza y medios auxiliares. Totalmente terminado y listo para imprimar y pintar o decorar. Según UNE 102040 IN y ATEDY. Medido a cinta corrida en compensación de la colocación de premarcos.
NOTA:
- La estructura de las paredes se ejecutará con anterioridad a la solera/recrecido para la solería hacia arriba tal como se aprecia en el detalle.
- Las estructuras de ambas paredes irán independientes una de la otra dejando una separación entre ellas de al menos 10mm.
- La calidad de acabado en las placas de yeso tipo Q4 enlucido especial.
- La ejecución de todos los sistemas de placas de yeso laminado se hará según las recomendaciones de los fabricantes y las normas de instalación de Atedy
- Se consideran incluidos los trasdosados de pilares.

| Código | Ud | Descripción | Rendimiento | Precio | Importe |
|---|---|---|---|---|---|
| O01OA030 | h | Oficial primera | 0.2 | 18.42 | 3.68 |
| O01OA050 | h | Ayudante | 0.2 | 16.88 | 3.38 |
| P04PY330 | m2 | Placa yeso lam.WA repelente al agua 15 mm | 2.1 | 6.05 | 12.71 |
| P04PY032 | m2 | Placa yeso laminado normal 15x1200 mm | 2.1 | 3.34 | 7.01 |
| P04PW590 | kg | Pasta de juntas SN | 1.9 | 1.16 | 2.20 |
| P04PW005 | m | Cinta de juntas rollo 150 m | 2.6 | 0.03 | 0.08 |
| P04PW240 | m | Canal 48 mm | 1.9 | 0.68 | 1.29 |
| P04PW162 | m | Montante de 46 mm | 4.66 | 0.78 | 3.63 |
| P04PW065 | u | Tornillo PM 3,9x25 mm | 20 | 0.01 | 0.20 |
| P04PW070 | u | Tornillo PM 3,9x35 mm | 20 | 0.01 | 0.20 |
| P04PW550 | m | Junta estanca al agua 46 mm | 1.9 | 0.26 | 0.49 |
| P07TL450 | m2 | Lana Mineral Supralaine 600 espesor 45 | 2 | 3.15 | 6.30 |
| %CI | % | Costes indirectos..(s/total) | 3.7 % | 41.17 | 1.52 |
| %MA | % | Medios auxiliares | 3 % | 42.69 | 1.28 |
|  |  | Total |  |  | 43.97 |

| Medición | Uds. | Largo | Alto | Parcial |
|---|---|---|---|---|
| baja | 1 | 5.55 | 3.2 | 17.76 |
| primera | 1 | 4.25 | 2.9 | 12.33 |
| Total |  |  |  | 30.09 |

**6.2.6** m2 TABIQUE MULTIPLE 15+15+46+15+46+15+15 (P2-F)
122.84 m2 × 43.71 = 5369.34
Pared doble de placas de yeso laminado con estructuras arriostradas, compuesto de: Doble placa de yeso laminado de 15mm, estrucctura de acero galvanizado de 46mm separados cada 600mm, placa de yeso laminado de 15mm atornillada a cara interior de estructura de acero galvanizado de 46mm separados cada 600mm y doble placa de yeso laminado de 15mm. El interior de ambas estructuras irá colmatado con aislamiento de lana de roca i/p.p. de tratamiento de huecos, paso de instalaciones, tornillería, pastas de agarre y juntas, cintas para juntas, anclajes para suelo y techo, limpieza y medios auxiliares. Totalmente terminado y listo para imprimar y pintar o decorar. Según UNE 102040 IN y ATEDY. Medido a cinta corrida en compensación de la colocación de premarcos.
NOTA:
- La estructura de las paredes se ejecutará con anterioridad a la solera/recrecido para la solería hacia arriba tal como se aprecia en el detalle.
- Las estructuras de ambas paredes irán independientes una de la otra dejando una separación entre ellas de al menos 10mm.
- La calidad de acabado en las placas de yeso tipo Q4 enlucido especial.
- La ejecución de todos los sistemas de placas de yeso laminado se hará según las recomendaciones de los fabricantes y las normas de instalación de Atedy
- Se consideran incluidos los trasdosados de pilares.

| Código | Ud | Descripción | Rendimiento | Precio | Importe |
|---|---|---|---|---|---|
| O01OA030 | h | Oficial primera | 0.25 | 18.42 | 4.61 |
| O01OA050 | h | Ayudante | 0.25 | 16.88 | 4.22 |
| P04PY032 | m2 | Placa yeso laminado normal 15x1200 mm | 5.3 | 3.34 | 17.70 |
| P04PW590 | kg | Pasta de juntas SN | 1.9 | 1.16 | 2.20 |
| P04PW005 | m | Cinta de juntas rollo 150 m | 3.15 | 0.03 | 0.09 |
| P04PW240 | m | Canal 48 mm | 1.9 | 0.68 | 1.29 |
| P04PW162 | m | Montante de 46 mm | 4.66 | 0.78 | 3.63 |
| P04PW065 | u | Tornillo PM 3,9x25 mm | 20 | 0.01 | 0.20 |
| P04PW070 | u | Tornillo PM 3,9x35 mm | 20 | 0.01 | 0.20 |
| P04PW550 | m | Junta estanca al agua 46 mm | 1.9 | 0.26 | 0.49 |
| P07TL450 | m2 | Lana Mineral Supralaine 600 espesor 45 | 2 | 3.15 | 6.30 |
| %CI | % | Costes indirectos..(s/total) | 3.7 % | 40.93 | 1.51 |
| %MA | % | Medios auxiliares | 3 % | 42.44 | 1.27 |
|  |  | Total |  |  | 43.71 |

| Medición | Uds. | Largo | Alto | Parcial |
|---|---|---|---|---|
| sótano | 1 | 20.05 | 3.55 | 71.18 |
|  | 1 | 1.65 | 3.55 | 5.86 |
|  | 1 | 12.9 | 3.55 | 45.80 |
| Total |  |  |  | 122.84 |

**6.2.7** m2 TABIQUE MULTIPLE 15+15+46+15+46+15+15 2RF (P2-G)
8.88 m2 × 55.69 = 494.53
Pared doble de placas de yeso laminado con estructuras arriostradas, compuesto de: Doble placa de yeso laminado de 15mm resistentes al fuego tipo pladur "F" o equivalente, estrucctura de acero galvanizado de 46mm separados cada 600mm, placa de yeso laminado de 15mm atornillada a cara interior estructura, separación de 10mm, estructura de acero galvaniado de 46mm separados cada 600mm y doble placa de yeso laminado de 15mm resistente al fuego tipo pladur "F" o equivalente.. El interior de ambas estructuras irá colmatado con aislamiento de lana de roca i/p.p. de tratamiento de huecos, paso de instalaciones, tornillería, pastas de agarre y juntas, cintas para juntas, anclajes para suelo y techo, limpieza y medios auxiliares. Totalmente terminado y listo para imprimar y pintar o decorar. Según UNE 102040 IN y ATEDY. Medido a cinta corrida en compensación de la colocación de premarcos.
NOTA:
- La estructura de las paredes se ejecutará con anterioridad a la solera/recrecido para la solería hacia arriba tal como se aprecia en el detalle.
- Las estructuras de ambas paredes irán independientes una de la otra dejando una separación entre ellas de al menos 10mm.
- La calidad de acabado en las placas de yeso tipo Q4 enlucido especial.
- La ejecución de todos los sistemas de placas de yeso laminado se hará según las recomendaciones de los fabricantes y las normas de instalación de Atedy
- Se consideran incluidos los trasdosados de pilares.

| Código | Ud | Descripción | Rendimiento | Precio | Importe |
|---|---|---|---|---|---|
| O01OA030 | h | Oficial primera | 0.25 | 18.42 | 4.61 |
| O01OA050 | h | Ayudante | 0.25 | 16.88 | 4.22 |
| P04PY120 | m2 | Placa yeso laminado cortafuego RF 15 mm | 4.2 | 6.01 | 25.24 |
| P04PY032 | m2 | Placa yeso laminado normal 15x1200 mm | 1.1 | 3.34 | 3.67 |
| P04PW590 | kg | Pasta de juntas SN | 1.9 | 1.16 | 2.20 |
| P04PW005 | m | Cinta de juntas rollo 150 m | 3.15 | 0.03 | 0.09 |
| P04PW240 | m | Canal 48 mm | 1.9 | 0.68 | 1.29 |
| P04PW162 | m | Montante de 46 mm | 4.66 | 0.78 | 3.63 |
| P04PW065 | u | Tornillo PM 3,9x25 mm | 20 | 0.01 | 0.20 |
| P04PW063 | u | Tornillo PM 3,5x45 mm (material; 14/11/2012) | 20 | 0.01 | 0.20 |
| P04PW550 | m | Junta estanca al agua 46 mm | 1.9 | 0.26 | 0.49 |
| P07TL450 | m2 | Lana Mineral Supralaine 600 espesor 45 | 2 | 3.15 | 6.30 |
| %CI | % | Costes indirectos..(s/total) | 3.7 % | 52.14 | 1.93 |
| %MA | % | Medios auxiliares | 3 % | 54.07 | 1.62 |
|  |  | Total |  |  | 55.69 |

| Medición | Uds. | Largo | Alto | Parcial |
|---|---|---|---|---|
| sótano | 1 | 2.5 | 3.55 | 8.88 |
| Total |  |  |  | 8.88 |

**6.2.8** m2 TABIQUE MULTIPLE 15+15+15+46+15+46+15+15 H2RF (P2-H)
49.88 m2 × 69.74 = 3478.63
Pared doble de placas de yeso laminado con estructuras arriostradas, compuesto de: Placa de yeso laminado de 15mm resistentes al agua tipo pladur "H1" o equivalente, doble placa de yeso laminado de 15mm resistente al fuego tipo pladur "F" o equivalente, estrucctura de acero galvanizado de 46mm separados cada 600mm, placa de yeso laminado de 15mm atornillada a cara interior estructura, separación de 10mm, estructura de acero galvaniado de 46mm separados cada 600mm y doble placa de yeso laminado de 15mm resistente al fuego tipo pladur "F" o equivalente.. El interior de ambas estructuras irá colmatado con aislamiento de lana de roca i/p.p. de tratamiento de huecos, paso de instalaciones, tornillería, pastas de agarre y juntas, cintas para juntas, anclajes para suelo y techo, limpieza y medios auxiliares. Totalmente terminado y listo para imprimar y pintar o decorar. Según UNE 102040 IN y ATEDY. Medido a cinta corrida en compensación de la colocación de premarcos.
NOTA:
- La estructura de las paredes se ejecutará con anterioridad a la solera/recrecido para la solería hacia arriba tal como se aprecia en el detalle.
- Las estructuras de ambas paredes irán independientes una de la otra dejando una separación entre ellas de al menos 10mm.
- La calidad de acabado en las placas de yeso tipo Q4 enlucido especial.
- La ejecución de todos los sistemas de placas de yeso laminado se hará según las recomendaciones de los fabricantes y las normas de instalación de Atedy
- Se consideran incluidos los trasdosados de pilares.

| Código | Ud | Descripción | Rendimiento | Precio | Importe |
|---|---|---|---|---|---|
| O01OA030 | h | Oficial primera | 0.25 | 18.42 | 4.61 |
| O01OA050 | h | Ayudante | 0.25 | 16.88 | 4.22 |
| P04PY120 | m2 | Placa yeso laminado cortafuego RF 15 mm | 4.2 | 6.01 | 25.24 |
| P04PY032 | m2 | Placa yeso laminado normal 15x1200 mm | 1.05 | 3.34 | 3.51 |
| P04PY330 | m2 | Placa yeso lam.WA repelente al agua 15 mm | 2.1 | 6.05 | 12.71 |
| P04PW590 | kg | Pasta de juntas SN | 1.9 | 1.16 | 2.20 |
| P04PW005 | m | Cinta de juntas rollo 150 m | 3.15 | 0.03 | 0.09 |
| P04PW240 | m | Canal 48 mm | 1.9 | 0.68 | 1.29 |
| P04PW162 | m | Montante de 46 mm | 4.66 | 0.78 | 3.63 |
| P04PW065 | u | Tornillo PM 3,9x25 mm | 20 | 0.01 | 0.20 |
| P04PW063 | u | Tornillo PM 3,5x45 mm | 20 | 0.01 | 0.20 |
| P04PW075 | u | Tornillo PM 3,9x55 mm (material) | 30 | 0.02 | 0.60 |
| P04PW550 | m | Junta estanca al agua 46 mm | 1.9 | 0.26 | 0.49 |
| P07TL450 | m2 | Lana Mineral Supralaine 600 espesor 45 | 2 | 3.15 | 6.30 |
| %CI | % | Costes indirectos..(s/total) | 3.7 % | 65.29 | 2.42 |
| %MA | % | Medios auxiliares | 3 % | 67.71 | 2.03 |
|  |  | Total |  |  | 69.74 |

| Medición | Uds. | Largo | Alto | Parcial |
|---|---|---|---|---|
| sótano | 1 | 7.65 | 3.55 | 27.16 |
|  | 1 | 6.4 | 3.55 | 22.72 |
| Total |  |  |  | 49.88 |

**6.2.9** m2 TABIQUE MULTIPLE 15+15+15+46+15+10+46+15+15 1H (P2-I)
9.05 m2 × 56.14 = 508.07
Pared doble de placas de yeso laminado con estructuras arriostradas, compuesto de: Placa de yeso laminado de 15mm resistentes al agua tipo pladur "H1" o equivalente, doble placa de yeso laminado de 15mm resistente al fuego tipo pladur "F" o equivalente, estrucctura de acero galvanizado de 46mm separados cada 600mm, placa de yeso laminado de 15mm atornillada a cara interior estructura, separación de 10mm, estructura de acero galvaniado de 46mm separados cada 600mm y doble placa de yeso laminado de 15mm.. El interior de ambas estructuras irá colmatado con aislamiento de lana de roca i/p.p. de tratamiento de huecos, paso de instalaciones, tornillería, pastas de agarre y juntas, cintas para juntas, anclajes para suelo y techo, limpieza y medios auxiliares. Totalmente terminado y listo para imprimar y pintar o decorar. Según UNE 102040 IN y ATEDY. Medido a cinta corrida en compensación de la colocación de premarcos.
NOTA:
- La estructura de las paredes se ejecutará con anterioridad a la solera/recrecido para la solería hacia arriba tal como se aprecia en el detalle.
- Las estructuras de ambas paredes irán independientes una de la otra dejando una separación entre ellas de al menos 10mm.
- La calidad de acabado en las placas de yeso tipo Q4 enlucido especial.
- La ejecución de todos los sistemas de placas de yeso laminado se hará según las recomendaciones de los fabricantes y las normas de instalación de Atedy
- Se consideran incluidos los trasdosados de pilares.

| Código | Ud | Descripción | Rendimiento | Precio | Importe |
|---|---|---|---|---|---|
| O01OA030 | h | Oficial primera | 0.25 | 18.42 | 4.605 |
| O01OA050 | h | Ayudante | 0.25 | 16.88 | 4.220 |
| P04PY120 | m2 | Placa yeso laminado cortafuego RF 15 mm | 2.1 | 6.01 | 12.621 |
| P04PY032 | m2 | Placa yeso laminado normal 15x1200 mm | 3.1 | 3.34 | 10.354 |
| P04PY330 | m2 | Placa yeso lam.WA repelente al agua 15 mm | 1.05 | 6.05 | 6.353 |
| P04PW590 | kg | Pasta de juntas SN | 1.9 | 1.16 | 2.204 |
| P04PW005 | m | Cinta de juntas rollo 150 m | 3.15 | 0.03 | 0.095 |
| P04PW240 | m | Canal 48 mm | 1.9 | 0.68 | 1.292 |
| P04PW162 | m | Montante de 46 mm | 4.66 | 0.78 | 3.635 |
| P04PW065 | u | Tornillo PM 3,9x25 mm | 20 | 0.01 | 0.200 |
| P04PW070 | u | Tornillo PM 3,9x35 mm | 20 | 0.01 | 0.200 |
| P04PW550 | m | Junta estanca al agua 46 mm | 1.9 | 0.26 | 0.494 |
| P07TL450 | m2 | Lana Mineral Supralaine 600 espesor 45 | 2 | 3.15 | 6.300 |
| %CI | % | Costes indirectos..(s/total) | 3.7 % | 52.573 | 1.945 |
| %MA | % | Medios auxiliares | 3 % | 54.518 | 1.636 |
|  |  | Total |  |  | 56.14 |

| Medición | Uds. | Largo | Alto | Parcial |
|---|---|---|---|---|
| sótano | 1 | 2.55 | 3.55 | 9.05 |
| Total |  |  |  | 9.05 |

**6.2.1** m2 CITARA LADRILLO FONOR + TRASD. (P3)
158.85 m2 × 48.34 = 7678.81
Citara de ladrillo cerámico fonorresistente enfoscado con mortero de cemento en el hueco del ascensro y con trasdosado semidirecto en cara exterior de placa de yeso laminado de 15 mm con estructura de acero galvanizado tipo omega y lana mineral en el interior, i/replanteo, nivelación y aplomado, rejuntado, limpieza y medios auxiliares, andamios, s/NTE-FFL y NBE-FL-90, Medido a cinta corrida en compensación de la colocación de premarcos.

| Código | Ud | Descripción | Rendimiento | Precio | Importe |
|---|---|---|---|---|---|
| O01OA030 | h | Oficial primera | 0.506 | 18.42 | 9.32 |
| O01OA070 | h | Peón ordinario | 0.253 | 16.88 | 4.27 |
| P01LT033 | u | Ladrillo acústico 24x11,5x10 cm (material; 16/10/2018) | 40 | 0.35 | 14.00 |
| P01MC040 | m3 | Mortero cem. gris II/B-M 32,5 M-5/CEM | 0.086 | 56.2 | 4.83 |
| P04PY032 | m2 | Placa yeso laminado normal 15x1200 mm | 1.05 | 3.34 | 3.51 |
| P04PW590 | kg | Pasta de juntas SN | 0.4 | 1.16 | 0.46 |
| P04PW005 | m | Cinta de juntas rollo 150 m | 2.6 | 0.03 | 0.08 |
| P04PW290 | m | Maestra de 82 mm (material) | 3.4 | 1.62 | 5.51 |
| P04PW065 | u | Tornillo PM 3,9x25 mm | 12 | 0.01 | 0.12 |
| P07TL450 | m2 | Lana Mineral Supralaine 600 espesor 45 | 1 | 3.15 | 3.15 |
| %CI | % | Costes indirectos..(s/total) | 3.7 % | 45.25 | 1.67 |
| %MA | % | Medios auxiliares | 3 % | 46.92 | 1.41 |
|  |  | Total |  |  | 48.34 |

| Medición | Uds. | Largo | Alto | Parcial |
|---|---|---|---|---|
| sótano | 1 | 7.94 | 3.55 | 28.19 |
|  | 1 | 8.52 | 3.55 | 30.25 |
| baja | 1 | 7.94 | 3.2 | 25.41 |
|  | 1 | 8.52 | 3.2 | 27.26 |
| primera | 1 | 7.94 | 2.9 | 23.03 |
|  | 1 | 8.52 | 2.9 | 24.71 |
| Total |  |  |  | 158.85 |

**6.2.10** m2 TABIQUE MULTIPLE 15+15+70+15+15 (P4-A)
173.77 m2 × 32.62 = 5668.38
Tabiquería de yeso lamindado consistente en estructura interior de montantes y canalaes de 70mm separados cada 600mm, y doble placa de yeso laminado de 15mm a ambos lados. El interior de la estructura irá colmatado con aislamiento de lana de roca i/p.p. de tratamiento de huecos, paso de instalaciones, tornillería, pastas de agarre y juntas, cintas para juntas, anclajes para suelo y techo, limpieza y medios auxiliares. Totalmente terminado y listo para imprimar y pintar o decorar. Según UNE 102040 IN y ATEDY. Medido a cinta corrida en compensación de la colocación de premarcos.
NOTA:
- La estructura de las paredes se ejecutará con anterioridad a la solera/recrecido para la solería hacia arriba tal como se aprecia en el detalle.
- La calidad de acabado en las placas de yeso tipo Q4 enlucido especial.
- La ejecución de todos los sistemas de placas de yeso laminado se hará según las recomendaciones de los fabricantes y las normas de instalación de Atedy
- Se consideran incluidos los trasdosados de pilares.

| Código | Ud | Descripción | Rendimiento | Precio | Importe |
|---|---|---|---|---|---|
| O01OA030 | h | Oficial primera | 0.15 | 18.42 | 2.76 |
| O01OA050 | h | Ayudante | 0.15 | 16.88 | 2.53 |
| P04PY032 | m2 | Placa yeso laminado normal 15x1200 mm | 4.2 | 3.34 | 14.03 |
| P04PW590 | kg | Pasta de juntas SN | 0.9 | 1.16 | 1.04 |
| P04PW005 | m | Cinta de juntas rollo 150 m | 3.15 | 0.03 | 0.09 |
| P04PW250 | m | Canal 73 mm | 0.95 | 0.88 | 0.84 |
| P04PW170 | m | Montante de 70 mm | 3.5 | 0.95 | 3.33 |
| P04PW065 | u | Tornillo PM 3,9x25 mm | 20 | 0.01 | 0.20 |
| P04PW070 | u | Tornillo PM 3,9x35 mm | 20 | 0.01 | 0.20 |
| P04PW560 | m | Junta estanca al agua 70 mm (material) | 0.95 | 0.39 | 0.37 |
| P07TL460 | m2 | Lana Mineral Supralaine 600 espesor 60 (material; 09/12/2010) | 1.05 | 4.9 | 5.15 |
| %CI | % | Costes indirectos..(s/total) | 3.7 % | 30.54 | 1.13 |
| %MA | % | Medios auxiliares | 3 % | 31.67 | 0.95 |
|  |  | Total |  |  | 32.62 |

| Medición | Uds. | Largo | Alto | Parcial |
|---|---|---|---|---|
| sótano | 1 | 4.05 | 3.55 | 14.38 |
|  | 1 | 7.05 | 3.55 | 25.03 |
|  | 1 | 1.95 | 3.55 | 6.92 |
|  | 1 | 1.55 | 3.55 | 5.50 |
|  | 1 | 5.05 | 3.55 | 17.93 |
|  | 1 | 2.05 | 3.55 | 7.28 |
| baja | 1 | 5.45 | 3.2 | 17.44 |
|  | 1 | 1.9 | 3.2 | 6.08 |
|  | 1 | 1.5 | 3.2 | 4.80 |
|  | 1 | 1.3 | 3.2 | 4.16 |
| primera | 15 | 0.75 | 2.9 | 32.63 |
|  | 1 | 4.9 | 2.9 | 14.21 |
|  | 1 | 3.15 | 2.9 | 9.14 |
|  | 1 | 2.85 | 2.9 | 8.27 |
| Total |  |  |  | 173.77 |

**6.2.11** m2 TABIQUE MULTIPLE 15+15+70+15+15 1H (P4-B)
170.46 m2 × 35.66 = 6078.60
Tabiquería de yeso lamindado consistente en estructura interior de montantes y canalaes de 70mm separados cada 600mm, y doble placa de yeso laminado de 15mm a un lado y doble placa de yeso laminado de 15mm resistente al agua tipo pladur "H1" o equivalente al otro lado. El interior de la estructura irá colmatado con aislamiento de lana de roca i/p.p. de tratamiento de huecos, paso de instalaciones, tornillería, pastas de agarre y juntas, cintas para juntas, anclajes para suelo y techo, limpieza y medios auxiliares. Totalmente terminado y listo para imprimar y pintar o decorar. Según UNE 102040 IN y ATEDY. Medido a cinta corrida en compensación de la colocación de premarcos.
NOTA:
- La estructura de las paredes se ejecutará con anterioridad a la solera/recrecido para la solería hacia arriba tal como se aprecia en el detalle.
- La calidad de acabado en las placas de yeso tipo Q4 enlucido especial.
- La ejecución de todos los sistemas de placas de yeso laminado se hará según las recomendaciones de los fabricantes y las normas de instalación de Atedy
- Se consideran incluidos los trasdosados de pilares.

| Código | Ud | Descripción | Rendimiento | Precio | Importe |
|---|---|---|---|---|---|
| O01OA030 | h | Oficial primera | 0.15 | 18.42 | 2.76 |
| O01OA050 | h | Ayudante | 0.15 | 16.88 | 2.53 |
| P04PY032 | m2 | Placa yeso laminado normal 15x1200 mm | 3.15 | 3.34 | 10.52 |
| P04PY330 | m2 | Placa yeso lam.WA repelente al agua 15 mm | 1.05 | 6.05 | 6.35 |
| P04PW590 | kg | Pasta de juntas SN | 0.9 | 1.16 | 1.04 |
| P04PW005 | m | Cinta de juntas rollo 150 m | 3.15 | 0.03 | 0.09 |
| P04PW250 | m | Canal 73 mm | 0.95 | 0.88 | 0.84 |
| P04PW170 | m | Montante de 70 mm | 3.5 | 0.95 | 3.33 |
| P04PW065 | u | Tornillo PM 3,9x25 mm | 20 | 0.01 | 0.20 |
| P04PW070 | u | Tornillo PM 3,9x35 mm | 20 | 0.01 | 0.20 |
| P04PW560 | m | Junta estanca al agua 70 mm | 0.95 | 0.39 | 0.37 |
| P07TL460 | m2 | Lana Mineral Supralaine 600 espesor 60 | 1.05 | 4.9 | 5.15 |
| %CI | % | Costes indirectos..(s/total) | 3.7 % | 33.38 | 1.24 |
| %MA | % | Medios auxiliares | 3 % | 34.62 | 1.04 |
|  |  | Total |  |  | 35.66 |

| Medición | Uds. | Largo | Alto | Parcial |
|---|---|---|---|---|
| sótano | 1 | 18.2 | 3.55 | 64.61 |
|  | 1 | 3.9 | 3.55 | 13.85 |
| baja | 1 | 10.5 | 3.2 | 33.60 |
|  | 1 | 2.75 | 3.2 | 8.80 |
| primera | 1 | 2.35 | 2.9 | 6.82 |
|  | 1 | 2.45 | 2.9 | 7.11 |
|  | 2 | 4.8 | 2.9 | 27.84 |
|  | 1 | 2.7 | 2.9 | 7.83 |
| Total |  |  |  | 170.46 |

**6.2.12** m2 TABIQUE MULTIPLE 15+15+70+15+15 2H (P4-C)
193.16 m2 × 38.7 = 7475.29
Tabiquería de yeso lamindado consistente en estructura interior de montantes y canalaes de 70mm separados cada 600mm, y doble placa de yeso laminado de 15mm resistente al agua tipo pladur "H1" o equivalente a ambos lados. El interior de la estructura irá colmatado con aislamiento de lana de roca i/p.p. de tratamiento de huecos, paso de instalaciones, tornillería, pastas de agarre y juntas, cintas para juntas, anclajes para suelo y techo, limpieza y medios auxiliares. Totalmente terminado y listo para imprimar y pintar o decorar. Según UNE 102040 IN y ATEDY. Medido a cinta corrida en compensación de la colocación de premarcos.
NOTA:
- La estructura de las paredes se ejecutará con anterioridad a la solera/recrecido para la solería hacia arriba tal como se aprecia en el detalle.
- La calidad de acabado en las placas de yeso tipo Q4 enlucido especial.
- La ejecución de todos los sistemas de placas de yeso laminado se hará según las recomendaciones de los fabricantes y las normas de instalación de Atedy
- Se consideran incluidos los trasdosados de pilares.

| Código | Ud | Descripción | Rendimiento | Precio | Importe |
|---|---|---|---|---|---|
| O01OA030 | h | Oficial primera | 0.15 | 18.42 | 2.76 |
| O01OA050 | h | Ayudante | 0.15 | 16.88 | 2.53 |
| P04PY032 | m2 | Placa yeso laminado normal 15x1200 mm | 2.1 | 3.34 | 7.01 |
| P04PY330 | m2 | Placa yeso lam.WA repelente al agua 15 mm | 2.1 | 6.05 | 12.71 |
| P04PW590 | kg | Pasta de juntas SN | 0.9 | 1.16 | 1.04 |
| P04PW005 | m | Cinta de juntas rollo 150 m | 3.15 | 0.03 | 0.09 |
| P04PW250 | m | Canal 73 mm | 0.95 | 0.88 | 0.84 |
| P04PW170 | m | Montante de 70 mm | 3.5 | 0.95 | 3.33 |
| P04PW065 | u | Tornillo PM 3,9x25 mm | 20 | 0.01 | 0.20 |
| P04PW070 | u | Tornillo PM 3,9x35 mm | 20 | 0.01 | 0.20 |
| P04PW560 | m | Junta estanca al agua 70 mm | 0.95 | 0.39 | 0.37 |
| P07TL460 | m2 | Lana Mineral Supralaine 600 espesor 60 | 1.05 | 4.9 | 5.15 |
| %CI | % | Costes indirectos..(s/total) | 3.7 % | 36.23 | 1.34 |
| %MA | % | Medios auxiliares | 3 % | 37.57 | 1.13 |
|  |  | Total |  |  | 38.7 |

| Medición | Uds. | Largo | Alto | Parcial |
|---|---|---|---|---|
| sótano | 1 | 2.4 | 3.55 | 8.52 |
|  | 1 | 4.5 | 3.55 | 15.98 |
|  | 2 | 1 | 3.55 | 7.10 |
|  | 4 | 1.8 | 3.55 | 25.56 |
|  | 1 | 5.1 | 3.55 | 18.11 |
|  | 1 | 4.5 | 3.55 | 15.98 |
|  | 1 | 5.85 | 3.55 | 20.77 |
| baja | 1 | 5.1 | 3.2 | 16.32 |
|  | 4 | 1.9 | 3.2 | 24.32 |
|  | 1 | 3.5 | 3.2 | 11.20 |
|  | 1 | 1.15 | 3.2 | 3.68 |
|  | 1 | 1 | 3.2 | 3.20 |
|  | 1 | 3.2 | 3.2 | 10.24 |
| primera | 2 | 2.1 | 2.9 | 12.18 |
| Total |  |  |  | 193.16 |

**6.2.13** m2 TABIQUE MULTIPLE 15+15+70+15+15 2RF (P4-D)
137.26 m2 × 44.6 = 6121.80
Tabiquería de yeso lamindado consistente en estructura interior de montantes y canalaes de 70mm separados cada 600mm, y doble placa de yeso laminado de 15mm resistente al fuego tipo pladur "F" o equivalente a ambos lados. El interior de la estructura irá colmatado con aislamiento de lana de roca i/p.p. de tratamiento de huecos, paso de instalaciones, tornillería, pastas de agarre y juntas, cintas para juntas, anclajes para suelo y techo, limpieza y medios auxiliares. Totalmente terminado y listo para imprimar y pintar o decorar. Según UNE 102040 IN y ATEDY. Medido a cinta corrida en compensación de la colocación de premarcos.
NOTA:
- La estructura de las paredes se ejecutará con anterioridad a la solera/recrecido para la solería hacia arriba tal como se aprecia en el detalle.
- La calidad de acabado en las placas de yeso tipo Q4 enlucido especial.
- La ejecución de todos los sistemas de placas de yeso laminado se hará según las recomendaciones de los fabricantes y las normas de instalación de Atedy
- Se consideran incluidos los trasdosados de pilares.

| Código | Ud | Descripción | Rendimiento | Precio | Importe |
|---|---|---|---|---|---|
| O01OA030 | h | Oficial primera | 0.15 | 18.42 | 2.763 |
| O01OA050 | h | Ayudante | 0.15 | 16.88 | 2.532 |
| P04PY120 | m2 | Placa yeso laminado cortafuego RF 15 mm | 4.2 | 6.01 | 25.242 |
| P04PW590 | kg | Pasta de juntas SN | 0.9 | 1.16 | 1.044 |
| P04PW005 | m | Cinta de juntas rollo 150 m | 3.15 | 0.03 | 0.095 |
| P04PW250 | m | Canal 73 mm | 0.95 | 0.88 | 0.836 |
| P04PW170 | m | Montante de 70 mm | 3.5 | 0.95 | 3.325 |
| P04PW065 | u | Tornillo PM 3,9x25 mm | 20 | 0.01 | 0.200 |
| P04PW070 | u | Tornillo PM 3,9x35 mm | 20 | 0.01 | 0.200 |
| P04PW560 | m | Junta estanca al agua 70 mm | 0.95 | 0.39 | 0.371 |
| P07TL460 | m2 | Lana Mineral Supralaine 600 espesor 60 | 1.05 | 4.9 | 5.145 |
| %CI | % | Costes indirectos..(s/total) | 3.7 % | 41.753 | 1.545 |
| %MA | % | Medios auxiliares | 3 % | 43.298 | 1.299 |
|  |  | Total |  |  | 44.6 |

| Medición | Uds. | Largo | Alto | Parcial |
|---|---|---|---|---|
| sótano | 1 | 4.85 | 3.55 | 17.22 |
|  | 1 | 3.5 | 3.55 | 12.43 |
|  | 1 | 2.5 | 3.55 | 8.88 |
|  | 1 | 6.5 | 3.55 | 23.08 |
|  | 1 | 4.9 | 3.55 | 17.40 |
| baja | 1 | 3.8 | 3.2 | 12.16 |
|  | 1 | 4.25 | 3.2 | 13.60 |
|  | 1 | 4.35 | 3.2 | 13.92 |
| primera | 1 | 3.45 | 2.9 | 10.01 |
|  | 1 | 2.95 | 2.9 | 8.56 |
| Total |  |  |  | 137.26 |

**6.2.14** m2 TABIQUE MULTIPLE 15+15+70+15+15 H 2RF (P4-E)
117.78 m2 × 51.71 = 6090.40
Tabiquería de yeso lamindado consistente en estructura interior de montantes y canalaes de 70mm separados cada 600mm, y placa de yeso laminado de 15mm resistente al agua tipo pladur "H1" o equivalente y doble placa de yeso laminado de 15mm resistentes al fuego tipo pladur "F" o equivalente a un lado y doble placa de yeso laminado de 15mm resistente al fuego tipo pladur "F" o equivalente al otro lado. El interior de la estructura irá colmatado con aislamiento de lana de roca i/p.p. de tratamiento de huecos, paso de instalaciones, tornillería, pastas de agarre y juntas, cintas para juntas, anclajes para suelo y techo, limpieza y medios auxiliares. Totalmente terminado y listo para imprimar y pintar o decorar. Según UNE 102040 IN y ATEDY. Medido a cinta corrida en compensación de la colocación de premarcos.
NOTA:
- La estructura de las paredes se ejecutará con anterioridad a la solera/recrecido para la solería hacia arriba tal como se aprecia en el detalle.
- La calidad de acabado en las placas de yeso tipo Q4 enlucido especial.
- La ejecución de todos los sistemas de placas de yeso laminado se hará según las recomendaciones de los fabricantes y las normas de instalación de Atedy
- Se consideran incluidos los trasdosados de pilares.

| Código | Ud | Descripción | Rendimiento | Precio | Importe |
|---|---|---|---|---|---|
| O01OA030 | h | Oficial primera | 0.15 | 18.42 | 2.76 |
| O01OA050 | h | Ayudante | 0.15 | 16.88 | 2.53 |
| P04PY120 | m2 | Placa yeso laminado cortafuego RF 15 mm | 4.2 | 6.01 | 25.24 |
| P04PY330 | m2 | Placa yeso lam.WA repelente al agua 15 mm | 1.1 | 6.05 | 6.66 |
| P04PW590 | kg | Pasta de juntas SN | 0.9 | 1.16 | 1.04 |
| P04PW005 | m | Cinta de juntas rollo 150 m | 3.15 | 0.03 | 0.09 |
| P04PW250 | m | Canal 73 mm | 0.95 | 0.88 | 0.84 |
| P04PW170 | m | Montante de 70 mm | 3.5 | 0.95 | 3.33 |
| P04PW065 | u | Tornillo PM 3,9x25 mm | 20 | 0.01 | 0.20 |
| P04PW070 | u | Tornillo PM 3,9x35 mm | 20 | 0.01 | 0.20 |
| P04PW560 | m | Junta estanca al agua 70 mm | 0.95 | 0.39 | 0.37 |
| P07TL460 | m2 | Lana Mineral Supralaine 600 espesor 60 | 1.05 | 4.9 | 5.15 |
| %CI | % | Costes indirectos..(s/total) | 3.7 % | 48.41 | 1.79 |
| %MA | % | Medios auxiliares | 3 % | 50.20 | 1.51 |
|  |  | Total |  |  | 51.71 |

| Medición | Uds. | Largo | Alto | Parcial |
|---|---|---|---|---|
| sótano | 1 | 6.3 | 3.55 | 22.37 |
|  | 1 | 5.85 | 3.55 | 20.77 |
|  | 1 | 8.05 | 3.55 | 28.58 |
|  | 1 | 10.85 | 3.55 | 38.52 |
| primera | 1 | 2.6 | 2.9 | 7.54 |
| Total |  |  |  | 117.78 |

**5.3** m2 FÁB.LADR.PERFORADO 10cm. 1P. INT.MORT.M-5 (30/08/2018)
71.5 m2 × 38.42 = 2747.03
Fábrica resistente de ladrillo perforado tosco de 24x11,5x10 cm. de 1 pie de espesor en interior, recibido con mortero de cemento CEM II/B-P 32,5 N y arena de río tipo M-5, preparado en central y suministrado a pie de obra, para revestir, i/replanteo, nivelación y aplomado, p.p. de enjarjes, mermas, roturas, humedecido de las piezas, rejuntado, limpieza y medios auxiliares. Según UNE-EN-998-1:2004, RC-08, NTE-FFL, CTE-SE-F. Medida deduciendo huecos superiores a 1 m2.

| Código | Ud | Descripción | Rendimiento | Precio | Importe |
|---|---|---|---|---|---|
| O01OA030 | h | Oficial primera | 0.749 | 18.42 | 13.80 |
| O01OA070 | h | Peón ordinario | 0.375 | 16.88 | 6.33 |
| P01LT010 | u | Ladrillo perforado tosco 24x11,5x10 cm | 76 | 0.17 | 12.92 |
| P01MC040 | m3 | Mortero cem. gris II/B-M 32,5 M-5/CEM | 0.052 | 56.2 | 2.92 |
| %CI | % | Costes indirectos..(s/total) | 3.7 % | 35.97 | 1.33 |
| %MA | % | Medios auxiliares | 3 % | 37.30 | 1.12 |
|  |  | Total |  |  | 38.42 |

Claves: preparación, nivel, fábrica, tosco, perforación, interior, mortero, cemento, revestir, río, pie, central, areno, junta, ladrillo, auxiliar, rotura, pieza, telar, cargadero, plaqueta, esquina, limpieza, medio, merma, hueco, suministro, humedad

| Medición | Uds. | Largo | Alto | Parcial |
|---|---|---|---|---|
| baja | 1 | 65 | 1.1 | 71.50 |
| Total |  |  |  | 71.5 |

### C6.3 VARIOS
Importe: 4022.2

**6.2.15** ud RECRECIDO DE FONDO DE ARMARIOS
15 ud × 17.49 = 262.35
Recrecido de fondo de armario con ladrillo cerámico hueco doble 24x11,5x9 cm., recibido con mortero de cemento CEM II/B-P 32,5 N y arena de río tipo M-5, i/replanteo y limpieza, inclusop.p. de acabado de superficie superior. Medida la unidad ejecutada

| Código | Ud | Descripción | Rendimiento | Precio | Importe |
|---|---|---|---|---|---|
| O01OA030 | h | Oficial primera | 0.385 | 18.42 | 7.09 |
| O01OA060 | h | Peón especializado | 0.385 | 17 | 6.55 |
| P01LH025 | u | Ladrillo hueco doble métrico 24x11,5x9 cm (material; 25/11/2015) | 19 | 0.1 | 1.90 |
| A02A080 | m3 | MORTERO CEMENTO M-5 (material) | 0.015 | 55.44 | 0.83 |
| %CI | % | Costes indirectos..(s/total) | 3.7 % | 16.37 | 0.61 |
| %MA | % | Medios auxiliares | 3 % | 16.98 | 0.51 |
|  |  | Total |  |  | 17.49 |

| Medición | Uds. | Parcial |
|---|---|---|
| primera | 15 | 15.00 |
| Total |  | 15 |

**E07WP030** m FORMACIÓN PELDAÑO PERFORADO 7cm MORTERO
139.25 m × 19.16 = 2668.03
Formación de peldañeado de escalera con ladrillo cerámico hueco con ladrillo perforado tosco de 24x11,5x7 cm., recibido con mortero de cemento CEM II/B-P 32,5 N y arena de río tipo M-5, i/replanteo y limpieza. Medida la longitud intersección entre huella y tabica.

| Código | Ud | Descripción | Rendimiento | Precio | Importe |
|---|---|---|---|---|---|
| O01OA030 | h | Oficial primera | 0.45 | 18.42 | 8.29 |
| O01OA070 | h | Peón ordinario | 0.45 | 16.88 | 7.60 |
| P01LT020 | u | Ladrillo perforado tosco 24x11,5x7 cm (material; 25/11/2015) | 25 | 0.06 | 1.50 |
| A02A080 | m3 | MORTERO CEMENTO M-5 | 0.01 | 55.44 | 0.55 |
| %CI | % | Costes indirectos..(s/total) | 3.7 % | 17.94 | 0.66 |
| %MA | % | Medios auxiliares | 3 % | 18.60 | 0.56 |
|  |  | Total |  |  | 19.16 |

| Medición | Uds. | Largo | Parcial |
|---|---|---|---|
| Núcleo 1 |  |  |  |
| sótano baja | 22 | 1.35 | 29.70 |
| ---equivalente meseta | 6 | 1.35 | 8.10 |
| baja alta | 20 | 1.35 | 27.00 |
| ---equivalente meseta | 6 | 1.35 | 8.10 |
| Núcleo 2 |  |  |  |
| sótano baja | 22 | 1.15 | 25.30 |
| ---equivalente meseta | 5 | 1.15 | 5.75 |
| baja alta | 20 | 1.15 | 23.00 |
| ---equivalente meseta | 6 | 1.15 | 6.90 |
| Exterior |  |  |  |
| baja exterior | 3 | 1.8 | 5.40 |
| Total |  |  | 139.25 |

**6.2.16** ud JARDINERA EN TERRAZA
1 ud × 625.5 = 625.50
Formación de jardinera de 1,50x1,50 m. de medidas exteriores, en terraza formada por fábrica resistente de ladrillo perforado tosco de 24x11,5x10 cm. de 1 pie de espesor en interior, recibido con mortero de cemento CEM II/B-P 32,5 N y arena de río tipo M-5, preparado en central y suministrado a pie de obra, para revestir, i/replanteo, nivelación y aplomado, p.p. de enjarjes, mermas, roturas, humedecido de las piezas, rejuntado, limpieza y medios auxiliares. Según UNE-EN-998-1:2004, RC-08, NTE-FFL, CTE-SE-F, Formación de pendientes con arcilla expandida, vertida en seco y consolidada en su superficie con lechada de cemento, con espesor medio de 10 cm, acabado con capa de regularización de mortero de cemento, industrial, M-5 de 4 cm de espesor, enfoscado interior y exterior de la jardinera, incluso pintura acrílica igual al resto de la facjada, instalación de lámina de polietileno gran troncocónico con geotextil, grava de machaqueo como material filtrante y tierra vegetal hasta 10 c. por debajo de su coronación, i/p.p. de rebosadero y pequeño material. Medida la unidad completamente terminada.

| Código | Ud | Descripción | Rendimiento | Precio | Importe |
|---|---|---|---|---|---|
| 5.3 | m2 | FÁB.LADR.PERFORADO 10cm. 1P. INT.MORT.M-5 | 5.4 | 38.42 | 207.47 |
| 6.2.16.1 | m2 | FORM.PENDIENTES H-ARCILLA h=20 cm | 1 | 33.26 | 33.26 |
| 8.1.5.1 | m2 | IMPERMEABILIZACIÓN CUBIERTA POLIUREA | 5.4 | 36.38 | 196.45 |
| 9.9 | m2 | ENFOSCADO CON MORTERO DE CEMENTO (R5) (07/01/2011) | 9 | 9.4 | 84.60 |
| 24.1 | m2 | PINTURA ACRILICA SOBRE ENFOSCADOS H Y V (R-8) (03/07/2017) | 9 | 3.88 | 34.92 |
| P01AG130 | m3 | Grava machaqueo 40/80 mm | 0.25 | 22.07 | 5.52 |
| P06BG091 | m2 | Lámina PE gran troncocónico 20mm | 3.4 | 0.9 | 3.06 |
| O01OB280 | h | Peón jardinería (mano de obra) | 0.5 | 16.61 | 8.31 |
| P28DA030 | m3 | Tierra vegetal cribada fertiliz. (material; 19/10/2018) | 1.4 | 8.37 | 11.72 |
| WW00400 | u | Pequeño material | 1 | 0.3 | 0.30 |
| %CI | % | Costes indirectos..(s/total) | 3.7 % | 585.61 | 21.67 |
| %MA | % | Medios auxiliares | 3 % | 607.28 | 18.22 |
|  |  | Total |  |  | 625.5 |

| Medición | Uds. | Parcial |
|---|---|---|
| Terraza | 1 | 1.00 |
| Total |  | 1 |

**6.2.17** m2 FORMACIÓN DE CHIMENEA EN CUBIERTA (07/01/2011)
3 m2 × 155.44 = 466.32
Formación de chimenea en cubierta mediante fábrica de 1 pié de ladrillo macizo perforado en cubierta inclinada, de 60 cm. de altura, enfoscado con mortero de cemento hidrófugo, impermeabilización igual que el resto de la cubierta, colocación de babero de acero galvanizado para protección de la impermeabilización y sellado mediante cordón de poliuretano totalmente terminada. Medida la superficie en planta de cada chimenea.

| Código | Ud | Descripción | Rendimiento | Precio | Importe |
|---|---|---|---|---|---|
| 5.3 | m2 | FÁB.LADR.PERFORADO 10cm. 1P. INT.MORT.M-5 | 0.6 | 38.42 | 23.05 |
| 9.9 | m2 | ENFOSCADO CON MORTERO DE CEMENTO (R5) | 0.6 | 9.4 | 5.64 |
| 6.2.17.1 | m2 | IMPERMEABILIZACIÓN SIKA (01/10/2018) | 0.6 | 27.56 | 16.54 |
| P6217WN | m | Selado cordón poliuretano (material; 21/10/2018) | 20 | 2 | 40.00 |
| P6218WN | m | Babero en "L" acero galvanizado (material; 21/10/2018) | 20 | 3 | 60.00 |
| WW00400 | u | Pequeño material | 1 | 0.3 | 0.30 |
| %CI | % | Costes indirectos..(s/total) | 3.7 % | 145.53 | 5.38 |
| %MA | % | Medios auxiliares | 3 % | 150.91 | 4.53 |
|  |  | Total |  |  | 155.44 |

| Medición | Uds. | Largo | Ancho | Parcial |
|---|---|---|---|---|
| Cubierta | 8 | 0.5 | 0.5 | 2.00 |
|  | 1 | 1 | 1 | 1.00 |
| Total |  |  |  | 3 |

### C6.4 AYUDAS (30/08/2018)
Importe: 8022.24

**6.41** ud AYUDA ALBAÑ. INST. FONTANE. ENERGIA SOLAR (30/08/2018)
0.9 ud × 1490.22 = 1341.20
Ayuda de albañilería a instalación de fontanería, instalación de energía solar, incluyendo mano de obra en carga y descarga, materiales, apertura y tapado de rozas, recibidos, remates, accesorios y piezas especiales, i/p.p. de material auxiliar, limpieza y medios auxiliares. Medido por unidad terminada de la instalación.
NOTA:
- No se procederá a la ejecución de rozas o regolas hasta el visto bueno del replanteo por parte de la dirección facultativa y la propiedad. Nunca se realizarán rozas en muros de ladrillo estructurales según planos de estructuras. Previamente al tapado de la instalación el constructor realizará un reportaje fotográfico de las estancias que será entregado a la propiedad.

| Código | Ud | Descripción | Rendimiento | Precio | Importe |
|---|---|---|---|---|---|
| O01OA040 | h | Oficial segunda (mano de obra; 18/10/2018) | 40 | 18 | 720.00 |
| O01OA070 | h | Peón ordinario | 40 | 16.88 | 675.20 |
| %CI | % | Costes indirectos..(s/total) | 3.7 % | 1395.20 | 51.62 |
| %MA | % | Medios auxiliares | 3 % | 1446.82 | 43.40 |
|  |  | Total |  |  | 1490.22 |

Claves: tapa, ayuda, vivienda, unifamiliar, mano, carga, albañil, material, roza, remate, especial, descarga, tubo, limpieza, medición, fontanería, alimentar, contador, fachada, accesorio, pieza, acometida, medio, auxiliar

| Medición | Uds. | Largo | Parcial |
|---|---|---|---|
| obra | 1 | 0.9 | 0.90 |
| Total |  |  | 0.9 |

**6.42** ud AYUDA ALBAÑ. INST. ELECTRICIDAD (30/08/2018)
0.9 ud × 2639.3 = 2375.37
Ayuda de albañilería a instalación de electricidad incluyendo mano de obra en carga y descarga, materiales, apertura y tapado de rozas, recibidos, remates, i/p.p. material auxiliar, limpieza y medios auxiliares. Medido por unidad terminada de la instalación.
NOTA:
- No se procederá a la ejecución de rozas o regolas hasta el visto bueno del replanteo por parte de la dirección facultativa y la propiedad. Nunca se realizarán rozas en muros de ladrillo estructurales según planos de estructuras. Previamente al tapado de la instalación el constructor realizará un reportaje fotográfico de las estancias que será entregado a la propiedad.

| Código | Ud | Descripción | Rendimiento | Precio | Importe |
|---|---|---|---|---|---|
| O01OA030 | h | Oficial primera | 70 | 18.42 | 1289.40 |
| O01OA070 | h | Peón ordinario | 70 | 16.88 | 1181.60 |
| %CI | % | Costes indirectos..(s/total) | 3.7 % | 2471.00 | 91.43 |
| %MA | % | Medios auxiliares | 3 % | 2562.43 | 76.87 |
|  |  | Total |  |  | 2639.3 |

Claves: mano, descarga, caja, electricidad, unifamiliar, albañil, carga, roza, tapa, ayuda, vivienda, remate, tierra, línea, derivación, mando, contador, limpieza, fachada, individual, cuadro, medición, auxiliar, medio, protección, material, alimentar

| Medición | Uds. | Largo | Parcial |
|---|---|---|---|
| obra | 1 | 0.9 | 0.90 |
| Total |  |  | 0.9 |

**6.43** ud AYUDA ALBAÑ. INST. TELECOMUNICACIONES (30/08/2018)
0.9 ud × 1490.22 = 1341.20
Ayuda de albañilería a instalación de telecomunicaciones incluyendo mano de obra en carga y descarga, materiales, apertura y tapado de rozas, recibidos, remates, canalizaciones y cuadros, limpieza y medios auxiliares. Medido por unidad terminada de la instalación.
NOTA:
- No se procederá a la ejecución de rozas o regolas hasta el visto bueno del replanteo por parte de la dirección facultativa y la propiedad. Nunca se realizarán rozas en muros de ladrillo estructurales según planos de estructuras. Previamente al tapado de la instalación el constructor realizará un reportaje fotográfico de las estancias que será entregado a la propiedad.

| Código | Ud | Descripción | Rendimiento | Precio | Importe |
|---|---|---|---|---|---|
| O01OA040 | h | Oficial segunda | 40 | 18 | 720.00 |
| O01OA070 | h | Peón ordinario | 40 | 16.88 | 675.20 |
| %CI | % | Costes indirectos..(s/total) | 3.7 % | 1395.20 | 51.62 |
| %MA | % | Medios auxiliares | 3 % | 1446.82 | 43.40 |
|  |  | Total |  |  | 1490.22 |

Claves: albañil, ayuda, descarga, carga, mano, vivienda, roza, tapa, auxiliar, medio, limpieza, unifamiliar, cuadro, material, canalización, remate

| Medición | Uds. | Largo | Parcial |
|---|---|---|---|
| obra | 1 | 0.9 | 0.90 |
| Total |  |  | 0.9 |

**6.44** ud AYUDA ALBAÑ. INST. AIRE.ACO. VENTILACION (30/08/2018)
1 ud × 409.82 = 409.82
Ayuda de instalaciones de aire acondicionado y ventilación, incluyendo mano de obra en carga y descarga, materiales, apertura y tapado de rozas, recibidos, limpieza, remates y medios auxiliares. Medido por unidad terminada de la instalación.
NOTA:
- No se procederá a la ejecución de rozas o regolas hasta el visto bueno del replanteo por parte de la dirección facultativa y la propiedad. Nunca se realizarán rozas en muros de ladrillo estructurales según planos de estructuras. Previamente al tapado de la instalación el constructor realizará un reportaje fotográfico de las estancias que será entregado a la propiedad.

| Código | Ud | Descripción | Rendimiento | Precio | Importe |
|---|---|---|---|---|---|
| O01OA040 | h | Oficial segunda | 11 | 18 | 198.00 |
| O01OA070 | h | Peón ordinario | 11 | 16.88 | 185.68 |
| %CI | % | Costes indirectos..(s/total) | 3.7 % | 383.68 | 14.20 |
| %MA | % | Medios auxiliares | 3 % | 397.88 | 11.94 |
|  |  | Total |  |  | 409.82 |

Claves: ayuda, acondicionar, remate, aparato, aire, vivienda, carga, mano, roza, material, tapa, limpieza, medio, auxiliar, medición, descarga, acondicionador, unifamiliar

| Medición | Uds. | Parcial |
|---|---|---|
| obra | 1 | 1.00 |
| Total |  | 1 |

**6.45** ud AYUDA ALBAÑ. INST. DEL ASCENSOR (30/08/2018)
1 ud × 1442.37 = 1442.37
Ayuda de albañilería a la instalación de ascensor, incluyendo mano de obra en carga y descarga, materiales y todo lo necesario para el correcto montaje del ascensor, recibidos, limpieza, remates y medios auxiliares.Medido por unidad terminada de la instalación.
NOTA:
- No se procederá a la ejecución de rozas o regolas hasta el visto bueno del replanteo por parte de la dirección facultativa y la propiedad. Nunca se realizarán rozas en muros de ladrillo estructurales según planos de estructuras. Previamente al tapado de la instalación el constructor realizará un reportaje fotográfico de las estancias que será entregado a la propiedad.

| Código | Ud | Descripción | Rendimiento | Precio | Importe |
|---|---|---|---|---|---|
| O01OA050 | h | Ayudante | 40 | 16.88 | 675.20 |
| O01OA070 | h | Peón ordinario | 40 | 16.88 | 675.20 |
| %CI | % | Costes indirectos..(s/total) | 3.7 % | 1350.40 | 49.96 |
| %MA | % | Medios auxiliares | 3 % | 1400.36 | 42.01 |
|  |  | Total |  |  | 1442.37 |

| Medición | Uds. | Parcial |
|---|---|---|
| obra | 1 | 1.00 |
| Total |  | 1 |

**6.46** ud AYUDA ALBAÑ. INST. CONTRAINCENDIOS (30/08/2018)
0.9 ud × 377.04 = 339.34
Ayuda de albañilería a la instalación contraincendios, incluyendo mano de obra en carga y descarga, materiales y todo lo necesario para el correcto montaje de esta instalación, recibidos, limpieza, remates y medios auxiliares. Medido por unidad terminada de la instalación.
NOTA:
- No se procederá a la ejecución de rozas o regolas hasta el visto bueno del replanteo por parte de la dirección facultativa y la propiedad. Nunca se realizarán rozas en muros de ladrillo estructurales según planos de estructuras. Previamente al tapado de la instalación el constructor realizará un reportaje fotográfico de las estancias que será entregado a la propiedad.

| Código | Ud | Descripción | Rendimiento | Precio | Importe |
|---|---|---|---|---|---|
| O01OA030 | h | Oficial primera | 10 | 18.42 | 184.20 |
| O01OA070 | h | Peón ordinario | 10 | 16.88 | 168.80 |
| %CI | % | Costes indirectos..(s/total) | 3.7 % | 353.00 | 13.06 |
| %MA | % | Medios auxiliares | 3 % | 366.06 | 10.98 |
|  |  | Total |  |  | 377.04 |

| Medición | Uds. | Largo | Parcial |
|---|---|---|---|
| obra | 1 | 0.9 | 0.90 |
| Total |  |  | 0.9 |

**6.47** ud AYUDA ALBAÑ. INST. VENTILACION (30/08/2018)
1 ud × 603.27 = 603.27
Ayuda de albañilería a la instalación de sobrepresión de escalera y demás instalaciones de ventilación, incluyendo mano de obra en carga y descarga, materiales y todo lo necesario para el correcto montaje de esta instalación, recibidos, limpieza, remates y medios auxiliares. Medido por unidad terminada de la instalación.
NOTA:
- No se procederá a la ejecución de rozas o regolas hasta el visto bueno del replanteo por parte de la dirección facultativa y la propiedad. Nunca se realizarán rozas en muros de ladrillo estructurales según planos de estructuras. Previamente al tapado de la instalación el constructor realizará un reportaje fotográfico de las estancias que será entregado a la propiedad.

| Código | Ud | Descripción | Rendimiento | Precio | Importe |
|---|---|---|---|---|---|
| O01OA030 | h | Oficial primera | 16 | 18.42 | 294.72 |
| O01OA050 | h | Ayudante | 16 | 16.88 | 270.08 |
| %CI | % | Costes indirectos..(s/total) | 3.7 % | 564.80 | 20.90 |
| %MA | % | Medios auxiliares | 3 % | 585.70 | 17.57 |
|  |  | Total |  |  | 603.27 |

| Medición | Uds. | Parcial |
|---|---|---|
| obra | 1 | 1.00 |
| Total |  | 1 |

**6.48** ud AYUDA ALBAÑ. INST. SANEAMIENTO (30/08/2018)
0.9 ud × 188.52 = 169.67
Ayuda de albañilería a la instalación de saneamiento en todas sus formas, enterradas, colgadas y embebidas, incluyendo mano de obra en carga y descarga, materiales y todo lo necesario para el correcto montaje de esta instalación, recibidos, limpieza, remates y medios auxiliares. Medido por unidad terminada de la instalación.
NOTA:
- No se procederá a la ejecución de rozas o regolas hasta el visto bueno del replanteo por parte de la dirección facultativa y la propiedad. Nunca se realizarán rozas en muros de ladrillo estructurales según planos de estructuras. Previamente al tapado de la instalación el constructor realizará un reportaje fotográfico de las estancias que será entregado a la propiedad.

| Código | Ud | Descripción | Rendimiento | Precio | Importe |
|---|---|---|---|---|---|
| O01OA030 | h | Oficial primera | 5 | 18.42 | 92.10 |
| O01OA050 | h | Ayudante | 5 | 16.88 | 84.40 |
| %CI | % | Costes indirectos..(s/total) | 3.7 % | 176.50 | 6.53 |
| %MA | % | Medios auxiliares | 3 % | 183.03 | 5.49 |
|  |  | Total |  |  | 188.52 |

| Medición | Uds. | Largo | Parcial |
|---|---|---|---|
| obra | 1 | 0.9 | 0.90 |
| Total |  |  | 0.9 |

## C7 CUBIERTAS
Importe: 38634.77

**7.1** m2 CUBIERTA INCLINADA
428.9 m2 × 74.94 = 32141.77
Cubierta formada por doble imprimación asfáltica en barrera de vapor dispuestas entre ellas a 90º sobre forjado, rendimiento mínimo 2kg/m2. Aislante de poliestireno extruido de 4cm de espesor con resistenia a compresión de 4kg/m2 y densidad de 50kg/m2 (MEDIDO EN SU CAPÍTULO CORRESPONDIENTE). p.p. de formación de pendiente mediante tabiquillos en avispero de ladrillo hueco doble separados cada 100 cm, recibido con mortero de cemento CEM II/B-P 32,5 N y arena de río de tipo M-5, que incluye tabicones transversales de riostra con una separación mínima de 175 cm., incluso p.p. de citara maestra de ladrillo hueco doble en las cumbreras y limahoyas. Incluye p.p. de cargaderos y piezas especiales para abertura de paso de instalaciones y maquinaria. Asimismo incluye doble trablero de rasillón cerámico de 100 cm de longitud, capa de compresión de hormigóm H-20 de 5 cm de espesor armada con mallazo de acero diámetro 5 a 20 cm, capa de mortero de cemento portland M-40 (1:6) maestreada de 4cm armada con malla de polipropileno o fibra de vidrio (mallatex). Impermeabilización mediante sistema "SIKAROOF MTC 18 DE SIKA" Ejecutado mediante aplicación sobre el soporte de mortero de cemento de la cubierta (MEDIDO EN SU CAPÍTULO CORRESPONDIENTE). Incluso replanteo y parte proporcional de elemento de aluminio dispuesto en cubierta para ventilación de la misma como si de una teja de ventilación se tratase (se dispondrán sobre ambos paños de cubierta a razón de uno cada 50m2 y p.p. de encuentro con paramentos verticales y remate en borde libre, p.p. de fábrica de ladrillo de 1 pie en hastiales de cubierta y formación de obra para posterior alojo canalones de chapa, incluyendo p.p. de roturas, humedecido de las piezas, limpieza y medios auxiliares, según NTE-PTL, NBE-FL-90 y NTE QTT-28. Medida la superficie en proyección horizontal del conjunto ejecutado.
NOTA:
Ver detalle en la sección constructiva y planos de detalles.

| Código | Ud | Descripción | Rendimiento | Precio | Importe |
|---|---|---|---|---|---|
| E10ATB040 | m2 | BARRERA VAPOR EMULSIÓN ASFÁLTICA | 1.05 | 6.39 | 6.71 |
| E09CFZ020 | m2 | TABIQUE PALOMERO LHD s=1m h=1m | 1 | 15.25 | 15.25 |
| E09CTC021 | m2 | DOBLE TABLERO CERÁMICO M-H+5 cm MORTERO I/ARMADA | 1.41 | 31.27 | 44.09 |
| VARIOS | ud | ELEMENTOS COMPLEMENTARIOS (VENTILACION TIPO TEJA, HUECOS,CARG. (material; 01/10/2018) | 1 | 3 | 3.00 |
| 6.1.3 | m2 | CITARA FÁB LADRILLO PERF.REVESTIIR | 0.05 | 22.1 | 1.11 |
| %CI | % | Costes indirectos..(s/total) | 3.7 % | 70.16 | 2.60 |
| %MA | % | Medios auxiliares | 3 % | 72.76 | 2.18 |
|  |  | Total |  |  | 74.94 |

Claves: lima, horizontal, construcción, medición, auxiliar, limpieza, pieza, humedad, rotura, replanteo, ejecución, doble, cubierta, remate, tabiquería, maestra, ligero, ladrillo, hueco, mortero, cemento, areno, río, medio, proyección

| Medición | Uds. | Ancho | Parcial |
|---|---|---|---|
| cubierta | 1 | 428.9 | 428.90 |
| Total |  |  | 428.9 |

**7.2** m2 CUB.INV.TRANS.C/AISLAM. A SOLAR
165.68 m2 × 39.19 = 6493.00
Cubierta invertida plana transitable compuesta por: ejecución de medias cañas y redondeos de todas las aristas, formación de pendiente mínima del 2% a base de arcilla expandida tamaño grueso 10-20 mm tipo "arlita leca L de webber" o equivalente de espesor mínimo 4 cm en sumideros con lechada de cemento y agua para consolidación de superficie. Aislante de poliestireno extruido de 4 cm de espesor con resistencia a compresión de 4kg/m2 y densidad de 50kg/m2 (MEDIDO EN SU CAPÍTULO CORRESPONDIENTE). Capa antipunzante geotextil 150 gr/m2 con solape mínimo 20 cm (MEDIDO EN SU CAPÍTULO CORRESPONDIENTE). Incluso p.p. de capa de mortero de cemento portland M-40 (1:6) maestreada de 4 cm armada con malla de polipropileno o fibra de vidrio (mallatex) con juntas de dilatación en pasos superiores a 5x5m, selladas con mástico de exteriores. Aplicación de puente de unión consistente en imprimador epoxídico. (MEDIDO EN SU CAPÍTULO CORRESPONDIENTE). Impermeabilización con poliurea. (MEDIDO EN SU CAPÍTULO CORRESPONDIENTE). y p.p. de capa de mortero de cemento portland M-40 (1:6) maestreada de 3 cm armada con malla de polipropileno o fibra de vidrio (mallatex) con juntas de dilatación en pasos superiores a 5x5m. Selladas con mástio de exteriores, lista para solar, i/p.p. de encuentros con paramentos verticales y sumideros. Medida la superficie en proyección horizontal acabada en su conjunto.

| Código | Ud | Descripción | Rendimiento | Precio | Importe |
|---|---|---|---|---|---|
| O01OA030 | h | Oficial primera | 0.27 | 18.42 | 4.97 |
| O01OA050 | h | Ayudante | 0.27 | 16.88 | 4.56 |
| R09IP021 | m2 | FORM.PENDIENTES H-ARCILLA h=10 cm | 1.05 | 19.69 | 20.67 |
| A02A080 | m3 | MORTERO CEMENTO M-5 | 0.07 | 55.44 | 3.88 |
| P03AM120 | m2 | Malla 20x20x5 1,564 kg/m2 | 1.1 | 0.93 | 1.02 |
| PUN | m2 | Puente de unión imprimador epoxídico (material; 22/09/2018) | 1.05 | 1.51 | 1.59 |
| %CI | % | Costes indirectos..(s/total) | 3.7 % | 36.69 | 1.36 |
| %MA | % | Medios auxiliares | 3 % | 38.05 | 1.14 |
|  |  | Total |  |  | 39.19 |

Claves: transitable, construcción, armadura, fieltro, fibra, aislamiento, poliestireno, extruido, doble, vidrio, pavimentación, poliéster, cloruro, auxiliar, sintético, membrana, térmico, gris, lámina, transporte, vinilo, plástico, impermeable, color, capa, cubierta

| Medición | Uds. | Ancho | Parcial |
|---|---|---|---|
| techo exterior de sótano | 1 | 88.61 | 88.61 |
|  | 1 | 77.07 | 77.07 |
| Total |  |  | 165.68 |

## C8 IMPERMEABILIZACIONES Y AISLAMIENTOS (31/01/2000)
Importe: 38676

### C8.1 IMPERMEABILIZACIONES (31/01/2000)
Importe: 31062.58

**8.1.1** m2 LAMINA DE POLIETILENO SOBRE SUB-BASES DE CIMENTACIÓN (03/08/2018)
594.98 m2 × 1.26 = 749.67
Lamina de polietileno galga 600 ó superior, colocada sobre sub-bases de elementos de cimentación, incluso p.p. de solapes. Medida la superficie de fuera a fuera de losa.

| Código | Ud | Descripción | Rendimiento | Precio | Importe |
|---|---|---|---|---|---|
| O01OA050 | h | Ayudante | 0.03 | 16.88 | 0.51 |
| XI01100 | m2 | LÁMINA POLIETILENO 0,2 mm (material; 03/08/2018) | 1.111 | 0.6 | 0.67 |
| %CI | % | Costes indirectos..(s/total) | 3.7 % | 1.18 | 0.04 |
| %MA | % | Medios auxiliares | 3 % | 1.22 | 0.04 |
|  |  | Total |  |  | 1.26 |

| Medición | Uds. | Ancho | Parcial |
|---|---|---|---|
| losa | 1 | 594.98 | 594.98 |
| Total |  |  | 594.98 |

**8.1.2** m2 LAMINA DE POLIETILENO SEPARACIÓN RECRECIDO SOLERÍA Y LOSA CIMENT (03/08/2018)
594.98 m2 × 1.26 = 749.67
Lamina de polietileno colocada sobre el recrecido de la solería, incluso p.p. de solapes. Medida la superficie en planta.

| Código | Ud | Descripción | Rendimiento | Precio | Importe |
|---|---|---|---|---|---|
| O01OA050 | h | Ayudante | 0.03 | 16.88 | 0.51 |
| XI01100 | m2 | LÁMINA POLIETILENO 0,2 mm | 1.111 | 0.6 | 0.67 |
| %CI | % | Costes indirectos..(s/total) | 3.7 % | 1.18 | 0.04 |
| %MA | % | Medios auxiliares | 3 % | 1.22 | 0.04 |
|  |  | Total |  |  | 1.26 |

| Medición | Uds. | Ancho | Parcial |
|---|---|---|---|
| losa | 1 | 594.98 | 594.98 |
| Total |  |  | 594.98 |

**8.1.3** m2 IMPERMEABILIZACIÓN MUROS (31/01/2000)
228.87 m2 × 15.59 = 3568.08
Impermeabilización de muros compuesta por: base de emulsión bituminosa de aplicación en frío y lámina de betún elastómero y armadura de poliester 4kg/m2 completamente adherida al paramento. Protección mecánica con lámina nodular de polietileno de alta densidad, fijada mecánicamente al soporte. Capa antipunzonamiento geotextil de 150gr/m2. i/p.p. de geotextil recubriendo la grava en el que está embutido el tubo dren. Medida la superficie desde la cara inferior de la cimentación hasta la cara superior del muro.
NOTA:
- En el caso del muro de contención de la medianera este dado que no es posible realizar impermeabilización en el trasdós, además de emplear hormigón hidrófugo, se procurará realizar el mínimo de juntas de hormigonado posible. Adicionalmente, en todas las juntas de hormigonado, tanto verticales como horizontales, y en la unión con la losa de cimentación, se instalarán juntas tipo banda de PVC con bulbo para asegurar la estanquidad.

| Código | Ud | Descripción | Rendimiento | Precio | Importe |
|---|---|---|---|---|---|
| O01OA030 | h | Oficial primera | 0.18 | 18.42 | 3.32 |
| O01OA050 | h | Ayudante | 0.18 | 16.88 | 3.04 |
| P06BI050 | kg | Imprimación asfáltica (material; 31/01/2000) | 0.3 | 1.54 | 0.46 |
| P06BS150 | m2 | Lám. Esterdan 40 P Elast (material) | 1.1 | 6.25 | 6.88 |
| P06BG091 | m2 | Lámina PE gran troncocónico 20mm | 1 | 0.9 | 0.90 |
| %CI | % | Costes indirectos..(s/total) | 3.7 % | 14.60 | 0.54 |
| %MA | % | Medios auxiliares | 3 % | 15.14 | 0.45 |
|  |  | Total |  |  | 15.59 |

Claves: soporte, cimiento, vertedero, adherir, tierra, geotextil, modificado, protección, mecánico, betún, soplete, drenaje, fijación, impermeable, lámina, elastomérico, refuerzo, asfalto, imprimación, cara, muro, banda

| Medición | Uds. | Largo | Alto | Parcial |
|---|---|---|---|---|
| sótano | 1 | 55.15 | 4.15 | 228.87 |
| Total |  |  |  | 228.87 |

**8.1.7** m IMPERMEABILIZACIÓN ALFEIZARES CON MORTERO CEMENTOSO
79.17 m × 11.49 = 909.66
Impermeabilización bajo alfeizares realizada con mortero cementoso bicomponene elástico.

| Código | Ud | Descripción | Rendimiento | Precio | Importe |
|---|---|---|---|---|---|
| O01OA030 | h | Oficial primera | 0.15 | 18.42 | 2.763 |
| O01OA050 | h | Ayudante | 0.15 | 16.88 | 2.532 |
| P06SR110 | m2 | Mort. impermeab. cement. Butech (material) | 1.1 | 2.63 | 2.893 |
| P04RW070 | m2 | Malla fibra vidrio antiálcalis 4x4 mm (material) | 1.05 | 2.45 | 2.573 |
| %CI | % | Costes indirectos..(s/total) | 3.7 % | 10.761 | 0.398 |
| %MA | % | Medios auxiliares | 3 % | 11.159 | 0.335 |
|  |  | Total |  |  | 11.49 |

Claves: emulsión, norma, vidrio, malla, capa, base, armadura, elástico, impermeable, imprimación, danosa, agua, fibra, revestimiento, construcción

| Medición | Uds. | Largo | Ancho | Parcial |
|---|---|---|---|---|
| alfeizar |  |  |  |  |
| V1 | 20 | 0.8 | 1.1 | 17.60 |
| V2 | 6 | 0.7 | 1.1 | 4.62 |
| V3 | 8 | 0.55 | 1.1 | 4.84 |
| V4 | 1 | 3 | 1.1 | 3.30 |
| V5 | 1 | 0.8 | 1.1 | 0.88 |
| V6 | 1 | 1.8 | 1.1 | 1.98 |
| V7 | 2 | 1.8 | 1.1 | 3.96 |
| V8 | 1 | 3 | 1.1 | 3.30 |
| V9 | 1 | 1.8 | 1.1 | 1.98 |
| V10 | 1 | 0.92 | 1.1 | 1.01 |
| V11 | 6 | 2.8 | 1.1 | 18.48 |
| V12 | 1 | 1 | 1.1 | 1.10 |
| V13 | 1.1 | 1 | 1.1 | 1.21 |
| V14 | 1 | 0.9 | 1.1 | 0.99 |
| V15 | 1 | 0.9 | 1.1 | 0.99 |
| V16 | 2 | 0.6 | 1.1 | 1.32 |
| V17 | 1 | 1.8 | 1.1 | 1.98 |
| V18 | 1 | 1.5 | 1.1 | 1.65 |
| V19 | 3 | 0.8 | 1.1 | 2.64 |
| V20 | 1 | 0.55 | 1.1 | 0.61 |
| umbral |  |  |  |  |
| P-12 | 1 | 3.1 | 1.1 | 3.41 |
| P-13 | 1 | 1.2 | 1.1 | 1.32 |
| Total |  |  |  | 79.17 |

**8.1.8** m2 IMPERMEABILIZACIÓN FOSO DE ASCENSOR
22.92 m2 × 11.49 = 263.35
Impermeabilización con un mortero impermeabilizante. Mortero Kerabuild Eco Osmocem de Kerakoll o mortero equivalente a aprobar por la D.F. Medida la superficie teórica aplicada.

| Código | Ud | Descripción | Rendimiento | Precio | Importe |
|---|---|---|---|---|---|
| O01OA030 | h | Oficial primera | 0.15 | 18.42 | 2.763 |
| O01OA050 | h | Ayudante | 0.15 | 16.88 | 2.532 |
| P06SR110 | m2 | Mort. impermeab. cement. Butech | 1.1 | 2.63 | 2.893 |
| P04RW070 | m2 | Malla fibra vidrio antiálcalis 4x4 mm | 1.05 | 2.45 | 2.573 |
| %CI | % | Costes indirectos..(s/total) | 3.7 % | 10.761 | 0.398 |
| %MA | % | Medios auxiliares | 3 % | 11.159 | 0.335 |
|  |  | Total |  |  | 11.49 |

| Medición | Uds. | Largo | Ancho | Alto | Parcial |
|---|---|---|---|---|---|
| ascensor | 1 |  | 2.72 |  | 2.72 |
|  | 1 |  | 3.4 |  | 3.40 |
|  | 1 | 7.4 |  | 1.2 | 8.88 |
|  | 1 | 6.6 |  | 1.2 | 7.92 |
| Total |  |  |  |  | 22.92 |

**8.1.10** m2 IMPERMEABILIZACIÓN BAÑOS (S3) (30/08/2018)
26.6 m2 × 91.29 = 2428.31
Impermeabilización de baños accesibles mediante lámina flexible tipo "DRY50 de revestech" o equivalente, constituida por doble hoja de Evac con coextrucción y con ambas caras revestidas de fibras de poliéster para el óptimo agarre con el cemento cola. Se impermeabilizará todo el suelo de los baños y paramentos verticales según detalle adjunto. Incluso p.p. de material necesario para impermeabilizar una altura de 2.10 m en la zona de ducha, y p.p. en el resto del baño una altura de 1.00 m. Incluye tanto la impermeabilización horizontal como vertical. Medida la superficie en planta.
NOTA:
Ver detalle adjunto en planos para su colocación.

| Código | Ud | Descripción | Rendimiento | Precio | Importe |
|---|---|---|---|---|---|
| O01OA030 | h | Oficial primera | 1.03 | 18.42 | 18.97 |
| O01OA050 | h | Ayudante | 1.03 | 16.88 | 17.39 |
| ADCEM | m2 | Adhesivo cementoso con resinas (material; 16/09/2018) | 1.5 | 0.7 | 1.05 |
| DRY 50 | ud | Sistema DRY 50 Sumiblanco "REVESTECH" (material; 20/10/2018) | 1 | 30 | 30.00 |
| LAMIN | m2 | Lámina impermeabilizante flexible tipo EVAC (material; 20/10/2018) | 1.5 | 9 | 13.50 |
| COREF | ud | Complemento para refuerzo de puntos singulares (material; 20/10/2018) | 1 | 4 | 4.00 |
| MASES | ud | Cartucho de masilla elástica monocomponente (material; 16/09/2018) | 0.04 | 13.9 | 0.56 |
| %CI | % | Costes indirectos..(s/total) | 3.7 % | 85.47 | 3.16 |
| %MA | % | Medios auxiliares | 3 % | 88.63 | 2.66 |
|  |  | Total |  |  | 91.29 |

| Medición | Uds. | Parcial |
|---|---|---|
| De med S3 | 26.6 | 26.60 |
| Total |  | 26.6 |

**8.1.5.1** m2 IMPERMEABILIZACIÓN CUBIERTA POLIUREA
165.68 m2 × 36.38 = 6027.44
Aislamiento impermeable en paramentos horizontales y verticales mediante el tratamiento del soporte y aplicación de poliurea. Previa limpieza con cepillado mecánico con carda de 110 mm. en toda la superficie a proyectar para eliminar todo tipo de restos orgánicos, lechadas, grasas,...etc. reparación de zonas desprendidas, saneado de juntas de dilatación en superficie, abriendo y cerrando con productos con elasticidad de 300%, evitando y corrigiendo dilataciones con producto específico, protección de huecos y de superficies que no se proyecten, colocación de malla de fibra de vidrio de cuadrícula de 4x4 mm., i/p.p. de previa imprimación de resina de puente de unión sobre la misma, p.p. de encuentros con los paramentos verticales donde se subirá la impermeabilización al menos 30 cm medidos sobre el nivel de acabado de la solería, encuentro con sumideros y aplicación mediante proyección de dos capas cruzadas de querpoliurea, con un espesor total de 3 mm. Medida la superficie en proyección horizontal.

| Código | Ud | Descripción | Rendimiento | Precio | Importe |
|---|---|---|---|---|---|
| O01OA030 | h | Oficial primera | 0.2 | 18.42 | 3.68 |
| O01OA040 | h | Oficial segunda | 0.2 | 18 | 3.60 |
| O01OA050 | h | Ayudante | 0.2 | 16.88 | 3.38 |
| P01UA090 | kg | Resina natural base no tóxica puente de unión (material; 02/02/2015) | 0.35 | 5.53 | 1.94 |
| P04RW070 | m2 | Malla fibra vidrio antiálcalis 4x4 mm | 1.05 | 2.45 | 2.57 |
| P07TO085 | m2 | Poliurea Transielastic Pol-W E + Catalizador 1 mm (material; 02/02/2015) | 3 | 6.1 | 18.30 |
| P07W150 | u | P.p. maquinaria proyección (material) | 1 | 0.29 | 0.29 |
| WW00400 | u | Pequeño material | 1 | 0.3 | 0.30 |
| %CI | % | Costes indirectos..(s/total) | 3.7 % | 34.06 | 1.26 |
| %MA | % | Medios auxiliares | 3 % | 35.32 | 1.06 |
|  |  | Total |  |  | 36.38 |

| Medición | Uds. | Ancho | Parcial |
|---|---|---|---|
| techo exterior de sótano | 1 | 88.61 | 88.61 |
|  | 1 | 77.07 | 77.07 |
| Total |  |  | 165.68 |

**8.1.4** m2. IMPERMEABILIZACIÓN CUBIERTA INCLINADA (30/08/2018)
471.79 m2. × 34.69 = 16366.40
Impermeabilización mediante sistema "SIKAROOF MTC 18 DE SIKA" o equivalente, ejecutado mediante aplicación sobre el soporte de mortero de cemento de la cubierta de imprimación "SIKA CONCRETE PRIMER" aplicación de primera capa de "SIKALASTIC-601BC" con armadura y posterior aplicación de sucesivas capas de "SIKALASTIC-621 TC" hasta alcanzar el espesor de la capa del sistema de 1.8 mm. Se emitirá certificado y garantía de la impermeabilización realizada de un mínimo de 10 años. Incluso p.p. de imperbealización del canalón de chapa de acero en todo su conjunto asegurando la estanqueidad y p.p. de refuerzo en los paramentos verticales y borde libre. Medida la superficie en proyección horizontal.

| Código | Ud | Descripción | Rendimiento | Precio | Importe |
|---|---|---|---|---|---|
| mt15sik010a | kg | Imprimación transparente, de dos componentes, Sika Concrete Prim (material; 20/10/2018) | 0.35 | 14.21 | 4.97 |
| mt15sik020a | kg | Impermeabilizante líquido elástico monocomponente, Sikalastic 60 (material; 20/10/2018) | 1.4 | 11.68 | 16.35 |
| mt15sik030a | m2 | Malla de fibra de vidrio, Sika Reemat Premium "SIKA", de color b (material; 01/10/2018) | 1.05 | 1.93 | 2.03 |
| mt15sik040a | kg | Sellante líquido elástico de poliuretano, Sikalastic 621 TC "SIK (material; 20/10/2018) | 0.05 | 15.03 | 0.75 |
| CAN | u | P.p. de impermeabilizacion del canalón (material; 21/09/2018) | 0.1 | 23 | 2.30 |
| O01OA031 | h | Oficial primera aplicador prod. impermeabilizantes (mano de obra; 18/10/2018) | 0.176 | 17.64 | 3.10 |
| O01OA051 | h | Ayudante aplicador prod. impermeabilizantes (mano de obra; 18/10/2018) | 0.176 | 16.95 | 2.98 |
| %CI | % | Costes indirectos..(s/total) | 3.7 % | 32.48 | 1.20 |
| %MA | % | Medios auxiliares | 3 % | 33.68 | 1.01 |
|  |  | Total |  |  | 34.69 |

| Medición | Uds. | Ancho | Parcial |
|---|---|---|---|
| cubierta | 1.1 | 428.9 | 471.79 |
| Total |  |  | 471.79 |

### C8.2 AISLAMIENTOS
Importe: 7613.42

**8.2.1** m2 AISLAM. RUIDO IMPAC.PE.RETIC.5mm (30/08/2018)
856.5 m2 × 1.73 = 1481.75
Aislamiento acústico a ruidos de impacto realizado con lámina acústica de polietileno reticulado en célula cerrada, de 5 mm. de espesor, i/p.p. de solape en paramentos verticales, colocada bajo pavimento. Medida la superficie en planta.

| Código | Ud | Descripción | Rendimiento | Precio | Importe |
|---|---|---|---|---|---|
| O01OA030 | h | Oficial primera | 0.003 | 18.42 | 0.06 |
| O01OA050 | h | Ayudante | 0.03 | 16.88 | 0.51 |
| mt16pnc020b | m2 | Lámina de espuma de polietileno de alta densidad de 5 mm de espe (material; 01/10/2018) | 1.05 | 0.65 | 0.68 |
| mt16pnc030a | m | Banda de polietileno de 5 mm de espesor y 20 cm de anchura, dens (material; 01/10/2018) | 1.05 | 0.28 | 0.29 |
| mt16pnc010a | m | Cinta viscoelástica autoadhesiva con autoprotección de aluminio, (material; 01/10/2018) | 0.1 | 0.8 | 0.08 |
| %CI | % | Costes indirectos..(s/total) | 3.7 % | 1.62 | 0.06 |
| %MA | % | Medios auxiliares | 3 % | 1.68 | 0.05 |
|  |  | Total |  |  | 1.73 |

| Medición | Uds. | Ancho | Parcial |
|---|---|---|---|
| F2 | 1 | 428.25 | 428.25 |
| F3 | 1 | 428.25 | 428.25 |
| Total |  |  | 856.5 |

**8.2.2** m2 AISLAMIENTO TÉRMICO 40
594.55 m2 × 3.78 = 2247.40
Aislamiento térmico en cubiertas mediante placas rígidas de poliestireno extruído Roofmate-SL-A o similar de 40 mm. de espesor con resistencia a compresión de 4 Kg/m2, y densidad de 50kg/m2. colocadas sobre capa antipunzante geotextil 150 gr/m² con solape mínimo 20 cm. Medida la superficie en planta.

| Código | Ud | Descripción | Rendimiento | Precio | Importe |
|---|---|---|---|---|---|
| O01OA030 | h | Oficial primera | 0.02 | 18.42 | 0.37 |
| O01OA050 | h | Ayudante | 0.02 | 16.88 | 0.34 |
| P07TX040 | m2 | P.polies.extruido 40 (material; 20/10/2018) | 1.11 | 1.87 | 2.08 |
| P06BG050 | m2 | Fieltro geotextil Danofelt PY-150 gr/m2 (material) | 1.05 | 0.71 | 0.75 |
| %CI | % | Costes indirectos..(s/total) | 3.7 % | 3.54 | 0.13 |
| %MA | % | Medios auxiliares | 3 % | 3.67 | 0.11 |
|  |  | Total |  |  | 3.78 |

Claves: extruido, rígido, poliestireno, colocación, térmico, pesado, protección, cubierta, placa, impermeabilizan, aislamiento

| Medición | Uds. | Ancho | Parcial |
|---|---|---|---|
| F3 | 1 | 428.87 | 428.87 |
| techo exterior de sótano | 1 | 88.61 | 88.61 |
|  | 1 | 77.07 | 77.07 |
| Total |  |  | 594.55 |

**6.1.11** m2 AISLAM. TÉRMICO POLIUR. PROYECT. VERT. 35/5 mm INT 5 P1-A y P1-B
683.85 m2 × 5.68 = 3884.27
Aislamiento interior con poliuretano proyectado 35/5 (densidad 35 kg/m³, espesor 50 mm, celda cerrada >90% (CCC4), conductividad 0,028 W/m·K, Euroclase E, conforme con UNE EN 14315-1:2013) sobre la cara interior del cerramiento de fachada, i/maquinaria de proyección y medios auxiliares, medido s/UNE 92310:2003. Medida a cinta corrida con deducción del 50% para huecos entre 2 y 4 m2 y al 80% para huecos mayores a 4 m2.

| Código | Ud | Descripción | Rendimiento | Precio | Importe |
|---|---|---|---|---|---|
| O01OA030 | h | Oficial primera | 0.05 | 18.42 | 0.92 |
| O01OA050 | h | Ayudante | 0.05 | 16.88 | 0.84 |
| P07TO026 | kg | Poliuretano d=35 kg/m3 (material; 20/10/2018) | 2.33 | 1.4 | 3.26 |
| P07W150 | u | P.p. maquinaria proyección | 1 | 0.29 | 0.29 |
| %CI | % | Costes indirectos..(s/total) | 3.7 % | 5.31 | 0.20 |
| %MA | % | Medios auxiliares | 3 % | 5.51 | 0.17 |
|  |  | Total |  |  | 5.68 |

| Medición | Uds. | Largo | Ancho | Alto | Parcial |
|---|---|---|---|---|---|
| sótano | 1 | 60.32 |  | 3.55 | 214.14 |
| A deducir |  |  |  |  |  |
| V-9 | -1 | 1.8 | 0.8 | 2.75 | -3.96 |
| V-10 | -1 | 0.92 | 0.5 | 2.75 | -1.27 |
| V-11 | -6 | 1.8 | 0.8 | 2.75 | -23.76 |
| V-12 | -1 | 1 | 0.5 | 2.75 | -1.38 |
| V-18 | -1 | 1.41 | 0.5 | 2.75 | -1.94 |
| baja | 1 | 93.62 |  | 3.2 | 299.58 |
| V-4 | -1 | 3 | 0.8 | 2.75 | -6.60 |
| V-6 | -1 | 1.8 | 0.8 | 2.75 | -3.96 |
| V-7 | -2 | 1.8 | 0.8 | 2.65 | -7.63 |
| V-8 | -1 | 3 | 0.8 | 2.65 | -6.36 |
| V-17 | -1 | 1.8 | 0.8 | 2.75 | -3.96 |
| primera | 1 | 93.62 |  | 2.9 | 271.50 |
| V-1 | -17 | 1.8 | 0.5 | 2.65 | -40.55 |
| Total |  |  |  |  | 683.85 |

## C9 REVESTIMIENTOS CONTINUOS
Importe: 40087.45

**9.1** m2 ENFOSC. MAESTR.-FRATAS. M-15 VER/HORZ. COLOR BLANCO EXT (R8) (30/08/2018)
1197.01 m2 × 15.12 = 18098.79
Enfoscado hidrófugo proyectado, maestreado y fratasado con mortero de cemento blanco, CEM II/B-M 32,5 R y arena de río (M-15) en paramentos verticales y horizontales de 20 mm. de espesor, con aditivo hidrófugo, previa autorización por la D.F. , i/regleado, sacado de aristas y rincones con maestras cada 3 m. y andamiaje (hasta 10 m de altura), i/p.p revestimiento jambas. Superficie medida según documentación gráfica de Proyecto, sin deducir huecos menores de 4 m² y deduciendo, en los huecos de superficie mayor de 4 m², el exceso sobre 4 m².
NOTA:
- En los pilares y remates de muros de hormigón y en general si se diera otra alternativa de aplicar el enfoscado sobre el hormigón se aplicará puente de unión y se incluirá en este precio.
- En las uniones de distintos materiales y emparchados, se colocará malla de fibra de vidrio "mallatex" con solape mínimo de 25 cm. y recibido con cemento cola tal y como se indica en los detalles de la sección constructiva de proyecto.
- Bajo las impermeabilizaciones se tratarán las superficies mediante enfoscado de cemento para alisar las superficies del hormigón y ejecutar las medias cañas en las esquinas. Previo a la aplicación del enfoscado se aplicará el puente de unión adecuado que asegure el agarre con el hormigón.
- Se incluye la parte proporcional de malla de fibra de vidrio "mallatex" en juntas no enjarjadas y encuentros entre materiales de diferente naturaleza, para fijar el mallatex se utilizará cemento cola flexible

| Código | Ud | Descripción | Rendimiento | Precio | Importe |
|---|---|---|---|---|---|
| O01OA030 | h | Oficial primera | 0.33 | 18.42 | 6.08 |
| O01OA050 | h | Ayudante | 0.33 | 16.88 | 5.57 |
| P04RR141 | m3 | Mortero revoco CSIV-W1 Blanco (material; 20/10/2018) | 0.02 | 95.89 | 1.92 |
| P01DH010 | kg | Hidrofugante mortero/hormigón | 0.035 | 0.15 | 0.01 |
| P04RW030 | m2 | MALLA MORTERO (material; 19/10/2018) | 0.25 | 2.27 | 0.57 |
| %CI | % | Costes indirectos..(s/total) | 3.7 % | 14.15 | 0.52 |
| %MA | % | Medios auxiliares | 3 % | 14.67 | 0.44 |
|  |  | Total |  |  | 15.12 |

| Medición | Uds. | Largo | Ancho | Alto | Parcial |
|---|---|---|---|---|---|
| sótano | 1 | 49.25 |  | 3.9 | 192.08 |
|  | 1 | 54 |  | 2.93 | 158.22 |
| peto | 1 | 62 |  | 2.9 | 179.80 |
| baja | 1 | 93.94 |  | 3.55 | 333.49 |
| primera | 1 | 93.94 |  | 3.25 | 305.31 |
| cubierta hastiales | 2 |  | 23.2 |  | 46.40 |
| A deducir |  |  |  |  |  |
| V-9 | -1 | 0.95 |  |  | -0.95 |
| V-11 | -6 | 0.95 |  |  | -5.70 |
| V-4 | -1 | 4.25 |  |  | -4.25 |
| V-6 | -1 | 0.95 |  |  | -0.95 |
| V-7 | -2 | 0.77 |  |  | -1.54 |
| V-8 | -1 | 3.95 |  |  | -3.95 |
| V-17 | -1 | 0.95 |  |  | -0.95 |
| Total |  |  |  |  | 1197.01 |

**9.9** m2 ENFOSCADO CON MORTERO DE CEMENTO (R5) (07/01/2011)
188.12 m2 × 9.4 = 1768.33
Enfoscado con mortero de cemento CSIV-W1, en paramentos verticales de 20 mm de espesor, i/ p.p. parte proporcional de malla de fibra de vidrio "mallatex" en juntas no enjarjadas y encuentros entre materiales de diferente naturaleza, para fijar el mallatex se utilizará cemento cola flexibleregleado, sacado de aristas y rincones con maestras cada 3 m y andamiaje, s/NTE-RPE-7 y UNE-EN 998-1:2010. Medida la superficie a cinta corrida.

| Código | Ud | Descripción | Rendimiento | Precio | Importe |
|---|---|---|---|---|---|
| O01OA030 | h | Oficial primera | 0.2 | 18.42 | 3.68 |
| O01OA050 | h | Ayudante | 0.2 | 16.88 | 3.38 |
| P04RR050 | kg | Mortero revoco CSIV-W1 (material; 07/01/2011) | 1.5 | 1.16 | 1.74 |
| %CI | % | Costes indirectos..(s/total) | 3.7 % | 8.80 | 0.33 |
| %MA | % | Medios auxiliares | 3 % | 9.13 | 0.27 |
|  |  | Total |  |  | 9.4 |

Claves: enfoscado, vertical, maestra, arista, cemento, paramento, mortero, andamio, medición, hueco, construcción, rincón, fratasado

| Medición | Uds. | Largo | Ancho | Alto | Parcial |
|---|---|---|---|---|---|
| ascensor | 1 | 6.6 |  | 13 | 85.80 |
|  | 1 | 7.4 |  | 13 | 96.20 |
|  | 1 |  | 3.4 |  | 3.40 |
|  | 1 |  | 2.72 |  | 2.72 |
| Total |  |  |  |  | 188.12 |

**E08PEM010** m2 GUARNECIDO MAESTREADO Y ENLUCIDO (T1)
266.55 m2 × 10.15 = 2705.48
Guarnecido maestreado con yeso negro y enlucido con yeso blanco en paramentos verticales y horizontales de 15 mm de espesor, con maestras cada 1,50 m, incluso formación de rincones, guarnecidos de huecos, remates con pavimento, p.p. de guardavivos de plástico y metal y colocación de andamios, s/NTE-RPG, yeso con marcado CE y DdP (Declaración de prestaciones) según Reglamento (UE) 305/2011. Se medirá, a cinta corrida, la superficie realmente ejecutada según especificaciones de Proyecto, considerando como altura la distancia entre el pavimento y el techo, sin deducir huecos menores de 4 m² y deduciendo, en los huecos de superficie mayor de 4 m², el exceso sobre 4 m²

| Código | Ud | Descripción | Rendimiento | Precio | Importe |
|---|---|---|---|---|---|
| O01OB110 | h | Oficial yesero o escayolista (mano de obra; 17/10/2018) | 0.25 | 18.13 | 4.53 |
| O01OA070 | h | Peón ordinario | 0.24 | 16.88 | 4.05 |
| A01A030 | m3 | PASTA DE YESO NEGRO (material; 25/11/2015) | 0.012 | 93.53 | 1.12 |
| A01A040 | m3 | PASTA DE YESO BLANCO (material; 25/11/2015) | 0.003 | 99.26 | 0.30 |
| P04RW060 | m | Guardavivos plástico y metal c/malla (material) | 0.215 | 0.68 | 0.15 |
|  |  | Total |  |  | 10.15 |

| Medición | Uds. | Ancho | Alto | Parcial |
|---|---|---|---|---|
| sótano | 1 | 44.71 |  | 44.71 |
|  | 1 | 6.27 | 1.2 | 7.52 |
|  | 1 | 12.4 | 1.2 | 14.88 |
|  | 1 | 5.75 | 1.2 | 6.90 |
|  | 1 | 11.3 | 1.2 | 13.56 |
|  | 2 | 5.05 | 0.3 | 3.03 |
| baja | 1 | 1.3 |  | 1.30 |
|  | 1 | 5.8 |  | 5.80 |
| primera | 1 | 19.75 |  | 19.75 |
|  | 1 | 10.15 |  | 10.15 |
|  | 1 | 71.35 |  | 71.35 |
|  | 1 | 37.65 |  | 37.65 |
|  | 1 | 29.95 |  | 29.95 |
| Total |  |  |  | 266.55 |

**9.6** m2 TECHO CONTINUO CON PANELES DE CARTON-YESO (T2-A y T2-B)
771.82 m2 × 15.26 = 11777.97
Falso techo continuo suspendido compuesto de placas de yeso laminado tipo '4 Pro' de placo Saint-Gobain o equivalente de 15 mm. de espesor y estructura portante mediante perfiles en 'C', horquillas y varillas roscadas de fijación a forjado. i/p.p. de piezas de cuelgue y nivelación, replanteo auxiliar, accesorios de fijación, nivelación y repaso de juntas con cinta y pasta, montaje y desmontaje de andamios, totalmente terminado y listo para pintar. Medida la superficie realmente instalada.
NOTAS:
- Separación entre perfiles 500mm.
- Calidad de acabado Q3

| Código | Ud | Descripción | Rendimiento | Precio | Importe |
|---|---|---|---|---|---|
| O01OB110 | h | Oficial yesero o escayolista | 0.1 | 18.13 | 1.81 |
| O01OB120 | h | Ayudante yesero o escayolista (mano de obra; 17/10/2018) | 0.1 | 16.43 | 1.64 |
| P04PY032 | m2 | Placa yeso laminado normal 15x1200 mm | 1.05 | 3.34 | 3.51 |
| P04PW040 | kg | Pasta para juntas yeso (material) | 0.47 | 2.7 | 1.27 |
| P04PW005 | m | Cinta de juntas rollo 150 m | 1.89 | 0.03 | 0.06 |
| P04PW150 | m | Perfil laminado U 34x31x34 mm (material) | 0.7 | 1.64 | 1.15 |
| P04TW070 | m | Perfil techo continuo yeso laminado T/C-47 (material) | 2.6 | 1.36 | 3.54 |
| P04PW065 | u | Tornillo PM 3,9x25 mm | 10 | 0.01 | 0.10 |
| P04PW100 | u | Tornillo MM 3,5x9,5 mm (material) | 5 | 0.02 | 0.10 |
| P04TW080 | u | Pieza empalme techo yeso laminado T-47 (material) | 0.32 | 0.49 | 0.16 |
| P04TW090 | u | Horquilla techo yeso laminado T-47 (material) | 1.26 | 0.58 | 0.73 |
| P04PW030 | kg | Pasta de agarre yeso (material) | 0.53 | 0.41 | 0.22 |
| %CI | % | Costes indirectos..(s/total) | 3.7 % | 14.29 | 0.53 |
| %MA | % | Medios auxiliares | 3 % | 14.82 | 0.44 |
|  |  | Total |  |  | 15.26 |

| Medición | Uds. | Ancho | Parcial |
|---|---|---|---|
| T2-A/T2B |  |  |  |
| sótano | 1 | 343.35 | 343.35 |
| baja | 1 | 293.18 | 293.18 |
| primera | 1 | 135.29 | 135.29 |
| Total |  |  | 771.82 |

**9.5** m2 TECHO CONTINUO PANELES DE CARTON-YESO RESISTENTE AL AGUA (T3)
159.12 m2 × 22.1 = 3516.55
Falso techo continuo suspendido compuesto de placas de yeso laminado resistente al agua tipo "PPM" de Placo Saint-Gobain o equivalente de 15mm de espesor y estructura portante mediante perfiles en "C", horquillas y varillas roscadas de fijación a forjado, i/p.p. de piezas de cuelgue y nivelación, replanteo auxiliar, accesorios de fijación, nivelación y repaso de juntas con cinta y pasta, montaje y desmontaje de andamios, totalmente terminado y listo para pintar. Medida la superficie colocada.
NOTA:
- Calidad de acabado Q3
- Separación entre perfiles 500 mm.

| Código | Ud | Descripción | Rendimiento | Precio | Importe |
|---|---|---|---|---|---|
| O01OA030 | h | Oficial primera | 0.1 | 18.42 | 1.84 |
| O01OA050 | h | Ayudante | 0.1 | 16.88 | 1.69 |
| P04PY215 | m2 | Placa yeso perf. Aquaroc 15 (CYPE) (material; 03/10/2018) | 1.05 | 9.85 | 10.34 |
| P04PW650 | m | Perfil Stil F 530 (material) | 3 | 1.57 | 4.71 |
| P04PW630 | u | Horquilla F 530 (material) | 1.8 | 0.43 | 0.77 |
| P04PW510 | u | Tornillo Aquaroc 25mm | 11 | 0.04 | 0.44 |
| P04PW580 | u | Cartucho pegamento Aquaroc | 0.07 | 11.93 | 0.84 |
| P04PW640 | u | Pieza de emp. F530 (material) | 0.16 | 0.31 | 0.05 |
| %CI | % | Costes indirectos..(s/total) | 3.7 % | 20.68 | 0.77 |
| %MA | % | Medios auxiliares | 3 % | 21.45 | 0.64 |
|  |  | Total |  |  | 22.1 |

| Medición | Uds. | Ancho | Parcial |
|---|---|---|---|
| sótano | 1 | 55.2 | 55.20 |
|  | 1 | 30.77 | 30.77 |
|  | 1 | 4.2 | 4.20 |
| baja | 1 | 33.3 | 33.30 |
|  | 1 | 7.75 | 7.75 |
| primera | 1 | 4.05 | 4.05 |
|  | 1 | 3.1 | 3.10 |
|  | 2 | 8.7 | 17.40 |
|  | 1 | 3.35 | 3.35 |
| Total |  |  | 159.12 |

**E08TAE040** m2 FALSO TECHO ESCAYOLA DESMONTABLE FISURADA 60x60 P.V. (T4)
112.65 m2 × 19.71 = 2220.33
Falso techo desmontable de placas de escayola aligeradas con panel fisurado de 60x60 cm suspendido de perfilería vista lacada en blanco, comprendiendo perfiles primarios, secundarios y angulares de borde fijados al techo, i/p.p. de accesorios de fijación, montaje y desmontaje de andamios, instalado s/NTE-RTP-17. Placas de escayola y perfilería con marcado CE y DdP (Declaración de prestaciones) según Reglamento (UE) 305/2011. Medida la superficie instalada.

| Código | Ud | Descripción | Rendimiento | Precio | Importe |
|---|---|---|---|---|---|
| O01OB110 | h | Oficial yesero o escayolista | 0.15 | 18.13 | 2.72 |
| O01OB120 | h | Ayudante yesero o escayolista | 0.15 | 16.43 | 2.46 |
| P04TE030 | m2 | Placa escayola fisurada 60x60 cm P.V. (material; 20/10/2018) | 1.02 | 5.12 | 5.22 |
| P04TW050 | m | Perfilería vista blanca (material) | 3.3 | 2.11 | 6.96 |
| P04TW030 | m | Perfil angular remates (material) | 0.6 | 1.03 | 0.62 |
| P04TW040 | u | Pieza cuelgue (material) | 1.05 | 0.46 | 0.48 |
| %CI | % | Costes indirectos..(s/total) | 3.7 % | 18.46 | 0.68 |
| %MA | % | Medios auxiliares | 3 % | 19.14 | 0.57 |
|  |  | Total |  |  | 19.71 |

| Medición | Uds. | Ancho | Parcial |
|---|---|---|---|
| sótano | 1 | 39.45 | 39.45 |
| baja | 1 | 29.75 | 29.75 |
| primera | 1 | 5.8 | 5.80 |
|  | 1 | 9.45 | 9.45 |
|  | 1 | 20.7 | 20.70 |
|  | 1 | 7.5 | 7.50 |
| Total |  |  | 112.65 |

## C10 PAVIMENTOS. ALICATADOS Y VIERTEAGUAS
Importe: 70573.38

**10.1** m2 SOLADO GRES ESMALTADO PR 31x31 cm Y P.P RODAPIE 8 cm (S1)
934.66 m2 × 19.93 = 18627.77
Solado de gres esmaltado prensado, formato 31x31 cm o equivalente, modelo a elegir por la D.F. Incluso p.p. de rodapié de 8 cm de altura del mismo modelo que la solería, instalados en las paredes que su acabado sea pintura. Suministro y ejecución de recubrimiento cerámico mediante el método de colocación en capa gruesa, de baldosa de gres esmaltado, formato nominal de 31x31 cm, recibidas sobre mortero de cemento apta para la colocación en capa gruesa y transito previsto, i/p.p. de relleno de arena y rejuntado con mortero de juntas cementoso de fraguado y endurecimiento rapido, según UNE-EN 13888, color a elegir por la DF, para juntas de 2 a 15 mm. Incluso p.p. de crucetas de PVC y formación de juntas perimetrales continuas de anchura no menor de 5 mm, en los límites con paredes, pilares exentos y elevaciones de nivel y, en su caso, juntas de partición y juntas estructurales o de dilatación existentes en el soporte según NTE-RSR. Incluso p.p. de pavimento tacto visual señalizador en arranque y desembarco de escaleras con contraste cromático, relieve de altura 3+-1 mm y acanaladuras perpendiculares al eje de la escalera, limpieza y comprobación del grado de humedad de la base. Incluso p.p. de replanteo de niveles, replanteo de la disposición de las baldosas y juntas de movimiento, colocación de las crucetas. Colocación de las baldosas con llana dentada, p.p. de colocación de rodapies, relleno de las juntas de movimiento, rejuntado, eliminación y limpieza del material sobrante. Incluye limpieza inicial del pavimento al finalizar la obra. Medida la superficie útil según la documentación gráfica de proyecto.
NOTA:
- En la zona de escaleras se añadirá un pavimento tacto visual señalizador en arranque y desembarco de escaleras con contraste cromático, relieve de altura 3+-1 mm y acanaladuras perpendiculares al eje de la escalera. Se aplicará en todas las escaleras interiores del proyecto. Ver plano de suelos.

| Código | Ud | Descripción | Rendimiento | Precio | Importe |
|---|---|---|---|---|---|
| O01OB090 | h | Oficial solador, alicatador (mano de obra; 16/10/2018) | 0.31 | 17.54 | 5.44 |
| O01OB100 | h | Ayudante solador, alicatador (mano de obra; 16/10/2018) | 0.155 | 16.43 | 2.55 |
| P01AA020 | m3 | Arena de río 0/6 mm | 0.06 | 10.06 | 0.60 |
| P08EPG040 | m2 | Bald.gres prensado 31x31 cm (material; 20/10/2018) | 1.05 | 5.25 | 5.51 |
| P08EPP070 | m | Rodapié gres esmaltado 8x31 cm (material; 20/10/2018) | 1.15 | 1.78 | 2.05 |
| A02M090 | m3 | MORT. CEMENTO GRIS II/B-M 32,5+CAL M-7,5 (material) | 0.031 | 70.42 | 2.18 |
| P01FJ016 | t | M.int/ext.ceram. junta fina bl. CG1 (material) | 0.001 | 254.92 | 0.25 |
| P10.1001 | ud | Pequeño material de remate de tacto visual (material; 17/10/2018) | 0.005 | 15 | 0.08 |
| %CI | % | Costes indirectos..(s/total) | 3.7 % | 18.66 | 0.69 |
| %MA | % | Medios auxiliares | 3 % | 19.35 | 0.58 |
|  |  | Total |  |  | 19.93 |

Claves: solado, fino, colocación, gres, gris, ejecución, suministro, capa, grupo, temperatura, monococión, modelo, bisel, conformado, prensado, seco, recubrimiento, inferior, cerámico, PVC, butech, mejora, máximo, ampliar, agua, tráfico, solera, mortero, cemento, apto, adhesivo, tiempo, absorción, soporte, continuo, color, endurecer, llana, partición, cruceta, aplicación, pared, limpieza, elevación, nivel, relleno, abierto, estructura, dilatación, límite, replanteo, graduación, humedad, perímetro, base, baldosa, construcción, comprobación, dentado, junta, material, pavimentación, terminación, porcelana, mover

| Medición | Uds. | Ancho | Parcial |
|---|---|---|---|
| sótano | 1 | 67.25 | 67.25 |
|  | 1 | 2.55 | 2.55 |
|  | 1 | 5.15 | 5.15 |
|  | 1 | 74.4 | 74.40 |
|  | 1 | 32.15 | 32.15 |
|  | 1 | 5.65 | 5.65 |
|  | 1 | 2.5 | 2.50 |
|  | 1 | 81.6 | 81.60 |
|  | 1 | 26.85 | 26.85 |
|  | 1 | 39.14 | 39.14 |
| baja | 1 | 16.7 | 16.70 |
|  | 1 | 3.75 | 3.75 |
|  | 1 | 22.15 | 22.15 |
|  | 1 | 14.6 | 14.60 |
|  | 1 | 4.65 | 4.65 |
|  | 1 | 66.25 | 66.25 |
|  | 1 | 32.95 | 32.95 |
|  | 1 | 28.85 | 28.85 |
|  | 1 | 22.82 | 22.82 |
|  | 1 | 32.15 | 32.15 |
|  | 1 | 16.05 | 16.05 |
|  | 1 | 20.6 | 20.60 |
| primera | 1 | 3.55 | 3.55 |
|  | 1 | 3 | 3.00 |
|  | 1 | 74.9 | 74.90 |
|  | 1 | 5.05 | 5.05 |
|  | 2 | 12.85 | 25.70 |
|  | 1 | 12.4 | 12.40 |
|  | 1 | 12.35 | 12.35 |
|  | 1 | 67.55 | 67.55 |
|  | 1 | 13.85 | 13.85 |
|  | 1 | 12.85 | 12.85 |
|  | 1 | 25.9 | 25.90 |
|  | 1 | 9.15 | 9.15 |
|  | 1 | 7.45 | 7.45 |
|  | 1 | 12.35 | 12.35 |
|  | 2 | 12.85 | 25.70 |
|  | 1 | 4.15 | 4.15 |
| Total |  |  | 934.66 |

**10.2** m PELDAÑO DE GRES ANTIDESL. CLASE II (S2)
133.85 m × 25.08 = 3356.96
Pavimento de escalera formado por solado de baldosa de gres esmaltado antideslizante 2 según DB-SUA CTE. y tabica del mismo material, color a definir por la D.F., recibido con adhesivo según fabricante. Los peldaños, tanto las huellas como las tabicas, se ejecutarán con piezas especiales de escalón. incluyendo bandas antideslizantes en los bordes de las huellas con contraste cromático, reliene 3+-1 y acanaladuras perpendiculares al eje de las escaleras. La D.F. deberá dar el visto bueno al replanteo del despiece de la solería con anterioridad a su ejecución. Incluso p.p. de rodapiés en mesetas y zanquines a cartabón en los tramos de escaleras. Medida la longitud intersección entre huella y tabica.
NOTA:
- Las piezas de escalón incluirán bandas antideslizantes en los bordes de las huellas con cotraste cromático, relieve de altura 3+-1mm y acanaladuras prependiculares al eje de las escaleras. Ver plano de suelo. Estas especificaciones se aplicarán a todas las escaleras interiores del proyecto.

| Código | Ud | Descripción | Rendimiento | Precio | Importe |
|---|---|---|---|---|---|
| O01OB090 | h | Oficial solador, alicatador | 0.35 | 17.54 | 6.14 |
| O01OB100 | h | Ayudante solador, alicatador | 0.35 | 16.43 | 5.75 |
| P08EPP180 | m | Peldaño gres porcel. esmalt.33,3x35 cm Clase II (material; 20/10/2018) | 1.05 | 5.08 | 5.33 |
| P08EPP190 | m | Contrah.gres porcel.esmalt.11,5 cm de una pieza (material; 20/10/2018) | 1.05 | 1.75 | 1.84 |
| P08EPP452 | m | Zanquín cerámico de gres esmaltado 420x180 (material; 17/10/2018) | 0.42 | 5 | 2.10 |
| P01FA050 | kg | Adhesivo in.t/ext. C2TE S1 blanco (material) | 2 | 0.84 | 1.68 |
| P01FJ006 | kg | Junta cementosa mej. color 2-15 mm CG2 (material) | 0.6 | 1.07 | 0.64 |
| %CI | % | Costes indirectos..(s/total) | 3.7 % | 23.48 | 0.87 |
| %MA | % | Medios auxiliares | 3 % | 24.35 | 0.73 |
|  |  | Total |  |  | 25.08 |

Claves: porcelana, flexible, blanco, rodapié, pata, junta, tapajunta, color, ácido, baldosa, construcción, solado, transporte, gres, adhesivo, resistencia

| Medición | Uds. | Largo | Parcial |
|---|---|---|---|
| Núcleo 1 |  |  |  |
| sótano baja | 22 | 1.35 | 29.70 |
| ---equivalente meseta | 6 | 1.35 | 8.10 |
| baja alta | 20 | 1.35 | 27.00 |
| ---equivalente meseta | 6 | 1.35 | 8.10 |
| Núcleo 2 |  |  |  |
| sótano baja | 22 | 1.15 | 25.30 |
| ---equivalente meseta | 5 | 1.15 | 5.75 |
| baja alta | 20 | 1.15 | 23.00 |
| ---equivalente meseta | 6 | 1.15 | 6.90 |
| Total |  |  | 133.85 |

**10.21** m PELDAÑO DE GRES ANTIDESL. CLASE III EXTERIOR
5.4 m × 27 = 145.80
Pavimento de escalera realizado con solado de baldosa de gres esmaltado antideslizante 3 según DB-SUA CTE y tabica del mismo material, color a definir por la D.F., recibido con adhesivo según fabricante. Los peldaños, tanto las huellas como las tabicas, se ejecutarán con piezas especiales de escalón. Incluso p.p. de bocel, incluye p.p. de zanquines a cartabón en los laterales de los peldaños. La D.F. deberá dar el visto bueno al replanteo del despiece de la solería con anterioridad a su ejecución. Medida la longitud intersección entre huella y tabica.

| Código | Ud | Descripción | Rendimiento | Precio | Importe |
|---|---|---|---|---|---|
| O01OB090 | h | Oficial solador, alicatador | 0.35 | 17.54 | 6.14 |
| O01OB100 | h | Ayudante solador, alicatador | 0.35 | 16.43 | 5.75 |
| P08EPP181 | m | Peldaño gres porcel. esmalt.33,3x35 cm Clase III (material; 20/10/2018) | 1.05 | 7 | 7.35 |
| P08EPP190 | m | Contrah.gres porcel.esmalt.11,5 cm de una pieza | 1.05 | 1.75 | 1.84 |
| P08EPP451 | u | Rodapié o zanquin gres porcelánico 8x31 (material; 20/10/2018) | 1 | 2 | 2.00 |
| P01FA050 | kg | Adhesivo in.t/ext. C2TE S1 blanco | 1.9 | 0.84 | 1.60 |
| P01FJ006 | kg | Junta cementosa mej. color 2-15 mm CG2 | 0.55 | 1.07 | 0.59 |
| %CI | % | Costes indirectos..(s/total) | 3.7 % | 25.27 | 0.93 |
| %MA | % | Medios auxiliares | 3 % | 26.20 | 0.79 |
|  |  | Total |  |  | 27 |

| Medición | Uds. | Largo | Parcial |
|---|---|---|---|
| Exterior | 3 | 1.8 | 5.40 |
| Total |  |  | 5.4 |

**10.3** m2 SOLADO GRES ESMALTAD. 31x31 cm C/II P.P RODAPIE MEDIA CAÑA (S3)
26.6 m2 × 25.22 = 670.85
Solado de gres esmaltado antideslizante, formato 31x31 cm o equivalente, modelo a elegir por la D.F. Incluso p.p. de piezas especiales en media caña del mismo modelo que la solería, instalados en las paredes que su acabado sea pintura. Suministro y ejecución de recubrimiento cerámico mediante el método de colocación en capa gruesa de baldosa de gres esmaltado recibido con mortero de cemento, color a elegir por la DF, incluso p.p. de relleno de arena, crucetas de PVC para juntas de 2 a 15 mm. y formación de juntas perimetrales continuas de anchura no menor de 5 mm, en los límites con paredes, pilares exentos y elevaciones de nivel y, en su caso, juntas de partición y juntas estructurales o de dilatación existentes en el soporte según NTE-RSR. Incluso limpieza y comprobación del grado de humedad de la base, replanteo de niveles, replanteo de la disposición de las baldosas y juntas de movimiento. Incluye recibido con mortero, colocación de las crucetas, relleno de las juntas de movimiento, rejuntado, eliminación y limpieza del material sobrante y limpieza inicial del pavimento al finalizar la obra. Medida la superficie útil según la documentación gráfica de proyecto.

| Código | Ud | Descripción | Rendimiento | Precio | Importe |
|---|---|---|---|---|---|
| O01OB090 | h | Oficial solador, alicatador | 0.35 | 17.54 | 6.14 |
| O01OB100 | h | Ayudante solador, alicatador | 0.155 | 16.43 | 2.55 |
| P01AA020 | m3 | Arena de río 0/6 mm | 0.06 | 10.06 | 0.60 |
| P08EPG041 | m2 | Bald.gres prensado 31x31 cm antideslizante Clase II (material; 20/10/2018) | 1.05 | 7.25 | 7.61 |
| P08EPP071 | m | Rodapié en media caña gres esmaltado (material; 17/10/2018) | 0.8 | 6 | 4.80 |
| A02A080 | m3 | MORTERO CEMENTO M-5 | 0.03 | 55.44 | 1.66 |
| P01FJ016 | t | M.int/ext.ceram. junta fina bl. CG1 | 0.001 | 254.92 | 0.25 |
| %CI | % | Costes indirectos..(s/total) | 3.7 % | 23.61 | 0.87 |
| %MA | % | Medios auxiliares | 3 % | 24.48 | 0.73 |
|  |  | Total |  |  | 25.22 |

Claves: solado, fino, colocación, gres, gris, ejecución, suministro, capa, grupo, temperatura, monococión, modelo, bisel, conformado, prensado, seco, recubrimiento, inferior, cerámico, PVC, butech, mejora, máximo, ampliar, agua, tráfico, solera, mortero, cemento, apto, adhesivo, tiempo, absorción, soporte, continuo, color, endurecer, llana, partición, cruceta, aplicación, pared, limpieza, elevación, nivel, relleno, abierto, estructura, dilatación, límite, replanteo, graduación, humedad, perímetro, base, baldosa, construcción, comprobación, dentado, junta, material, pavimentación, terminación, porcelana, mover

| Medición | Uds. | Ancho | Parcial |
|---|---|---|---|
| sótano | 1 | 4.5 | 4.50 |
| primero | 2 | 9 | 18.00 |
|  | 1 | 4.1 | 4.10 |
| Total |  |  | 26.6 |

**10.4** m2 SOL.GRES ESMALTADO ANTIDESL. 31x31 (S4) CLASE II
259.8 m2 × 20.1 = 5221.98
Solado de gres esmaltado antideslizante clase II, formato 31x31 cm o equivalente, modelo a elegir por la D.F. Suministro y ejecución de recubrimiento cerámico mediante el método de colocación en capa gruesa de baldosa de gres esmaltado recibido con mortero de cemento, color a elegir por la DF, i/p.p. de relleno de arena, incluso crucetas de PVC para juntas de 2 a 15 mm., p.p. de formación de juntas perimetrales continuas de anchura no menor de 5 mm, en los límites con paredes, pilares exentos y elevaciones de nivel y, en su caso, juntas de partición y juntas estructurales o de dilatación existentes en el soporte. según NTE-RSR. Incluso limpieza y comprobación del grado de humedad de la base. Incluye replanteo de niveles, replanteo de la disposición de las baldosas y juntas de movimiento, recibido con mortero, colocación de las crucetas, relleno de las juntas de movimiento, rejuntado, eliminación y limpieza del material sobrante y limpieza inicial del pavimento al finalizar la obra. Medida la superficie útil según la documentación gráfica de proyecto.

| Código | Ud | Descripción | Rendimiento | Precio | Importe |
|---|---|---|---|---|---|
| O01OB090 | h | Oficial solador, alicatador | 0.35 | 17.54 | 6.14 |
| O01OB100 | h | Ayudante solador, alicatador | 0.155 | 16.43 | 2.55 |
| P01AA020 | m3 | Arena de río 0/6 mm | 0.06 | 10.06 | 0.60 |
| P08EPG041 | m2 | Bald.gres prensado 31x31 cm antideslizante Clase II | 1.05 | 7.25 | 7.61 |
| A02A080 | m3 | MORTERO CEMENTO M-5 | 0.03 | 55.44 | 1.66 |
| P01FJ016 | t | M.int/ext.ceram. junta fina bl. CG1 | 0.001 | 254.92 | 0.25 |
| %CI | % | Costes indirectos..(s/total) | 3.7 % | 18.81 | 0.70 |
| %MA | % | Medios auxiliares | 3 % | 19.51 | 0.59 |
|  |  | Total |  |  | 20.1 |

Claves: porcelana, flexible, blanco, rodapié, pata, junta, tapajunta, color, ácido, baldosa, construcción, solado, transporte, gres, adhesivo, resistencia

| Medición | Uds. | Largo | Ancho | Parcial |
|---|---|---|---|---|
| sótano | 1 | 9 | 1.15 | 10.35 |
|  | 1 | 40 |  | 40.00 |
|  | 1 | 30 |  | 30.00 |
|  | 1 | 44 |  | 44.00 |
|  | 1 | 55 |  | 55.00 |
| baja | 1 | 33 |  | 33.00 |
|  | 1 | 8 |  | 8.00 |
|  | 1 | 33 |  | 33.00 |
| primera | 1 | 3.35 |  | 3.35 |
|  | 1 | 3.1 |  | 3.10 |
| Total |  |  |  | 259.8 |

**10.5** m2 SOL.GRES PORCELÁNICO ANTIDESL. 31x31 (S6) CLASE III
143 m2 × 25.91 = 3705.13
Solado de gres esmaltado antideslizante clase III, formato 31x31 cm o equivalente, modelo a elegir por la D.F., incluso p.p. de rodapié de 8 cm de altura del mismo modelo que la solería, instalados en las paredes que su acabado sea pintura. Suministro y ejecución de recubrimiento cerámico mediante el método de colocación en capa gruesa de baldosa de gres esmaltado recibido con mortero de cemento, color a elegir por la DF, i/p.p. de relleno de arena, incluso crucetas de PVC para juntas de 2 a 15 mm., p.p. de formación de juntas perimetrales continuas de anchura no menor de 5 mm, en los límites con paredes, pilares exentos y elevaciones de nivel y, en su caso, juntas de partición y juntas estructurales o de dilatación existentes en el soporte. según NTE-RSR. Incluso limpieza y comprobación del grado de humedad de la base. Incluye replanteo de niveles, replanteo de la disposición de las baldosas y juntas de movimiento, recibido con mortero, colocación de rodapié, de las crucetas, relleno de las juntas de movimiento, rejuntado, eliminación y limpieza del material sobrante y limpieza inicial del pavimento al finalizar la obra. Medida la superficie útil según la documentación gráfica de proyecto.

| Código | Ud | Descripción | Rendimiento | Precio | Importe |
|---|---|---|---|---|---|
| O01OB090 | h | Oficial solador, alicatador | 0.35 | 17.54 | 6.139 |
| O01OB100 | h | Ayudante solador, alicatador | 0.35 | 16.43 | 5.751 |
| P08EPG042 | m2 | Bald.gres prensado 31x31 cm antideslizante Clase III (material; 17/10/2018) | 1.05 | 8 | 8.400 |
| P08EPP070 | m | Rodapié gres esmaltado 8x31 cm | 1.15 | 1.78 | 2.047 |
| A02A080 | m3 | MORTERO CEMENTO M-5 | 0.03 | 55.44 | 1.663 |
| P01FJ016 | t | M.int/ext.ceram. junta fina bl. CG1 | 0.001 | 254.92 | 0.255 |
| %CI | % | Costes indirectos..(s/total) | 3.7 % | 24.255 | 0.897 |
| %MA | % | Medios auxiliares | 3 % | 25.152 | 0.755 |
|  |  | Total |  |  | 25.91 |

Claves: porcelana, flexible, blanco, rodapié, pata, junta, tapajunta, color, ácido, baldosa, construcción, solado, transporte, gres, adhesivo, resistencia

| Medición | Uds. | Largo | Parcial |
|---|---|---|---|
| baja | 1 | 80 | 80.00 |
|  | 1 | 63 | 63.00 |
| Total |  |  | 143 |

**10.6** ud ALFOMBRA DE ALUMINIO ACABADO TEXTIL (S5) (30/08/2018)
1 ud × 144.29 = 144.29
Alfombra de aluminio con acabado textil modelo "hermes 17 de basmat" o equivalente, color a definir por la D.F. Se instalará en la entrada del edificio y tendrá unas dimensiones de 2.00x1.00m para evitar riesgo de caídas. Dichas dimensiones deberán ser confirmadas por la Dirección Facultativa. Incluye p.p. de trabajos necesarios para su instalación. Medida la unidad instalada y terminada.

| Código | Ud | Descripción | Rendimiento | Precio | Importe |
|---|---|---|---|---|---|
| O01OB090 | h | Oficial solador, alicatador | 0.15 | 17.54 | 2.63 |
| O01OB100 | h | Ayudante solador, alicatador | 0.15 | 16.43 | 2.46 |
| P34IF191 | m2 | Alfombra aluminio modelo "Hermes 17 de Basmat" 2.00x1.00 (material; 20/10/2018) | 2 | 60 | 120.00 |
| ADH | m2 | Adhesivo suave (material; 20/10/2018) | 2 | 5 | 10.00 |
| %CI | % | Costes indirectos..(s/total) | 3.7 % | 135.09 | 5.00 |
| %MA | % | Medios auxiliares | 3 % | 140.09 | 4.20 |
|  |  | Total |  |  | 144.29 |

| Medición | Uds. | Parcial |
|---|---|---|
| baja | 1 | 1.00 |
| Total |  | 1 |

**E12AC085** m2 ALICATADO AZULEJO BLANCO 20x20 cm RECIBIDO C/ADHESIVO (R2/R4)
1634.86 m2 × 22.45 = 36702.61
Alicatado con azulejo blanco de 20x20 cm. (BIII s/UNE-EN-67), recibido con adhesivo C1 según EN-12004:2008 blanco, sin incluir enfoscado de mortero, p.p. de cortes, ingletes, piezas especiales, rejuntado con adhesivo CG1 según EN-13888, con marcado CE y DdP (Declaración de prestaciones) según Reglamento (UE) 305/2011.

| Código | Ud | Descripción | Rendimiento | Precio | Importe |
|---|---|---|---|---|---|
| O01OB090 | h | Oficial solador, alicatador | 0.4 | 17.54 | 7.02 |
| O01OB100 | h | Ayudante solador, alicatador | 0.4 | 16.43 | 6.57 |
| P09ABC090 | m2 | Azulejo blanco 20x20 cm (material; 17/10/2018) | 1.05 | 6 | 6.30 |
| P01FJ065 | kg | Lechada blanca CG1 (material) | 1.5 | 0.37 | 0.56 |
| P01FA360 | kg | Adh.cementoso solado int.s/mortero C1 (material) | 3 | 0.19 | 0.57 |
| %CI | % | Costes indirectos..(s/total) | 3.7 % | 21.02 | 0.78 |
| %MA | % | Medios auxiliares | 3 % | 21.80 | 0.65 |
|  |  | Total |  |  | 22.45 |

| Medición | Uds. | Largo | Alto | Parcial |
|---|---|---|---|---|
| R-2 |  |  |  |  |
| sótano | 1 | 67.3 | 1.6 | 107.68 |
|  | 1 | 8.85 | 1.6 | 14.16 |
|  | 1 | 38.76 | 1.6 | 62.02 |
|  | 1 | 15.6 | 1.6 | 24.96 |
|  | 1 | 4.11 | 1.6 | 6.58 |
| baja | 1 | 17.75 | 1.6 | 28.40 |
|  | 1 | 16.8 | 1.6 | 26.88 |
|  | 1 | 40 | 1.6 | 64.00 |
|  | 1 | 19.96 | 1.6 | 31.94 |
|  | 1 | 15.85 | 1.6 | 25.36 |
|  | 1 | 1.8 | 1.6 | 2.88 |
|  | 1 | 5.5 | 1.6 | 8.80 |
| primera | 1 | 85.12 | 1.6 | 136.19 |
|  | 1 | 14.4 | 1.6 | 23.04 |
|  | 1 | 16.1 | 1.6 | 25.76 |
| R-4 |  |  |  |  |
| sótano | 2 | 26.02 | 3.4 | 176.94 |
|  | 1 | 8.3 | 3.4 | 28.22 |
|  | 1 | 15.3 | 3.4 | 52.02 |
|  | 1 | 17.04 | 3.4 | 57.94 |
|  | 1 | 14.8 | 3.4 | 50.32 |
|  | 1 | 7.8 | 3.4 | 26.52 |
|  | 1 | 23.95 | 3.4 | 81.43 |
| baja | 1 | 23.7 | 3.1 | 73.47 |
|  | 1 | 24.29 | 3.1 | 75.30 |
|  | 1 | 20.63 | 3.1 | 63.95 |
|  | 1 | 18.84 | 3.1 | 58.40 |
|  | 1 | 14.45 | 3.1 | 44.80 |
| primera | 4 | 8.3 | 2.8 | 92.96 |
|  | 1 | 7.2 | 2.8 | 20.16 |
|  | 1 | 8.05 | 2.8 | 22.54 |
|  | 1 | 7.75 | 2.8 | 21.70 |
|  | 1 | 12.05 | 2.8 | 33.74 |
|  | 1 | 11.1 | 2.8 | 31.08 |
|  | 1 | 9.9 | 2.8 | 27.72 |
|  | 1 | 2.5 | 2.8 | 7.00 |
| Total |  |  |  | 1634.86 |

**10.19** m ALFÉIZAR O UMBRAL DE MÁRMOL BLANCO MACAEL 25x2cm
71.87 m × 27.8 = 1997.99
Alféizar y huella de mármol blanco, color Blanco Macael (serie Mármol), de 2 cm de espesor, piezas enterizas, con goterón en lado exterior con vuelo de 3cm sobre acabado de la fachada. Recibido con cemento cola. Juntas de colocación entre baldosas de 1 mm. selladas con cemento blanco. Longitud del ancho del hueco, medida según documentación gráfica de Proyecto.

| Código | Ud | Descripción | Rendimiento | Precio | Importe |
|---|---|---|---|---|---|
| O01OB070 | h | Oficial cantero (mano de obra) | 0.222 | 18.96 | 4.21 |
| O01OA070 | h | Peón ordinario | 0.253 | 16.88 | 4.27 |
| P10VN060 | m | Vierteag. mármol blanco macael 25x2cm enterizo (material; 02/10/2018) | 1 | 16.83 | 16.83 |
| P05EW120 | kg | Cemento cola (material) | 0.83 | 0.83 | 0.69 |
| A01L090 | m3 | LECHADA CEM. BLANCO BL (material; 25/11/2015) | 0.001 | 34.35 | 0.03 |
| %CI | % | Costes indirectos..(s/total) | 3.7 % | 26.03 | 0.96 |
| %MA | % | Medios auxiliares | 3 % | 26.99 | 0.81 |
|  |  | Total |  |  | 27.8 |

Claves: blanco, piedra, dintel, vierteaguas, antepecho, Macael, mármol, canto, pieza, máximo, sellador, cola, brillo, construcción, baldosa, junta, cemento, pulir, colocación, color

| Medición | Uds. | Largo | Parcial |
|---|---|---|---|
| alfeizar |  |  |  |
| V1 | 20 | 0.8 | 16.00 |
| V2 | 6 | 0.7 | 4.20 |
| V3 | 8 | 0.55 | 4.40 |
| V4 | 1 | 3 | 3.00 |
| V5 | 1 | 0.8 | 0.80 |
| V6 | 1 | 1.8 | 1.80 |
| V7 | 2 | 1.8 | 3.60 |
| V8 | 1 | 3 | 3.00 |
| V9 | 1 | 1.8 | 1.80 |
| V10 | 1 | 0.92 | 0.92 |
| V11 | 6 | 2.8 | 16.80 |
| V12 | 1 | 1 | 1.00 |
| V13 | 1 | 1 | 1.00 |
| V14 | 1 | 0.9 | 0.90 |
| V15 | 1 | 0.9 | 0.90 |
| V16 | 2 | 0.6 | 1.20 |
| V17 | 1 | 1.8 | 1.80 |
| V18 | 1 | 1.5 | 1.50 |
| V19 | 3 | 0.8 | 2.40 |
| V20 | 1 | 0.55 | 0.55 |
| umbral |  |  |  |
| P-12 | 1 | 3.1 | 3.10 |
| P-13 | 1 | 1.2 | 1.20 |
| Total |  |  | 71.87 |

## C11 CARPINTERIA DE MADERA
Importe: 39896.65

**11.111** ud PUERTA PASO MELAMINA ABATIBLE 1 HOJA (P1) (21/02/2014)
16 ud × 155.08 = 2481.28
Puerta de paso ciega, de medidas según planos de carpintería, de tablero de fibras acabado melamina de color con alma alveolar de papel kraft, abatible en el eje vertical, formada por: precerco de pino pais de 90x35 mm, galces de MDF, con revestimiento de melamina de 90x20 mm, tapajuntas de MDF, con revestimiento de melamina color 70x10 mm, herrajes de colgar, seguridad y cierre, juego de manillas de latón, incluso colgado. Medida la unidad instalada.
NOTA:
- El diseño de la puerta será definido por la D.F. y propiedad tras consulta de catálogo de distintos fabricantes.
- El número de pernos es de cuatro y el cierre de resbalón accionado por pomo o manivela por ambas caras.
- Las puertas planas dispondrán de la Marca Nacional de Calidad impresa en el canto de la hoja, según Decreto 2.714/1.971 de 14 de octubre.
- El recibido de cercos está incluído en albañilería como compensación de huecos.

| Código | Ud | Descripción | Rendimiento | Precio | Importe |
|---|---|---|---|---|---|
| O01OB150 | h | Oficial 1ª carpintero (mano de obra; 18/10/2018) | 0.8 | 17.86 | 14.29 |
| O01OB160 | h | Ayudante carpintero (mano de obra; 18/10/2018) | 0.8 | 16.56 | 13.25 |
| P11PP040 | u | Precerco de pino 72x35 mm p/puerta paso (material; 18/10/2018) | 1 | 17.39 | 17.39 |
| P11P10g | m | Galce madera maciza. pino 72x30 mm. (material; 18/10/2018) | 6.1 | 3.36 | 20.50 |
| P11T05g | m | Tapajuntas madera maciza lacado 72x10 mm (material; 21/02/2014) | 6.1 | 1.43 | 8.72 |
| PT22PXH025AB | u | P. interior ciega hueca, tablero fibras melamina 203x82,5x3,5 (material; 18/10/2018) | 1 | 47.62 | 47.62 |
| P11RB040 | u | Pernio acero 80/95 mm. codillo a.i. (material; 18/10/2018) | 3 | 0.95 | 2.85 |
| P11WP080 | u | Tornillo ensamble zinc/pavón (material; 18/10/2018) | 18 | 0.06 | 1.08 |
| P11RP021 | u | Juego de manivelas de latón (material; 20/10/2018) | 1 | 8.2 | 8.20 |
| PT23PPB200 | u | Cerradura de embutir, frente, accesorios y tornillos (material; 18/10/2018) | 1 | 11.29 | 11.29 |
| %CI | % | Costes indirectos..(s/total) | 3.7 % | 145.19 | 5.37 |
| %MA | % | Medios auxiliares | 3 % | 150.56 | 4.52 |
|  |  | Total |  |  | 155.08 |

| Medición | Uds. | Parcial |
|---|---|---|
| P1 | 16 | 16.00 |
| Total |  | 16 |

**11.123** ud PUERTA PASO MELAMINA ABATIBLE 1 HOJA (P3) C/REJILLA INF+CERRAD (21/02/2014)
2 ud × 179.08 = 358.16
Puerta de paso ciega, de medidas según planos de carpintería, de tablero de fibras acabado melamina de color con alma alveolar de papel kraft, abatible en el eje vertical, formada por: precerco de pino pais de 90x35 mm, galces de MDF, con revestimiento de melamina de 90x20 mm, tapajuntas de MDF, con revestimiento de melamina color 70x10 mm, herrajes de colgar, seguridad y cierre, juego de manillas de latón, incluso colgado. Medida la unidad instalada.
NOTA:
- El diseño de la puerta será definido por la D.F. y propiedad tras consulta de catálogo de distintos fabricantes.
- El número de pernos es de cuatro y el cierre de resbalón accionado por pomo o manivela por ambas caras.
- Las puertas planas dispondrán de la Marca Nacional de Calidad impresa en el canto de la hoja, según Decreto 2.714/1.971 de 14 de octubre.
- Estas puertas incorporarán cerradura.
- Estas puertas incorporarán rejilla de ventilación.
- El recibido de cercos está incluído en albañilería como compensación de huecos.

| Código | Ud | Descripción | Rendimiento | Precio | Importe |
|---|---|---|---|---|---|
| O01OB150 | h | Oficial 1ª carpintero | 0.8 | 17.86 | 14.29 |
| O01OB160 | h | Ayudante carpintero | 0.8 | 16.56 | 13.25 |
| P11PP040 | u | Precerco de pino 72x35 mm p/puerta paso | 1 | 17.39 | 17.39 |
| P11P10g | m | Galce madera maciza. pino 72x30 mm. | 6.1 | 3.36 | 20.50 |
| P11T05g | m | Tapajuntas madera maciza lacado 72x10 mm | 6.1 | 1.43 | 8.72 |
| PT22PXH025AA | u | P. interior ciega hueca, tablero fibras melamina 203x72,5x3,5 (material; 18/10/2018) | 1 | 44.09 | 44.09 |
| P11RB040 | u | Pernio acero 80/95 mm. codillo a.i. | 3 | 0.95 | 2.85 |
| P11WP080 | u | Tornillo ensamble zinc/pavón | 18 | 0.06 | 1.08 |
| P11RP021 | u | Juego de manivelas de latón | 1 | 8.2 | 8.20 |
| PT23PPB200 | u | Cerradura de embutir, frente, accesorios y tornillos | 1 | 11.29 | 11.29 |
| P13CP4104 | u | Cerradura (material; 18/10/2018) | 1 | 10 | 10.00 |
| REJ | u | p.p. de rejillas (material; 18/10/2018) | 2 | 8 | 16.00 |
| %CI | % | Costes indirectos..(s/total) | 3.7 % | 167.66 | 6.20 |
| %MA | % | Medios auxiliares | 3 % | 173.86 | 5.22 |
|  |  | Total |  |  | 179.08 |

| Medición | Uds. | Parcial |
|---|---|---|
| P3 | 2 | 2.00 |
| Total |  | 2 |

**11.112** ud PUERTA PASO MELAMINA ABATIBLE 1 HOJA (P4) (21/02/2014)
3 ud × 165.76 = 497.28
Puerta de paso ciega, de medidas según planos de carpintería, de tablero de fibras acabado melamina de color con alma alveolar de papel kraft, abatible en el eje vertical, formada por: precerco de pino pais de 90x35 mm, galces de MDF, con revestimiento de melamina de 90x20 mm, tapajuntas de MDF, con revestimiento de melamina color 70x10 mm, herrajes de colgar, seguridad y cierre, juego de manillas de latón, incluso colgado. Medida la unidad instalada.
NOTA:
- El diseño de la puerta será definido por la D.F. y propiedad tras consulta de catálogo de distintos fabricantes.
- El número de pernos es de cuatro y el cierre de resbalón accionado por pomo o manivela por ambas caras.
- Las puertas planas dispondrán de la Marca Nacional de Calidad impresa en el canto de la hoja, según Decreto 2.714/1.971 de 14 de octubre.
- Estas puertas incorporarán cerradura.
- El recibido de cercos está incluído en albañilería como compensación de huecos.

| Código | Ud | Descripción | Rendimiento | Precio | Importe |
|---|---|---|---|---|---|
| O01OB150 | h | Oficial 1ª carpintero | 0.8 | 17.86 | 14.29 |
| O01OB160 | h | Ayudante carpintero | 0.8 | 16.56 | 13.25 |
| P11PP040 | u | Precerco de pino 72x35 mm p/puerta paso | 1 | 17.39 | 17.39 |
| P11P10g | m | Galce madera maciza. pino 72x30 mm. | 6.1 | 3.36 | 20.50 |
| P11T05g | m | Tapajuntas madera maciza lacado 72x10 mm | 6.1 | 1.43 | 8.72 |
| PT22PXH025AB | u | P. interior ciega hueca, tablero fibras melamina 203x82,5x3,5 | 1 | 47.62 | 47.62 |
| P11RB040 | u | Pernio acero 80/95 mm. codillo a.i. | 3 | 0.95 | 2.85 |
| P11WP080 | u | Tornillo ensamble zinc/pavón | 18 | 0.06 | 1.08 |
| P11RP021 | u | Juego de manivelas de latón | 1 | 8.2 | 8.20 |
| PT23PPB200 | u | Cerradura de embutir, frente, accesorios y tornillos | 1 | 11.29 | 11.29 |
| P13CP4104 | u | Cerradura | 1 | 10 | 10.00 |
| %CI | % | Costes indirectos..(s/total) | 3.7 % | 155.19 | 5.74 |
| %MA | % | Medios auxiliares | 3 % | 160.93 | 4.83 |
|  |  | Total |  |  | 165.76 |

| Medición | Uds. | Parcial |
|---|---|---|
| P4 | 3 | 3.00 |
| Total |  | 3 |

**11.113** ud PUERTA PASO MELAMINA ABATIBLE 1 HOJA (P5) (21/02/2014)
1 ud × 165.76 = 165.76
Puerta de paso ciega, de medidas según planos de carpintería, de tablero de fibras acabado melamina de color con alma alveolar de papel kraft, abatible en el eje vertical, formada por: precerco de pino pais de 90x35 mm, galces de MDF, con revestimiento de melamina de 90x20 mm, tapajuntas de MDF, con revestimiento de melamina color 70x10 mm, herrajes de colgar, seguridad y cierre, juego de manillas de latón, incluso colgado. Medida la unidad instalada.
NOTA:
- El diseño de la puerta será definido por la D.F. y propiedad tras consulta de catálogo de distintos fabricantes.
- El número de pernos es de cuatro y el cierre de resbalón accionado por pomo o manivela por ambas caras.
- Las puertas planas dispondrán de la Marca Nacional de Calidad impresa en el canto de la hoja, según Decreto 2.714/1.971 de 14 de octubre.
- Estas puertas incorporarán cerradura.
- El recibido de cercos está incluído en albañilería como compensación de huecos.

| Código | Ud | Descripción | Rendimiento | Precio | Importe |
|---|---|---|---|---|---|
| O01OB150 | h | Oficial 1ª carpintero | 0.8 | 17.86 | 14.29 |
| O01OB160 | h | Ayudante carpintero | 0.8 | 16.56 | 13.25 |
| P11PP040 | u | Precerco de pino 72x35 mm p/puerta paso | 1 | 17.39 | 17.39 |
| P11P10g | m | Galce madera maciza. pino 72x30 mm. | 6.1 | 3.36 | 20.50 |
| P11T05g | m | Tapajuntas madera maciza lacado 72x10 mm | 6.1 | 1.43 | 8.72 |
| PT22PXH025AB | u | P. interior ciega hueca, tablero fibras melamina 203x82,5x3,5 | 1 | 47.62 | 47.62 |
| P11RB040 | u | Pernio acero 80/95 mm. codillo a.i. | 3 | 0.95 | 2.85 |
| P11WP080 | u | Tornillo ensamble zinc/pavón | 18 | 0.06 | 1.08 |
| P11RP021 | u | Juego de manivelas de latón | 1 | 8.2 | 8.20 |
| PT23PPB200 | u | Cerradura de embutir, frente, accesorios y tornillos | 1 | 11.29 | 11.29 |
| P13CP4104 | u | Cerradura | 1 | 10 | 10.00 |
| %CI | % | Costes indirectos..(s/total) | 3.7 % | 155.19 | 5.74 |
| %MA | % | Medios auxiliares | 3 % | 160.93 | 4.83 |
|  |  | Total |  |  | 165.76 |

| Medición | Uds. | Parcial |
|---|---|---|
| P5 | 1 | 1.00 |
| Total |  | 1 |

**11.124** ud PUERTA PASO MELAMINA ABATIBLE 1 HOJA (P6) (21/02/2014)
4 ud × 155.08 = 620.32
Puerta de paso ciega, de medidas según planos de carpintería, de tablero de fibras acabado melamina de color con alma alveolar de papel kraft, abatible en el eje vertical, formada por: precerco de pino pais de 90x35 mm, galces de MDF, con revestimiento de melamina de 90x20 mm, tapajuntas de MDF, con revestimiento de melamina color 70x10 mm, herrajes de colgar, seguridad y cierre, juego de manillas de latón, incluso colgado. Medida la unidad instalada.
NOTA:
- El diseño de la puerta será definido por la D.F. y propiedad tras consulta de catálogo de distintos fabricantes.
- El número de pernos es de cuatro y el cierre de resbalón accionado por pomo o manivela por ambas caras.
- Las puertas planas dispondrán de la Marca Nacional de Calidad impresa en el canto de la hoja, según Decreto 2.714/1.971 de 14 de octubre.
- El recibido de cercos está incluído en albañilería como compensación de huecos.

| Código | Ud | Descripción | Rendimiento | Precio | Importe |
|---|---|---|---|---|---|
| O01OB150 | h | Oficial 1ª carpintero | 0.8 | 17.86 | 14.29 |
| O01OB160 | h | Ayudante carpintero | 0.8 | 16.56 | 13.25 |
| P11PP040 | u | Precerco de pino 72x35 mm p/puerta paso | 1 | 17.39 | 17.39 |
| P11P10g | m | Galce madera maciza. pino 72x30 mm. | 6.1 | 3.36 | 20.50 |
| P11T05g | m | Tapajuntas madera maciza lacado 72x10 mm | 6.1 | 1.43 | 8.72 |
| PT22PXH025AB | u | P. interior ciega hueca, tablero fibras melamina 203x82,5x3,5 | 1 | 47.62 | 47.62 |
| P11RB040 | u | Pernio acero 80/95 mm. codillo a.i. | 3 | 0.95 | 2.85 |
| P11WP080 | u | Tornillo ensamble zinc/pavón | 18 | 0.06 | 1.08 |
| P11RP021 | u | Juego de manivelas de latón | 1 | 8.2 | 8.20 |
| PT23PPB200 | u | Cerradura de embutir, frente, accesorios y tornillos | 1 | 11.29 | 11.29 |
| %CI | % | Costes indirectos..(s/total) | 3.7 % | 145.19 | 5.37 |
| %MA | % | Medios auxiliares | 3 % | 150.56 | 4.52 |
|  |  | Total |  |  | 155.08 |

| Medición | Uds. | Parcial |
|---|---|---|
| P6 | 4 | 4.00 |
| Total |  | 4 |

**11.125** ud PUERTA PASO MELAMINA ABATIBLE 1 HOJA (P7) (21/02/2014)
5 ud × 165.76 = 828.80
Puerta de paso ciega, de medidas según planos de carpintería, de tablero de fibras acabado melamina de color con alma alveolar de papel kraft, abatible en el eje vertical, formada por: precerco de pino pais de 90x35 mm, galces de MDF, con revestimiento de melamina de 90x20 mm, tapajuntas de MDF, con revestimiento de melamina color 70x10 mm, herrajes de colgar, seguridad y cierre, juego de manillas de latón, incluso colgado. Medida la unidad instalada.
NOTA:
- El diseño de la puerta será definido por la D.F. y propiedad tras consulta de catálogo de distintos fabricantes.
- El número de pernos es de cuatro y el cierre de resbalón accionado por pomo o manivela por ambas caras.
- Las puertas planas dispondrán de la Marca Nacional de Calidad impresa en el canto de la hoja, según Decreto 2.714/1.971 de 14 de octubre.
- Estas puertas incorporarán cerradura.
- El recibido de cercos está incluído en albañilería como compensación de huecos.

| Código | Ud | Descripción | Rendimiento | Precio | Importe |
|---|---|---|---|---|---|
| O01OB150 | h | Oficial 1ª carpintero | 0.8 | 17.86 | 14.29 |
| O01OB160 | h | Ayudante carpintero | 0.8 | 16.56 | 13.25 |
| P11PP040 | u | Precerco de pino 72x35 mm p/puerta paso | 1 | 17.39 | 17.39 |
| P11P10g | m | Galce madera maciza. pino 72x30 mm. | 6.1 | 3.36 | 20.50 |
| P11T05g | m | Tapajuntas madera maciza lacado 72x10 mm | 6.1 | 1.43 | 8.72 |
| PT22PXH025AB | u | P. interior ciega hueca, tablero fibras melamina 203x82,5x3,5 | 1 | 47.62 | 47.62 |
| P11RB040 | u | Pernio acero 80/95 mm. codillo a.i. | 3 | 0.95 | 2.85 |
| P11WP080 | u | Tornillo ensamble zinc/pavón | 18 | 0.06 | 1.08 |
| P11RP021 | u | Juego de manivelas de latón | 1 | 8.2 | 8.20 |
| PT23PPB200 | u | Cerradura de embutir, frente, accesorios y tornillos | 1 | 11.29 | 11.29 |
| P13CP4104 | u | Cerradura | 1 | 10 | 10.00 |
| %CI | % | Costes indirectos..(s/total) | 3.7 % | 155.19 | 5.74 |
| %MA | % | Medios auxiliares | 3 % | 160.93 | 4.83 |
|  |  | Total |  |  | 165.76 |

| Medición | Uds. | Parcial |
|---|---|---|
| P7 | 5 | 5.00 |
| Total |  | 5 |

**11.126** ud PUERTA PASO MELAMINA ABATIBLE 1 HOJA (P8) (21/02/2014)
6 ud × 165.76 = 994.56
Puerta de paso ciega, de medidas según planos de carpintería, de tablero de fibras acabado melamina de color con alma alveolar de papel kraft, abatible en el eje vertical, formada por: precerco de pino pais de 90x35 mm, galces de MDF, con revestimiento de melamina de 90x20 mm, tapajuntas de MDF, con revestimiento de melamina color 70x10 mm, herrajes de colgar, seguridad y cierre, juego de manillas de latón, incluso colgado. Medida la unidad instalada.
NOTA:
- El diseño de la puerta será definido por la D.F. y propiedad tras consulta de catálogo de distintos fabricantes.
- El número de pernos es de cuatro y el cierre de resbalón accionado por pomo o manivela por ambas caras.
- Las puertas planas dispondrán de la Marca Nacional de Calidad impresa en el canto de la hoja, según Decreto 2.714/1.971 de 14 de octubre.
- Estas puertas incorporarán cerradura.
- El recibido de cercos está incluído en albañilería como compensación de huecos.

| Código | Ud | Descripción | Rendimiento | Precio | Importe |
|---|---|---|---|---|---|
| O01OB150 | h | Oficial 1ª carpintero | 0.8 | 17.86 | 14.29 |
| O01OB160 | h | Ayudante carpintero | 0.8 | 16.56 | 13.25 |
| P11PP040 | u | Precerco de pino 72x35 mm p/puerta paso | 1 | 17.39 | 17.39 |
| P11P10g | m | Galce madera maciza. pino 72x30 mm. | 6.1 | 3.36 | 20.50 |
| P11T05g | m | Tapajuntas madera maciza lacado 72x10 mm | 6.1 | 1.43 | 8.72 |
| PT22PXH025AB | u | P. interior ciega hueca, tablero fibras melamina 203x82,5x3,5 | 1 | 47.62 | 47.62 |
| P11RB040 | u | Pernio acero 80/95 mm. codillo a.i. | 3 | 0.95 | 2.85 |
| P11WP080 | u | Tornillo ensamble zinc/pavón | 18 | 0.06 | 1.08 |
| P11RP021 | u | Juego de manivelas de latón | 1 | 8.2 | 8.20 |
| PT23PPB200 | u | Cerradura de embutir, frente, accesorios y tornillos | 1 | 11.29 | 11.29 |
| P13CP4104 | u | Cerradura | 1 | 10 | 10.00 |
| %CI | % | Costes indirectos..(s/total) | 3.7 % | 155.19 | 5.74 |
| %MA | % | Medios auxiliares | 3 % | 160.93 | 4.83 |
|  |  | Total |  |  | 165.76 |

| Medición | Uds. | Parcial |
|---|---|---|
| P8 | 6 | 6.00 |
| Total |  | 6 |

**11.127** ud PUERTA PASO MELAMINA ABATIBLE 1 HOJA (P9) (21/02/2014)
1 ud × 155.08 = 155.08
Puerta de paso ciega, de medidas según planos de carpintería, de tablero de fibras acabado melamina de color con alma alveolar de papel kraft, abatible en el eje vertical, formada por: precerco de pino pais de 90x35 mm, galces de MDF, con revestimiento de melamina de 90x20 mm, tapajuntas de MDF, con revestimiento de melamina color 70x10 mm, herrajes de colgar, seguridad y cierre, juego de manillas de latón, incluso colgado. Medida la unidad instalada.
NOTA:
- El diseño de la puerta será definido por la D.F. y propiedad tras consulta de catálogo de distintos fabricantes.
- El número de pernos es de cuatro y el cierre de resbalón accionado por pomo o manivela por ambas caras.
- Las puertas planas dispondrán de la Marca Nacional de Calidad impresa en el canto de la hoja, según Decreto 2.714/1.971 de 14 de octubre.
- El recibido de cercos está incluído en albañilería como compensación de huecos.

| Código | Ud | Descripción | Rendimiento | Precio | Importe |
|---|---|---|---|---|---|
| O01OB150 | h | Oficial 1ª carpintero | 0.8 | 17.86 | 14.29 |
| O01OB160 | h | Ayudante carpintero | 0.8 | 16.56 | 13.25 |
| P11PP040 | u | Precerco de pino 72x35 mm p/puerta paso | 1 | 17.39 | 17.39 |
| P11P10g | m | Galce madera maciza. pino 72x30 mm. | 6.1 | 3.36 | 20.50 |
| P11T05g | m | Tapajuntas madera maciza lacado 72x10 mm | 6.1 | 1.43 | 8.72 |
| PT22PXH025AB | u | P. interior ciega hueca, tablero fibras melamina 203x82,5x3,5 | 1 | 47.62 | 47.62 |
| P11RB040 | u | Pernio acero 80/95 mm. codillo a.i. | 3 | 0.95 | 2.85 |
| P11WP080 | u | Tornillo ensamble zinc/pavón | 18 | 0.06 | 1.08 |
| P11RP021 | u | Juego de manivelas de latón | 1 | 8.2 | 8.20 |
| PT23PPB200 | u | Cerradura de embutir, frente, accesorios y tornillos | 1 | 11.29 | 11.29 |
| %CI | % | Costes indirectos..(s/total) | 3.7 % | 145.19 | 5.37 |
| %MA | % | Medios auxiliares | 3 % | 150.56 | 4.52 |
|  |  | Total |  |  | 155.08 |

| Medición | Uds. | Parcial |
|---|---|---|
| P9 | 1 | 1.00 |
| Total |  | 1 |

**11.128** ud PUERTA PASO MELAMINA ABATIBLE 2 HOJAS 2 OJOS DE BUEY(P11) (21/02/2014)
2 ud × 354.79 = 709.58
Puerta de paso de dos hojas con ojo de buey en cada una, de medidas según planos de carpintería, de tablero de fibras acabado melamina de color con alma alveolar de papel kraft, abatible en el eje vertical, formada por: precerco de pino pais de 90x35 mm, galces de MDF, con revestimiento de melamina de 90x20 mm, tapajuntas de MDF, con revestimiento de melamina color 70x10 mm, herrajes de colgar, seguridad y cierre, juego de manillas de latón, incluso colgado. Medida la unidad instalada.
NOTA:
- El diseño de la puerta será definido por la D.F. y propiedad tras consulta de catálogo de distintos fabricantes.
- El número de pernos es de cuatro y el cierre de resbalón accionado por pomo o manivela por ambas caras.
- Las puertas planas dispondrán de la Marca Nacional de Calidad impresa en el canto de la hoja, según Decreto 2.714/1.971 de 14 de octubre.
- Estas puertas incorporarán cerradura.
- Estas puertas incorporarán ojo de buey de acero inoxidable, luna simple de 8mm.
- El recibido de cercos está incluído en albañilería como compensación de huecos

| Código | Ud | Descripción | Rendimiento | Precio | Importe |
|---|---|---|---|---|---|
| O01OB150 | h | Oficial 1ª carpintero | 0.9 | 17.86 | 16.07 |
| O01OB160 | h | Ayudante carpintero | 0.9 | 16.56 | 14.90 |
| P11PP043 | u | Precerco de pino 82x35 mm p/puerta paso de dos hojas (material; 18/10/2018) | 1 | 20 | 20.00 |
| P11P10g | m | Galce madera maciza. pino 72x30 mm. | 6 | 3.36 | 20.16 |
| P11T05g | m | Tapajuntas madera maciza lacado 72x10 mm | 12.1 | 1.43 | 17.30 |
| PT22PXH025AA | u | P. interior ciega hueca, tablero fibras melamina 203x72,5x3,5 | 2 | 44.09 | 88.18 |
| P11RB040 | u | Pernio acero 80/95 mm. codillo a.i. | 6 | 0.95 | 5.70 |
| P11WP080 | u | Tornillo ensamble zinc/pavón | 36 | 0.06 | 2.16 |
| P11RP021 | u | Juego de manivelas de latón | 2 | 8.2 | 16.40 |
| PT23PPB200 | u | Cerradura de embutir, frente, accesorios y tornillos | 1 | 11.29 | 11.29 |
| P13CP4104 | u | Cerradura | 1 | 10 | 10.00 |
| OBU | u | Ojo de buey acristalado i/ vidrio de 8 mm (material; 20/09/2018) | 2 | 55 | 110.00 |
| %CI | % | Costes indirectos..(s/total) | 3.7 % | 332.16 | 12.29 |
| %MA | % | Medios auxiliares | 3 % | 344.45 | 10.33 |
|  |  | Total |  |  | 354.79 |

| Medición | Uds. | Parcial |
|---|---|---|
| P11 | 2 | 2.00 |
| Total |  | 2 |

**11.129** ud PUERTA PASO MELAMINA ABATIBLE 1F+1 HOJAS 1 OJO DE BUEY(P14-P15) (21/02/2014)
2 ud × 284.76 = 569.52
Puerta de paso de dos hojas con ojo de buey en una de ellas, de medidas según planos de carpintería, de tablero de fibras acabado melamina de color con alma alveolar de papel kraft, abatible en el eje vertical, formada por: precerco de pino pais de 90x35 mm, galces de MDF, con revestimiento de melamina de 90x20 mm, tapajuntas de MDF, con revestimiento de melamina color 70x10 mm, herrajes de colgar, seguridad y cierre, juego de manillas de latón, incluso colgado. Medida la unidad instalada.
NOTA:
- El diseño de la puerta será definido por la D.F. y propiedad tras consulta de catálogo de distintos fabricantes.
- El número de pernos es de cuatro y el cierre de resbalón accionado por pomo o manivela por ambas caras.
- Las puertas planas dispondrán de la Marca Nacional de Calidad impresa en el canto de la hoja, según Decreto 2.714/1.971 de 14 de octubre.
- Estas puertas incorporarán cerradura.
- Estas puertas incorporarán ojo de buey de acero inoxidable, luna simple de 8mm.
- El recibido de cercos está incluído en albañilería como compensación de huecos

| Código | Ud | Descripción | Rendimiento | Precio | Importe |
|---|---|---|---|---|---|
| O01OB150 | h | Oficial 1ª carpintero | 0.9 | 17.86 | 16.07 |
| O01OB160 | h | Ayudante carpintero | 0.9 | 16.56 | 14.90 |
| P11PP043 | u | Precerco de pino 82x35 mm p/puerta paso de dos hojas | 1 | 20 | 20.00 |
| P11P10g | m | Galce madera maciza. pino 72x30 mm. | 6 | 3.36 | 20.16 |
| P11T05g | m | Tapajuntas madera maciza lacado 72x10 mm | 12.1 | 1.43 | 17.30 |
| PT22PXH025AB | u | P. interior ciega hueca, tablero fibras melamina 203x82,5x3,5 | 1 | 47.62 | 47.62 |
| PT22PXH025AC | u | P. interior ciega hueca, tablero fibras melamina 203x30x3,5 (material; 18/10/2018) | 1 | 30 | 30.00 |
| P11RB040 | u | Pernio acero 80/95 mm. codillo a.i. | 6 | 0.95 | 5.70 |
| P11WP080 | u | Tornillo ensamble zinc/pavón | 36 | 0.06 | 2.16 |
| P11RP021 | u | Juego de manivelas de latón | 2 | 8.2 | 16.40 |
| PT23PPB200 | u | Cerradura de embutir, frente, accesorios y tornillos | 1 | 11.29 | 11.29 |
| P13CP4104 | u | Cerradura | 1 | 10 | 10.00 |
| OBU | u | Ojo de buey acristalado i/ vidrio de 8 mm | 1 | 55 | 55.00 |
| %CI | % | Costes indirectos..(s/total) | 3.7 % | 266.60 | 9.86 |
| %MA | % | Medios auxiliares | 3 % | 276.46 | 8.29 |
|  |  | Total |  |  | 284.76 |

| Medición | Uds. | Parcial |
|---|---|---|
| P14 | 1 | 1.00 |
| P15 | 1 | 1.00 |
| Total |  | 2 |

**11.131** ud PUERTA PASO MELAMINA ABATIBLE 1 HOJA 1 OJO DE BUEY (P18) VAIVEN (21/02/2014)
1 ud × 227.72 = 227.72
Puerta de paso de una hoja con ojo de buey, de medidas según planos de carpintería, de tablero de fibras acabado melamina de color con alma alveolar de papel kraft, de vaivén, formada por: precerco de pino pais de 90x35 mm, galces de MDF, con revestimiento de melamina de 90x20 mm, tapajuntas de MDF, con revestimiento de melamina color 70x10 mm, herrajes de apertura en vaivén, pletinas de latón a ambas caras, incluso colgado. Medida la unidad instalada. .
NOTA:
- El diseño de la puerta será definido por la D.F. y propiedad tras consulta de catálogo de distintos fabricantes.
- El número de pernos es de cuatro y el cierre de resbalón accionado por pomo o manivela por ambas caras.
- Las puertas planas dispondrán de la Marca Nacional de Calidad impresa en el canto de la hoja, según Decreto 2.714/1.971 de 14 de octubre.
- Estas puertas incorporarán ojo de buey de acero inoxidable, luna simple de 8mm.
- El recibido de cercos está incluído en albañilería como compensación de huecos.

| Código | Ud | Descripción | Rendimiento | Precio | Importe |
|---|---|---|---|---|---|
| O01OB150 | h | Oficial 1ª carpintero | 0.8 | 17.86 | 14.29 |
| O01OB160 | h | Ayudante carpintero | 0.8 | 16.56 | 13.25 |
| P11PP040 | u | Precerco de pino 72x35 mm p/puerta paso | 1 | 17.39 | 17.39 |
| P11P10g | m | Galce madera maciza. pino 72x30 mm. | 6.1 | 3.36 | 20.50 |
| P11T05g | m | Tapajuntas madera maciza lacado 72x10 mm | 6.1 | 1.43 | 8.72 |
| PT22PXH025AB | u | P. interior ciega hueca, tablero fibras melamina 203x82,5x3,5 | 1 | 47.62 | 47.62 |
| P11RB040 | u | Pernio acero 80/95 mm. codillo a.i. | 3 | 0.95 | 2.85 |
| P11WP080 | u | Tornillo ensamble zinc/pavón | 18 | 0.06 | 1.08 |
| P11RB041 | u | Sistema de bisagras de vaiven (material; 20/09/2018) | 3 | 5.5 | 16.50 |
| P11RB042 | u | Pletina de latón para push (material; 18/10/2018) | 2 | 8 | 16.00 |
| OBU | u | Ojo de buey acristalado i/ vidrio de 8 mm | 1 | 55 | 55.00 |
| %CI | % | Costes indirectos..(s/total) | 3.7 % | 213.20 | 7.89 |
| %MA | % | Medios auxiliares | 3 % | 221.09 | 6.63 |
|  |  | Total |  |  | 227.72 |

| Medición | Uds. | Parcial |
|---|---|---|
| P18 | 1 | 1.00 |
| Total |  | 1 |

**11.132** ud PUERTA PASO MELAMINA ABATIBLE 2 HOJAS (P19) (21/02/2014)
1 ud × 237.29 = 237.29
Puerta de paso de dos hojas ciegas, de medidas según planos de carpintería, de tablero de fibras acabado melamina de color con alma alveolar de papel kraft, abatible en el eje vertical, formada por: precerco de pino pais de 90x35 mm, galces de MDF, con revestimiento de melamina de 90x20 mm, tapajuntas de MDF, con revestimiento de melamina color 70x10 mm, herrajes de colgar, seguridad y cierre, juego de manillas de latón, incluso colgado. Medida la unidad instalada.
NOTA:
- El diseño de la puerta será definido por la D.F. y propiedad tras consulta de catálogo de distintos fabricantes.
- El número de pernos es de cuatro y el cierre de resbalón accionado por pomo o manivela por ambas caras.
- Las puertas planas dispondrán de la Marca Nacional de Calidad impresa en el canto de la hoja, según Decreto 2.714/1.971 de 14 de octubre.
- Estas puertas incorporarán cerradura.
- El recibido de cercos está incluído en albañilería como compensación de huecos

| Código | Ud | Descripción | Rendimiento | Precio | Importe |
|---|---|---|---|---|---|
| O01OB150 | h | Oficial 1ª carpintero | 0.9 | 17.86 | 16.07 |
| O01OB160 | h | Ayudante carpintero | 0.9 | 16.56 | 14.90 |
| P11PP043 | u | Precerco de pino 82x35 mm p/puerta paso de dos hojas | 1 | 20 | 20.00 |
| P11P10g | m | Galce madera maciza. pino 72x30 mm. | 6 | 3.36 | 20.16 |
| P11T05g | m | Tapajuntas madera maciza lacado 72x10 mm | 12.1 | 1.43 | 17.30 |
| PT22PXH025AA | u | P. interior ciega hueca, tablero fibras melamina 203x72,5x3,5 | 2 | 44.09 | 88.18 |
| P11RB040 | u | Pernio acero 80/95 mm. codillo a.i. | 6 | 0.95 | 5.70 |
| P11WP080 | u | Tornillo ensamble zinc/pavón | 36 | 0.06 | 2.16 |
| P11RP021 | u | Juego de manivelas de latón | 2 | 8.2 | 16.40 |
| PT23PPB200 | u | Cerradura de embutir, frente, accesorios y tornillos | 1 | 11.29 | 11.29 |
| P13CP4104 | u | Cerradura | 1 | 10 | 10.00 |
| %CI | % | Costes indirectos..(s/total) | 3.7 % | 222.16 | 8.22 |
| %MA | % | Medios auxiliares | 3 % | 230.38 | 6.91 |
|  |  | Total |  |  | 237.29 |

| Medición | Uds. | Parcial |
|---|---|---|
| P19 | 1 | 1.00 |
| Total |  | 1 |

**11.133** ud PUERTA PASO MELAMINA ABATIBLE 2 HOJAS 2 OJOS DE BUEY(P21) (21/02/2014)
1 ud × 354.79 = 354.79
Puerta de paso de dos hojas con ojo de buey en cada una, de medidas según planos de carpintería, de tablero de fibras acabado melamina de color con alma alveolar de papel kraft, abatible en el eje vertical, formada por: precerco de pino pais de 90x35 mm, galces de MDF, con revestimiento de melamina de 90x20 mm, tapajuntas de MDF, con revestimiento de melamina color 70x10 mm, herrajes de colgar, seguridad y cierre, juego de manillas de latón, incluso colgado. Medida la unidad instalada.
NOTA:
- El diseño de la puerta será definido por la D.F. y propiedad tras consulta de catálogo de distintos fabricantes.
- El número de pernos es de cuatro y el cierre de resbalón accionado por pomo o manivela por ambas caras.
- Las puertas planas dispondrán de la Marca Nacional de Calidad impresa en el canto de la hoja, según Decreto 2.714/1.971 de 14 de octubre.
- Estas puertas incorporarán cerradura.
- Estas puertas incorporarán ojo de buey de acero inoxidable, luna simple de 8mm.
- El recibido de cercos está incluído en albañilería como compensación de huecos

| Código | Ud | Descripción | Rendimiento | Precio | Importe |
|---|---|---|---|---|---|
| O01OB150 | h | Oficial 1ª carpintero | 0.9 | 17.86 | 16.07 |
| O01OB160 | h | Ayudante carpintero | 0.9 | 16.56 | 14.90 |
| P11PP043 | u | Precerco de pino 82x35 mm p/puerta paso de dos hojas | 1 | 20 | 20.00 |
| P11P10g | m | Galce madera maciza. pino 72x30 mm. | 6 | 3.36 | 20.16 |
| P11T05g | m | Tapajuntas madera maciza lacado 72x10 mm | 12.1 | 1.43 | 17.30 |
| PT22PXH025AA | u | P. interior ciega hueca, tablero fibras melamina 203x72,5x3,5 | 2 | 44.09 | 88.18 |
| P11RB040 | u | Pernio acero 80/95 mm. codillo a.i. | 6 | 0.95 | 5.70 |
| P11WP080 | u | Tornillo ensamble zinc/pavón | 36 | 0.06 | 2.16 |
| P11RP021 | u | Juego de manivelas de latón | 2 | 8.2 | 16.40 |
| PT23PPB200 | u | Cerradura de embutir, frente, accesorios y tornillos | 1 | 11.29 | 11.29 |
| P13CP4104 | u | Cerradura | 1 | 10 | 10.00 |
| OBU | u | Ojo de buey acristalado i/ vidrio de 8 mm | 2 | 55 | 110.00 |
| %CI | % | Costes indirectos..(s/total) | 3.7 % | 332.16 | 12.29 |
| %MA | % | Medios auxiliares | 3 % | 344.45 | 10.33 |
|  |  | Total |  |  | 354.79 |

| Medición | Uds. | Parcial |
|---|---|---|
| P21 | 1 | 1.00 |
| Total |  | 1 |

**11.134** ud PUERTA PASO MELAMINA CORREDERA 1H (P22) (21/02/2014)
1 ud × 460.65 = 460.65
Puerta interior corredera para armazón metálico (incluido en el precio), ciega, de una hoja de 203x92,5x3,5 cm, de tablero de fibras acabado en melamina de color blanco, con alma alveolar de papel kraft, formado por alma alveolar de papel kraft y chapado de tablero de fibras, acabado con revestimiento de melamina; precerco de pino país de 90x35 mm; galces de MDF, con revestimiento de melamina, color blanco de 90x20 mm; tapajuntas de MDF, con revestimiento de melamina, color blanco de 70x10 mm; con herrajes de colgar y de cierre, totalmente montada y con p.p. de medios auxiliares. Medida la unidad instalada.
NOTA:
- El diseño de la puerta será definido por la D.F. y propiedad tras consulta de catálogo de distintos fabricantes.
- Estas puertas incluirán pestillo.
- La dimensión de 80cm será de paso libre mínimo resultante. La dimensión de la hoja será un poco mayor.
- Las puertas planas dispondrán de la Marca Nacional de Calidad impresa en el canto de la hoja, según Decreto 2.714/1.971 de 14 de octubre.
- El recibido de cercos está incluído en albañilería como compensación de huecos

| Código | Ud | Descripción | Rendimiento | Precio | Importe |
|---|---|---|---|---|---|
| O01OB150 | h | Oficial 1ª carpintero | 0.9 | 17.86 | 16.07 |
| O01OB160 | h | Ayudante carpintero | 0.9 | 16.56 | 14.90 |
| P11PP040 | u | Precerco de pino 72x35 mm p/puerta paso | 1 | 17.39 | 17.39 |
| P11P10g | m | Galce madera maciza. pino 72x30 mm. | 6.1 | 3.36 | 20.50 |
| P11T05g | m | Tapajuntas madera maciza lacado 72x10 mm | 10.4 | 1.43 | 14.87 |
| PT22PXH025AD | u | P. interior ciega hueca, tablero fibras melamina 203x92,5x3,5 (material; 18/10/2018) | 1 | 47.62 | 47.62 |
| PT23HBA020M | u | Tirador con manecilla para cierre de latón correderas y pestillo (material; 18/10/2018) | 1 | 25.4 | 25.40 |
| LPM020 | u | ARMAZÓN METÁLICO CORREDERA (18/10/2018) | 1 | 274.52 | 274.52 |
| %CI | % | Costes indirectos..(s/total) | 3.7 % | 431.27 | 15.96 |
| %MA | % | Medios auxiliares | 3 % | 447.23 | 13.42 |
|  |  | Total |  |  | 460.65 |

| Medición | Uds. | Parcial |
|---|---|---|
| P22 | 1 | 1.00 |
| Total |  | 1 |

**11.135** ud PUERTA PASO MELAMINA ABATIBLE 1 HOJA 1 OJO DE BUEY (P23) (21/02/2014)
1 ud × 240.21 = 240.21
Puerta de paso de una hoja con ojo de buey, de medidas según planos de carpintería, de tablero de fibras acabado melamina de color con alma alveolar de papel kraft, abatible de eje veertical, formada por: precerco de pino pais de 90x35 mm, galces de MDF, con revestimiento de melamina de 90x20 mm, tapajuntas de MDF, con revestimiento de melamina color 70x10 mm, herrajes de colgar y de seguridad, manillas de latón, incluso colgado. Medida la unidad instalada.
NOTA:
- El diseño de la puerta será definido por la D.F. y propiedad tras consulta de catálogo de distintos fabricantes.
- El número de pernos es de cuatro y el cierre de resbalón accionado por pomo o manivela por ambas caras.
- Las puertas planas dispondrán de la Marca Nacional de Calidad impresa en el canto de la hoja, según Decreto 2.714/1.971 de 14 de octubre.
- Estas puertas incorporarán ojo de buey de acero inoxidable, luna simple de 8mm.
- El recibido de cercos está incluído en albañilería como compensación de huecos.

| Código | Ud | Descripción | Rendimiento | Precio | Importe |
|---|---|---|---|---|---|
| O01OB150 | h | Oficial 1ª carpintero | 0.8 | 17.86 | 14.29 |
| O01OB160 | h | Ayudante carpintero | 0.8 | 16.56 | 13.25 |
| P11PP040 | u | Precerco de pino 72x35 mm p/puerta paso | 1 | 17.39 | 17.39 |
| P11P10g | m | Galce madera maciza. pino 72x30 mm. | 6.1 | 3.36 | 20.50 |
| P11T05g | m | Tapajuntas madera maciza lacado 72x10 mm | 6.1 | 1.43 | 8.72 |
| PT22PXH025AB | u | P. interior ciega hueca, tablero fibras melamina 203x82,5x3,5 | 1 | 47.62 | 47.62 |
| P11RB040 | u | Pernio acero 80/95 mm. codillo a.i. | 3 | 0.95 | 2.85 |
| P11WP080 | u | Tornillo ensamble zinc/pavón | 18 | 0.06 | 1.08 |
| P11RB041 | u | Sistema de bisagras de vaiven | 3 | 5.5 | 16.50 |
| P11RP021 | u | Juego de manivelas de latón | 2 | 8.2 | 16.40 |
| PT23PPB200 | u | Cerradura de embutir, frente, accesorios y tornillos | 1 | 11.29 | 11.29 |
| OBU | u | Ojo de buey acristalado i/ vidrio de 8 mm | 1 | 55 | 55.00 |
| %CI | % | Costes indirectos..(s/total) | 3.7 % | 224.89 | 8.32 |
| %MA | % | Medios auxiliares | 3 % | 233.21 | 7.00 |
|  |  | Total |  |  | 240.21 |

| Medición | Uds. | Parcial |
|---|---|---|
| P18 | 1 | 1.00 |
| Total |  | 1 |

**11.137** m2 CABINA SANITARIA DE TABLERO FENÓLICO ABATIBLE (P28) (30/08/2018)
29.2 m2 × 203.11 = 5930.81
Cabina sanitaria de tablero fenólico, modelo y color a elegir por la dirección facultativa. Estas cabinas incluyen los accesorios (sujeción, pestillo, bisagras, patas, etc...) y serán de acero inoxidable. Formada por dos hojas de 0.62m, dimensión del tablero variable, se debe comprobar en obra. Abatibles en el eje vertical. Incluye todos los medios y materiales necesarios para su instalación y funcionamiento. Medida la superficie teórica montada y funcionando.
NOTA:
- El recibido de cercos está incluído en albañilería como cmpensación de huecos

| Código | Ud | Descripción | Rendimiento | Precio | Importe |
|---|---|---|---|---|---|
| O01OB150 | h | Oficial 1ª carpintero | 0.1 | 17.86 | 1.79 |
| O01OB160 | h | Ayudante carpintero | 0.1 | 16.56 | 1.66 |
| P34DV031 | m2 | Cabina prefabricada con tablero fenólico, con p.p. de herrajes, (material; 19/11/2018) | 1 | 186.7 | 186.70 |
| %CI | % | Costes indirectos..(s/total) | 3.7 % | 190.15 | 7.04 |
| %MA | % | Medios auxiliares | 3 % | 197.19 | 5.92 |
|  |  | Total |  |  | 203.11 |

| Medición | Uds. | Largo | Alto | Parcial |
|---|---|---|---|---|
| P28 | 4 | 3.65 | 2 | 29.20 |
| Total |  |  |  | 29.2 |

**11.137.1** m2 CABINA SANITARIA DE TABLERO FENÓLICO ABATIBLE (P29) (30/08/2018)
22 m2 × 203.11 = 4468.42
Cabina sanitaria de tablero fenólico, modelo y color a elegir por la dirección facultativa. Estas cabinas incluyen los accesorios (sujeción, pestillo, bisagras, patas, etc...) y serán de acero inoxidable. Formada por dos hojas de 0.62m, dimensión del tablero variable, se debe comprobar en obra. Abatibles en el eje vertical. Incluye todos los medios y materiales necesarios para su instalación y funcionamiento. Medida la superficie teórica montada y funcionando.
NOTA:
- El recibido de cercos está incluído en albañilería como compensación de huecos

| Código | Ud | Descripción | Rendimiento | Precio | Importe |
|---|---|---|---|---|---|
| O01OB150 | h | Oficial 1ª carpintero | 0.1 | 17.86 | 1.79 |
| O01OB160 | h | Ayudante carpintero | 0.1 | 16.56 | 1.66 |
| P34DV031 | m2 | Cabina prefabricada con tablero fenólico, con p.p. de herrajes, | 1 | 186.7 | 186.70 |
| %CI | % | Costes indirectos..(s/total) | 3.7 % | 190.15 | 7.04 |
| %MA | % | Medios auxiliares | 3 % | 197.19 | 5.92 |
|  |  | Total |  |  | 203.11 |

| Medición | Uds. | Largo | Alto | Parcial |
|---|---|---|---|---|
| P29 | 10 | 1.1 | 2 | 22.00 |
| Total |  |  |  | 22 |

**11.138** m2 CABINA SANITARIA DE TABLERO FENÓLICO CORRED (P30) (30/08/2018)
9.2 m2 × 203.11 = 1868.61
Cabina sanitaria de tablero fenólico, modelo y color a elegir por la dirección facultativa. Estas cabinas incluyen los accesorios (sujeción, pestillo, bisagras, patas, etc...) y serán de acero inoxidable. Formada por una hoja de ancho libre de 0.80m, dimensión del tablero variable, se debe comprobar en obra. Puerta corredera. Incluye todos los medios y materiales necesarios para su instalación y funcionamiento. Medida la superficie teórica montada y funcionando.
NOTA:
- El recibido de cercos está incluído en albañilería como compensación de huecos

| Código | Ud | Descripción | Rendimiento | Precio | Importe |
|---|---|---|---|---|---|
| O01OB150 | h | Oficial 1ª carpintero | 0.1 | 17.86 | 1.79 |
| O01OB160 | h | Ayudante carpintero | 0.1 | 16.56 | 1.66 |
| P34DV031 | m2 | Cabina prefabricada con tablero fenólico, con p.p. de herrajes, | 1 | 186.7 | 186.70 |
| %CI | % | Costes indirectos..(s/total) | 3.7 % | 190.15 | 7.04 |
| %MA | % | Medios auxiliares | 3 % | 197.19 | 5.92 |
|  |  | Total |  |  | 203.11 |

| Medición | Uds. | Largo | Alto | Parcial |
|---|---|---|---|---|
| P30 | 2 | 2.3 | 2 | 9.20 |
| Total |  |  |  | 9.2 |

**11.140** ud PUERTA PASO MELAMINA ABATIB 1 HOJA REJILLA INFERIOR (P31) (21/02/2014)
2 ud × 172.17 = 344.34
Puerta de paso ciega, de medidas según planos de carpintería, de tablero de fibras acabado melamina de color con alma alveolar de papel kraft, abatible en el eje vertical, formada por: precerco de pino pais de 90x35 mm, galces de MDF, con revestimiento de melamina de 90x20 mm, tapajuntas de MDF, con revestimiento de melamina color 70x10 mm, herrajes de colgar, seguridad y cierre, juego de manillas de latón, incluso colgada. Medida la unidad instalada.
NOTA:
- El diseño de la puerta será definido por la D.F. y propiedad tras consulta de catálogo de distintos fabricantes.
- El número de pernos es de cuatro y el cierre de resbalón accionado por pomo o manivela por ambas caras.
- Las puertas planas dispondrán de la Marca Nacional de Calidad impresa en el canto de la hoja, según Decreto 2.714/1.971 de 14 de octubre.
- Estas puertas incorporarán rejilla de ventilación superiror e inferior.
- El recibido de cercos está incluído en albañilería como compensación de huecos.

| Código | Ud | Descripción | Rendimiento | Precio | Importe |
|---|---|---|---|---|---|
| O01OB150 | h | Oficial 1ª carpintero | 0.8 | 17.86 | 14.29 |
| O01OB160 | h | Ayudante carpintero | 0.8 | 16.56 | 13.25 |
| P11PP040 | u | Precerco de pino 72x35 mm p/puerta paso | 1 | 17.39 | 17.39 |
| P11P10g | m | Galce madera maciza. pino 72x30 mm. | 6.1 | 3.36 | 20.50 |
| P11T05g | m | Tapajuntas madera maciza lacado 72x10 mm | 6.1 | 1.43 | 8.72 |
| PT22PXH025AB | u | P. interior ciega hueca, tablero fibras melamina 203x82,5x3,5 | 1 | 47.62 | 47.62 |
| P11RB040 | u | Pernio acero 80/95 mm. codillo a.i. | 3 | 0.95 | 2.85 |
| P11WP080 | u | Tornillo ensamble zinc/pavón | 18 | 0.06 | 1.08 |
| P11RP021 | u | Juego de manivelas de latón | 1 | 8.2 | 8.20 |
| PT23PPB200 | u | Cerradura de embutir, frente, accesorios y tornillos | 1 | 11.29 | 11.29 |
| REJ | u | p.p. de rejillas | 2 | 8 | 16.00 |
| %CI | % | Costes indirectos..(s/total) | 3.7 % | 161.19 | 5.96 |
| %MA | % | Medios auxiliares | 3 % | 167.15 | 5.01 |
|  |  | Total |  |  | 172.17 |

| Medición | Uds. | Parcial |
|---|---|---|
| P31 | 2 | 2.00 |
| Total |  | 2 |

**11.141** ud PUERTA PASO MELAMINA ABATIBLE 1 HOJA (P32) (21/02/2014)
1 ud × 155.58 = 155.58
Puerta de paso lacada, menor de 3 m2, con hoja ciega abatible en el eje vertical de medidas según planos de carpintería, formada por: precerco de pino flandes, con garras de fijación, cerco tapajuntas y hoja prefabricada maciza, normalizada de 35 mm canteada por dos cantos, en MDF de alta densidad, acabado lacado, herrajes de colgar, seguridad y cierre, juego de manillas de acero inoxidable, incluso colgada. Medida la unidad instalada.
NOTA:
- El diseño de la puerta será definido por la D.F. y propiedad tras consulta de catálogo de distintos fabricantes.
- El número de pernos es de cuatro y el cierre de resbalón accionado por pomo o manivela por ambas caras.
- Las puertas planas dispondrán de la Marca Nacional de Calidad impresa en el canto de la hoja, según Decreto 2.714/1.971 de 14 de octubre.
- Estas puertas incorporarán cerradura.
- Estas puertas incorporarán rejilla de ventilación.
- El recibido de cercos está incluído en albañilería como compensación de huecos

| Código | Ud | Descripción | Rendimiento | Precio | Importe |
|---|---|---|---|---|---|
| O01OB150 | h | Oficial 1ª carpintero | 0.8 | 17.86 | 14.29 |
| O01OB160 | h | Ayudante carpintero | 0.8 | 16.56 | 13.25 |
| P11PP040 | u | Precerco de pino 72x35 mm p/puerta paso | 1 | 17.39 | 17.39 |
| P11P10g | m | Galce madera maciza. pino 72x30 mm. | 6.1 | 3.36 | 20.50 |
| P11T05g | m | Tapajuntas madera maciza lacado 72x10 mm | 6.1 | 1.43 | 8.72 |
| PT22PXH025AA | u | P. interior ciega hueca, tablero fibras melamina 203x72,5x3,5 | 1 | 44.09 | 44.09 |
| P11RB040 | u | Pernio acero 80/95 mm. codillo a.i. | 3 | 0.95 | 2.85 |
| P11WP080 | u | Tornillo ensamble zinc/pavón | 18 | 0.06 | 1.08 |
| P11RP021 | u | Juego de manivelas de latón | 1 | 8.2 | 8.20 |
| PT23PPB200 | u | Cerradura de embutir, frente, accesorios y tornillos | 1 | 11.29 | 11.29 |
| PT23PPB201 | u | Pestillo (material; 18/10/2018) | 1 | 4 | 4.00 |
| %CI | % | Costes indirectos..(s/total) | 3.7 % | 145.66 | 5.39 |
| %MA | % | Medios auxiliares | 3 % | 151.05 | 4.53 |
|  |  | Total |  |  | 155.58 |

| Medición | Uds. | Parcial |
|---|---|---|
| P32 | 1 | 1.00 |
| Total |  | 1 |

**11.136** ud PUERTA PASO TRAMPILLA LACADA ABATIBLE ACCESO CUBIERTA (P33)
1 ud × 503.48 = 503.48
Sistema completo de trampilla para acceso a la cubierta con escalera escamotable de tijera de acero y tapa inferior de mader (DM) con acabado lacado blanco modelo "ZX DE TECHO DE MAYDISA" o equivalente, abatible en el eje horizontal, herrajes de colgar, seguridad y cierre, juego de manillas de acero inoxidable, incluso colgado. Medida la unidad instalada.
NOTA:
-Dimensiones del largo y ancho del hueco: 900x500mm. Estas dimensiones dependerán de la marca y modelo elegido.

| Código | Ud | Descripción | Rendimiento | Precio | Importe |
|---|---|---|---|---|---|
| O01OA030 | h | Oficial primera | 0.8 | 18.42 | 14.74 |
| P13EM031 | u | Escalera escamoteable tijera techo puerta lacada blanco (material; 07/11/2013) | 1 | 362.51 | 362.51 |
| P34DV031 | m2 | Cabina prefabricada con tablero fenólico, con p.p. de herrajes, | 0.5 | 186.7 | 93.35 |
| A02A060 | m3 | MORTERO CEMENTO M-10 (material) | 0.01 | 77.92 | 0.78 |
| %CI | % | Costes indirectos..(s/total) | 3.7 % | 471.38 | 17.44 |
| %MA | % | Medios auxiliares | 3 % | 488.82 | 14.66 |
|  |  | Total |  |  | 503.48 |

| Medición | Uds. | Parcial |
|---|---|---|
| P33 | 1 | 1.00 |
| Total |  | 1 |

**11.142** ud BARRA DE ARMARIO ABATIBLE (30/08/2018)
1 ud × 160.22 = 160.22
Barra de armario abatible, según descripción de planos de detalle, para facilitar la accesibilidad de `personas de movilidad reducida, i/ncluso p.p. de barra de tracción. Medida la unidad instalada y funcionando.

| Código | Ud | Descripción | Rendimiento | Precio | Importe |
|---|---|---|---|---|---|
| 11.32.1 | ud | BARRA DE ARMARIO ABATIBLE (20/09/2018) | 1 | 150 | 150.00 |
| %CI | % | Costes indirectos..(s/total) | 3.7 % | 150.00 | 5.55 |
| %MA | % | Medios auxiliares | 3 % | 155.55 | 4.67 |
|  |  | Total |  |  | 160.22 |

| Medición | Uds. | Parcial |
|---|---|---|
| primera (minusválidos) | 1 | 1.00 |
| Total |  | 1 |

**11.143** m2 ARMARIO MELAMINA (C1/C4) (30/08/2018)
54.95 m2 × 96.47 = 5301.03
Frente de armario empotrado corredero/fijo/abatible, de tablero aglomerado, acabado en melamina, color, con precerco de pino, galce de pino pais 70x35 mm, tapetas de MDF, con acabado en melamina color 70x4, tapajuntas de MDF, con acabado melamina color 70x10 mm, herrajes de colgar y deslizamiento, tiradores, montado y con p.p. de medios auxiliares. Dimensiones según plano de carpintería, deberán confirmarse en obra, forma rectangular. Incluye todos los medios, materiales y herrajes para su montaje y colocación quedando totalmente ejecutado. Medida la superficie según la documentación gráfica de proyecto.
NOTA:
- Las dimensiones de los armarios deben confirmarse en obra.
- En este caso del armario del dormitorio accesible este incorporará un mecanismo de barras abatibles (ver imagen adjunta) y en la zona de zapatero se instalará una balda corredera.
- Recrecido de obra a base de ladrillo cerámico para el interior de armarios. Ver sección constructiva.
- El recibido de cercos está incluído en albañilería como compensación de huecos

| Código | Ud | Descripción | Rendimiento | Precio | Importe |
|---|---|---|---|---|---|
| O01OB150 | h | Oficial 1ª carpintero | 0.526 | 17.86 | 9.39 |
| O01OB160 | h | Ayudante carpintero | 0.526 | 16.56 | 8.71 |
| PT22AAP020JD | u | Precerco madera p/armario (material; 18/10/2018) | 0.465 | 15.55 | 7.23 |
| PT22ATA015AB | m | Tapajuntas MDF (material; 18/10/2018) | 3.256 | 1.36 | 4.43 |
| PT22ARA015A | m | Tapeta MDF (material; 18/10/2018) | 2.98 | 0.84 | 2.50 |
| PT22PXH040AAA | u | Puerta de armario tab agl (material; 18/10/2018) | 0.93 | 61.87 | 57.54 |
| PT23ICX020 | u | Guías de deslizamiento (material; 18/10/2018) | 0.434 | 1.2 | 0.52 |
| %CI | % | Costes indirectos..(s/total) | 3.7 % | 90.32 | 3.34 |
| %MA | % | Medios auxiliares | 3 % | 93.66 | 2.81 |
|  |  | Total |  |  | 96.47 |

Claves: tapajunta, tirador, frente, exterior, empotrable, hoja, pino, liso, macizo, pintura, armario, precerco, construcción, colgar, auxiliar, galce, medio, tapa, cazoleta, deslizador, herraje, contrachapado, interior, montaje

| Medición | Uds. | Largo | Alto | Parcial |
|---|---|---|---|---|
| C1 | 13 | 1.4 | 2.3 | 41.86 |
| C2 | 2 | 1.07 | 2.3 | 4.92 |
| C3 | 1 | 1.4 | 2.3 | 3.22 |
| C4 | 1 | 2.15 | 2.3 | 4.95 |
| Total |  |  |  | 54.95 |

**11.144** m2 REVESTIMIENTO TABLERO DE MELAMINA (R3)
109.2 m2 × 112.3 = 12263.16
Revestimiento de paramentos con tablero machihembrado de melamina, sujeto mediante puntas clavadas a rastreles de madera de pino de 5x5 cm separados 40 cm entre ejes, recibidos con pasta de yeso negro, s/NTE-RPL-19. Tablero con marcado CE y DdP (Declaración de prestaciones) según Reglamento (UE) 305/2011, Incluso p.p. de tablas de separación, barras decolgar y cajoneras según detalles de planos de carpintería. Medida la superficie según la documentación gráfica de proyecto.

| Código | Ud | Descripción | Rendimiento | Precio | Importe |
|---|---|---|---|---|---|
| O01OB150 | h | Oficial 1ª carpintero | 0.45 | 17.86 | 8.04 |
| O01OA030 | h | Oficial primera | 0.45 | 18.42 | 8.29 |
| O01OA070 | h | Peón ordinario | 0.45 | 16.88 | 7.60 |
| P01ELM040 | m2 | Tablero aglomerado melamina roble 10 mm (material) | 4 | 10.37 | 41.48 |
| CAJ | u | P.p. de tablas de separación, barras dee colgar y cajoneras. (21/09/2018) | 1 | 35.5 | 35.50 |
| P08MA090 | m | Rastrel pino 50x50 mm (material) | 3 | 1.41 | 4.23 |
| %CI | % | Costes indirectos..(s/total) | 3.7 % | 105.14 | 3.89 |
| %MA | % | Medios auxiliares | 3 % | 109.03 | 3.27 |
|  |  | Total |  |  | 112.3 |

| Medición | Uds. | Largo | Alto | Parcial |
|---|---|---|---|---|
| primera armarios | 15 | 2.6 | 2.8 | 109.20 |
| Total |  |  |  | 109.2 |

## C12 CARPINTERÍA DE ALUMINIO Y VIDRIOS (31/01/2000)
Importe: 50525.27

**12.311A** u VENTANA OSC.+F DE ALUMINIO LACADO RPT ACRIST. 80x265 cm (V1A)
13 u × 856.05 = 11128.65
Ventana de aluminio lacado RPT, de 0.80x 2.65 m, (mirar nota), acristalado con vidrio (3+3)8+6, formada por 2 hojas, fijo + oscilobatiente, ver plano de carpinterías. Incluye herrajes de colgar y de seguridad, instalada sobre precerco de aluminio, sellado de juntas y limpieza, incluso con p.p. de medios auxiliares. s/NTE-FCL-15. Modelo de manilla a elegir por DF. Medida la unidad completamente instalada y probada.
NOTA:
- La altura de estas puertas deberán confirmarse en obra una vez se estudie la dimensión del forjado y desuelgue de falso techo.
- Estas dimensiones deberán confirmarse en obra.
- Tanto el "RAL" del aluminio como el acabado (lacado, anodizado o texturizado) será elegido por la D.F. y la propiedad. Todos los accesorios de la puerta (bisagras, manillas, etc.) Irán acabadas en el mismo color que el aluminio de la carpintería.
- El recibido de cercos está incluído en albañilería como compensación de huecos.
- Las ventanas identificadas como V1.A indica que incorporarán un recercado de aluminio lacado en color a definir por la D.F. (ver sección constructiva).

| Código | Ud | Descripción | Rendimiento | Precio | Importe |
|---|---|---|---|---|---|
| O01OB130 | h | Oficial 1ª cerrajero | 0.25 | 17.54 | 4.39 |
| O01OB140 | h | Ayudante cerrajero | 0.32 | 16.43 | 5.26 |
| P12PW010 | m | Premarco acero galvanizado (material; 20/10/2018) | 7.1 | 3.11 | 22.08 |
| P12AT030cba | u | Ventana.al.lacado/anodizado pract. R.P.T. g.m. 80x265 (material; 15/10/2018) | 1 | 343.76 | 343.76 |
| P14ESS071 | m2 | Climalit 3+3/8/6 instalado (material; 15/10/2018) | 2.12 | 102.88 | 218.11 |
| P14KW065 | m | Sellado con silicona neutra (material) | 7.1 | 0.98 | 6.96 |
| WW00400 | u | Pequeño material | 3 | 0.3 | 0.90 |
| JAM | u | P.p. recercado (material; 15/10/2018) | 1 | 200 | 200.00 |
| %CI | % | Costes indirectos..(s/total) | 3.7 % | 801.46 | 29.65 |
| %MA | % | Medios auxiliares | 3 % | 831.11 | 24.93 |
|  |  | Total |  |  | 856.05 |

Claves: ciego, clase, construcción, auxiliar, limpieza, junta, seguridad, colgar, balcón, inferior, zócalo, cerco, compuesto, viento, precerco, cristal, puerta, perfil, aire, medio, europeo, carga, aluminio, herraje, hoja, practicable, resistencia, natural, agua, permeabilidad, ánodo, estanquidad

| Medición | Uds. | Parcial |
|---|---|---|
| V1-A | 13 | 13.00 |
| Total |  | 13 |

**12.311B** u VENTANA OSC.+F DE ALUMINIO LACADO RPT ACRIST. 80x265 cm (V1B)
7 u × 643.64 = 4505.48
Ventana de aluminio lacado RPT, de 0.80x 2.65 m, (mirar nota), acristalado con vidrio (3+3)8+6, formada por 2 hojas, fijo + oscilobatiente, ver plano de carpinterías. Incluye herrajes de colgar y de seguridad, instalada sobre precerco de aluminio, sellado de juntas y limpieza, incluso con p.p. de medios auxiliares. s/NTE-FCL-15. Modelo de manilla a elegir por DF. Medida la unidad completamente instalada y probada.
NOTA:
- La altura de estas puertas deberán confirmarse en obra una vez se estudie la dimensión del forjado y desuelgue de falso techo.
- Estas dimensiones deberán confirmarse en obra.
- Tanto el "RAL" del aluminio como el acabado (lacado, anodizado o texturizado) será elegido por la D.F. y la propiedad. Todos los accesorios de la puerta (bisagras, manillas, etc.) Irán acabadas en el mismo color que el aluminio de la carpintería.
- El recibido de cercos está incluído en albañilería como compensación de huecos.

| Código | Ud | Descripción | Rendimiento | Precio | Importe |
|---|---|---|---|---|---|
| O01OB130 | h | Oficial 1ª cerrajero | 0.25 | 17.54 | 4.39 |
| O01OB140 | h | Ayudante cerrajero | 0.32 | 16.43 | 5.26 |
| P12PW010 | m | Premarco acero galvanizado | 7.1 | 3.11 | 22.08 |
| P12AT030cba | u | Ventana.al.lacado/anodizado pract. R.P.T. g.m. 80x265 | 1 | 343.76 | 343.76 |
| P14ESS071 | m2 | Climalit 3+3/8/6 instalado | 2.12 | 102.88 | 218.11 |
| P14KW065 | m | Sellado con silicona neutra | 7.1 | 0.98 | 6.96 |
| P01DW090 | u | Pequeño material | 1.5 | 1.35 | 2.03 |
| %CI | % | Costes indirectos..(s/total) | 3.7 % | 602.59 | 22.30 |
| %MA | % | Medios auxiliares | 3 % | 624.89 | 18.75 |
|  |  | Total |  |  | 643.64 |

| Medición | Uds. | Parcial |
|---|---|---|
| V1-B | 7 | 7.00 |
| Total |  | 7 |

**12.312** u VENTANA OSC.BAT DE ALUMINIO LACADO RPT ACRIST. 70x140 cm (V2)
6 u × 274.69 = 1648.14
Ventana de aluminio lacado RPT, de 0.70x 1.40 m, acristalado con vidrio (3+3)8+6, formada por 1 hoja oscilobatiente, ver plano de carpinterías. Incluye herrajes de colgar y de seguridad, instalada sobre precerco de aluminio, sellado de juntas y limpieza, incluso con p.p. de medios auxiliares. s/NTE-FCL-15. Modelo de manilla a elegir por DF. Medida la unidad completamente instalada y probada.
NOTA:
- Estas dimensiones deberán confirmarse en obra.
- Tanto el "RAL" del aluminio como el acabado (lacado, anodizado o texturizado) será elegido por la D.F. y la propiedad. Todos los accesorios de la puerta (bisagras, manillas, etc.) Irán acabadas en el mismo color que el aluminio de la carpintería.
- El recibido de cercos está incluído en albañilería como compensación de huecos

| Código | Ud | Descripción | Rendimiento | Precio | Importe |
|---|---|---|---|---|---|
| O01OB130 | h | Oficial 1ª cerrajero | 0.147 | 17.54 | 2.58 |
| O01OB140 | h | Ayudante cerrajero | 0.17 | 16.43 | 2.79 |
| P12PW010 | m | Premarco acero galvanizado | 4.4 | 3.11 | 13.68 |
| P12AT030cba2 | u | Ventana.al.lacado/anodizado pract. R.P.T. g.m. 70x140 (material; 15/10/2018) | 1 | 135.66 | 135.66 |
| P14ESS071 | m2 | Climalit 3+3/8/6 instalado | 0.98 | 102.88 | 100.82 |
| P14KW065 | m | Sellado con silicona neutra | 0.98 | 0.98 | 0.96 |
| P01DW090 | u | Pequeño material | 0.5 | 1.35 | 0.68 |
| %CI | % | Costes indirectos..(s/total) | 3.7 % | 257.17 | 9.52 |
| %MA | % | Medios auxiliares | 3 % | 266.69 | 8.00 |
|  |  | Total |  |  | 274.69 |

Claves: ciego, clase, construcción, auxiliar, limpieza, junta, seguridad, colgar, balcón, inferior, zócalo, cerco, compuesto, viento, precerco, cristal, puerta, perfil, aire, medio, europeo, carga, aluminio, herraje, hoja, practicable, resistencia, natural, agua, permeabilidad, ánodo, estanquidad

| Medición | Uds. | Parcial |
|---|---|---|
| V2 | 6 | 6.00 |
| Total |  | 6 |

**12.313** u VENTANA OSC.BAT DE ALUMINIO LACADO RPT ACRIST. 55x110 cm (V3)
8 u × 221.35 = 1770.80
Ventana de aluminio lacado RPT, de 0.55x 1.10 m, acristalado con vidrio (3+3)8+6, formada por 1 hoja oscilobatiente, ver plano de carpinterías. Incluye herrajes de colgar y de seguridad, instalada sobre precerco de aluminio, sellado de juntas y limpieza, incluso con p.p. de medios auxiliares. s/NTE-FCL-15. Modelo de manilla a elegir por DF. Medida la unidad completamente instalada y probada.
NOTA:
- Estas dimensiones deberán confirmarse en obra.
- Tanto el "RAL" del aluminio como el acabado (lacado, anodizado o texturizado) será elegido por la D.F. y la propiedad. Todos los accesorios de la puerta (bisagras, manillas, etc.) Irán acabadas en el mismo color que el aluminio de la carpintería.
- El recibido de cercos está incluído en albañilería como compensación de huecos

| Código | Ud | Descripción | Rendimiento | Precio | Importe |
|---|---|---|---|---|---|
| O01OB130 | h | Oficial 1ª cerrajero | 0.121 | 17.54 | 2.12 |
| O01OB140 | h | Ayudante cerrajero | 0.121 | 16.43 | 1.99 |
| P12PW010 | m | Premarco acero galvanizado | 3.3 | 3.11 | 10.26 |
| P12AT030cba3 | u | Ventana.al.lacado/anodizado pract. R.P.T. g.m. 55x110 (material; 15/10/2018) | 1 | 126.71 | 126.71 |
| P14ESS071 | m2 | Climalit 3+3/8/6 instalado | 0.605 | 102.88 | 62.24 |
| P14KW065 | m | Sellado con silicona neutra | 3.3 | 0.98 | 3.23 |
| P01DW090 | u | Pequeño material | 0.5 | 1.35 | 0.68 |
| %CI | % | Costes indirectos..(s/total) | 3.7 % | 207.23 | 7.67 |
| %MA | % | Medios auxiliares | 3 % | 214.90 | 6.45 |
|  |  | Total |  |  | 221.35 |

Claves: ciego, clase, construcción, auxiliar, limpieza, junta, seguridad, colgar, balcón, inferior, zócalo, cerco, compuesto, viento, precerco, cristal, puerta, perfil, aire, medio, europeo, carga, aluminio, herraje, hoja, practicable, resistencia, natural, agua, permeabilidad, ánodo, estanquidad

| Medición | Uds. | Parcial |
|---|---|---|
| V3 | 8 | 8.00 |
| Total |  | 8 |

**12.314** u PUERTA CORREDERA DE ALUMINIO LACADO ACRIST. 300x275 (V4) (31/01/2000)
1 u × 2089.57 = 2089.57
Puerta de aluminio lacado R.P.T. acristalado con vidrio (3+3)8+6. Puerta corredera de dos hojas con guías elevables y empotrada en la solería. Compuesta por cerco, hojas y herrajes de deslizamiento y de seguridad, instalada sobre precerco de aluminio, sellado de juntas y limpieza, incluso con p.p. de medios auxiliares. s/NTE-FCL-5. Modelo de manilla a elegir por DF. Medida la unidad completamente instalada y probada.
NOTA:
- La altura de estas puertas deberán confirmarse en obra una vez se estudie la dimensión del forjado y desuelgue de falso techo.
- Estas puertas llevarán vinilo decorativo, diseño a definir por la D.F. a modo de señalización para evitar impactos. Se trata de un vinilo troqueado en el que se hará una composición con el logotipo de la residencia. Dicho vinilo deberá instalarse a una altura inferior comprendida entre 0.85 y 1.10m y a una altura superior comprendida entre 1.50 y 1.70m según el reglamento vigente.
- Tanto el "RAL" del aluminio como el acabado (lacado, anodizado o texturizado) será elegido por la D.F. y la propiedad. Todos los accesorios de la puerta (bisagras, manillas, etc.) Irán acabadas en el mismo color que el aluminio de la carpintería.
- El recibido de cercos está incluído en albañilería como compensación de huecos

| Código | Ud | Descripción | Rendimiento | Precio | Importe |
|---|---|---|---|---|---|
| O01OB130 | h | Oficial 1ª cerrajero | 0.99 | 17.54 | 17.36 |
| O01OB140 | h | Ayudante cerrajero | 0.852 | 16.43 | 14.00 |
| P12PW010 | m | Premarco acero galvanizado | 11.5 | 3.11 | 35.77 |
| P12AT010cbb11 | u | P.al.lacado/anodizado fija/osc.g.m. 300x275 (material; 15/10/2018) | 1 | 910.76 | 910.76 |
| P14KW060 | m. | Sellado silicona Sikasil WS-605-S (material; 31/01/2000) | 11.5 | 0.9 | 10.35 |
| P01DW090 | u | Pequeño material | 1.5 | 1.35 | 2.03 |
| P14ESS071 | m2 | Climalit 3+3/8/6 instalado | 8.25 | 102.88 | 848.76 |
| 12.314GE | m | Guía elevable empotrada (material; 15/10/2018) | 3 | 10 | 30.00 |
| E26FJ430N | m | Vinilo decorativo (material; 15/10/2018) | 6 | 14.55 | 87.30 |
| %CI | % | Costes indirectos..(s/total) | 3.7 % | 1956.33 | 72.38 |
| %MA | % | Medios auxiliares | 3 % | 2028.71 | 60.86 |
|  |  | Total |  |  | 2089.57 |

Claves: ciego, clase, construcción, auxiliar, limpieza, junta, seguridad, colgar, balcón, inferior, zócalo, cerco, compuesto, viento, precerco, cristal, puerta, perfil, aire, medio, europeo, carga, aluminio, herraje, hoja, practicable, resistencia, natural, agua, permeabilidad, ánodo, estanquidad

| Medición | Uds. | Parcial |
|---|---|---|
| V4 | 1 | 1.00 |
| Total |  | 1 |

**12.315** u VENTANA FIJA DE ALUMINIO LACADO RPT ACRIST. 80x275 cm (V5)
1 u × 492.46 = 492.46
Ventana de aluminio lacado RPT, de 0.80x2.75 m, acristalado con vidrio (3+3)8+6, formada por 1 hoja fija, ver plano de carpinterías. Instalada sobre precerco de aluminio, sellado de juntas y limpieza, incluso con p.p. de medios auxiliares. s/NTE-FCL-15. Medida la unidad completamente instalada y probada.
NOTA:
- La altura de estas ventanas deberán confirmarse en obra una vez se estudie la dimensión del forjado y desuelgue de falso techo.
- Estas puertas llevarán vinilo decorativo, diseño a definir por la D.F. a modo de señalización para evitar impactos. Se trata de un vinilo troqueado en el que se hará una composición con el logotipo de la residencia. Dicho vinilo deberá instalarse a una altura inferior comprendida entre 0.85 y 1.10m y a una altura superior comprendida entre 1.50 y 1.70m según el reglamento vigente.
- Tanto el "RAL" del aluminio como el acabado (lacado, anodizado o texturizado) será elegido por la D.F. y la propiedad. Todos los accesorios de la puerta (bisagras, manillas, etc.) Irán acabadas en el mismo color que el aluminio de la carpintería.
- El recibido de cercos está incluído en albañilería como compensación de huecos

| Código | Ud | Descripción | Rendimiento | Precio | Importe |
|---|---|---|---|---|---|
| O01OB130 | h | Oficial 1ª cerrajero | 0.264 | 17.54 | 4.63 |
| O01OB140 | h | Ayudante cerrajero | 0.33 | 16.43 | 5.42 |
| P12PW010 | m | Premarco acero galvanizado | 7.1 | 3.11 | 22.08 |
| P12AT030cba21 | u | Ventana.al.lacado/anodizado fija. R.P.T. g.m. 0.80x2.75 (material; 15/10/2018) | 1 | 171 | 171.00 |
| P14ESS071 | m2 | Climalit 3+3/8/6 instalado | 2.2 | 102.88 | 226.34 |
| P14KW065 | m | Sellado con silicona neutra | 7.1 | 0.98 | 6.96 |
| P01DW090 | u | Pequeño material | 1 | 1.35 | 1.35 |
| E26FJ430N | m | Vinilo decorativo | 1.6 | 14.55 | 23.28 |
| %CI | % | Costes indirectos..(s/total) | 3.7 % | 461.06 | 17.06 |
| %MA | % | Medios auxiliares | 3 % | 478.12 | 14.34 |
|  |  | Total |  |  | 492.46 |

Claves: ciego, clase, construcción, auxiliar, limpieza, junta, seguridad, colgar, balcón, inferior, zócalo, cerco, compuesto, viento, precerco, cristal, puerta, perfil, aire, medio, europeo, carga, aluminio, herraje, hoja, practicable, resistencia, natural, agua, permeabilidad, ánodo, estanquidad

| Medición | Uds. | Parcial |
|---|---|---|
| V5 | 1 | 1.00 |
| Total |  | 1 |

**12.316** u PUERTA CORREDERA DE ALUMINIO LACADO ACRIST. 180x275 (V6) (31/01/2000)
1 u × 1651.17 = 1651.17
Puerta de aluminio lacado R.P.T. acristalado con vidrio (3+3)8+6. Puerta corredera de dos hojas con guías elevables y empotrada en la solería. Compuesta por cerco, hojas y herrajes de deslizamiento y de seguridad, instalada sobre precerco de aluminio, sellado de juntas y limpieza, incluso con p.p. de medios auxiliares. s/NTE-FCL-5. Modelo de manilla a elegir por DF. Medida la unidad completamente instalada y probada.
NOTA:
- La altura de estas puertas deberán confirmarse en obra una vez se estudie la dimensión del forjado y desuelgue de falso techo.
- Estas puertas llevarán vinilo decorativo, diseño a definir por la D.F. a modo de señalización para evitar impactos. Se trata de un vinilo troqueado en el que se hará una composición con el logotipo de la residencia. Dicho vinilo deberá instalarse a una altura inferior comprendida entre 0.85 y 1.10m y a una altura superior comprendida entre 1.50 y 1.70m según el reglamento vigente.
- Tanto el "RAL" del aluminio como el acabado (lacado, anodizado o texturizado) será elegido por la D.F. y la propiedad. Todos los accesorios de la puerta (bisagras, manillas, etc.) Irán acabadas en el mismo color que el aluminio de la carpintería.
- El recibido de cercos está incluído en albañilería como compensación de huecos

| Código | Ud | Descripción | Rendimiento | Precio | Importe |
|---|---|---|---|---|---|
| O01OB130 | h | Oficial 1ª cerrajero | 0.594 | 17.54 | 10.42 |
| O01OB140 | h | Ayudante cerrajero | 0.743 | 16.43 | 12.21 |
| P12PW010 | m | Premarco acero galvanizado | 7.5 | 3.11 | 23.33 |
| P12AT010cbb31 | u | P.al.lacado/anodizado corredera.g.m. 180x275 (material; 15/10/2018) | 1 | 911.5 | 911.50 |
| P14KW060 | m. | Sellado silicona Sikasil WS-605-S | 7.5 | 0.9 | 6.75 |
| P01DW090 | u | Pequeño material | 1.5 | 1.35 | 2.03 |
| P14ESS071 | m2 | Climalit 3+3/8/6 instalado | 4.95 | 102.88 | 509.26 |
| 12.314GE | m | Guía elevable empotrada | 1.8 | 10 | 18.00 |
| E26FJ430N | m | Vinilo decorativo | 3.6 | 14.55 | 52.38 |
| %CI | % | Costes indirectos..(s/total) | 3.7 % | 1545.88 | 57.20 |
| %MA | % | Medios auxiliares | 3 % | 1603.08 | 48.09 |
|  |  | Total |  |  | 1651.17 |

Claves: ciego, clase, construcción, auxiliar, limpieza, junta, seguridad, colgar, balcón, inferior, zócalo, cerco, compuesto, viento, precerco, cristal, puerta, perfil, aire, medio, europeo, carga, aluminio, herraje, hoja, practicable, resistencia, natural, agua, permeabilidad, ánodo, estanquidad

| Medición | Uds. | Parcial |
|---|---|---|
| V6 | 1 | 1.00 |
| Total |  | 1 |

**12.317** u VENTANA OSC.+ F ALUMINIO LACADO ACRIST. 180x265 (V7) (31/01/2000)
2 u × 909.55 = 1819.10
Ventana de aluminio lacado acristalado con vidrio (3+3)8+6. Ventana de dos hojas oscilobatientes y una fija inferior. Compuesta por cerco, hojas y herrajes de deslizamiento y de seguridad, instalada sobre precerco de aluminio, sellado de juntas y limpieza, incluso con p.p. de medios auxiliares. s/NTE-FCL-5. Modelo de manilla a elegir por DF. Medida la unidad completamente instalada y probada.
NOTA:
- La altura de estas puertas deberán confirmarse en obra una vez se estudie la dimensión del forjado y desuelgue de falso techo.
- Tanto el "RAL" del aluminio como el acabado (lacado, anodizado o texturizado) será elegido por la D.F. y la propiedad. Todos los accesorios de la puerta (bisagras, manillas, etc.) Irán acabadas en el mismo color que el aluminio de la carpintería.
- El recibido de cercos está incluído en albañilería como compensación de huecos

| Código | Ud | Descripción | Rendimiento | Precio | Importe |
|---|---|---|---|---|---|
| O01OB130 | h | Oficial 1ª cerrajero | 0.572 | 17.54 | 10.03 |
| O01OB140 | h | Ayudante cerrajero | 0.716 | 16.43 | 11.76 |
| P12PW010 | m | Premarco acero galvanizado | 8.9 | 3.11 | 27.68 |
| P12AT010CBB13 | u | P.al.lacado/anodizado fija/osc-bat.g.m. 180x265 (material; 15/10/2018) | 1 | 301.3 | 301.30 |
| P14KW060 | m. | Sellado silicona Sikasil WS-605-S | 8.9 | 0.9 | 8.01 |
| P01DW090 | u | Pequeño material | 1.5 | 1.35 | 2.03 |
| P14ESS071 | m2 | Climalit 3+3/8/6 instalado | 4.77 | 102.88 | 490.74 |
| %CI | % | Costes indirectos..(s/total) | 3.7 % | 851.55 | 31.51 |
| %MA | % | Medios auxiliares | 3 % | 883.06 | 26.49 |
|  |  | Total |  |  | 909.55 |

Claves: ciego, clase, construcción, auxiliar, limpieza, junta, seguridad, colgar, balcón, inferior, zócalo, cerco, compuesto, viento, precerco, cristal, puerta, perfil, aire, medio, europeo, carga, aluminio, herraje, hoja, practicable, resistencia, natural, agua, permeabilidad, ánodo, estanquidad

| Medición | Uds. | Parcial |
|---|---|---|
| V7 | 2 | 2.00 |
| Total |  | 2 |

**12.318** u VENTANA OSC. + F ALUMINIO LACADO ACRIST. 300x265 (V8) (31/01/2000)
1 u × 1935.75 = 1935.75
Ventana de aluminio lacado acristalado con vidrio (3+3)8+6. Ventana de dos hojas oscilobatientes y una fija inferior. Compuesta por cerco, hojas y herrajes de deslizamiento y de seguridad, instalada sobre precerco de aluminio, sellado de juntas y limpieza, incluso con p.p. de medios auxiliares. s/NTE-FCL-5. Modelo de manilla a elegir por DF. Medida la unidad completamente instalada y probada.
NOTA:
- La altura de estas puertas deberán confirmarse en obra una vez se estudie la dimensión del forjado y desuelgue de falso techo.
- Tanto el "RAL" del aluminio como el acabado (lacado, anodizado o texturizado) será elegido por la D.F. y la propiedad. Todos los accesorios de la puerta (bisagras, manillas, etc.) Irán acabadas en el mismo color que el aluminio de la carpintería.
- El recibido de cercos está incluído en albañilería como compensación de huecos

| Código | Ud | Descripción | Rendimiento | Precio | Importe |
|---|---|---|---|---|---|
| O01OB130 | h | Oficial 1ª cerrajero | 0.954 | 17.54 | 16.73 |
| O01OB140 | h | Ayudante cerrajero | 1.192 | 16.43 | 19.58 |
| P12PW010 | m | Premarco acero galvanizado | 11.3 | 3.11 | 35.14 |
| P12AT010cbb11 | u | P.al.lacado/anodizado fija/osc.g.m. 300x275 | 1 | 910.76 | 910.76 |
| P14KW060 | m. | Sellado silicona Sikasil WS-605-S | 11.3 | 0.9 | 10.17 |
| P01DW090 | u | Pequeño material | 1.5 | 1.35 | 2.03 |
| P14ESS071 | m2 | Climalit 3+3/8/6 instalado | 7.95 | 102.88 | 817.90 |
| %CI | % | Costes indirectos..(s/total) | 3.7 % | 1812.31 | 67.06 |
| %MA | % | Medios auxiliares | 3 % | 1879.37 | 56.38 |
|  |  | Total |  |  | 1935.75 |

Claves: ciego, clase, construcción, auxiliar, limpieza, junta, seguridad, colgar, balcón, inferior, zócalo, cerco, compuesto, viento, precerco, cristal, puerta, perfil, aire, medio, europeo, carga, aluminio, herraje, hoja, practicable, resistencia, natural, agua, permeabilidad, ánodo, estanquidad

| Medición | Uds. | Parcial |
|---|---|---|
| V8 | 1 | 1.00 |
| Total |  | 1 |

**12.319** u PUERTA ABATIBLE DE ALUMINIO LACADO ACRIST. 180x275 (V9) (31/01/2000)
1 u × 1466.61 = 1466.61
Puerta de aluminio lacado R.P.T. acristalado con vidrio (3+3)8+6. Puerta abatible de dos hojas. Compuesta por cerco, hojas y herrajes de deslizamiento y de seguridad, instalada sobre precerco de aluminio, sellado de juntas y limpieza, incluso con p.p. de medios auxiliares. s/NTE-FCL-5. Modelo de manilla a elegir por DF. Medida la unidad completamente instalada y probada.
NOTA:
- La altura de estas puertas deberán confirmarse en obra una vez se estudie la dimensión del forjado y desuelgue de falso techo.
- Estas puertas llevarán vinilo decorativo, diseño a definir por la D.F. a modo de señalización para evitar impactos. Se trata de un vinilo troqueado en el que se hará una composición con el logotipo de la residencia. Dicho vinilo deberá instalarse a una altura inferior comprendida entre 0.85 y 1.10m y a una altura superior comprendida entre 1.50 y 1.70m según el reglamento vigente.
- Tanto el "RAL" del aluminio como el acabado (lacado, anodizado o texturizado) será elegido por la D.F. y la propiedad. Todos los accesorios de la puerta (bisagras, manillas, etc.) Irán acabadas en el mismo color que el aluminio de la carpintería.
- El recibido de cercos está incluído en albañilería como compensación de huecos

| Código | Ud | Descripción | Rendimiento | Precio | Importe |
|---|---|---|---|---|---|
| O01OB130 | h | Oficial 1ª cerrajero | 0.594 | 17.54 | 10.42 |
| O01OB140 | h | Ayudante cerrajero | 0.743 | 16.43 | 12.21 |
| P12PW010 | m | Premarco acero galvanizado | 9.1 | 3.11 | 28.30 |
| P12AT010cbb41 | u | P.al.lacado/anodizado abatible.g.m. 180x275 (material; 15/10/2018) | 1 | 750.3 | 750.30 |
| P14KW060 | m. | Sellado silicona Sikasil WS-605-S | 9.1 | 0.9 | 8.19 |
| P01DW090 | u | Pequeño material | 1.5 | 1.35 | 2.03 |
| P14ESS071 | m2 | Climalit 3+3/8/6 instalado | 4.95 | 102.88 | 509.26 |
| E26FJ430N | m | Vinilo decorativo | 3.6 | 14.55 | 52.38 |
| %CI | % | Costes indirectos..(s/total) | 3.7 % | 1373.09 | 50.80 |
| %MA | % | Medios auxiliares | 3 % | 1423.89 | 42.72 |
|  |  | Total |  |  | 1466.61 |

Claves: ciego, clase, construcción, auxiliar, limpieza, junta, seguridad, colgar, balcón, inferior, zócalo, cerco, compuesto, viento, precerco, cristal, puerta, perfil, aire, medio, europeo, carga, aluminio, herraje, hoja, practicable, resistencia, natural, agua, permeabilidad, ánodo, estanquidad

| Medición | Uds. | Parcial |
|---|---|---|
| V9 | 1 | 1.00 |
| Total |  | 1 |

**12.320** u PUERTA ABATIBLE DE ALUMINIO LACADO ACRIST. 92x265 (V10) (31/01/2000)
1 u × 776.58 = 776.58
Puerta de aluminio lacado acristalado con vidrio (3+3)8+6. Puerta corredera, estas serán puertas rápidas con apertura mediante sensor de presencia, serán automáticas. En el caso de corte de suministro estas puertas quedarán abiertas. Compuesta por cerco, hojas y herrajes de deslizamiento y de seguridad, instalada sobre precerco de aluminio, sellado de juntas y limpieza, incluso con p.p. de medios auxiliares. s/NTE-FCL-5. Modelo de manilla a elegir por DF. Medida la unidad completamente instalada y probada.
NOTA:
- La altura de estas puertas deberán confirmarse en obra una vez se estudie la dimensión del forjado y desuelgue de falso techo.
- Estas puertas llevarán vinilo decorativo, diseño a definir por la D.F. a modo de señalización para evitar impactos. Se trata de un vinilo troqueado en el que se hará una composición con el logotipo de la residencia. Dicho vinilo deberá instalarse a una altura inferior comprendida entre 0.85 y 1.10m y a una altura superior comprendida entre 1.50 y 1.70m según el reglamento vigente.
- Tanto el "RAL" del aluminio como el acabado (lacado, anodizado o texturizado) será elegido por la D.F. y la propiedad. Todos los accesorios de la puerta (bisagras, manillas, etc.) Irán acabadas en el mismo color que el aluminio de la carpintería.
- El recibido de cercos está incluído en albañilería como compensación de huecos

| Código | Ud | Descripción | Rendimiento | Precio | Importe |
|---|---|---|---|---|---|
| O01OB130 | h | Oficial 1ª cerrajero | 0.293 | 17.54 | 5.14 |
| O01OB140 | h | Ayudante cerrajero | 0.366 | 16.43 | 6.01 |
| P12PW010 | m | Premarco acero galvanizado | 7.34 | 3.11 | 22.83 |
| P12AT010cbb51 | u | P.al.lacado/anodizado abatible.g.m. 92x275 (material; 15/10/2018) | 1 | 406.64 | 406.64 |
| P14KW060 | m. | Sellado silicona Sikasil WS-605-S | 7.34 | 0.9 | 6.61 |
| P01DW090 | u | Pequeño material | 1.5 | 1.35 | 2.03 |
| P14ESS071 | m2 | Climalit 3+3/8/6 instalado | 2.44 | 102.88 | 251.03 |
| E26FJ430N | m | Vinilo decorativo | 1.84 | 14.55 | 26.77 |
| %CI | % | Costes indirectos..(s/total) | 3.7 % | 727.06 | 26.90 |
| %MA | % | Medios auxiliares | 3 % | 753.96 | 22.62 |
|  |  | Total |  |  | 776.58 |

Claves: ciego, clase, construcción, auxiliar, limpieza, junta, seguridad, colgar, balcón, inferior, zócalo, cerco, compuesto, viento, precerco, cristal, puerta, perfil, aire, medio, europeo, carga, aluminio, herraje, hoja, practicable, resistencia, natural, agua, permeabilidad, ánodo, estanquidad

| Medición | Uds. | Parcial |
|---|---|---|
| V10 | 1 | 1.00 |
| Total |  | 1 |

**12.321** u PUERTA CORREDERA DE ALUMINIO LACADO ACRIST. 180x275 (V11) C/CER (31/01/2000)
6 u × 1477.29 = 8863.74
Puerta de aluminio lacado R.P.T. acristalado con vidrio (3+3)8+6. Puerta corredera de dos hojas con guías elevables y empotrada en la solería. Compuesta por cerco, hojas y herrajes de deslizamiento y de seguridad, instalada sobre precerco de aluminio, sellado de juntas y limpieza, incluso con p.p. de medios auxiliares. s/NTE-FCL-5. Modelo de manilla a elegir por DF. Medida la unidad completamente instalada y probada.
NOTA:
- Esta puerta está dotada de cerradura permitiendo control de acceso y salida al edificio.
- La altura de estas puertas deberán confirmarse en obra una vez se estudie la dimensión del forjado y desuelgue de falso techo.
- Estas puertas llevarán vinilo decorativo, diseño a definir por la D.F. a modo de señalización para evitar impactos. Se trata de un vinilo troqueado en el que se hará una composición con el logotipo de la residencia. Dicho vinilo deberá instalarse a una altura inferior comprendida entre 0.85 y 1.10m y a una altura superior comprendida entre 1.50 y 1.70m según el reglamento vigente.
- Tanto el "RAL" del aluminio como el acabado (lacado, anodizado o texturizado) será elegido por la D.F. y la propiedad. Todos los accesorios de la puerta (bisagras, manillas, etc.) Irán acabadas en el mismo color que el aluminio de la carpintería.
- El recibido de cercos está incluído en albañilería como compensación de huecos

| Código | Ud | Descripción | Rendimiento | Precio | Importe |
|---|---|---|---|---|---|
| O01OB130 | h | Oficial 1ª cerrajero | 0.594 | 17.54 | 10.42 |
| O01OB140 | h | Ayudante cerrajero | 0.743 | 16.43 | 12.21 |
| P12PW010 | m | Premarco acero galvanizado | 9.1 | 3.11 | 28.30 |
| P12AT010cbb41 | u | P.al.lacado/anodizado abatible.g.m. 180x275 | 1 | 750.3 | 750.30 |
| P14KW060 | m. | Sellado silicona Sikasil WS-605-S | 9.1 | 0.9 | 8.19 |
| P01DW090 | u | Pequeño material | 1.5 | 1.35 | 2.03 |
| P14ESS071 | m2 | Climalit 3+3/8/6 instalado | 4.95 | 102.88 | 509.26 |
| E26FJ430N | m | Vinilo decorativo | 3.6 | 14.55 | 52.38 |
| P13CP4104 | u | Cerradura | 1 | 10 | 10.00 |
| %CI | % | Costes indirectos..(s/total) | 3.7 % | 1383.09 | 51.17 |
| %MA | % | Medios auxiliares | 3 % | 1434.26 | 43.03 |
|  |  | Total |  |  | 1477.29 |

Claves: ciego, clase, construcción, auxiliar, limpieza, junta, seguridad, colgar, balcón, inferior, zócalo, cerco, compuesto, viento, precerco, cristal, puerta, perfil, aire, medio, europeo, carga, aluminio, herraje, hoja, practicable, resistencia, natural, agua, permeabilidad, ánodo, estanquidad

| Medición | Uds. | Parcial |
|---|---|---|
| V11 | 6 | 6.00 |
| Total |  | 6 |

**12.322** u VENTANA OSCILOBA DE ALUMINIO LACADO RPT ACRIST.100x275 cm (V12)
1 u × 863.06 = 863.06
Ventana de aluminio lacado RPT, de 1.00x 2.75 m, acristalado con vidrio (3+3)8+6, formada por 1 hoja oscilobatiente, ver plano de carpinterías. Incluye herrajes de colgar y de seguridad, instalada sobre precerco de aluminio, sellado de juntas y limpieza, incluso con p.p. de medios auxiliares. s/NTE-FCL-15. Modelo de manilla a elegir por DF. Medida la unidad completamente instalada y probada.
NOTA:
- La altura de estas puertas deberán confirmarse en obra una vez se estudie la dimensión del forjado y desuelgue de falso techo.
- Estas dimensiones deberán confirmarse en obra.
- Estas puertas llevarán vinilo decorativo, diseño a definir por la D.F. a modo de señalización para evitar impactos. Se trata de un vinilo troqueado en el que se hará una composición con el logotipo de la residencia. Dicho vinilo deberá instalarse a una altura inferior comprendida entre 0.85 y 1.10m y a una altura superior comprendida entre 1.50 y 1.70m según el reglamento vigente.
- Tanto el "RAL" del aluminio como el acabado (lacado, anodizado o texturizado) será elegido por la D.F. y la propiedad. Todos los accesorios de la puerta (bisagras, manillas, etc.) Irán acabadas en el mismo color que el aluminio de la carpintería.
- El recibido de cercos está incluído en albañilería como compensación de huecos

| Código | Ud | Descripción | Rendimiento | Precio | Importe |
|---|---|---|---|---|---|
| O01OB130 | h | Oficial 1ª cerrajero | 0.413 | 17.54 | 7.24 |
| O01OB140 | h | Ayudante cerrajero | 0.468 | 16.43 | 7.69 |
| P12PW010 | m | Premarco acero galvanizado | 7.5 | 3.11 | 23.33 |
| P12AT030cba17 | u | Ventana.al.lacado/anodizado oscil. R.P.T. g.m. 100x275 (material; 15/10/2018) | 1 | 438.36 | 438.36 |
| P14ESS071 | m2 | Climalit 3+3/8/6 instalado | 2.75 | 102.88 | 282.92 |
| P14KW065 | m | Sellado con silicona neutra | 7.5 | 0.98 | 7.35 |
| P01DW090 | u | Pequeño material | 1.5 | 1.35 | 2.03 |
| P13CP4104 | u | Cerradura | 1 | 10 | 10.00 |
| E26FJ430N | m | Vinilo decorativo | 2 | 14.55 | 29.10 |
| %CI | % | Costes indirectos..(s/total) | 3.7 % | 808.02 | 29.90 |
| %MA | % | Medios auxiliares | 3 % | 837.92 | 25.14 |
|  |  | Total |  |  | 863.06 |

Claves: ciego, clase, construcción, auxiliar, limpieza, junta, seguridad, colgar, balcón, inferior, zócalo, cerco, compuesto, viento, precerco, cristal, puerta, perfil, aire, medio, europeo, carga, aluminio, herraje, hoja, practicable, resistencia, natural, agua, permeabilidad, ánodo, estanquidad

| Medición | Uds. | Parcial |
|---|---|---|
| V12 | 1 | 1.00 |
| Total |  | 1 |

**12.323** u VENTANA OSCILOBA DE ALUMINIO LACADO RPT ACRIST.100x170 cm (V13)
1 u × 555 = 555.00
Ventana de aluminio lacado RPT, de 1.00x 1.70 m, acristalado con vidrio (3+3)8+6, formada por 1 hoja oscilobatiente, ver plano de carpinterías. Incluye herrajes de colgar y de seguridad, instalada sobre precerco de aluminio, sellado de juntas y limpieza, incluso con p.p. de medios auxiliares. s/NTE-FCL-15. Modelo de manilla a elegir por DF. Medida la unidad completamente instalada y probada.
NOTA:
- Estas dimensiones deberán confirmarse en obra.
- Tanto el "RAL" del aluminio como el acabado (lacado, anodizado o texturizado) será elegido por la D.F. y la propiedad. Todos los accesorios de la puerta (bisagras, manillas, etc.) Irán acabadas en el mismo color que el aluminio de la carpintería.
- El recibido de cercos está incluído en albañilería como compensación de huecos

| Código | Ud | Descripción | Rendimiento | Precio | Importe |
|---|---|---|---|---|---|
| O01OB130 | h | Oficial 1ª cerrajero | 0.255 | 17.54 | 4.473 |
| O01OB140 | h | Ayudante cerrajero | 0.289 | 16.43 | 4.748 |
| P12PW010 | m | Premarco acero galvanizado | 5.4 | 3.11 | 16.794 |
| P12AT030cba16 | u | Ventana.al.lacado/anodizado oscil. R.P.T. g.m. 100x170 (material; 15/10/2018) | 1 | 288.13 | 288.130 |
| P14ESS071 | m2 | Climalit 3+3/8/6 instalado | 1.7 | 102.88 | 174.896 |
| P14KW065 | m | Sellado con silicona neutra | 5.4 | 0.98 | 5.292 |
| P01DW090 | u | Pequeño material | 1.5 | 1.35 | 2.025 |
| P13CP4111 | u | Cerradura de seguridad (material; 15/10/2018) | 1 | 23.25 | 23.250 |
| %CI | % | Costes indirectos..(s/total) | 3.7 % | 519.608 | 19.225 |
| %MA | % | Medios auxiliares | 3 % | 538.833 | 16.165 |
|  |  | Total |  |  | 555 |

Claves: ciego, clase, construcción, auxiliar, limpieza, junta, seguridad, colgar, balcón, inferior, zócalo, cerco, compuesto, viento, precerco, cristal, puerta, perfil, aire, medio, europeo, carga, aluminio, herraje, hoja, practicable, resistencia, natural, agua, permeabilidad, ánodo, estanquidad

| Medición | Uds. | Parcial |
|---|---|---|
| V13 | 1 | 1.00 |
| Total |  | 1 |

**12.324** u VENTANA OSCILOBA DE ALUMINIO LACADO RPT ACRIST. 90x140 cm (V14)
1 u × 444.99 = 444.99
Ventana de aluminio lacado RPT, de 1.00x 2.75 m, acristalado con vidrio (3+3)8+6, formada por 1 hoja oscilobatiente, ver plano de carpinterías. Incluye herrajes de colgar y de seguridad, instalada sobre precerco de aluminio, sellado de juntas y limpieza, incluso con p.p. de medios auxiliares. s/NTE-FCL-15. Modelo de manilla a elegir por DF. Medida la unidad completamente instalada y probada.
NOTA:
- Estas dimensiones deberán confirmarse en obra.
- Tanto el "RAL" del aluminio como el acabado (lacado, anodizado o texturizado) será elegido por la D.F. y la propiedad. Todos los accesorios de la puerta (bisagras, manillas, etc.) Irán acabadas en el mismo color que el aluminio de la carpintería.
- El recibido de cercos está incluído en albañilería como cmpensación de huecos.
- Instaladas junto a reja de seguridad medidas en su capítulo correspondiente.

| Código | Ud | Descripción | Rendimiento | Precio | Importe |
|---|---|---|---|---|---|
| O01OB130 | h | Oficial 1ª cerrajero | 0.69 | 17.54 | 12.10 |
| O01OB140 | h | Ayudante cerrajero | 0.214 | 16.43 | 3.52 |
| P12PW010 | m | Premarco acero galvanizado | 4.6 | 3.11 | 14.31 |
| P12AT030cba15 | u | Ventana.al.lacado/anodizado oscil. R.P.T. g.m. 90x140 (material; 15/10/2018) | 1 | 250.52 | 250.52 |
| P14ESS071 | m2 | Climalit 3+3/8/6 instalado | 1.26 | 102.88 | 129.63 |
| P14KW065 | m | Sellado con silicona neutra | 4.6 | 0.98 | 4.51 |
| P01DW090 | u | Pequeño material | 1.5 | 1.35 | 2.03 |
| %CI | % | Costes indirectos..(s/total) | 3.7 % | 416.62 | 15.41 |
| %MA | % | Medios auxiliares | 3 % | 432.03 | 12.96 |
|  |  | Total |  |  | 444.99 |

Claves: ciego, clase, construcción, auxiliar, limpieza, junta, seguridad, colgar, balcón, inferior, zócalo, cerco, compuesto, viento, precerco, cristal, puerta, perfil, aire, medio, europeo, carga, aluminio, herraje, hoja, practicable, resistencia, natural, agua, permeabilidad, ánodo, estanquidad

| Medición | Uds. | Parcial |
|---|---|---|
| V14 | 1 | 1.00 |
| Total |  | 1 |

**12.325** u VENTANA OSCILOBA DE ALUMINIO LACADO RPT ACRIST. 90x90 cm (V15)
1 u × 327.9 = 327.90
Ventana de aluminio lacado RPT, de 1.00x 2.75 m, acristalado con vidrio (3+3)8+6, formada por 1 hoja oscilobatiente, ver plano de carpinterías. Incluye herrajes de colgar y de seguridad, instalada sobre precerco de aluminio, sellado de juntas y limpieza, incluso con p.p. de medios auxiliares. s/NTE-FCL-15. Modelo de manilla a elegir por DF. Medida la unidad completamente instalada y probada.
NOTA:
- La altura de estas puertas deberán confirmarse en obra una vez se estudie la dimensión del forjado y desuelgue de falso techo.
- Estas dimensiones deberán confirmarse en obra.
- Tanto el "RAL" del aluminio como el acabado (lacado, anodizado o texturizado) será elegido por la D.F. y la propiedad. Todos los accesorios de la puerta (bisagras, manillas, etc.) Irán acabadas en el mismo color que el aluminio de la carpintería.
- El recibido de cercos está incluído en albañilería como compensación de huecos.
- Instaladas junto a reja de seguridad medidas en su capítulo correspondiente.

| Código | Ud | Descripción | Rendimiento | Precio | Importe |
|---|---|---|---|---|---|
| O01OB130 | h | Oficial 1ª cerrajero | 0.1 | 17.54 | 1.75 |
| O01OB140 | h | Ayudante cerrajero | 0.1 | 16.43 | 1.64 |
| P12PW010 | m | Premarco acero galvanizado | 3.6 | 3.11 | 11.20 |
| P12AT030cba24 | u | Ventana.al.lacado/anodizado oscil. R.P.T. g.m. 90x90 (material; 15/10/2018) | 1 | 203.51 | 203.51 |
| P14ESS071 | m2 | Climalit 3+3/8/6 instalado | 0.81 | 102.88 | 83.33 |
| P14KW065 | m | Sellado con silicona neutra | 3.6 | 0.98 | 3.53 |
| P01DW090 | u | Pequeño material | 1.5 | 1.35 | 2.03 |
| %CI | % | Costes indirectos..(s/total) | 3.7 % | 306.99 | 11.36 |
| %MA | % | Medios auxiliares | 3 % | 318.35 | 9.55 |
|  |  | Total |  |  | 327.9 |

Claves: ciego, clase, construcción, auxiliar, limpieza, junta, seguridad, colgar, balcón, inferior, zócalo, cerco, compuesto, viento, precerco, cristal, puerta, perfil, aire, medio, europeo, carga, aluminio, herraje, hoja, practicable, resistencia, natural, agua, permeabilidad, ánodo, estanquidad

| Medición | Uds. | Parcial |
|---|---|---|
| V15 | 1 | 1.00 |
| Total |  | 1 |

**12.326** u VENTANA OSCILOBA DE ALUMINIO LACADO RPT ACRIST. 60x60 cm (V16)
2 u × 212.95 = 425.90
Ventana de aluminio lacado RPT, de 0.60x 0.60 m, acristalado con vidrio (3+3)8+6, formada por 1 hoja oscilobatiente, ver plano de carpinterías. Incluye herrajes de colgar y de seguridad, instalada sobre precerco de aluminio, sellado de juntas y limpieza, incluso con p.p. de medios auxiliares. s/NTE-FCL-15. Modelo de manilla a elegir por DF. Medida la unidad completamente instalada y probada.
NOTA:
-La altura de estas puertas deberán confirmarse en obra una vez se estudie la dimensión del forjado y desuelgue de falso techo.
- Estas dimensiones deberán confirmarse en obra.
- Tanto el "RAL" del aluminio como el acabado (lacado, anodizado o texturizado) será elegido por la D.F. y la propiedad. Todos los accesorios de la puerta (bisagras, manillas, etc.) Irán acabadas en el mismo color que el aluminio de la carpintería.
- El recibido de cercos está incluído en albañilería como compensación de huecos.
- Instaladas junto a reja de seguridad medidas en su capítulo correspondiente.

| Código | Ud | Descripción | Rendimiento | Precio | Importe |
|---|---|---|---|---|---|
| O01OB130 | h | Oficial 1ª cerrajero | 0.1 | 17.54 | 1.75 |
| O01OB140 | h | Ayudante cerrajero | 0.1 | 16.43 | 1.64 |
| P12PW010 | m | Premarco acero galvanizado | 2.4 | 3.11 | 7.46 |
| P12AT030cba25 | u | Ventana.al.lacado/anodizado oscil. R.P.T. g.m. 60x60 (material; 15/10/2018) | 1 | 147.1 | 147.10 |
| P14ESS071 | m2 | Climalit 3+3/8/6 instalado | 0.36 | 102.88 | 37.04 |
| P14KW065 | m | Sellado con silicona neutra | 2.4 | 0.98 | 2.35 |
| P01DW090 | u | Pequeño material | 1.5 | 1.35 | 2.03 |
| %CI | % | Costes indirectos..(s/total) | 3.7 % | 199.37 | 7.38 |
| %MA | % | Medios auxiliares | 3 % | 206.75 | 6.20 |
|  |  | Total |  |  | 212.95 |

Claves: ciego, clase, construcción, auxiliar, limpieza, junta, seguridad, colgar, balcón, inferior, zócalo, cerco, compuesto, viento, precerco, cristal, puerta, perfil, aire, medio, europeo, carga, aluminio, herraje, hoja, practicable, resistencia, natural, agua, permeabilidad, ánodo, estanquidad

| Medición | Uds. | Parcial |
|---|---|---|
| V16 | 2 | 2.00 |
| Total |  | 2 |

**12.327** u PUERTA ABATIBLE DE ALUMINIO LACADO ACRIST. 180x275 (V17) (31/01/2000)
1 u × 1304.26 = 1304.26
Puerta de aluminio lacado acristalado con vidrio (6+6). Puerta de entrada al edificio de dos hojas abatibles, estas serán puertas estarán conectadas al portero automático. En el caso de corte de suministro estas puertas quedarán abiertas. Compuesta por cerco, hojas y herrajes de colgar y de seguridad, instalada sobre precerco de aluminio, sellado de juntas y limpieza, incluso con p.p. de medios auxiliares. s/NTE-FCL-5. Modelo de manilla a elegir por DF. Medida la unidad completamente instalada y probada.
NOTA:
- La altura de estas puertas deberán confirmarse en obra una vez se estudie la dimensión del forjado y desuelgue de falso techo.
- Estas puertas llevarán vinilo decorativo, diseño a definir por la D.F. a modo de señalización para evitar impactos. Se trata de un vinilo troqueado en el que se hará una composición con el logotipo de la residencia. Dicho vinilo deberá instalarse a una altura inferior comprendida entre 0.85 y 1.10m y a una altura superior comprendida entre 1.50 y 1.70m según el reglamento vigente.
- Tanto el "RAL" del aluminio como el acabado (lacado, anodizado o texturizado) será elegido por la D.F. y la propiedad. Todos los accesorios de la puerta (bisagras, manillas, etc.) Irán acabadas en el mismo color que el aluminio de la carpintería.
- El recibido de cercos está incluído en albañilería como compensación de huecos.

| Código | Ud | Descripción | Rendimiento | Precio | Importe |
|---|---|---|---|---|---|
| O01OB130 | h | Oficial 1ª cerrajero | 0.594 | 17.54 | 10.42 |
| O01OB140 | h | Ayudante cerrajero | 0.842 | 16.43 | 13.83 |
| P12PW010 | m | Premarco acero galvanizado | 7.3 | 3.11 | 22.70 |
| P12AT010cbb52 | m2 | P.al.lacado/anodizado abatible entrada 180x275 (material; 15/10/2018) | 2.753 | 288.01 | 792.89 |
| P14KW060 | m. | Sellado silicona Sikasil WS-605-S | 7.3 | 0.9 | 6.57 |
| P01DW090 | u | Pequeño material | 1.5 | 1.35 | 2.03 |
| P14ESS0711 | m2 | Vidrio seguridad 6+6 (material; 15/10/2018) | 4.95 | 58.64 | 290.27 |
| 12.3271 | ud | Cerradura seguridad (material; 15/10/2018) | 1 | 30 | 30.00 |
| E26FJ430N | m | Vinilo decorativo | 3.6 | 14.55 | 52.38 |
| %CI | % | Costes indirectos..(s/total) | 3.7 % | 1221.09 | 45.18 |
| %MA | % | Medios auxiliares | 3 % | 1266.27 | 37.99 |
|  |  | Total |  |  | 1304.26 |

Claves: ciego, clase, construcción, auxiliar, limpieza, junta, seguridad, colgar, balcón, inferior, zócalo, cerco, compuesto, viento, precerco, cristal, puerta, perfil, aire, medio, europeo, carga, aluminio, herraje, hoja, practicable, resistencia, natural, agua, permeabilidad, ánodo, estanquidad

| Medición | Uds. | Parcial |
|---|---|---|
| V17 | 1 | 1.00 |
| Total |  | 1 |

**12.328** u PUERTA ABATIBLE+FIJO DE ALUMINIO LACADO ACRIST. 141x275 (V18) (31/01/2000)
1 u × 1554.52 = 1554.52
Puerta de aluminio lacado acristalado con vidrio (6+6). Puerta de entrada al edificio de dos hojas, una fija y otra abatible, estas serán puertas estarán conectadas al portero automático. En el caso de corte de suministro estas puertas quedarán abiertas. Compuesta por cerco, hojas y herrajes de colgar y de seguridad, instalada sobre precerco de aluminio, sellado de juntas y limpieza, incluso con p.p. de medios auxiliares. s/NTE-FCL-5. Modelo de manilla a elegir por DF. Medida la unidad completamente instalada y probada.
NOTA:
- La altura de estas puertas deberán confirmarse en obra una vez se estudie la dimensión del forjado y desuelgue de falso techo.
- Estas puertas llevarán vinilo decorativo, diseño a definir por la D.F. a modo de señalización para evitar impactos. Se trata de un vinilo troqueado en el que se hará una composición con el logotipo de la residencia. Dicho vinilo deberá instalarse a una altura inferior comprendida entre 0.85 y 1.10m y a una altura superior comprendida entre 1.50 y 1.70m según el reglamento vigente.
- Tanto el "RAL" del aluminio como el acabado (lacado, anodizado o texturizado) será elegido por la D.F. y la propiedad. Todos los accesorios de la puerta (bisagras, manillas, etc.) Irán acabadas en el mismo color que el aluminio de la carpintería.
- El recibido de cercos está incluído en albañilería como compensación de huecos.

| Código | Ud | Descripción | Rendimiento | Precio | Importe |
|---|---|---|---|---|---|
| O01OB130 | h | Oficial 1ª cerrajero | 0.465 | 17.54 | 8.16 |
| O01OB140 | h | Ayudante cerrajero | 0.102 | 16.43 | 1.68 |
| P12PW010 | m | Premarco acero galvanizado | 8.04 | 3.11 | 25.00 |
| P12AT010cbb53 | m2 | P.al.lacado/anodizado abatible/fijo de entrada.g.m. 141x275 (material; 15/10/2018) | 3.9 | 288.01 | 1123.24 |
| P14KW060 | m. | Sellado silicona Sikasil WS-605-S | 8.04 | 0.9 | 7.24 |
| P01DW090 | u | Pequeño material | 1.5 | 1.35 | 2.03 |
| P14ESS0711 | m2 | Vidrio seguridad 6+6 | 3.8 | 58.64 | 222.83 |
| 12.3271 | ud | Cerradura seguridad | 1 | 30 | 30.00 |
| E26FJ430N | m | Vinilo decorativo | 2.42 | 14.55 | 35.21 |
| %CI | % | Costes indirectos..(s/total) | 3.7 % | 1455.39 | 53.85 |
| %MA | % | Medios auxiliares | 3 % | 1509.24 | 45.28 |
|  |  | Total |  |  | 1554.52 |

Claves: ciego, clase, construcción, auxiliar, limpieza, junta, seguridad, colgar, balcón, inferior, zócalo, cerco, compuesto, viento, precerco, cristal, puerta, perfil, aire, medio, europeo, carga, aluminio, herraje, hoja, practicable, resistencia, natural, agua, permeabilidad, ánodo, estanquidad

| Medición | Uds. | Parcial |
|---|---|---|
| V17 | 1 | 1.00 |
| Total |  | 1 |

**12.329** u VENTANA OSCILOBA DE ALUMINIO LACADO RPT ACRIST.80x150 cm (V19)
3 u × 310.1 = 930.30
Ventana de aluminio lacado RPT, de 0.80x 1.50 m, acristalado con vidrio (3+3)8+6, formada por 1 hoja oscilobatiente, ver plano de carpinterías. Incluye herrajes de colgar y de seguridad, instalada sobre precerco de aluminio, sellado de juntas y limpieza, incluso con p.p. de medios auxiliares. s/NTE-FCL-15. Modelo de manilla a elegir por DF. Medida la unidad completamente instalada y probada.
NOTA:
-La altura de estas puertas deberán confirmarse en obra una vez se estudie la dimensión del forjado y desuelgue de falso techo.
- Estas dimensiones deberán confirmarse en obra.
- Tanto el "RAL" del aluminio como el acabado (lacado, anodizado o texturizado) será elegido por la D.F. y la propiedad. Todos los accesorios de la puerta (bisagras, manillas, etc.) Irán acabadas en el mismo color que el aluminio de la carpintería.
- El recibido de cercos está incluído en albañilería como compensación de huecos

| Código | Ud | Descripción | Rendimiento | Precio | Importe |
|---|---|---|---|---|---|
| O01OB130 | h | Oficial 1ª cerrajero | 0.144 | 17.54 | 2.53 |
| O01OB140 | h | Ayudante cerrajero | 0.204 | 16.43 | 3.35 |
| P12PW010 | m | Premarco acero galvanizado | 4.6 | 3.11 | 14.31 |
| P12AT030cba26 | u | Ventana.al.lacado/anodizado oscil. R.P.T. g.m. 80x150 (material; 15/10/2018) | 1 | 140.14 | 140.14 |
| P14KW065 | m | Sellado con silicona neutra | 4.6 | 0.98 | 4.51 |
| P14ESS071 | m2 | Climalit 3+3/8/6 instalado | 1.2 | 102.88 | 123.46 |
| P01DW090 | u | Pequeño material | 1.5 | 1.35 | 2.03 |
| %CI | % | Costes indirectos..(s/total) | 3.7 % | 290.33 | 10.74 |
| %MA | % | Medios auxiliares | 3 % | 301.07 | 9.03 |
|  |  | Total |  |  | 310.1 |

Claves: ciego, clase, construcción, auxiliar, limpieza, junta, seguridad, colgar, balcón, inferior, zócalo, cerco, compuesto, viento, precerco, cristal, puerta, perfil, aire, medio, europeo, carga, aluminio, herraje, hoja, practicable, resistencia, natural, agua, permeabilidad, ánodo, estanquidad

| Medición | Uds. | Parcial |
|---|---|---|
| V19 | 3 | 3.00 |
| Total |  | 3 |

**12.330** u VENTANA OSCILOBA DE ALUMINIO LACADO RPT ACRIST.55x110 cm (V20)
1 u × 287.92 = 287.92
Ventana de aluminio lacado RPT, de 0.80x 1.50 m, acristalado con vidrio (3+3)8+6, formada por 1 hoja oscilobatiente, ver plano de carpinterías. Incluye herrajes de colgar y de seguridad, instalada sobre precerco de aluminio, sellado de juntas y limpieza, incluso con p.p. de medios auxiliares. s/NTE-FCL-15. Modelo de manilla a elegir por DF. Medida la unidad completamente instalada y probada.
NOTA:
- La altura de estas puertas deberán confirmarse en obra una vez se estudie la dimensión del forjado y desuelgue de falso techo.
- Estas dimensiones deberán confirmarse en obra.
- Tanto el "RAL" del aluminio como el acabado (lacado, anodizado o texturizado) será elegido por la D.F. y la propiedad. Todos los accesorios de la puerta (bisagras, manillas, etc.) Irán acabadas en el mismo color que el aluminio de la carpintería.
- El recibido de cercos está incluído en albañilería como compensación de huecos

| Código | Ud | Descripción | Rendimiento | Precio | Importe |
|---|---|---|---|---|---|
| O01OB130 | h | Oficial 1ª cerrajero | 0.07 | 17.54 | 1.23 |
| O01OB140 | h | Ayudante cerrajero | 0.07 | 16.43 | 1.15 |
| P12PW010 | m | Premarco acero galvanizado | 3.3 | 3.11 | 10.26 |
| P12AT030cba36 | u | Ventana.al.lacado/anodizado oscil. R.P.T. g.m. 55x110 (material; 15/10/2018) | 1 | 189.41 | 189.41 |
| P14ESS071 | m2 | Climalit 3+3/8/6 instalado | 0.605 | 102.88 | 62.24 |
| P14KW065 | m | Sellado con silicona neutra | 3.3 | 0.98 | 3.23 |
| P01DW090 | u | Pequeño material | 1.5 | 1.35 | 2.03 |
| %CI | % | Costes indirectos..(s/total) | 3.7 % | 269.55 | 9.97 |
| %MA | % | Medios auxiliares | 3 % | 279.52 | 8.39 |
|  |  | Total |  |  | 287.92 |

Claves: ciego, clase, construcción, auxiliar, limpieza, junta, seguridad, colgar, balcón, inferior, zócalo, cerco, compuesto, viento, precerco, cristal, puerta, perfil, aire, medio, europeo, carga, aluminio, herraje, hoja, practicable, resistencia, natural, agua, permeabilidad, ánodo, estanquidad

| Medición | Uds. | Parcial |
|---|---|---|
| V20 | 1 | 1.00 |
| Total |  | 1 |

**12.333** u VENTANA CORREDER DE ALUMINIO LACADO RPT ACRIST.200x275 cm (V21) (31/01/2000)
1 u × 1907.29 = 1907.29
Puerta de aluminio lacado R.P.T. acristalado con vidrio (3+3)8+6. Puerta corredera de dos hojas. Compuesta por cerco, hojas y herrajes de deslizamiento y de seguridad, instalada sobre precerco de aluminio, sellado de juntas y limpieza, incluso con p.p. de medios auxiliares. s/NTE-FCL-5. Modelo de manilla a elegir por DF. Medida la unidad completamente instalada y probada.
NOTA:
- La altura de estas puertas deberán confirmarse en obra una vez se estudie la dimensión del forjado y desuelgue de falso techo.
- Estas puertas llevarán vinilo decorativo, diseño a definir por la D.F. a modo de señalización para evitar impactos. Se trata de un vinilo troqueado en el que se hará una composición con el logotipo de la residencia. Dicho vinilo deberá instalarse a una altura inferior comprendida entre 0.85 y 1.10m y a una altura superior comprendida entre 1.50 y 1.70m según el reglamento vigente.
- Tanto el "RAL" del aluminio como el acabado (lacado, anodizado o texturizado) será elegido por la D.F. y la propiedad. Todos los accesorios de la puerta (bisagras, manillas, etc.) Irán acabadas en el mismo color que el aluminio de la carpintería.
- El recibido de cercos está incluído en albañilería como compensación de huecos

| Código | Ud | Descripción | Rendimiento | Precio | Importe |
|---|---|---|---|---|---|
| O01OB130 | h | Oficial 1ª cerrajero | 0.66 | 17.54 | 11.58 |
| O01OB140 | h | Ayudante cerrajero | 0.935 | 16.43 | 15.36 |
| P12PW010 | m | Premarco acero galvanizado | 9.5 | 3.11 | 29.55 |
| P12AT010CBB32 | u | P.al.lacado/anodizado corredera.g.m. 200x275 (material; 15/10/2018) | 1 | 1071.31 | 1071.31 |
| P14KW060 | m. | Sellado silicona Sikasil WS-605-S | 9.5 | 0.9 | 8.55 |
| P01DW090 | u | Pequeño material | 1.5 | 1.35 | 2.03 |
| P14ESS071 | m2 | Climalit 3+3/8/6 instalado | 5.5 | 102.88 | 565.84 |
| P13CP4111 | u | Cerradura de seguridad | 1 | 23.25 | 23.25 |
| E26FJ430N | m | Vinilo decorativo | 4 | 14.55 | 58.20 |
| %CI | % | Costes indirectos..(s/total) | 3.7 % | 1785.67 | 66.07 |
| %MA | % | Medios auxiliares | 3 % | 1851.74 | 55.55 |
|  |  | Total |  |  | 1907.29 |

| Medición | Uds. | Parcial |
|---|---|---|
| Semisótano | 1 | 1.00 |
| Total |  | 1 |

**12.331** m2 REJILLA VENTILACIÓN ALUMINIO LACADO/ANODIZADO (R-4) (30/08/2018)
0.66 m2 × 47.74 = 31.51
Rejilla para ventilación, una hoja de aluminio con acabado lacado/anodizado, ejecutada con perfiles de aluminio lacado/anodízado 50x15x1,5 en bastidor, lamas fijas de espesor mínimo 0,8 mm., patillas de fijación, i/recibido de albañilería. Medida la superficie según documentación gráfica de Proyecto.

| Código | Ud | Descripción | Rendimiento | Precio | Importe |
|---|---|---|---|---|---|
| O01OB130 | h | Oficial 1ª cerrajero | 0.202 | 17.54 | 3.54 |
| O01OB140 | h | Ayudante cerrajero | 0.303 | 16.43 | 4.98 |
| PT15SJA100 | u | Cartucho de masilla de silicona neutra (material; 18/10/2018) | 0.035 | 3.13 | 0.11 |
| PT25PCE020C | m2 | Celosía de lamas fijas de aluminio lacado (material; 18/10/2018) | 1.02 | 35.36 | 36.07 |
| %CI | % | Costes indirectos..(s/total) | 3.7 % | 44.70 | 1.65 |
| %MA | % | Medios auxiliares | 3 % | 46.35 | 1.39 |
|  |  | Total |  |  | 47.74 |

Claves: cámara, bastidor, patilla, frío, albañil, construcción, fijación, lámina, ventilación, aire, ejecución, perfil, acero, rejilla, galvanizar, lama, doble

| Medición | Uds. | Largo | Alto | Parcial |
|---|---|---|---|---|
| R4 | 1 | 1.1 | 0.6 | 0.66 |
| Total |  |  |  | 0.66 |

**12.332** m2 REJILLA VENTILACIÓN ALUMINIO LAC/ANOD C/MOSQUITERA (R5/R10) (30/08/2018)
3.57 m2 × 91.54 = 326.80
Rejilla para ventilación, una hoja de aluminio con acabado lacado/anodizado, ejecutada con perfiles de aluminio lacado/anodízado 50x15x1,5 en bastidor, lamas fijas de espesor mínimo 0,8 mm., patillas de fijación, i/recibido de albañilería. Llevará mosquitera de aluminio lacado con hilos de poliéster. Medida la superficie según documentación gráfica de Proyecto.

| Código | Ud | Descripción | Rendimiento | Precio | Importe |
|---|---|---|---|---|---|
| O01OB130 | h | Oficial 1ª cerrajero | 0.202 | 17.54 | 3.54 |
| O01OB140 | h | Ayudante cerrajero | 0.303 | 16.43 | 4.98 |
| PT15SJA100 | u | Cartucho de masilla de silicona neutra | 0.035 | 3.13 | 0.11 |
| PT25PCE020C | m2 | Celosía de lamas fijas de aluminio lacado | 1.02 | 35.36 | 36.07 |
| POSQUITERA | m2 | Mosquitera de aluminio con hilos de poliéster (material; 21/09/2018) | 1 | 41 | 41.00 |
| %CI | % | Costes indirectos..(s/total) | 3.7 % | 85.70 | 3.17 |
| %MA | % | Medios auxiliares | 3 % | 88.87 | 2.67 |
|  |  | Total |  |  | 91.54 |

Claves: cámara, bastidor, patilla, frío, albañil, construcción, fijación, lámina, ventilación, aire, ejecución, perfil, acero, rejilla, galvanizar, lama, doble

| Medición | Uds. | Largo | Alto | Parcial |
|---|---|---|---|---|
| R5 | 2 | 0.6 | 0.6 | 0.72 |
| R6 | 1 | 0.9 | 0.9 | 0.81 |
| R7 | 2 | 0.6 | 0.3 | 0.36 |
| R8 | 2 | 0.4 | 0.3 | 0.24 |
| R9 | 4 | 0.6 | 0.3 | 0.72 |
| R10 | 2 | 0.6 | 0.3 | 0.36 |
| R10 doble | 2 | 0.6 | 0.3 | 0.36 |
| Total |  |  |  | 3.57 |

**12.341** u PUERTA ABATIBLE DE ALUMINIO LACADO ACRIST. 310x275 (P12) (31/01/2000)
1 u × 2870.68 = 2870.68
Puerta de aluminio lacado acristalado con vidrio (4+4). de 3.10x2.75 m. Puerta 2 hojas abatibles y dos fijas a ambos lados. Compuesta por cerco, herrajes de cuelgue y de seguridad, instalada sobre precerco de aluminio, sellado de juntas y limpieza, incluso con p.p. de medios auxiliares. s/NTE-FCL-5. Modelo de manilla a elegir por DF. Medida la unidad completamente instalada y probada.
NOTA:
- La altura de estas ventanas deberán confirmarse en obra una vez se estudie la dimensión del forjado y desuelgue de falso techo.
- Estas dimensiones deberán confirmarse en obra.
- Estas puertas llevarán vinilo decorativo, diseño a definir por la D.F. a modo de señalización para evitar impactos. Se trata de un vinilo troqueado en el que se hará una composición con el logotipo de la residencia. Dicho vinilo deberá instalarse a una altura inferior comprendida entre 0.85 y 1.10m y a una altura superior comprendida entre 1.50 y 1.70m según el reglamento vigente.
- Tanto el "RAL" del aluminio como el acabado (lacado, anodizado o texturizado) será elegido por la D.F. y la propiedad. Todos los accesorios de la puerta (bisagras, manillas, etc.) Irán acabadas en el mismo color que el aluminio de la carpintería.
- El recibido de cercos está incluído en albañilería como cmpensación de huecos

| Código | Ud | Descripción | Rendimiento | Precio | Importe |
|---|---|---|---|---|---|
| O01OB130 | h | Oficial 1ª cerrajero | 1.023 | 17.54 | 17.94 |
| O01OB140 | h | Ayudante cerrajero | 1.44 | 16.43 | 23.66 |
| P12PW010 | m | Premarco acero galvanizado | 11.7 | 3.11 | 36.39 |
| P12AT010cbb71 | u | P.al.lacado/anodizado abatible.y fijo g.m. 310x275 (material; 15/10/2018) | 1 | 2142 | 2142.00 |
| P14KW060 | m. | Sellado silicona Sikasil WS-605-S | 11.7 | 0.9 | 10.53 |
| P01DW090 | u | Pequeño material | 1.5 | 1.35 | 2.03 |
| E16DA020 | m2 | Vidrio seguridad 4+4 | 8.53 | 53.35 | 455.08 |
| %CI | % | Costes indirectos..(s/total) | 3.7 % | 2687.63 | 99.44 |
| %MA | % | Medios auxiliares | 3 % | 2787.07 | 83.61 |
|  |  | Total |  |  | 2870.68 |

Claves: ciego, clase, construcción, auxiliar, limpieza, junta, seguridad, colgar, balcón, inferior, zócalo, cerco, compuesto, viento, precerco, cristal, puerta, perfil, aire, medio, europeo, carga, aluminio, herraje, hoja, practicable, resistencia, natural, agua, permeabilidad, ánodo, estanquidad

| Medición | Uds. | Parcial |
|---|---|---|
| P12 | 1 | 1.00 |
| Total |  | 1 |

**12.342** u PUERTA TEMPLADA INCOL. 1200x2100 mm (P13)
1 u × 547.09 = 547.09
Puerta corredera automática, de aluminio y vidrio, para acceso peatonal, con sistema de apertura lateral, de una hoja deslizante de 120x210 cm y una hoja fija de 120x210 cm, compuesta por: cajón superior con mecanismos, equipo de motorización y batería de emergencia para apertura y cierre automático en caso de corte del suministro eléctrico, de aluminio lacado, color blanco, dos detectores de presencia por radiofrecuencia, célula fotoeléctrica de seguridad y panel de control con cuatro modos de funcionamiento seleccionables; dos hojas de vidrio templado 8 mm, incoloro, según UNE-EN 12600 con perfiles de aluminio lacado, color, fijadas sobre los perfiles con perfil continuo de neopreno. Se incuira vinilo de señalización y la apertura automática se conectará a detector de presencia. Modelo de manilla a elegir por DF. Medida la unidad completamente instalada y probada.
NOTA:
- Estas puertas serán rápidas con con apertura mediante sensor de presencia. Serán automáticas, en caso de corte de suministro estas puertas quedarán abiertas.
- Estas puertas llevarán vinilo decorativo, diseño a definir por la D.F. a modo de señalización para evitar impactos. Se trata de un vinilo troqueado en el que se hará una composición con el logotipo de la residencia. Dicho vinilo deberá instalarse a una altura inferior comprendida entre 0.85 y 1.10m y a una altura superior comprendida entre 1.50 y 1.70m según el reglamento vigente
- Tanto el "RAL" del aluminio como el acabado (lacado, anodizado o texturizado) será elegido por la D.F. y la propiedad. Todos los accesorios de la puerta (bisagras, manillas, etc.) Irán acabadas en el mismo color que el aluminio de la carpintería.

| Código | Ud | Descripción | Rendimiento | Precio | Importe |
|---|---|---|---|---|---|
| O01OB130 | h | Oficial 1ª cerrajero | 4.03 | 17.54 | 70.69 |
| O01OB140 | h | Ayudante cerrajero | 4.03 | 16.43 | 66.21 |
| O01OB250 | h | Oficial 1ª vidriería (mano de obra) | 1 | 18.27 | 18.27 |
| P14BP021 | u | Puerta templada luna inc. 2100x1200 8mm (material; 20/10/2018) | 1 | 355 | 355.00 |
| P01DW090 | u | Pequeño material | 1.5 | 1.35 | 2.03 |
| %CI | % | Costes indirectos..(s/total) | 3.7 % | 512.20 | 18.95 |
| %MA | % | Medios auxiliares | 3 % | 531.15 | 15.93 |
|  |  | Total |  |  | 547.09 |

| Medición | Uds. | Parcial |
|---|---|---|
| P13 | 1 | 1.00 |
| Total |  | 1 |

## C13 CERRAJERIA
Importe: 15670.87

**13.712** u PUERTA ACERO 920X2100 EI2 60 C5 AC. IMPRM. POLIESTER (P2) (30/08/2018)
4 u × 269.11 = 1076.44
Puerta metálica cortafuegos de una hoja abatible de medidas según planos de carpintería, homologada EI2-60 C5, construida con dos chapas de acero electrozincado de 0,80 mm. de espesor y cámara intermedia de material aislante ignífugo, sobre cerco abierto de chapa de acero galvanizado de 1,20 mm. de espesor, con siete patillas para fijación a obra, cerradura embutida y cremona de cierre automático, elaborada en taller, ajuste y fijación en obra, incluso acabado en pintura epoxi polimerizada al horno Incluye todos los elementosnecesarios para su ejecución y colocación. Según DB-SI. Medida la unidad instalada y funcionando.
NOTA:
- (24) Estas puertas incorporarán cierrepuertas homologado tipo piñón-cremallera con brazo
- El recibido de cercos está incluído en albañilería como compensación de huecos

| Código | Ud | Descripción | Rendimiento | Precio | Importe |
|---|---|---|---|---|---|
| O01OB130 | h | Oficial 1ª cerrajero | 0.454 | 17.54 | 7.96 |
| O01OB140 | h | Ayudante cerrajero | 0.454 | 16.43 | 7.46 |
| P23FM130 | ud | P. cortaf. EI2-60-C5 1H. 90x210 cm acabado impr poliester (material; 18/10/2018) | 1 | 236.53 | 236.53 |
| %CI | % | Costes indirectos..(s/total) | 3.7 % | 251.95 | 9.32 |
| %MA | % | Medios auxiliares | 3 % | 261.27 | 7.84 |
|  |  | Total |  |  | 269.11 |

| Medición | Uds. | Parcial |
|---|---|---|
| P2 | 4 | 4.00 |
| Total |  | 4 |

**13.715** u PUERTA ACERO 2H 1540X2100 EI2 60 C5 AC. IMP POLIESTER (P10) (30/08/2018)
2 u × 674.55 = 1349.10
Puerta metálica cortafuegos de una hoja abatible de medidas según planos de carpintería, homologada EI2-60 C5, construida con dos chapas de acero electrozincado de 0,80 mm. de espesor y cámara intermedia de material aislante ignífugo, sobre cerco abierto de chapa de acero galvanizado de 1,20 mm. de espesor, con siete patillas para fijación a obra, cerradura embutida y cremona de cierre automático, elaborada en taller, ajuste y fijación en obra, incluso acabado en pintura epoxi polimerizada al horno Incluye todos los elementosnecesarios para su ejecución y colocación. Según DB-SI. Medida la unidad instalada y funcionando.
NOTA:
- Esta puerta se podrá abrir automáticamente desde la cocina.
- (24) Estas puertas incorporarán cierrepuertas homologado tipo piñón-cremallera con brazo
- El recibido de cercos está incluído en albañilería como compensación de huecos
Nota:
- Estas puertas incorporarán cerradura de seguridad.
- El recibido de cercos está incluído en albañilería como cmpensación de huecos

| Código | Ud | Descripción | Rendimiento | Precio | Importe |
|---|---|---|---|---|---|
| O01OB130 | h | Oficial 1ª cerrajero | 0.757 | 17.54 | 13.28 |
| O01OB140 | h | Ayudante cerrajero | 0.757 | 16.43 | 12.44 |
| P13CP4102 | u | Puerta corta fuego EI2 60 c5 de 2 hojas (material; 18/10/2018) | 1 | 507.94 | 507.94 |
| P13CP4103 | u | Cierrepuertas integrado (material; 23/09/2018) | 1 | 80.03 | 80.03 |
| P13CP4124 | u | Cierrepuertas tipo piñón cremallera (material; 23/09/2018) | 1 | 17.84 | 17.84 |
| %CI | % | Costes indirectos..(s/total) | 3.7 % | 631.53 | 23.37 |
| %MA | % | Medios auxiliares | 3 % | 654.90 | 19.65 |
|  |  | Total |  |  | 674.55 |

| Medición | Uds. | Parcial |
|---|---|---|
| P10 | 2 | 2.00 |
| Total |  | 2 |

**13.716** u PUERTA ACERO 920X2100 EI2 45 C5 AC. IMPRM.POLIESTER (P16) (30/08/2018)
2 u × 357.71 = 715.42
Puerta metálica cortafuegos de una hoja abatible de medidas según planos de carpintería, homologada EI2-45-C5, construida con dos chapas de acero electrocincado de 0,80 mm. de espesor y cámara intermedia de material aislante ignífugo, sobre cerco abierto de chapa de acero galvanizado de 1,20 mm. de espesor, con siete patillas para fijación a obra, cerradura embutida y cremona de cierre automático, elaborada en taller, ajuste y fijación en obra, incluso acabado en pintura epoxi polimerizada al horno. Incluso colocación de mirilla circular de diámetro de medidas según planos de carpintería, vidrio para mirilla, totalmente instalados. Según DB-SI. Medida la unidad instalada y funcionando.
NOTA:
- (2) Estas puertas incorporarán cerraduras.
- (5) Estas puertas incorporarán ojo de buey con el vidrio necesario para garantizar la resistencia al fuego requerida. Se entregarán certificado de resistencia al fuego de la puerta en sí y de la puerta completa instalada.
- (24) Estas puertas incorporarán cierrepuertas homologado tipo piñón-cremallera con brazo
- El recibido de cercos está incluído en albañilería como compensación de huecos

| Código | Ud | Descripción | Rendimiento | Precio | Importe |
|---|---|---|---|---|---|
| O01OB130 | h | Oficial 1ª cerrajero | 0.454 | 17.54 | 7.96 |
| O01OB140 | h | Ayudante cerrajero | 0.454 | 16.43 | 7.46 |
| P13CP4105 | u | Puerta cortafuego 80X210 EI2 45 C5 imp poliester (material; 18/10/2018) | 1 | 213.64 | 213.64 |
| OBUAI | u | Ojo de buey acero inoxidable acristalado i/ vidrio de 8 mm (20/09/2018) | 1 | 78 | 78.00 |
| P13CP4124 | u | Cierrepuertas tipo piñón cremallera | 1 | 17.84 | 17.84 |
| P13CP4104 | u | Cerradura | 1 | 10 | 10.00 |
| %CI | % | Costes indirectos..(s/total) | 3.7 % | 334.90 | 12.39 |
| %MA | % | Medios auxiliares | 3 % | 347.29 | 10.42 |
|  |  | Total |  |  | 357.71 |

| Medición | Uds. | Parcial |
|---|---|---|
| P16 | 2 | 2.00 |
| Total |  | 2 |

**13.717** u PUERTA ACERO 1050X2100 EI2 30 C5 AC. IMPRM.POLIESTER (P17) (30/08/2018)
1 u × 444.41 = 444.41
Puerta metálica cortafuegos de una hoja abatible de medidas según planos de carpintería, homologada EI2-30-C5, construida con dos chapas de acero electrocincado de 0,80 mm. de espesor y cámara intermedia de material aislante ignífugo, sobre cerco abierto de chapa de acero galvanizado de 1,20 mm. de espesor, con siete patillas para fijación a obra, cerradura embutida y cremona de cierre automático, elaborada en taller, ajuste y fijación en obra, incluso acabado en pintura epoxi polimerizada al horno. Incluso colocación de mirilla circular de diámetro de medidas según planos de carpintería, vidrio mirilla, totalmente instalados. Según DB-SI. Medida la unidad instalada y funcionando.
NOTA:
- (2) Estas puertas incorporarán cerraduras.
- (5) Estas puertas incorporarán ojo de buey con el vidrio necesario para garantizar la resistencia al fuego requerida. Se entregarán certificado de resistencia al fuego de la puerta en sí y de la puerta completa instalada.
- (6) Estas puertas incorporarán retenedor con electroimán conectado al sistema de alarma.
- (24) Estas puertas incorporarán cierrepuertas homologado tipo piñón-cremallera con brazo
- El recibido de cercos está incluído en albañilería como compensación de huecos

| Código | Ud | Descripción | Rendimiento | Precio | Importe |
|---|---|---|---|---|---|
| O01OB130 | h | Oficial 1ª cerrajero | 0.454 | 17.54 | 7.963 |
| O01OB140 | h | Ayudante cerrajero | 0.454 | 16.43 | 7.459 |
| P13CP4107 | u | Puerta cortafuego 90X210 EI2 30 C5 Imp poliester (material; 18/10/2018) | 1 | 228.9 | 228.900 |
| OBUAI | u | Ojo de buey acero inoxidable acristalado i/ vidrio de 8 mm | 1 | 78 | 78.000 |
| 22.11 | u | RETENDOR MÁGNÉTICO (30/08/2018) | 1 | 65.9 | 65.900 |
| P13CP4124 | u | Cierrepuertas tipo piñón cremallera | 1 | 17.84 | 17.840 |
| P13CP4104 | u | Cerradura | 1 | 10 | 10.000 |
| %CI | % | Costes indirectos..(s/total) | 3.7 % | 416.062 | 15.394 |
| %MA | % | Medios auxiliares | 3 % | 431.456 | 12.944 |
|  |  | Total |  |  | 444.41 |

| Medición | Uds. | Parcial |
|---|---|---|
| P17 | 1 | 1.00 |
| Total |  | 1 |

**13.719** u PUERTA BLINDADA 1000X2100 ALUMINIO LACADO (P20) (02/05/2012)
1 u × 957.14 = 957.14
Puerta blindada de acero galvanizado, de una hoja abatible en el eje vertical, con acabado aluminio lacado en igual color que la fachada. Se trata de una puerta enrasada a haces exteriores y cuyo marco no quede visto desde el exterior. Egualmente las bisagras de la puerta deberán quedar ocultas. Se pretende que desde el exterior la puerta pase lo más desapercibida posible de modo que solo se vea la hoja de la puerta lisa y una junta en su perímetro. Incorporará marco y herrajes especiales necesarios para conseguir lo descrito anteriormente. Incluye todos los medios y materiales necesarios para su ejecución y colocación. Medida la unidad instalada y funcionando.
NOTA:
- (18) Estas puertas incorporarán cerradura de seguridad.
- El recibido de cercos está incluído en albañilería como compensación de huecos

| Código | Ud | Descripción | Rendimiento | Precio | Importe |
|---|---|---|---|---|---|
| O01OB130 | h | Oficial 1ª cerrajero | 1 | 17.54 | 17.54 |
| O01OB140 | h | Ayudante cerrajero | 1 | 16.43 | 16.43 |
| P13CP4123 | u | P. ent. segur. aluminio lacado 1000x210 cm (material; 20/09/2018) | 1 | 640 | 640.00 |
| P11HB010 | ud | Bisagra seguridad larga p.entra. (material; 02/05/2012) | 4 | 33.14 | 132.56 |
| P11HB090 | ud | Tornillo segur.cerco 152mm.codi. (material; 02/05/2012) | 4 | 11.06 | 44.24 |
| P11HS020 | ud | C.seguridad c/largo frente al.3p (material; 02/05/2012) | 1 | 45.33 | 45.33 |
| %CI | % | Costes indirectos..(s/total) | 3.7 % | 896.10 | 33.16 |
| %MA | % | Medios auxiliares | 3 % | 929.26 | 27.88 |
|  |  | Total |  |  | 957.14 |

| Medición | Uds. | Parcial |
|---|---|---|
| P20 | 1 | 1.00 |
| Total |  | 1 |

**13.718** u PUERTA ACERO 920X2100 EI2 45 C5 AC. IMPRM.POLIESTER (P24) (30/08/2018)
2 u × 263.72 = 527.44
Puerta metálica cortafuegos de una hoja abatible de medidas según planos de carpintería, homologada EI2-45-C5, construida con dos chapas de acero electrocincado de 0,80 mm. de espesor y cámara intermedia de material aislante ignífugo, sobre cerco abierto de chapa de acero galvanizado de 1,20 mm. de espesor, con siete patillas para fijación a obra, cerradura embutida y cremona de cierre automático, elaborada en taller, ajuste y fijación en obra, incluso acabado en pintura epoxi polimerizada al horno. Según DB-SI. Medida la unidad instalada y funcionando.
NOTA:
- (24) Estas puertas incorporarán cierrepuertas homologado tipo piñón-cremallera con brazo
- El recibido de cercos está incluído en albañilería como compensación de huecos

| Código | Ud | Descripción | Rendimiento | Precio | Importe |
|---|---|---|---|---|---|
| O01OB130 | h | Oficial 1ª cerrajero | 0.454 | 17.54 | 7.96 |
| O01OB140 | h | Ayudante cerrajero | 0.454 | 16.43 | 7.46 |
| P13CP4105 | u | Puerta cortafuego 80X210 EI2 45 C5 imp poliester | 1 | 213.64 | 213.64 |
| P13CP4124 | u | Cierrepuertas tipo piñón cremallera | 1 | 17.84 | 17.84 |
| %CI | % | Costes indirectos..(s/total) | 3.7 % | 246.90 | 9.14 |
| %MA | % | Medios auxiliares | 3 % | 256.04 | 7.68 |
|  |  | Total |  |  | 263.72 |

| Medición | Uds. | Parcial |
|---|---|---|
| P24 | 2 | 2.00 |
| Total |  | 2 |

**13.720** u PUERTA AERO 92X2100 AC. IMPRM.POLIESTER (P25) (30/08/2018)
1 u × 117.32 = 117.32
Puerta de chapa lisa de 1 hoja con rejillas superior e inferior, de medidas según planos de carpintería, realizada con doble chapa de acero galvanizado de 1 mm. de espesor y panel intermedio, rigidizadores con perfiles de acero conformado en frío, herrajes de colgar, cerradura con manillón de nylón, cerco de perfil de acero conformado en frío con garras para recibir a la obra, acabado con capa de pintura epoxi polimerizada al horno, elaborada en taller, ajuste y fijación en obra. Medida la unidad instalada y funcionando.
NOTA:
- (2) Estas puertas incorporarán cerraduras.
- El recibido de cercos está incluído en albañilería como compensación de huecos

| Código | Ud | Descripción | Rendimiento | Precio | Importe |
|---|---|---|---|---|---|
| O01OB130 | h | Oficial 1ª cerrajero | 0.202 | 17.54 | 3.54 |
| O01OB140 | h | Ayudante cerrajero | 0.202 | 16.43 | 3.32 |
| P13CP061 | ud | Pu.paso 80x200 chapa doble lisa c/rejillas (material; 18/10/2018) | 1 | 92.98 | 92.98 |
| P13CP4104 | u | Cerradura | 1 | 10 | 10.00 |
| %CI | % | Costes indirectos..(s/total) | 3.7 % | 109.84 | 4.06 |
| %MA | % | Medios auxiliares | 3 % | 113.90 | 3.42 |
|  |  | Total |  |  | 117.32 |

| Medición | Uds. | Parcial |
|---|---|---|
| P25 | 1 | 1.00 |
| Total |  | 1 |

**13.721** u PUERTA ACERO EI2 45 C5 AC. IMPRM.POLIESTER (P26) (30/08/2018)
1 u × 499.84 = 499.84
Puerta metálica cortafuegos de una hoja abatible de medidas según planos de carpintería, homologada EI2-45-C5, construida con dos chapas de acero electrocincado de 0,80 mm. de espesor y cámara intermedia de material aislante ignífugo, sobre cerco abierto de chapa de acero galvanizado de 1,20 mm. de espesor, con siete patillas para fijación a obra, cerradura embutida y cremona de cierre automático, elaborada en taller, ajuste y fijación en obra, incluso acabado en pintura epoxi polimerizada al horno. Según DB-SI. Medida la unidad instalada y funcionando.
NOTA:
- (2) Estas puertas incorporarán cerraduras.
- El recibido de cercos está incluído en albañilería como compensación de huecos

| Código | Ud | Descripción | Rendimiento | Precio | Importe |
|---|---|---|---|---|---|
| O01OB130 | h | Oficial 1ª cerrajero | 0.454 | 17.54 | 7.963 |
| O01OB140 | h | Ayudante cerrajero | 0.454 | 16.43 | 7.459 |
| P13CP4105 | u | Puerta cortafuego 80X210 EI2 45 C5 imp poliester | 1 | 213.64 | 213.640 |
| REJAINC | u | Rejilla ignifuga (material; 18/10/2018) | 1 | 228.9 | 228.900 |
| P13CP4104 | u | Cerradura | 1 | 10 | 10.000 |
| %CI | % | Costes indirectos..(s/total) | 3.7 % | 467.962 | 17.315 |
| %MA | % | Medios auxiliares | 3 % | 485.277 | 14.558 |
|  |  | Total |  |  | 499.84 |

| Medición | Uds. | Parcial |
|---|---|---|
| P26 | 1 | 1.00 |
| Total |  | 1 |

**13.722** u PUERTA ACERO 2H 140x210 AC IMPRIM. POLIESTER (P27) (30/08/2018)
1 u × 287.12 = 287.12
Puerta de chapa lisa de 2 hojas abatibles, de medidas según planos de carpintería, realizada con doble chapa de acero galvanizado de 1 mm. de espesor y panel intermedio, rigidizadores con perfiles de acero conformado en frío, herrajes de colgar, cerradura con manillón de nylón, cerco de perfil de acero conformado en frío con garras para recibir a la obra, acabado con capa de pintura epoxi polimerizada al horno, elaborada en taller, ajuste y fijación en obra. Medida la unidad instalada y funcionando.
NOTA:
- (2) Estas puertas incorporarán cerraduras.
- El recibido de cercos está incluído en albañilería como compensación de huecos

| Código | Ud | Descripción | Rendimiento | Precio | Importe |
|---|---|---|---|---|---|
| O01OB130 | h | Oficial 1ª cerrajero | 0.303 | 17.54 | 5.31 |
| O01OB140 | h | Ayudante cerrajero | 0.303 | 16.43 | 4.98 |
| P13CP171 | ud | Puerta chapa lisa 2 H. 140x210cm (material; 18/10/2018) | 1 | 248.52 | 248.52 |
| P13CP4104 | u | Cerradura | 1 | 10 | 10.00 |
| %CI | % | Costes indirectos..(s/total) | 3.7 % | 268.81 | 9.95 |
| %MA | % | Medios auxiliares | 3 % | 278.76 | 8.36 |
|  |  | Total |  |  | 287.12 |

| Medición | Uds. | Parcial |
|---|---|---|
| P27 | 1 | 1.00 |
| Total |  | 1 |

**13.33** m BARANDILLA ACERO GALVANIZADO PINTADA (PA-1) (30/08/2018)
21.5 m × 115.72 = 2487.98
Barandilla de acero galvanizado de tubo hueco de acero laminado en frío de 110 cm de altura, pintado con pintura esmalte sintético, con bastidor sencillo y montantes y barrotes verticales, pasamanos, para escaleras, fijada mediante atornillado en obra de fábrica. Medida la longitud en proyección horizontal.

| Código | Ud | Descripción | Rendimiento | Precio | Importe |
|---|---|---|---|---|---|
| O01OB130 | h | Oficial 1ª cerrajero | 1.2 | 17.54 | 21.05 |
| O01OB140 | h | Ayudante cerrajero | 1.2 | 16.43 | 19.72 |
| P13BI012 | m | Barandillas esc acero pintado h=1,10 (material; 18/10/2018) | 1 | 67.57 | 67.57 |
| %CI | % | Costes indirectos..(s/total) | 3.7 % | 108.34 | 4.01 |
| %MA | % | Medios auxiliares | 3 % | 112.35 | 3.37 |
|  |  | Total |  |  | 115.72 |

| Medición | Uds. | Largo | Parcial |
|---|---|---|---|
| PA1 | 1 | 21.5 | 21.50 |
| Total |  |  | 21.5 |

**13.35** m PASAMANOS ESCALERAS EN PARED (PA-2) (30/08/2018)
122 m × 28.09 = 3426.98
Pasamanos escaleras en pared compuesta por perfil circular de acero galvanizado pintado de diámetro 50 mm para la realización del pasamanos en la parte superior. Anclaje a pared con redondo de 6mm para sujeción de pasamanos, con una distancia a parametno de 30mm. En los extremos de la escalera el pasamanos se prolonga 30cm. Pasamanos colocado a 90cm de altura. Ver planos de carpintería. Incluye todos los medios, materiales y herrajes necesarios para su montaje y ejecución. Medida la longitud en proyección horizontal.

| Código | Ud | Descripción | Rendimiento | Precio | Importe |
|---|---|---|---|---|---|
| O01OB130 | h | Oficial 1ª cerrajero | 0.53 | 17.54 | 9.30 |
| P13BI013 | m | Pasamanos de acero pintado (material; 20/10/2018) | 1 | 17 | 17.00 |
| %CI | % | Costes indirectos..(s/total) | 3.7 % | 26.30 | 0.97 |
| %MA | % | Medios auxiliares | 3 % | 27.27 | 0.82 |
|  |  | Total |  |  | 28.09 |

| Medición | Uds. | Largo | Parcial |
|---|---|---|---|
| PA2 | 1 | 41 | 41.00 |
| PA4 | 1 | 81 | 81.00 |
| Total |  |  | 122 |

**13.34** m DOBLE PASAMANOS RAMPA (PA-3) (30/08/2018)
9.1 m × 47.56 = 432.80
Doble pasamanos para rampa, compuesto por dos perfiles circulares de acero galvanizado pintado de diámetro 50mm anclados a pared con redondos del mismo material de 6mm para sujección de pasamanos (con una separación a pared de 4cm). La parte baja del perfil inferior queda a una altura de 0.7m respecto a la rampa, quedando el perfíl más alto a una altura de 0.90m desde su parte inferior hasta la rampa. En los extremos de la rampa el pasamanos se prolonga 30cm. Ver planos de carpintería. Incluye todos los medios, materiales y herrajes necesarios para su montaje y ejecución. Medida la longitud en proyección horizontal.

| Código | Ud | Descripción | Rendimiento | Precio | Importe |
|---|---|---|---|---|---|
| O01OB130 | h | Oficial 1ª cerrajero | 0.6 | 17.54 | 10.52 |
| P13BI013 | m | Pasamanos de acero pintado | 2 | 17 | 34.00 |
| %CI | % | Costes indirectos..(s/total) | 3.7 % | 44.52 | 1.65 |
| %MA | % | Medios auxiliares | 3 % | 46.17 | 1.39 |
|  |  | Total |  |  | 47.56 |

| Medición | Uds. | Largo | Parcial |
|---|---|---|---|
| PA3 | 1 | 9.1 | 9.10 |
| Total |  |  | 9.1 |

**13.41** m PASAMANOS EN PARED (PA-4) (30/08/2018)
81 m × 23.78 = 1926.18
Pasamanos en pared compuesta por perfil circular de acero galvanizado pintado de diámetro 50 mm para la realización del pasamanos en la parte superior. Anclaje a pared con redondo de 6mm para sujeción de pasamanos, con una distancia a parametno de 30 mm. Pasamanos colocado a 90cm de altura. Ver planos de carpintería. Incluye todos los medios, materiales y herrajes necesarios para su montaje y ejecución. Medida la longitud en proyección horizontal.

| Código | Ud | Descripción | Rendimiento | Precio | Importe |
|---|---|---|---|---|---|
| O01OB130 | h | Oficial 1ª cerrajero | 0.3 | 17.54 | 5.262 |
| P13BI013 | m | Pasamanos de acero pintado | 1 | 17 | 17.000 |
| %CI | % | Costes indirectos..(s/total) | 3.7 % | 22.262 | 0.824 |
| %MA | % | Medios auxiliares | 3 % | 23.086 | 0.693 |
|  |  | Total |  |  | 23.78 |

| Medición | Uds. | Largo | Parcial |
|---|---|---|---|
| PA-4 | 1 | 81 | 81.00 |
| Total |  |  | 81 |

**13.36** u VALLA EXTERIOR 210 ALTURA (PE-1) (30/08/2018)
1 u × 164.52 = 164.52
Valla exterior compuesta por perfiles rectagulares verticales de acero. Para los perfiles del cerco se usarán perfiles de 7x1.5cm, y para los perfiles interiores del cerco se usarán perfiles rectangulares de 7x0.8cm, con una separación entre ellos de 10 cm., altura de 2.10m. Acabado en pintura, se instalarán todos los elementos auxiliares necesarios para fijar la misma a la obra, Incluidos todos los medios, materiales y herrajes necesarios para su completa instalación y ejecución. Ver planos de carpintería. Medida la unidad del conjunto instalado.

| Código | Ud | Descripción | Rendimiento | Precio | Importe |
|---|---|---|---|---|---|
| O01OA030 | h | Oficial primera | 0.252 | 18.42 | 4.64 |
| O01OA070 | h | Peón ordinario | 0.252 | 16.88 | 4.25 |
| O01OB130 | h | Oficial 1ª cerrajero | 0.252 | 17.54 | 4.42 |
| O01OB140 | h | Ayudante cerrajero | 0.252 | 16.43 | 4.14 |
| PT26AAE015B | m | Verja modular s/planos pintada h=2,10 (material; 18/10/2018) | 1 | 136.58 | 136.58 |
| %CI | % | Costes indirectos..(s/total) | 3.7 % | 154.03 | 5.70 |
| %MA | % | Medios auxiliares | 3 % | 159.73 | 4.79 |
|  |  | Total |  |  | 164.52 |

| Medición | Uds. | Parcial |
|---|---|---|
| PE1 | 1 | 1.00 |
| Total |  | 1 |

**13.40** m VALLA MALLA ELECTROSOLDADA GALVANIZADA (BE-3)
15.7 m × 32.96 = 517.47
Cerramiento de parcela formado por panel de malla electrosoldada, de 50x50 mm de paso de malla y 4 mm de diámetro, de 2,10 m. de altura, acabado galvanizado, con bastidor de perfil hueco de acero galvanizado de sección 20x20x1,5 mm y postes de tubo rectangular de acero galvanizado, de 40x40x1,5 mm y altura 1,80 m. i/p.p. de placas de anclaje de acero galvanizado para montaje en suelo, completamente montada. Medida la longitud del desarrollo según planimetría del Proyecto.

| Código | Ud | Descripción | Rendimiento | Precio | Importe |
|---|---|---|---|---|---|
| O01OA070 | h | Peón ordinario | 0.101 | 16.88 | 1.70 |
| P01HA470 | m3 | Horm.HA-25/AC/12/IIa Agilia Ciment.central (material) | 0.015 | 99.54 | 1.49 |
| O01OB130 | h | Oficial 1ª cerrajero | 0.303 | 17.54 | 5.31 |
| O01OB140 | h | Ayudante cerrajero | 0.303 | 16.43 | 4.98 |
| P13VE040 | m2 | Malla elec.a/galv.cal.25x25/1,60 (material) | 2.1 | 6.1 | 12.81 |
| P13TT090 | m | Tubo cuadrado 60x60x1,5 mm (material; 25/10/2013) | 0.25 | 3.29 | 0.82 |
| P13TT100 | m | Tubo cuadrado 25x25x1,5 mm (material; 25/10/2013) | 3 | 1.25 | 3.75 |
| %CI | % | Costes indirectos..(s/total) | 3.7 % | 30.86 | 1.14 |
| %MA | % | Medios auxiliares | 3 % | 32.00 | 0.96 |
|  |  | Total |  |  | 32.96 |

| Medición | Uds. | Largo | Parcial |
|---|---|---|---|
| BE3 | 1 | 15.7 | 15.70 |
| Total |  |  | 15.7 |

**E15DRA010** m2 REJA TUBO ACERO 20x20x1,5 mm D.SENCILLO PINTADAS (R1/2/3) (27/10/2013)
2.79 m2 × 130.67 = 364.57
Reja metálica realizada con tubos de acero laminado en frío de 20x20x1,5 mm, colocados verticalmente cada 12 cm sobre dos tubos horizontales de 40x20x1,5 mm separados 1 metro como máximo con prolongación para anclaje a obra, soldados entre sí, elaborada en taller y montaje en obra, incluso ayudas de albañilería, pintada con esmalte satinado sintético. Medida la superficie del hueco instalado.

| Código | Ud | Descripción | Rendimiento | Precio | Importe |
|---|---|---|---|---|---|
| O01OB130 | h | Oficial 1ª cerrajero | 0.4 | 17.54 | 7.02 |
| O01OB140 | h | Ayudante cerrajero | 0.4 | 16.43 | 6.57 |
| P13DR010 | m2 | Reja tubo acero 20x20x1,5 d.sencillo (material; 27/10/2013) | 1 | 84.52 | 84.52 |
| E27HEC010 | m2 | ESMALTE SATINADO S/METAL (05/03/2015) | 2 | 12.11 | 24.22 |
| %CI | % | Costes indirectos..(s/total) | 3.7 % | 122.33 | 4.53 |
| %MA | % | Medios auxiliares | 3 % | 126.86 | 3.81 |
|  |  | Total |  |  | 130.67 |

| Medición | Uds. | Largo | Alto | Parcial |
|---|---|---|---|---|
| V-14 | 1 | 0.9 | 1.4 | 1.26 |
| V-15 | 1 | 0.9 | 0.9 | 0.81 |
| V-16 | 2 | 0.6 | 0.6 | 0.72 |
| Total |  |  |  | 2.79 |

**C1303** u PUERTA DE REGISTRO EI 60 C5 (PI-3) (30/08/2018)
3 u × 125.38 = 376.14
Puerta de registro cortafuegos para instalaciones, de dos hojas pivotantes, homologada, EI2 60 C5, de acero galvanizado pintado, de una hoja, de medidas según planos de carpintería, con cerrajería homologada, instalado. Medida la unidad instalada y funcionando.

| Código | Ud | Descripción | Rendimiento | Precio | Importe |
|---|---|---|---|---|---|
| PT26RCA030AI1 | u | Puerta registro EI2 60 (material; 18/10/2018) | 1 | 110.09 | 110.09 |
| O01OB130 | h | Oficial 1ª cerrajero | 0.215 | 17.54 | 3.77 |
| O01OB140 | h | Ayudante cerrajero | 0.215 | 16.43 | 3.53 |
| %CI | % | Costes indirectos..(s/total) | 3.7 % | 117.39 | 4.34 |
| %MA | % | Medios auxiliares | 3 % | 121.73 | 3.65 |
|  |  | Total |  |  | 125.38 |

| Medición | Uds. | Parcial |
|---|---|---|
| Registro | 3 | 3.00 |
| Total |  | 3 |

## C14 INSTALACION DE FONTANERIA (20/03/2009)
Importe: 17154.56

**14.2** u MÓDULO DE CONTADOR GENERAL
1 u × 433.53 = 433.53
Módulo de contador general de agua, colocado en hornacina en fachada del edificio, conexionado al ramal de acometida y a la red de distribución interior, incluyendo todos los elementos especificados en plano, y demás material auxiliar, montado y funcionando, incluso timbrado del contador por el la Delegación Industria, y sin incluir la acometida, ni la red interior. s/CTE-HS-4. Medida la unidad instalada, probada y funcionando.
NOTA:
- El diámetro del contador totalizador será el definido por la compañía suministradora.

| Código | Ud | Descripción | Rendimiento | Precio | Importe |
|---|---|---|---|---|---|
| O01OB170 | h | Oficial 1ª fontanero calefactor | 1 | 18.13 | 18.13 |
| O01OB180 | h | Peón fontanero calefactor | 1 | 16.71 | 16.71 |
| P17AP040 | u | Armario 1 hoja poliéster 516x536x227 (material) | 1 | 108.15 | 108.15 |
| CONTGEN | u | Conjunto de válvulas filtros y accesorios (material; 04/10/2018) | 1 | 250 | 250.00 |
| P17W070 | u | Verificación contador >=2" 50 mm (material) | 1 | 12.89 | 12.89 |
| %CI | % | Costes indirectos..(s/total) | 3.7 % | 405.88 | 15.02 |
| %MA | % | Medios auxiliares | 3 % | 420.90 | 12.63 |
|  |  | Total |  |  | 433.53 |

Claves: red, armario, conexión, agua, clase, interior, acometida, ramal, distribución, montaje, contador, esfera, válvula, construcción, retención, grifería, prueba, material, auxiliar, industrial, colocación

| Medición | Uds. | Parcial |
|---|---|---|
| obra | 1 | 1.00 |
| Total |  | 1 |

**14.3** m TUBO ALIMENT. POLIETILENO DN50 mm 2"
10.5 m × 20.8 = 218.40
Tubería de alimentación de polietileno, s/UNE-EN-12201, de 50 mm. (2") de diámetro nominal, de alta densidad (PAD) y para 1 MPa de presión máxima, desde hornacina en fachada hasta depósitos sanitarios de agua fría, l, i. p.p. de piezas especiales, instalada y funcionando, s/CTE-HS-4. Medida la longitud según planimetría de planos de Proyecto.

| Código | Ud | Descripción | Rendimiento | Precio | Importe |
|---|---|---|---|---|---|
| O01OB170 | h | Oficial 1ª fontanero calefactor | 0.043 | 18.13 | 0.78 |
| O01OB180 | h | Peón fontanero calefactor | 0.043 | 16.71 | 0.72 |
| P17PA060 | m | Tubo polietileno AD PE100(PN-10) 50mm (material) | 1.15 | 2.33 | 2.68 |
| P17YC060 | u | Codo latón 90º 63 mm.-2" (material) | 0.5 | 22.91 | 11.46 |
| P17YE060 | u | Enlace mixto latón macho 63mm.-2" (material) | 0.25 | 15.32 | 3.83 |
| %CI | % | Costes indirectos..(s/total) | 3.7 % | 19.47 | 0.72 |
| %MA | % | Medios auxiliares | 3 % | 20.19 | 0.61 |
|  |  | Total |  |  | 20.8 |

Claves: polietileno, densidad, alto, diámetro, alimentar, enlace, llave, construcción, presión, tubería, tubo, máximo, paso, contador, pieza, especial

| Medición | Uds. | Largo | Parcial |
|---|---|---|---|
| a sótano | 1 | 10.5 | 10.50 |
| Total |  |  | 10.5 |

**14.4** u GRUPO PRESIÓN
1 u × 4075.47 = 4075.47
Suministro y colocación de grupo de presión de agua ebara ap-hi-b/20-3 o equivalente, formado por 3 bombas centrífugas ebara modelo cvm b/20 tipo multicelular vertical o equivalente, con una potencia unitaria por bomba de 1,5 kw, placa superior, cuerpo inferior y contrabridas en hierro fundido, impulsores y difusores de policarbonato reforzado con fibra de vidrio, eje de acero inoxidable aisi 416, camisa exterior en acero inoxidable aisi 304, provista de cierre mecánico cerámica/carbono/nbr, rodamientos de bolas sellados. accionamiento mediante motor asíncrono tefc, de 2 polos 2850 r.p.m., aislamiento clase F, eficiencia IE3, o equivalente, protección IP 44, para alimentación trifásica a 400 v 50 hz.
Bancada metálica común para bombas y cuadro eléctrico; válvulas antirretorno y de aislamiento montadas en impulsión de bombas, colector de impulsión fabricado en acero 2 1/2" ; manómetro; presostato de emergencia con válvula de aislamiento. depósito hidroneumatico de serie de capacidad 20 litros / 10 bar incluido.
Accionamiento regulable mediante tecnología hidro-inverter, mediante variador doméstico compacto sin alternancia de bombas, con un funcionamiento sencillo y fiable, proporcionando un notable ahorro en consumo energético y optimización de la instalación, destinados a satisfacer las demandas de aquellas instalaciones donde se requiera un suministro de agua con caudal variable a una presión constante.
- variador de frecuencia para la gestión de la primera bomba (bomba pilotada).
- pantalla LCD para información estado bombas.
- teclado de acceso a menú programación.
- manómetro digital.
- transductor de presión interno.
- pulsador start/stop para el control manual de bombas.
- relés de potencia para la gestión de las bombas auxiliares (modelos de 2 y 3 bombas).
- sistema de control y protección de bombas contra sobreintensidades.
- sistema de protección contra el funcionamiento de las bombas sin agua, por señal de regulador de nivel o presostato (regulador de nivel y presostato opcionales no incluidos en el suministro estándar).
- función art (autoreset) para rearme automático en caso de alarma por falta de agua.
- indicador luminoso de presencia de tensi?n (line) y de fallo (failure).
- indicador luminoso de funcionamiento para cada bomba (on).
Grupo instalado conforme al código técnico de la edificación CTE-HS 4. Medida la unidad instalada, probada y funcionando.

| Código | Ud | Descripción | Rendimiento | Precio | Importe |
|---|---|---|---|---|---|
| O01OB170 | h | Oficial 1ª fontanero calefactor | 3 | 18.13 | 54.39 |
| O01OB180 | h | Peón fontanero calefactor | 3 | 16.71 | 50.13 |
| P17R0301 | u | Grupo presión 3 bombas (material; 21/10/2018) | 1 | 3500 | 3500.00 |
| P17XR060 | u | Válvula retención latón roscar 2" (material) | 1 | 22.08 | 22.08 |
| P17XE070 | u | Válvula esfera latón roscar 2" (material) | 1 | 35 | 35.00 |
| P17CD090 | m | Tubo cobre rígido 54 mm e=1,2 mm (material) | 3 | 22.87 | 68.61 |
| P17DA130 | u | Latiguillo flexible 1 1/2" (material) | 2 | 19.84 | 39.68 |
| P17CW240 | u | Manguito cobre 54 mm (material) | 2 | 22.85 | 45.70 |
| %CI | % | Costes indirectos..(s/total) | 3.7 % | 3815.59 | 141.18 |
| %MA | % | Medios auxiliares | 3 % | 3956.77 | 118.70 |
|  |  | Total |  |  | 4075.47 |

Claves: especial, galvanizar, suministro, grupo, máximo, vivienda, elevación, agua, bomba, caldera, acero, conexión, colocación, presión, manómetro, eléctrico, cobre, construcción, pieza, tubo, esfera, corte, llave, retención, válvula, vibración

| Medición | Uds. | Parcial |
|---|---|---|
| sótano | 1 | 1.00 |
| Total |  | 1 |

**14.5** u DEPÓSITO POLIPROPILENO DE 1000 l (30/08/2018)
3 u × 385 = 1155.00
Suministro y colocación de depósito cilíndrico de polipropileno sanitario acto para consumo humano, con capacidad para 1.000 litros de agua, dotado de tapa, y sistema de regulación de llenado, flotador de polietileno y boya expandida de 1", válvula antiretorno y dos válvulas de esfera de 1", montado y nivelado i/ p.p. piezas especiales y accesorios, instalado y funcionando. Medida la unidad instalada, probada y funcionando.

| Código | Ud | Descripción | Rendimiento | Precio | Importe |
|---|---|---|---|---|---|
| O01OB170 | h | Oficial 1ª fontanero calefactor | 0.3 | 18.13 | 5.44 |
| O01OB180 | h | Peón fontanero calefactor | 0.3 | 16.71 | 5.01 |
| DEP1000 | u | depósito de polipropileno 1000 l (material; 21/10/2018) | 1 | 350 | 350.00 |
| %CI | % | Costes indirectos..(s/total) | 3.7 % | 360.45 | 13.34 |
| %MA | % | Medios auxiliares | 3 % | 373.79 | 11.21 |
|  |  | Total |  |  | 385 |

Claves: válvula, colocación, agua, tapa, regulación, flotador, cilindro, suministro, pieza, polietileno, tubería, boya, expandido, abastecer, especial, nivel, montaje, esfera, construcción, polipropileno, accesorio, depósito

| Medición | Uds. | Parcial |
|---|---|---|
| sótano | 3 | 3.00 |
| Total |  | 3 |

**14.10** u CALD. CONDENSACION CALEF 15KW (28/10/2014)
2 u × 1254.52 = 2509.04
Caldera mural de condensación "Weishaupt Thermo Condens tipo WTC 15-B-H-O" o equivalente. Apta para gas propano. Potencia calorífica para temp. de ida/de retorno 80/60C: modulante de 2.2 a 15 kW Con equipo de entrega en Cascada. (Sin bomba de Recirculación.)
Incluso: Distribuidor WHI 25-2-3.5 de SEDICAL o equivalente para conexión de dos cderas WTC-15 en cascada y Compesador (aguja Hidráulica) WHI comp 32-1-5 de SEDICAL o equivalente hasta 5 m2/h. Medida la unidad instalada, probada y funcionando.
NOTA:
El conjunto de Calderas, el distribuidor y el Compensador (aguja hidráulica) estarán colocados en armario de 1,50x1,6 m (ancho alto) colocados a una altura no inferior a 40 cm del suelo. Este armario será de Aluminio, lacado, con puertas y laterales tipo tipo veneciana para permitir la ventilación y no dispondrá de parte inferior.

| Código | Ud | Descripción | Rendimiento | Precio | Importe |
|---|---|---|---|---|---|
| O01OB170 | h | Oficial 1ª fontanero calefactor | 3 | 18.13 | 54.39 |
| O01OB180 | h | Peón fontanero calefactor | 3 | 16.71 | 50.13 |
| P20CME0101 | u | Cald. mural mixta Inst. Gas 15 kW Tiro Propano (material; 21/10/2018) | 1 | 1000 | 1000.00 |
| P20CME300 | u | Kit conex. cald. mixta conven. con grifería (material; 28/10/2014) | 1 | 70 | 70.00 |
| %CI | % | Costes indirectos..(s/total) | 3.7 % | 1174.52 | 43.46 |
| %MA | % | Medios auxiliares | 3 % | 1217.98 | 36.54 |
|  |  | Total |  |  | 1254.52 |

Claves: calefacción, estanco, combustión, cámara, servicio, gas, mural, caldera, módulo, forzado, ventilación, construcción, preparación, natural, quemador, piloto, seguridad, electrónico, encendido, dimensión, condensación

| Medición | Uds. | Parcial |
|---|---|---|
| sótano | 2 | 2.00 |
| Total |  | 2 |

**E20TR010** m DISTRIBUCIÓN AGUA FRIA POLIETILENO RETICULADO D16-1/2"
94 m × 4.51 = 423.94
Tubo de distribución de agua fría, mediante tubería de polietileno reticulado sistema peróxido PE-X a de 16x1,8 mm de espesor, protegida con tubo corrugado de PVC, los accesorios de unión son de polifenilsulfona PPSU, con p.p. de accesorios del mismo material y pieza de transición para unir ésta con llaves de corte, i/p.p. de llaves de corte. Todo ello sujeto mediante abrazaderas, totalmente instalado y probado según norma. Medida la longitud ejecutada según planimetría de proyecto.

| Código | Ud | Descripción | Rendimiento | Precio | Importe |
|---|---|---|---|---|---|
| O01OB170 | h | Oficial 1ª fontanero calefactor | 0.06 | 18.13 | 1.09 |
| P17PR010 | m | Tubo polietileno ret. PE-X 16x1,8 mm (material; 22/11/2018) | 1.05 | 0.99 | 1.04 |
| IF92972 | m | Tubo corrugado p/polietileno diam. 16 mm (material; 19/08/2012) | 1.05 | 0.15 | 0.16 |
| P17PS025 | u | Te igual unión rápida PPSU 16 mm (material) | 0.05 | 5.01 | 0.25 |
| P17PS450 | u | Codo igual unión rápida PPSU 16 mm (material) | 0.05 | 3.39 | 0.17 |
| P17PS470 | u | Racor fijo macho u. rápida PPSU 16-1/2" mm (material) | 0.05 | 2.41 | 0.12 |
| P17PS530 | u | Abrazadera sujección tubería 16 mm (material) | 3.077 | 0.21 | 0.65 |
| P17XE180 | u | LLave corte esfera unión rápida PPSU 16 mm (material) | 0.05 | 14.87 | 0.74 |
| %CI | % | Costes indirectos..(s/total) | 3.7 % | 4.22 | 0.16 |
| %MA | % | Medios auxiliares | 3 % | 4.38 | 0.13 |
|  |  | Total |  |  | 4.51 |

| Medición | Uds. | Largo | Parcial |
|---|---|---|---|
| sótano | 1 | 8.5 | 8.50 |
|  | 1 | 3.5 | 3.50 |
|  | 1 | 2.7 | 2.70 |
|  | 1 | 1 | 1.00 |
|  | 1 | 2.3 | 2.30 |
|  | 1 | 2.1 | 2.10 |
|  | 1 | 3.4 | 3.40 |
|  | 1 | 1 | 1.00 |
|  | 1 | 7 | 7.00 |
| baja | 2 | 10 | 20.00 |
|  | 1 | 6 | 6.00 |
|  | 1 | 3 | 3.00 |
|  | 1 | 7 | 7.00 |
|  | 1 | 2 | 2.00 |
|  | 1 | 2 | 2.00 |
| primera | 1 | 4 | 4.00 |
|  | 5 | 3.5 | 17.50 |
|  | 1 | 1 | 1.00 |
| Total |  |  | 94 |

**E20TR011** m DISTRIB. AGUA CALIENTE POLIETILENO RETICULADO D16-1/2"
94.7 m × 5.23 = 495.28
Tubo de distribución de caliente, mediante tubería de polietileno reticulado sistema peróxido PE-X a de 16x1,8 mm de espesor, protegida con coquilla elastomérica de 25 mm de espesor, los accesorios de unión son de polifenilsulfona PPSU, con p.p. de accesorios del mismo material y pieza de transición para unir ésta con llaves de corte, i/p.p. de llaves de corte. Todo ello sujeto mediante abrazaderas, totalmente instalado y probado según norma. Medida la longitud ejecutada según planimetría de proyecto.

| Código | Ud | Descripción | Rendimiento | Precio | Importe |
|---|---|---|---|---|---|
| O01OB170 | h | Oficial 1ª fontanero calefactor | 0.06 | 18.13 | 1.09 |
| P17PR010 | m | Tubo polietileno ret. PE-X 16x1,8 mm | 1.05 | 0.99 | 1.04 |
| P17PS025 | u | Te igual unión rápida PPSU 16 mm | 0.05 | 5.01 | 0.25 |
| P17PS450 | u | Codo igual unión rápida PPSU 16 mm | 0.05 | 3.39 | 0.17 |
| P17PS470 | u | Racor fijo macho u. rápida PPSU 16-1/2" mm | 0.05 | 2.41 | 0.12 |
| P17PS530 | u | Abrazadera sujección tubería 16 mm | 3.077 | 0.21 | 0.65 |
| P17XE180 | u | LLave corte esfera unión rápida PPSU 16 mm | 0.05 | 14.87 | 0.74 |
| P07CE060 | m | Coq.espuma elastomérica e=25mm D18mm (material; 22/11/2018) | 1.05 | 0.8 | 0.84 |
| %CI | % | Costes indirectos..(s/total) | 3.7 % | 4.90 | 0.18 |
| %MA | % | Medios auxiliares | 3 % | 5.08 | 0.15 |
|  |  | Total |  |  | 5.23 |

| Medición | Uds. | Largo | Parcial |
|---|---|---|---|
| sótano | 1 | 2.1 | 2.10 |
|  | 2 | 1 | 2.00 |
|  | 2 | 2.45 | 4.90 |
|  | 2 | 1.2 | 2.40 |
|  | 1 | 5 | 5.00 |
| retorno | 1 | 12 | 12.00 |
|  | 1 | 1.5 | 1.50 |
| montante | 1 | 3 | 3.00 |
| baja | 2 | 8 | 16.00 |
|  | 2 | 4 | 8.00 |
|  | 1 | 2 | 2.00 |
| retorno | 1 | 2.6 | 2.60 |
|  | 1 | 4.7 | 4.70 |
| montante | 2 | 3 | 6.00 |
| primera | 4 | 3.5 | 14.00 |
|  | 1 | 3 | 3.00 |
| retorno | 1 | 2.5 | 2.50 |
|  | 1 | 3 | 3.00 |
| Total |  |  | 94.7 |

**E20TR020** m DISTRIBUCIÓN AGUA FRIA POLIETILENO RETICULADO D20-1/2"
80.4 m × 5.39 = 433.36
Tubo de distribución de agua fría, mediante tubería de polietileno reticulado sistema peróxido PE-X a de 20x1,9 mm de espesor, lprotegida con tubo corrugado de PVC, los accesorios de unión son de polifenilsulfona PPSU, con p.p. de accesorios del mismo material y pieza de transición para unir ésta con llaves de corte, i/p.p. de llaves de corte. Todo ello sujeto mediante abrazaderas, totalmente instalado y probado según norma. Medida la longitud ejecutada según planimetría de proyecto.

| Código | Ud | Descripción | Rendimiento | Precio | Importe |
|---|---|---|---|---|---|
| O01OB170 | h | Oficial 1ª fontanero calefactor | 0.06 | 18.13 | 1.09 |
| P17PR020 | m | Tubo polietileno ret. PE-X 20x1,9 mm (material; 22/11/2018) | 1.05 | 1.4 | 1.47 |
| IF92973 | m | Tubo corrugado p/polietileno diam. 20 mm (material; 19/08/2012) | 1.05 | 0.2 | 0.21 |
| P17PS540 | u | Abrazadera sujección tubería 20 mm (material) | 2.564 | 0.23 | 0.59 |
| P17PS440 | u | Codo igual unión rápida PPSU 20 mm (material) | 0.05 | 4.42 | 0.22 |
| P17PS030 | u | Te igual unión rápida PPSU mm (material) | 0.05 | 6.66 | 0.33 |
| P17PS471 | u | Racor fijo macho u. rápida PPSU 20-1/2" mm (material) | 0.05 | 3.35 | 0.17 |
| P17XE190 | u | LLave corte esfera unión rápida PPSU 20 mm (material) | 0.05 | 19.29 | 0.96 |
| %CI | % | Costes indirectos..(s/total) | 3.7 % | 5.04 | 0.19 |
| %MA | % | Medios auxiliares | 3 % | 5.23 | 0.16 |
|  |  | Total |  |  | 5.39 |

| Medición | Uds. | Largo | Parcial |
|---|---|---|---|
| sótano | 1 | 5.1 | 5.10 |
|  | 1 | 3.8 | 3.80 |
|  | 1 | 4 | 4.00 |
|  | 1 | 10 | 10.00 |
|  | 1 | 1 | 1.00 |
|  | 1 | 2.3 | 2.30 |
|  | 1 | 2 | 2.00 |
| baja | 1 | 4 | 4.00 |
|  | 1 | 1 | 1.00 |
|  | 1 | 7 | 7.00 |
|  | 1 | 12 | 12.00 |
|  | 1 | 2 | 2.00 |
| montantes | 3 | 3 | 9.00 |
| primera | 1 | 2.2 | 2.20 |
|  | 1 | 10 | 10.00 |
|  | 1 | 1 | 1.00 |
|  | 1 | 1 | 1.00 |
|  | 1 | 3 | 3.00 |
| Total |  |  | 80.4 |

**E20TR021** m DISTRIB. AGUA CALIENTE POLIETILENO RETICULADO D20-1/2"
55.7 m × 6.06 = 337.54
Tubo de distribución de agua caliente, mediante tubería de polietileno reticulado sistema peróxido PE-X a de 20x1,9 mm de espesor, protegida con coquilla elastomérica de 25 mm de espesor, los accesorios de unión son de polifenilsulfona PPSU, con p.p. de accesorios del mismo material y pieza de transición para unir ésta con llaves de corte, i/p.p. de llaves de corte. Todo ello sujeto mediante abrazaderas, totalmente instalado y probado según norma. Medida la longitud ejecutada según planimetría de proyecto.

| Código | Ud | Descripción | Rendimiento | Precio | Importe |
|---|---|---|---|---|---|
| O01OB170 | h | Oficial 1ª fontanero calefactor | 0.06 | 18.13 | 1.09 |
| P17PR020 | m | Tubo polietileno ret. PE-X 20x1,9 mm | 1.05 | 1.4 | 1.47 |
| P17PS540 | u | Abrazadera sujección tubería 20 mm | 2.564 | 0.23 | 0.59 |
| P17PS440 | u | Codo igual unión rápida PPSU 20 mm | 0.05 | 4.42 | 0.22 |
| P17PS030 | u | Te igual unión rápida PPSU mm | 0.05 | 6.66 | 0.33 |
| P17PS471 | u | Racor fijo macho u. rápida PPSU 20-1/2" mm | 0.05 | 3.35 | 0.17 |
| P17XE190 | u | LLave corte esfera unión rápida PPSU 20 mm | 0.05 | 19.29 | 0.96 |
| P07CE065 | m | Coq.espuma elastomérica e=25mm D22mm (material; 22/11/2018) | 1.05 | 0.8 | 0.84 |
| %CI | % | Costes indirectos..(s/total) | 3.7 % | 5.67 | 0.21 |
| %MA | % | Medios auxiliares | 3 % | 5.88 | 0.18 |
|  |  | Total |  |  | 6.06 |

| Medición | Uds. | Largo | Parcial |
|---|---|---|---|
| sótano | 1 | 9.4 | 9.40 |
|  | 1 | 14 | 14.00 |
|  | 1 | 5.1 | 5.10 |
|  | 1 | 4.2 | 4.20 |
|  | 1 | 4 | 4.00 |
|  | 1 | 2 | 2.00 |
| montante | 1 | 3 | 3.00 |
| baja | 1 | 5 | 5.00 |
|  | 1 | 4 | 4.00 |
|  | 1 | 5 | 5.00 |
| Total |  |  | 55.7 |

**E20TR030** m DISTRIBUCIÓN AGUA FRIA POLIETILENO RETICULADO D25 -3/4"
30 m × 7.48 = 224.40
Tubo de distribución de agua fría, mediante tubería de polietileno reticulado sistema peróxido PE-X a de 25x2,3 mm de espesor, protegida con tubo corrugado de PVC, los accesorios de unión son de polifenilsulfona PPSU, con p.p. de accesorios del mismo material y pieza de transición para unir ésta con llaves de corte, i/p.p. de llaves de corte. Todo ello sujeto mediante abrazaderas, totalmente instalado y probado según norma. Medida la longitud ejecutada según planimetría de proyecto.

| Código | Ud | Descripción | Rendimiento | Precio | Importe |
|---|---|---|---|---|---|
| O01OB170 | h | Oficial 1ª fontanero calefactor | 0.06 | 18.13 | 1.09 |
| P17PR030 | m | Tubo polietileno ret. PE-X 25x2,3 mm (material; 22/11/2018) | 1.01 | 2.2 | 2.22 |
| IF92976 | m | Tubo corrugado p/polietileno diam. 40 mm (material; 19/08/2012) | 1.01 | 0.54 | 0.55 |
| IF92974 | m | Tubo corrugado p/polietileno diam 25 mm (material; 19/08/2012) | 1.01 | 0.2 | 0.20 |
| P17PS065 | u | Te igual unión rápida PPSU 25 mm (material) | 0.05 | 10.92 | 0.55 |
| P17PS458 | u | Codo igual unión rápida PPSU 25 mm (material) | 0.05 | 7.35 | 0.37 |
| P17PS472 | u | Racor fijo macho u. rápida PPSU 25-3/4" mm (material) | 0.05 | 5.15 | 0.26 |
| P17PS560 | u | Abrazadera sujección tubería 25 mm (material) | 2.05 | 0.25 | 0.51 |
| P17XE171 | u | LLave corte esfera unión rápida PPSU 25 mm (material; 22/11/2018) | 0.05 | 25 | 1.25 |
| %CI | % | Costes indirectos..(s/total) | 3.7 % | 7.00 | 0.26 |
| %MA | % | Medios auxiliares | 3 % | 7.26 | 0.22 |
|  |  | Total |  |  | 7.48 |

| Medición | Uds. | Largo | Parcial |
|---|---|---|---|
| sótano | 1 | 30 | 30.00 |
| Total |  |  | 30 |

**E20TR031** m DISTRIB. AGUA CALIENTE POLIETILENO RETICULADO D25 -3/4"
59 m × 8.76 = 516.84
Tubo de distribución de agua fría, mediante tubería de polietileno reticulado sistema peróxido PE-X a de 25x2,3 mm de espesor, protegida con coquilla elastomérica de 25 mm de espesor, los accesorios de unión son de polifenilsulfona PPSU, con p.p. de accesorios del mismo material y pieza de transición para unir ésta con llaves de corte, i/p.p. de llaves de corte. Todo ello sujeto mediante abrazaderas, totalmente instalado y probado según norma. Medida la longitud ejecutada según planimetría de proyecto.

| Código | Ud | Descripción | Rendimiento | Precio | Importe |
|---|---|---|---|---|---|
| O01OA030 | h | Oficial primera | 0.03 | 18.42 | 0.55 |
| O01OA060 | h | Peón especializado | 0.03 | 17 | 0.51 |
| P17PR030 | m | Tubo polietileno ret. PE-X 25x2,3 mm | 1.05 | 2.2 | 2.31 |
| P17PS065 | u | Te igual unión rápida PPSU 25 mm | 0.05 | 10.92 | 0.55 |
| P17PS458 | u | Codo igual unión rápida PPSU 25 mm | 0.05 | 7.35 | 0.37 |
| P17PS472 | u | Racor fijo macho u. rápida PPSU 25-3/4" mm | 0.05 | 5.15 | 0.26 |
| P17PS560 | u | Abrazadera sujección tubería 25 mm | 2.05 | 0.25 | 0.51 |
| P17XE171 | u | LLave corte esfera unión rápida PPSU 25 mm | 0.05 | 25 | 1.25 |
| P07CE067 | m | Coq.espuma elastomérica e=25mm D28mm (material; 22/11/2018) | 1.05 | 1.8 | 1.89 |
| %CI | % | Costes indirectos..(s/total) | 3.7 % | 8.20 | 0.30 |
| %MA | % | Medios auxiliares | 3 % | 8.50 | 0.26 |
|  |  | Total |  |  | 8.76 |

| Medición | Uds. | Largo | Parcial |
|---|---|---|---|
| sótano | 1 | 20 | 20.00 |
|  | 1 | 4 | 4.00 |
| montante | 1 | 3 | 3.00 |
| retorno | 1 | 7 | 7.00 |
|  | 1 | 25 | 25.00 |
| Total |  |  | 59 |

**E20TR040** m DISTRIBUCIÓN AGUA FRIA POLIETILENO RETICULADO D32-1"
8 m × 10.29 = 82.32
Tubo de distribución de agua fría, mediante tubería de polietileno reticulado sistema peróxido PE-X a de 32x2,9 mm de espesor, protegida con tubo corrugado de PVC, los accesorios de unión son de polifenilsulfona PPSU, con p.p. de accesorios del mismo material y pieza de transición para unir ésta con llaves de corte, i/p.p. de llaves de corte. Todo ello sujeto mediante abrazaderas, totalmente instalado y probado según norma. Medida la longitud ejecutada según planimetría de proyecto.

| Código | Ud | Descripción | Rendimiento | Precio | Importe |
|---|---|---|---|---|---|
| O01OB170 | h | Oficial 1ª fontanero calefactor | 0.06 | 18.13 | 1.09 |
| P17PR040 | m | Tubo polietileno ret. PE-X 32x2,9 mm (material; 22/11/2018) | 1.05 | 3.63 | 3.81 |
| IF92975 | m | Tubo corrugado p/polietileno diam. 32 mm (material; 19/08/2012) | 1.05 | 0.41 | 0.43 |
| P17PS459 | u | Codo igual unión rápida PPSU 32 mm (material) | 0.05 | 13.35 | 0.67 |
| P17PS045 | u | Te igual unión rápida PPSU 32 mm (material) | 0.05 | 19.34 | 0.97 |
| P17PS473 | u | Racor fijo macho u. rápida PPSU 32-1" mm (material) | 0.05 | 8.95 | 0.45 |
| P17PS550 | u | Abrazadera sujección tubería 32 mm (material) | 1.538 | 0.46 | 0.71 |
| P17XE191 | u | LLave corte esfera unión rápida PPSU 32 mm (material; 22/11/2018) | 0.05 | 30 | 1.50 |
| %CI | % | Costes indirectos..(s/total) | 3.7 % | 9.63 | 0.36 |
| %MA | % | Medios auxiliares | 3 % | 9.99 | 0.30 |
|  |  | Total |  |  | 10.29 |

| Medición | Uds. | Largo | Parcial |
|---|---|---|---|
| sótano | 1 | 8 | 8.00 |
| Total |  |  | 8 |

**E20TR041** m DISTRIB. AGUA CALIENTE POLIETILENO RETICULADO D32-1"
9 m × 12.97 = 116.73
Tubo de distribución de agua caliente, mediante tubería de polietileno reticulado sistema peróxido PE-X a de 32x2,9 mm de espesor,protegida con coquilla elastomérica de 25 mm de espesor, los accesorios de unión son de polifenilsulfona PPSU, con p.p. de accesorios del mismo material y pieza de transición para unir ésta con llaves de corte, i/p.p. de llaves de corte. Todo ello sujeto mediante abrazaderas, totalmente instalado y probado según norma. Medida la longitud ejecutada según planimetría de proyecto.

| Código | Ud | Descripción | Rendimiento | Precio | Importe |
|---|---|---|---|---|---|
| O01OB170 | h | Oficial 1ª fontanero calefactor | 0.06 | 18.13 | 1.09 |
| P17PR040 | m | Tubo polietileno ret. PE-X 32x2,9 mm | 1.05 | 3.63 | 3.81 |
| P17PS459 | u | Codo igual unión rápida PPSU 32 mm | 0.05 | 13.35 | 0.67 |
| P17PS045 | u | Te igual unión rápida PPSU 32 mm | 0.05 | 19.34 | 0.97 |
| P17PS473 | u | Racor fijo macho u. rápida PPSU 32-1" mm | 0.05 | 8.95 | 0.45 |
| P17PS550 | u | Abrazadera sujección tubería 32 mm | 1.538 | 0.46 | 0.71 |
| P17XE191 | u | LLave corte esfera unión rápida PPSU 32 mm | 0.05 | 30 | 1.50 |
| P07CE068 | m | Coq.espuma elastomérica e=25mm D35mm (material; 22/11/2018) | 1.05 | 2.8 | 2.94 |
| %CI | % | Costes indirectos..(s/total) | 3.7 % | 12.14 | 0.45 |
| %MA | % | Medios auxiliares | 3 % | 12.59 | 0.38 |
|  |  | Total |  |  | 12.97 |

| Medición | Uds. | Largo | Parcial |
|---|---|---|---|
| sótano | 1 | 8 | 8.00 |
|  | 1 | 1 | 1.00 |
| Total |  |  | 9 |

**E20TR042** m DISTRIBUCIÓN AGUA FRIA POLIETILENO RETICULADO D40-1-1/4" (19/08/2012)
25 m × 18.47 = 461.75
Tubo de distribución de agua fría, mediante tubería de polietileno reticulado sistema peróxido PE-X a de 40x3,7 mm de espesor, protegida con tubo corrugado de PVC, los accesorios de unión son de polifenilsulfona PPSU, con p.p. de accesorios del mismo material y pieza de transición para unir ésta con llaves de corte, i/p.p. de llaves de corte. Todo ello sujeto mediante abrazaderas, totalmente instalado y probado según norma. Medida la longitud ejecutada según planimetría de proyecto.

| Código | Ud | Descripción | Rendimiento | Precio | Importe |
|---|---|---|---|---|---|
| O01OB170 | h | Oficial 1ª fontanero calefactor | 0.06 | 18.13 | 1.09 |
| P17PR041 | m | Tubo polietileno ret. PE-X 40x3,7 mm (material; 22/11/2018) | 1.05 | 9.8 | 10.29 |
| IF92976 | m | Tubo corrugado p/polietileno diam. 40 mm | 1.05 | 0.54 | 0.57 |
| P17PS458B | u | Codo igual unión rápida PPSU 40 mm (material; 22/11/2018) | 0.05 | 23.35 | 1.17 |
| P17PS046 | u | Te igual unión rápida PPSU 40 mm (material; 22/11/2018) | 0.05 | 22 | 1.10 |
| P17PS047 | u | Racor fijo macho u. rápida PPSU 40-1"1/4 mm (material; 22/11/2018) | 0.05 | 11 | 0.55 |
| P17PS551 | u | Abrazadera sujección tubería 40 mm (material; 22/11/2018) | 1.538 | 0.5 | 0.77 |
| P17XE172 | u | LLave corte esfera unión rápida PPSU 40 mm (material; 22/11/2018) | 0.05 | 35 | 1.75 |
| %CI | % | Costes indirectos..(s/total) | 3.7 % | 17.29 | 0.64 |
| %MA | % | Medios auxiliares | 3 % | 17.93 | 0.54 |
|  |  | Total |  |  | 18.47 |

| Medición | Uds. | Largo | Parcial |
|---|---|---|---|
| sótano | 1 | 22 | 22.00 |
| montante | 1 | 3 | 3.00 |
| Total |  |  | 25 |

**E20TR043** m DISTRIBUCIÓN AGUA FRÍA POLIETILENO RETICULADO D50-1-1/2" (19/08/2012)
31 m × 25.61 = 793.91
Tubo de distribución de agua fría, mediante tubería de polietileno reticulado sistema peróxido PE-X a de 50x4,6 mm de espesor, protegida con tubo corrugado de PVC, los accesorios de unión son de polifenilsulfona PPSU, con p.p. de accesorios del mismo material y pieza de transición para unir ésta con llaves de corte, i/p.p. de llaves de corte. Todo ello sujeto mediante abrazaderas, totalmente instalado y probado según norma. Medida la longitud ejecutada según planimetría de proyecto.

| Código | Ud | Descripción | Rendimiento | Precio | Importe |
|---|---|---|---|---|---|
| O01OB170 | h | Oficial 1ª fontanero calefactor | 0.06 | 18.13 | 1.09 |
| P17PR032 | m | Tubo polietileno ret. PE-X 50x4,6 mm (material; 22/11/2018) | 1.05 | 14.94 | 15.69 |
| IF92977 | m | Tubo corrugado polietileno. 50 mm (material; 19/08/2012) | 1.05 | 0.85 | 0.89 |
| P17PS067 | u | Te igual unión rápida PPSU 50 mm (material; 22/11/2018) | 0.05 | 24 | 1.20 |
| P17PS461 | u | Codo igual unión rápida PPSU 50 mm (material; 22/11/2018) | 0.05 | 25.35 | 1.27 |
| P17PS474 | u | Racor fijo macho u. rápida PPSU 50-1-1/2" mm (material; 22/11/2018) | 0.05 | 12 | 0.60 |
| P17PS561 | u | Abrazadera sujección tubería 50 mm (material; 22/11/2018) | 2.05 | 0.6 | 1.23 |
| P17XE173 | u | LLave corte esfera unión rápida PPSU 50 mm (material; 22/11/2018) | 0.05 | 40 | 2.00 |
| %CI | % | Costes indirectos..(s/total) | 3.7 % | 23.97 | 0.89 |
| %MA | % | Medios auxiliares | 3 % | 24.86 | 0.75 |
|  |  | Total |  |  | 25.61 |

| Medición | Uds. | Largo | Parcial |
|---|---|---|---|
| Desde cont | 1 | 5 | 5.00 |
| sótano | 1 | 8 | 8.00 |
| montante | 1 | 3 | 3.00 |
| depósitos | 1 | 15 | 15.00 |
| Total |  |  | 31 |

**E20BAP010** u PUNTO AGUA FRÍA POLIETILENO RETICULADO D16-1/2"
60 u × 39.64 = 2378.40
Punto de agua fría de D16 mm (1/2"), en interior de cuarto húmedo, instalado por falso techo, saliendo de la llave de paso con tubería de D25, colocada en pared y desde éste con D16 mm hasta la grifería; ejecutada con tubería de polietileno reticulado sistema peróxido PE-Xa de 16x1,8 mm y 25x2,3 mm de espesor, sistema homologado, clase 5 PN-10 Atm.; protegida con tubería corrugada en parámetros empotrados; incluido las abrazaderas; instalada y probada según normativa. Medida la unidad instalada, probada y funcionando.

| Código | Ud | Descripción | Rendimiento | Precio | Importe |
|---|---|---|---|---|---|
| O01OB170 | h | Oficial 1ª fontanero calefactor | 0.6 | 18.13 | 10.88 |
| P17PR010 | m | Tubo polietileno ret. PE-X 16x1,8 mm | 2.05 | 0.99 | 2.03 |
| P17PR030 | m | Tubo polietileno ret. PE-X 25x2,3 mm | 0.43 | 2.2 | 0.95 |
| P17PS458 | u | Codo igual unión rápida PPSU 25 mm | 1 | 7.35 | 7.35 |
| P17PS078 | u | Codo base fij.hembra u.rápida PPSU 16-1/2" (material; 09/12/2010) | 1 | 3.49 | 3.49 |
| P17PS350 | u | Placa base fijación IPS (material) | 0.5 | 1.33 | 0.67 |
| P17PS065 | u | Te igual unión rápida PPSU 25 mm | 1 | 10.92 | 10.92 |
| P17PS530 | u | Abrazadera sujección tubería 16 mm | 3 | 0.21 | 0.63 |
| P17PS560 | u | Abrazadera sujección tubería 25 mm | 0.75 | 0.25 | 0.19 |
| %CI | % | Costes indirectos..(s/total) | 3.7 % | 37.11 | 1.37 |
| %MA | % | Medios auxiliares | 3 % | 38.48 | 1.15 |
|  |  | Total |  |  | 39.64 |

| Medición | Uds. | Parcial |
|---|---|---|
| sótano | 19 | 19.00 |
| baja | 22 | 22.00 |
| primera | 19 | 19.00 |
| Total |  | 60 |

**E20BAP020** u PUNTO AGUA CALIENTE POLIETILENO RETICULADO D16-1/2"
37 u × 42.21 = 1561.77
Punto de agua caliente de D16 mm (1/2"), en interior de cuarto húmedo, instalado por falso techo, saliendo de la llave de paso con tubería de D25, colocada en pared y desde éste con D16 mm hasta la grifería; ejecutada con tubería de polietileno reticulado sistema peróxido PE-Xa, de 16x1,8 mm y 25x2,3 mm de espesor, sistema homologado, clase 5 PN-10 Atm.; protegida con aislamiento térmico Armaflex SH 25-18 y SH 25-28 o similar en parámetros empotrados; incluido las abrazaderas; instalada y probada según normativa. Medida la unidad instalada, probada y funcionando.

| Código | Ud | Descripción | Rendimiento | Precio | Importe |
|---|---|---|---|---|---|
| O01OB170 | h | Oficial 1ª fontanero calefactor | 0.6 | 18.13 | 10.88 |
| P17PR010 | m | Tubo polietileno ret. PE-X 16x1,8 mm | 2.05 | 0.99 | 2.03 |
| P17PR030 | m | Tubo polietileno ret. PE-X 25x2,3 mm | 0.43 | 2.2 | 0.95 |
| P17PS458 | u | Codo igual unión rápida PPSU 25 mm | 1 | 7.35 | 7.35 |
| P17PS078 | u | Codo base fij.hembra u.rápida PPSU 16-1/2" | 1 | 3.49 | 3.49 |
| P17PS350 | u | Placa base fijación IPS | 0.5 | 1.33 | 0.67 |
| P17PS065 | u | Te igual unión rápida PPSU 25 mm | 1 | 10.92 | 10.92 |
| P17PS530 | u | Abrazadera sujección tubería 16 mm | 3 | 0.21 | 0.63 |
| P17PS560 | u | Abrazadera sujección tubería 25 mm | 0.75 | 0.25 | 0.19 |
| P07CE060 | m | Coq.espuma elastomérica e=25mm D18mm | 2.05 | 0.8 | 1.64 |
| P07CE067 | m | Coq.espuma elastomérica e=25mm D28mm | 0.43 | 1.8 | 0.77 |
| %CI | % | Costes indirectos..(s/total) | 3.7 % | 39.52 | 1.46 |
| %MA | % | Medios auxiliares | 3 % | 40.98 | 1.23 |
|  |  | Total |  |  | 42.21 |

| Medición | Uds. | Parcial |
|---|---|---|
| sótano | 13 | 13.00 |
| baja | 12 | 12.00 |
| primera | 12 | 12.00 |
| Total |  | 37 |

**E20BAP050** u PUNTO AGUA FRÍA POLIETILENO RETICULADO D25-3/4"
5 u × 44.25 = 221.25
Punto de agua fría de D25 mm (3/4"), en interior de cuarto húmedo, instalado por falso techo, saliendo de la llave de paso con tubería de D25, colocada en pared y desde éste con D25 mm hasta la grifería; ejecutada con tubería de polietileno reticulado sistema peróxido PE-Xa de 25x2,3 mm de espesor, sistema homologado, clase 5 PN-10 Atm.; protegida con tubería aislamiento en parámetros empotrados; incluido las abrazaderas; instalada y probada según normativa. Medida la unidad instalada, probada y funcionando.

| Código | Ud | Descripción | Rendimiento | Precio | Importe |
|---|---|---|---|---|---|
| O01OB170 | h | Oficial 1ª fontanero calefactor | 0.6 | 18.13 | 10.88 |
| P17PR030 | m | Tubo polietileno ret. PE-X 25x2,3 mm | 2.47 | 2.2 | 5.43 |
| P17PS458 | u | Codo igual unión rápida PPSU 25 mm | 1 | 7.35 | 7.35 |
| P17PS062 | u | Codo term.hembra u.rápida PPSU 25-3/4" (material) | 1 | 6.66 | 6.66 |
| P17PS065 | u | Te igual unión rápida PPSU 25 mm | 1 | 10.92 | 10.92 |
| P17PS560 | u | Abrazadera sujección tubería 25 mm | 0.75 | 0.25 | 0.19 |
| %CI | % | Costes indirectos..(s/total) | 3.7 % | 41.43 | 1.53 |
| %MA | % | Medios auxiliares | 3 % | 42.96 | 1.29 |
|  |  | Total |  |  | 44.25 |

| Medición | Uds. | Parcial |
|---|---|---|
| sótano | 3 | 3.00 |
| baja | 2 | 2.00 |
| Total |  | 5 |

**14.9** u CERTIFICADOS Y BOLETINES (20/03/2009)
1 u × 715.63 = 715.63
Emisión de los correspondientes certificados y boletines por parte de los instaladores.

| Código | Ud | Descripción | Rendimiento | Precio | Importe |
|---|---|---|---|---|---|
| P32M0501 | u | Revisión para certificaado (material; 21/10/2018) | 1 | 650 | 650.00 |
| P21M0502 | u | Redacción y tramitación de boletín (20/03/2009) | 1 | 20 | 20.00 |
| %CI | % | Costes indirectos..(s/total) | 3.7 % | 670.00 | 24.79 |
| %MA | % | Medios auxiliares | 3 % | 694.79 | 20.84 |
|  |  | Total |  |  | 715.63 |

| Medición | Uds. | Parcial |
|---|---|---|
| obra | 1 | 1.00 |
| Total |  | 1 |

## C15 INSTALACION ENERGIA SOLAR
Importe: 31279.8

**08NOC90103** u CAPTADOR SOLAR DE TUBOS DE VACIO SUP. ABSORBEDORA 1,80 m² (30/08/2018)
12 u × 915.28 = 10983.36
Captador solar plano de tubos de borosilicato al vacío, con recubrimiento selectivo para calentamiento de agua, carcasa y marcos de aluminio anodizado con 40 mm de aislamiento de lana de vidrio, superficie útil de 1,80 m2, presión máxima de trabajo 10 kg/cm2. Uniones mediante manguitos flexibles con abrazaderas de ajuste rápido; instalado según CTE e instrucciones del fabricante. Medida la unidad instalada y funcionando.

| Código | Ud | Descripción | Rendimiento | Precio | Importe |
|---|---|---|---|---|---|
| O01OB170 | h | Oficial 1ª fontanero calefactor | 0.9 | 18.13 | 16.32 |
| O01OB180 | h | Peón fontanero calefactor | 0.9 | 16.71 | 15.04 |
| IN00600 | m2 | Captador solar plano tubo de vacío (material; 21/10/2018) | 1.8 | 451 | 811.80 |
| WW00300 | u | Material complementario y piezas especiales | 25 | 0.55 | 13.75 |
| %CI | % | Costes indirectos..(s/total) | 3.7 % | 856.91 | 31.71 |
| %MA | % | Medios auxiliares | 3 % | 888.62 | 26.66 |
|  |  | Total |  |  | 915.28 |

| Medición | Uds. | Parcial |
|---|---|---|
| Captador Solar Vacio 2 m² | 12 | 12.00 |
| Total |  | 12 |

**08NEE90027** u ESTRUCTURA PLANA DOCE COLECTORES MONT. VERTICAL (30/08/2018)
1 u × 1022.41 = 1022.41
Estructura para superfície inclinada con capacidad para doce colectores, montaje de integración sobre pérgola existente, montada mediante uniones atornilladas, adaptable a varias inclinaciones, atornillada a soporte, incluso p.p de ayudas de albañilería y pequeño materia; instalado según CTE e instrucciones del fabricante. Medida la unidad instalada.

| Código | Ud | Descripción | Rendimiento | Precio | Importe |
|---|---|---|---|---|---|
| O01OB170 | h | Oficial 1ª fontanero calefactor | 2 | 18.13 | 36.26 |
| O01OB180 | h | Peón fontanero calefactor | 2 | 16.71 | 33.42 |
| RT04037 | u | Entramado metálico plano soporte 12 col. (material; 04/09/2018) | 1 | 877.33 | 877.33 |
| WW00300 | u | Material complementario y piezas especiales | 12 | 0.55 | 6.60 |
| WW00400 | u | Pequeño material | 12 | 0.3 | 3.60 |
| %CI | % | Costes indirectos..(s/total) | 3.7 % | 957.21 | 35.42 |
| %MA | % | Medios auxiliares | 3 % | 992.63 | 29.78 |
|  |  | Total |  |  | 1022.41 |

| Medición | Uds. | Parcial |
|---|---|---|
| Estructura Sup. Inclinada 12 Captadores | 1 | 1.00 |
| Total |  | 1 |

**08NPP90006** m CANALIZACIÓN COBRE RECOCIDO CALORIFUGADA D=25/28 mm EXTERIOR (30/08/2018)
110 m × 28.16 = 3097.60
Canalización calorifugada, realizada con tubo de cobre recocido de 28 mm de diám. exterior y 1,5 mm de espesor con funda de resina polivinílica plastificada, de 40 mm de espesor, resistente al exterior, bajo tubo enterrado de PVC serie B de 125 mm de diámetro, incluso p.p. de uniones, piezas especiales, grapas, pequeño material y ayudas de albañilería; construida según CTE y RITE. Medida la longitud ejecutada.
Para el criterio de medición, se seguirá lo indicado en la NTE.

| Código | Ud | Descripción | Rendimiento | Precio | Importe |
|---|---|---|---|---|---|
| O01OB170 | h | Oficial 1ª fontanero calefactor | 0.15 | 18.13 | 2.72 |
| IF288051 | m | Tubo Cu recocido Ø 28 mm x 1,5mm Esp. funda res. ext. (material; 21/10/2018) | 1.01 | 20 | 20.20 |
| P02TVO320 | m | Tubo PVC liso multicapa celular encol.D=125 (material; 21/10/2018) | 1 | 2.59 | 2.59 |
| WW00300 | u | Material complementario y piezas especiales | 1 | 0.55 | 0.55 |
| WW00400 | u | Pequeño material | 1 | 0.3 | 0.30 |
| %CI | % | Costes indirectos..(s/total) | 3.7 % | 26.36 | 0.98 |
| %MA | % | Medios auxiliares | 3 % | 27.34 | 0.82 |
|  |  | Total |  |  | 28.16 |

| Medición | Uds. | Largo | Parcial |
|---|---|---|---|
| Canalización Cobre 25/28 mm Calorifugado Exterior | 2 | 55 | 110.00 |
| Total |  |  | 110 |

**08NPP90007** m CANALIZACIÓN COBRE RECOCIDO CALORIFUGADA D=25/28 mm INTERIOR (30/08/2018)
54 m × 18.4 = 993.60
Canalización calorifugada, realizada con tubo de cobre recocido de 28 mm de diám. exterior y 1,5 mm de espesor con funda de resina polivinílica plastificada, de 30 mm de espesor, resistente al exterior, incluso p.p. de uniones, piezas especiales, grapas, pequeño material y ayudas de albañilería; construida según CTE y RITE. Medida la longitud instalada según planimetría de proyecto.

| Código | Ud | Descripción | Rendimiento | Precio | Importe |
|---|---|---|---|---|---|
| O01OB170 | h | Oficial 1ª fontanero calefactor | 0.15 | 18.13 | 2.72 |
| IF288052 | m | Tubo Cu recocido Ø 28 mm x 1,5mm Esp. funda res. int. (material; 21/10/2018) | 1.01 | 13.51 | 13.65 |
| WW00300 | u | Material complementario y piezas especiales | 1 | 0.55 | 0.55 |
| WW00400 | u | Pequeño material | 1 | 0.3 | 0.30 |
| %CI | % | Costes indirectos..(s/total) | 3.7 % | 17.22 | 0.64 |
| %MA | % | Medios auxiliares | 3 % | 17.86 | 0.54 |
|  |  | Total |  |  | 18.4 |

| Medición | Uds. | Largo | Parcial |
|---|---|---|---|
| Canalización Cobre 25/28 mm Calorifugado Interior | 2 | 27 | 54.00 |
| Total |  |  | 54 |

**04EAP90001** u ARQUETA DE PASO DE 51X51 cm 1 m PROF. EXC. EN TIERRAS.
5 u × 123.28 = 616.40
Arqueta de paso de 51x51 cm y 1 m de profundidad media, formada por solera de hormigón HM-20 de 15 cm de espesor con formación de pendientes, fábrica de ladrillo perforado por tabla de 1/2 pie, enfoscada y bruñida por el interior, tapa de hormigón armado, con cerco de perfil laminado L 50.5; construido según CTE. Medida la unidad ejecutada.

| Código | Ud | Descripción | Rendimiento | Precio | Importe |
|---|---|---|---|---|---|
| O01OA030 | h | Oficial primera | 3.05 | 18.42 | 56.18 |
| O01OA060 | h | Peón especializado | 1.85 | 17 | 31.45 |
| P01HM020 | m3 | Hormigón HM-20/P/40/I central (material) | 0.11 | 70.56 | 7.76 |
| P01LT020 | u | Ladrillo perforado tosco 24x11,5x7 cm | 85 | 0.06 | 5.10 |
| P01MC040 | m3 | Mortero cem. gris II/B-M 32,5 M-5/CEM | 0.115 | 56.2 | 6.46 |
| SA00700 | m2 | Tapa de hormigón armado con cerco (material; 03/07/2017) | 0.3 | 28.22 | 8.47 |
| %CI | % | Costes indirectos..(s/total) | 3.7 % | 115.42 | 4.27 |
| %MA | % | Medios auxiliares | 3 % | 119.69 | 3.59 |
|  |  | Total |  |  | 123.28 |

| Medición | Uds. | Parcial |
|---|---|---|
| Arqueta exteriores | 5 | 5.00 |
| Total |  | 5 |

**08NDD90003** u DOBLE BOMBA CIRCULADORA EN SIST.SOLAR/CONVENCIONAL,10 BAR,110 ºC (03/07/2017)
2 u × 975.06 = 1950.12
Instalación de bomba circuladora doble para energía solar y/o convencional, con cuerpo de bomba realizado en fundición tratado por cataforesis, componentes resistentes al glicol e impulsor resistente a la corrosión, presión máxima de trabajo 10 bars, tensión 230/50 Hz, rango de temperatura de líquido entre 2 a 110º C. Ejecutado según CTE. Incluso llaves de corte, válvulas de retención, válvula de regulación y puente de presión con manómetro según esquema de principio, totalmente conexionado, regulado y probado. Medida la unidad instalada y funcionando.

| Código | Ud | Descripción | Rendimiento | Precio | Importe |
|---|---|---|---|---|---|
| O01OA030 | h | Oficial primera | 0.5 | 18.42 | 9.21 |
| IN00320 | u | Bomba circuladora en sist. solares, 10 Bars, 110 ºC (material; 03/07/2017) | 2 | 402 | 804.00 |
| IN00595 | u | Manómetro lectura 0-10bar cuerpo plástico (material; 03/07/2017) | 1 | 3.74 | 3.74 |
| IN00580 | u | Válvula equilibrado y cierre 1" (material; 21/10/2018) | 1 | 56.38 | 56.38 |
| IF30630 | u | Válvula esfera Ø 1" (22/25 mm) (material; 21/10/2018) | 4 | 6.7 | 26.80 |
| IF31100 | u | Válvula retención Ø 1" (22/25 mm) (material; 03/07/2017) | 2 | 5.35 | 10.70 |
| WW00300 | u | Material complementario y piezas especiales | 1 | 0.55 | 0.55 |
| WW00400 | u | Pequeño material | 5 | 0.3 | 1.50 |
| %CI | % | Costes indirectos..(s/total) | 3.7 % | 912.88 | 33.78 |
| %MA | % | Medios auxiliares | 3 % | 946.66 | 28.40 |
|  |  | Total |  |  | 975.06 |

| Medición | Uds. | Parcial |
|---|---|---|
| Circulador Primario | 1 | 1.00 |
| Circulador Grupo Calderas | 1 | 1.00 |
| Total |  | 2 |

**08NDD90004** u DOBLE BOMBA CIRCULADORA EN SIST. SOLAR, 5 BAR, 110 ºC (03/07/2017)
1 u × 528.59 = 528.59
Instalación de bomba circuladora doble para energía solar, con cuerpo de bomba realizado en fundición tratado por cataforesis, componentes resistentes al glicol e impulsor resistente a la corrosión, presión máxima de trabajo 5 bars. Tensión 230/50 Hz, rango de temperatura de líquido entre 2 a 110º C.Ejecutado según CTE. Incluso llaves de corte, válvulas de retención, válvula de regulación y puente de presión con manómetro según esquema de principio, totalmente conexionado, regulado y probado. Medida la unidad instalada y funcionando.

| Código | Ud | Descripción | Rendimiento | Precio | Importe |
|---|---|---|---|---|---|
| O01OA030 | h | Oficial primera | 0.5 | 18.42 | 9.21 |
| IN00310 | u | Bomba circuladora en sist. solares, 5 Bars, 110 ºC (material; 03/07/2017) | 2 | 193 | 386.00 |
| IN00595 | u | Manómetro lectura 0-10bar cuerpo plástico | 1 | 3.74 | 3.74 |
| IN00580 | u | Válvula equilibrado y cierre 1" | 1 | 56.38 | 56.38 |
| IF30630 | u | Válvula esfera Ø 1" (22/25 mm) | 4 | 6.7 | 26.80 |
| IF31100 | u | Válvula retención Ø 1" (22/25 mm) | 2 | 5.35 | 10.70 |
| WW00300 | u | Material complementario y piezas especiales | 1 | 0.55 | 0.55 |
| WW00400 | u | Pequeño material | 5 | 0.3 | 1.50 |
| %CI | % | Costes indirectos..(s/total) | 3.7 % | 494.88 | 18.31 |
| %MA | % | Medios auxiliares | 3 % | 513.19 | 15.40 |
|  |  | Total |  |  | 528.59 |

| Medición | Uds. | Parcial |
|---|---|---|
| Circulador Secundario | 1 | 1.00 |
| Total |  | 1 |

**08NII900021** u INTERCAMBIADOR INOX. DESMONTABLE DE PLACAS, POTENCIA 16 kW (03/07/2017)
1 u × 819.56 = 819.56
Instalación de intercambiador de placas de acero inoxidable desmontable, de placas y potencia 16 KW, con temperatura de primario de 55/45ºC y de secundario 35/45º C, con un caudal de 1,2 m3/h en primario y secundario, incluso llaves de corte, termómetros de entrada y salida, en primario y secundario, y aislamiento. Ejecutado según CTE. Medida la unidad instalada y funcionando.

| Código | Ud | Descripción | Rendimiento | Precio | Importe |
|---|---|---|---|---|---|
| O01OA030 | h | Oficial primera | 0.25 | 18.42 | 4.61 |
| IN002601 | u | Intercambiador inox. desmonta placas, potencia 16 KW. (material; 21/10/2018) | 1 | 607.25 | 607.25 |
| IF30630 | u | Válvula esfera Ø 1" (22/25 mm) | 4 | 6.7 | 26.80 |
| IN00595 | u | Manómetro lectura 0-10bar cuerpo plástico | 2 | 3.74 | 7.48 |
| IN05900 | u | TERMÓMETRO VERTICAL VAINA LATÓN 1/2" (material; 03/07/2017) | 4 | 30.22 | 120.88 |
| WW00300 | u | Material complementario y piezas especiales | 0.5 | 0.55 | 0.28 |
| %CI | % | Costes indirectos..(s/total) | 3.7 % | 767.30 | 28.39 |
| %MA | % | Medios auxiliares | 3 % | 795.69 | 23.87 |
|  |  | Total |  |  | 819.56 |

| Medición | Uds. | Parcial |
|---|---|---|
| Intercambiador 16 Kw en Sala Técnica | 1 | 1.00 |
| Total |  | 1 |

**08NAA90004** u ACUMULADOR SOLAR SIN SERPENTÍN DE CAPACIDAD 1500 LITROS. (03/07/2017)
1 u × 1619.33 = 1619.33
Instalación de depósito de agua caliente sanitaria (y/o fría) de capacidad 1500 litros, fabricado en acero vitrificado, con válvula de seguridad y válvula de desagüe, preparado para la producción de agua caliente sanitaria a través de intercambiador de placas y/o resistencias eléctricas de calentamiento, aislado térmicamente con espuma rígida de poliuretano inyectado en molde; incluso panel de control con termómetro para el A.C.S y p.p de material complementario. Instalado según CTE e instrucciones del fabricante. Medida la unidad instalada y funcionando.

| Código | Ud | Descripción | Rendimiento | Precio | Importe |
|---|---|---|---|---|---|
| O01OB170 | h | Oficial 1ª fontanero calefactor | 0.5 | 18.13 | 9.065 |
| O01OB180 | h | Peón fontanero calefactor | 0.25 | 16.71 | 4.178 |
| IN000301 | u | Acumulador solar sin serpentín de capacidad 1500 l (material; 03/07/2017) | 1 | 1499.4 | 1499.400 |
| WW00300 | u | Material complementario y piezas especiales | 0.75 | 0.55 | 0.413 |
| WW00400 | u | Pequeño material | 10 | 0.3 | 3.000 |
| %CI | % | Costes indirectos..(s/total) | 3.7 % | 1516.056 | 56.094 |
| %MA | % | Medios auxiliares | 3 % | 1572.150 | 47.165 |
|  |  | Total |  |  | 1619.33 |

| Medición | Uds. | Parcial |
|---|---|---|
| Acumulador 1500 litros | 1 | 1.00 |
| Total |  | 1 |

**08NAA903021** u INTERACUMULADOR CON SERPENTÍN DESMONTABLE DE CAPACIDAD 500LITROS (30/08/2018)
1 u × 1300.66 = 1300.66
Instalación de depósito para producción y acumulación de ACS, en instalación vertical sobre suelo e instalación mural, de 500 litros de capacidad, fabricado en acero vitrificado, aislado térmicamente con espuma rígida de poliuretano inyectado en molde, de 50 mm de espesor y acabado exterior con forro de propileno acolchado desmontable y cubiertas en la parte superior e inferior, diseñado especialmente para instalaciones de energía solar térmica, intercambiador en la parte inferior extraíble y cuadro de acoplamiento para resistencia y termostato en parte superior, temperatura máxima del depósito acumulador de A.C.S. es de 80º C, presión máxima del depósito acumulador es de 8 bar; incluso p.p de material complementario, instalado según CTE e instrucciones del fabricante. Medida la unidad instalada y funcionando.

| Código | Ud | Descripción | Rendimiento | Precio | Importe |
|---|---|---|---|---|---|
| O01OB170 | h | Oficial 1ª fontanero calefactor | 0.5 | 18.13 | 9.065 |
| O01OB180 | h | Peón fontanero calefactor | 0.25 | 16.71 | 4.178 |
| IN00165 | u | Interacumulador solar con serpentín desmontable de capacidad 500 (material; 21/10/2018) | 1 | 1201.2 | 1201.200 |
| WW00300 | u | Material complementario y piezas especiales | 0.5 | 0.55 | 0.275 |
| WW00400 | u | Pequeño material | 10 | 0.3 | 3.000 |
| %CI | % | Costes indirectos..(s/total) | 3.7 % | 1217.718 | 45.056 |
| %MA | % | Medios auxiliares | 3 % | 1262.774 | 37.883 |
|  |  | Total |  |  | 1300.66 |

| Medición | Uds. | Parcial |
|---|---|---|
| Interacumulador con Serpentín 500L | 1 | 1.00 |
| Total |  | 1 |

**08NRR90033** u VASO DE EXPANSION 8L PRESIÓN MÁX 8 BAR (03/07/2017)
1 u × 45.24 = 45.24
Instalación de vaso de expansión de 8 litros de 3,5 bar y presión máxima 8 bar con una temperatura de trabajo de -10ºC a +99ºC, incluso p.p.material complementario y pequeño material. Ejecutada según CTE. Medida la unidad instalada y funcionando.

| Código | Ud | Descripción | Rendimiento | Precio | Importe |
|---|---|---|---|---|---|
| O01OB170 | h | Oficial 1ª fontanero calefactor | 0.5 | 18.13 | 9.07 |
| IN00503 | u | Vaso expansión 8L presión máx. 8 bar (material; 03/07/2017) | 1 | 32.7 | 32.70 |
| WW00300 | u | Material complementario y piezas especiales | 0.5 | 0.55 | 0.28 |
| WW00400 | u | Pequeño material | 1 | 0.3 | 0.30 |
| %CI | % | Costes indirectos..(s/total) | 3.7 % | 42.35 | 1.57 |
| %MA | % | Medios auxiliares | 3 % | 43.92 | 1.32 |
|  |  | Total |  |  | 45.24 |

| Medición | Uds. | Parcial |
|---|---|---|
| Vaso Expansión 8L | 1 | 1.00 |
| Total |  | 1 |

**08NRR90037** u VASO DE EXPANSION 60L PRESIÓN MÁX 10 BAR (03/07/2017)
1 u × 167.66 = 167.66
Instalación de vaso de expansión de 60 litros de 3,5 bar y presión máxima 10 bar con una temperatura de trabajo de -10ºC a +99ºC, incluso p.p.material complementario y pequeño material. Ejecutada según CTE. Medida la unidad instalada y funcionando.

| Código | Ud | Descripción | Rendimiento | Precio | Importe |
|---|---|---|---|---|---|
| O01OB170 | h | Oficial 1ª fontanero calefactor | 0.75 | 18.13 | 13.60 |
| IN00507 | u | Vaso expansión 60L presión máx. 10 bar (material; 03/07/2017) | 1 | 142.22 | 142.22 |
| WW00300 | u | Material complementario y piezas especiales | 1 | 0.55 | 0.55 |
| WW00400 | u | Pequeño material | 2 | 0.3 | 0.60 |
| %CI | % | Costes indirectos..(s/total) | 3.7 % | 156.97 | 5.81 |
| %MA | % | Medios auxiliares | 3 % | 162.78 | 4.88 |
|  |  | Total |  |  | 167.66 |

| Medición | Uds. | Parcial |
|---|---|---|
| Vaso Expansión 50L | 1 | 1.00 |
| Total |  | 1 |

**08NRR900391** u VASO DE EXPANSION 200L PRESIÓN MÁX 10 BAR (30/08/2018)
1 u × 457.11 = 457.11
Instalación de vaso de expansión de 200 litros de 3,5 bar y presión máxima 10 bar con una temperatura de trabajo de -10ºC a +99ºC, incluso p.p.material complementario y pequeño material. Ejecutada según CTE. Medida la unidad instalada y funcionando.

| Código | Ud | Descripción | Rendimiento | Precio | Importe |
|---|---|---|---|---|---|
| O01OB170 | h | Oficial 1ª fontanero calefactor | 0.5 | 18.13 | 9.07 |
| IN005091 | u | Vaso expansión 200L presión máx. 10 bar (material; 21/10/2018) | 1 | 418.31 | 418.31 |
| WW00300 | u | Material complementario y piezas especiales | 0.5 | 0.55 | 0.28 |
| WW00400 | u | Pequeño material | 1 | 0.3 | 0.30 |
| %CI | % | Costes indirectos..(s/total) | 3.7 % | 427.96 | 15.83 |
| %MA | % | Medios auxiliares | 3 % | 443.79 | 13.31 |
|  |  | Total |  |  | 457.11 |

| Medición | Uds. | Parcial |
|---|---|---|
| Vaso Expansión 200L | 1 | 1.00 |
| Total |  | 1 |

**08NRR90001** u CENTRALITA SIST. SOLAR, 2 ENTRADAS 1 SALIDA (03/07/2017)
1 u × 87.56 = 87.56
Instalación de centralita solar de regulación con display LCD para visualización de la temperatura de captadores y acumulador, con función anti-hielo, posibilidad de paro y marcha forzado, ajuste de calibrado de sondas por separado, y ajuste diferencial de activación y desactivación por separado, incluye dos sondas de temperatura e instalación eléctrica hasta batería de captadores y acumuladores. Ejecutada según CTE. Medida la unidad instalada y funcionando.

| Código | Ud | Descripción | Rendimiento | Precio | Importe |
|---|---|---|---|---|---|
| O01OB170 | h | Oficial 1ª fontanero calefactor | 1 | 18.13 | 18.13 |
| IN00350 | u | Centralita sist. solar, 2 entradas 1 salida (material; 03/07/2017) | 1 | 63 | 63.00 |
| WW00300 | u | Material complementario y piezas especiales | 1 | 0.55 | 0.55 |
| WW00400 | u | Pequeño material | 1 | 0.3 | 0.30 |
| %CI | % | Costes indirectos..(s/total) | 3.7 % | 81.98 | 3.03 |
| %MA | % | Medios auxiliares | 3 % | 85.01 | 2.55 |
|  |  | Total |  |  | 87.56 |

| Medición | Uds. | Parcial |
|---|---|---|
| Ud Control Bombas Solar | 1 | 1.00 |
| Total |  | 1 |

**08FVB00008** u VÁLVULA MEZCLADORA TERMOSTÁTICA 1 1/2" (30/08/2018)
1 u × 105.27 = 105.27
Válvula mezcladora termostática colocada en canalización de 1 1/2" (28/32 mm) de diámetro, para soldar, incluso pequeño material, construida según CTE, e instrucciones del fabricante. Medida la unidad instalada y funcionando.

| Código | Ud | Descripción | Rendimiento | Precio | Importe |
|---|---|---|---|---|---|
| O01OB170 | h | Oficial 1ª fontanero calefactor | 0.3 | 18.13 | 5.44 |
| IF30640111 | u | Válvula mezcladora termostática 1 1/4" (28/32 mm) (material; 21/10/2018) | 1 | 92.26 | 92.26 |
| WW00400 | u | Pequeño material | 1 | 0.3 | 0.30 |
| WW00300 | u | Material complementario y piezas especiales | 1 | 0.55 | 0.55 |
| %CI | % | Costes indirectos..(s/total) | 3.7 % | 98.55 | 3.65 |
| %MA | % | Medios auxiliares | 3 % | 102.20 | 3.07 |
|  |  | Total |  |  | 105.27 |

| Medición | Uds. | Parcial |
|---|---|---|
| Válvula Mezcladora Termostática | 1 | 1.00 |
| Total |  | 1 |

**08NOW0001** u SISTEMA DE LLENADO DEL CIRCUITO SOLAR (04/03/2014)
1 u × 472.78 = 472.78
Sistema de llenado de circuito solar mediante depósito de 100 L de capacidad con fluido calor-portador al 25% de Propilen-Glycol, en circuito cerrado. Incluso bomba de llenado, válvulas de corte y retención, completamente montado, probado y funcionando. Medida la unidad instalada y funcionando.

| Código | Ud | Descripción | Rendimiento | Precio | Importe |
|---|---|---|---|---|---|
| O01OB170 | h | Oficial 1ª fontanero calefactor | 1 | 18.13 | 18.13 |
| O01OB180 | h | Peón fontanero calefactor | 1 | 16.71 | 16.71 |
| U24DF00511 | u | Depósito rectancgular 100 l con tapa (material; 04/03/2014) | 1 | 80.61 | 80.61 |
| IC082003 | u | Bomba llenado 550l/h Y 8 mca (material; 05/09/2018) | 1 | 133 | 133.00 |
| U44CG30011 | l | Anticongelante polipropilen-glycol (material; 04/03/2014) | 25 | 4.75 | 118.75 |
| IN00580 | u | Válvula equilibrado y cierre 1" | 1 | 56.38 | 56.38 |
| IF30630 | u | Válvula esfera Ø 1" (22/25 mm) | 1 | 6.7 | 6.70 |
| IF31100 | u | Válvula retención Ø 1" (22/25 mm) | 1 | 5.35 | 5.35 |
| WW00300 | u | Material complementario y piezas especiales | 10 | 0.55 | 5.50 |
| WW00400 | u | Pequeño material | 5 | 0.3 | 1.50 |
| %CI | % | Costes indirectos..(s/total) | 3.7 % | 442.63 | 16.38 |
| %MA | % | Medios auxiliares | 3 % | 459.01 | 13.77 |
|  |  | Total |  |  | 472.78 |

| Medición | Uds. | Parcial |
|---|---|---|
| Sistema dosificación Anticongelante | 1 | 1.00 |
| Total |  | 1 |

**08CCA00041** u BOMBA RECIRCULACIÓN 250 l/h Y 2,5 m.c.a. (03/07/2017)
1 u × 249.04 = 249.04
Bomba de recirculación de agua caliente en circuito cerrado, para un caudal de 250 l/h y una presión de hasta 2,5 m.c.a., con selector de velocidad, incluso racores, pequeño material y montaje. Medida la unidad instalada y funcionando.

| Código | Ud | Descripción | Rendimiento | Precio | Importe |
|---|---|---|---|---|---|
| O01OB170 | h | Oficial 1ª fontanero calefactor | 0.7 | 18.13 | 12.69 |
| O01OB180 | h | Peón fontanero calefactor | 0.7 | 16.71 | 11.70 |
| IC082001 | u | Bomba recirculación 250 l/h Y 2,5 m.c.a. agua caliente (material; 03/07/2017) | 1 | 133.34 | 133.34 |
| IN00580 | u | Válvula equilibrado y cierre 1" | 1 | 56.38 | 56.38 |
| IF30630 | u | Válvula esfera Ø 1" (22/25 mm) | 1 | 6.7 | 6.70 |
| IF31100 | u | Válvula retención Ø 1" (22/25 mm) | 1 | 5.35 | 5.35 |
| WW00300 | u | Material complementario y piezas especiales | 10 | 0.55 | 5.50 |
| WW00400 | u | Pequeño material | 5 | 0.3 | 1.50 |
| %CI | % | Costes indirectos..(s/total) | 3.7 % | 233.16 | 8.63 |
| %MA | % | Medios auxiliares | 3 % | 241.79 | 7.25 |
|  |  | Total |  |  | 249.04 |

| Medición | Uds. | Parcial |
|---|---|---|
| Circulador Retorno | 1 | 1.00 |
| Total |  | 1 |

**08CCC001521** u CONJUNTO DE 2 CALDERAS MURALES EN CASACADA GAS (03/07/2017)
1 u × 4375.34 = 4375.34
Conjunto de 2 calderas murales de condensación Weishaupt Thermo Condens tipo WTC 15-B-H-O o similar. Apta para propano. Potencia calorífica para temp. de ida/de retorno 80/60ºC: modulante de 2.2 a 15 kW Con equipo de entrega en Cascada.
(Sin bomba de Recirculación.)
Incluso:
- Distribuidor WHI 25-2-3.5 de SEDICAL para conexión de dos calderas WTC-15 en cascada.
- Compesador (aguja Hidráulica) WHI comp 32-1-5 de SEDICAL hasta 5 m³/h.
- Válvula seguridad circuito calefacción termostatos de seguridad y temperatura, manometro, termómetro, bastidor con conexiones agua y gas y módulos de control, encendido automático y conducto de humos, recogida de condensados, placa de identificación energética, homologado por el M.I, incluso montaje y ayudas de albañilería. Medida la cantidad ejecutada. Todo ello conforme a la documentación gráfica del proyecto.
El conjunto de Calderas, el distribuidor y el Compensador (aguja hidráulica) estarán colocados en armario de 1,50x1,6 m (ancho alto) colocados a una altura no inferior a 40 cm del suelo. Este armario será de Aluminio, lacado, con puertas y laterales tipo tipo veneciana para permitir la ventilación y no dispondrá de parte inferior.
Medida la unidad instalada y funcionando.

| Código | Ud | Descripción | Rendimiento | Precio | Importe |
|---|---|---|---|---|---|
| O01OB170 | h | Oficial 1ª fontanero calefactor | 6 | 18.13 | 108.78 |
| O01OB180 | h | Peón fontanero calefactor | 6 | 16.71 | 100.26 |
| IC1440011 | u | Caldera condensación mural gas 2,2-15kW (material; 21/10/2018) | 2 | 1900 | 3800.00 |
| IC24900 | m | Conducto evacuación humos (material; 03/07/2017) | 2 | 21.15 | 42.30 |
| WW00300 | u | Material complementario y piezas especiales | 60 | 0.55 | 33.00 |
| WW00400 | u | Pequeño material | 40 | 0.3 | 12.00 |
| %CI | % | Costes indirectos..(s/total) | 3.7 % | 4096.34 | 151.56 |
| %MA | % | Medios auxiliares | 3 % | 4247.90 | 127.44 |
|  |  | Total |  |  | 4375.34 |

| Medición | Uds. | Parcial |
|---|---|---|
| Conjunto 2 Calderas | 1 | 1.00 |
| Total |  | 1 |

**08CCR000401** u CONTROL DE CASACADA PARA CALDERAS (30/08/2018)
1 u × 700.75 = 700.75
Gestor de cascadas para la regulación de 2 a 5 unidades de caldera de gas, modelo: WCM-KA3.0 o similar. Con control de la secuencia de caldera para optimizar modulación.
Conexiones a Sondas, bombas y Calderas. Medida la unidad instalada y funcionando.

| Código | Ud | Descripción | Rendimiento | Precio | Importe |
|---|---|---|---|---|---|
| O01OB170 | h | Oficial 1ª fontanero calefactor | 2 | 18.13 | 36.26 |
| IC163001 | u | Gestor cascada para calderas murales de gas (material; 21/10/2018) | 1 | 617 | 617.00 |
| WW00300 | u | Material complementario y piezas especiales | 4 | 0.55 | 2.20 |
| WW00400 | u | Pequeño material | 2 | 0.3 | 0.60 |
| %CI | % | Costes indirectos..(s/total) | 3.7 % | 656.06 | 24.27 |
| %MA | % | Medios auxiliares | 3 % | 680.33 | 20.41 |
|  |  | Total |  |  | 700.75 |

| Medición | Uds. | Parcial |
|---|---|---|
| Gestor Cascada de Calderas | 1 | 1.00 |
| Total |  | 1 |

**08CCCSALCAL5A** u PUESTA EN FUNCIONAMIENTO SALA DE CALDERAS (30/08/2018)
1 u × 387.3 = 387.30
Puesta en funcionamiento de los elementos del cuarto de caldera, relleno de agua de la instalación, pruebas, regulación y control, incluso identificación de elementos y elaboración de esquema de principio y manual de instrucciones. Incluido documentación técnica y tramitación para la puesta en funcionamiento de la instalación ante el servicio de Industria. Medida la unidad del conjunto instalado, probado y funcionando.

| Código | Ud | Descripción | Rendimiento | Precio | Importe |
|---|---|---|---|---|---|
| O01OB170 | h | Oficial 1ª fontanero calefactor | 20 | 18.13 | 362.60 |
| %CI | % | Costes indirectos..(s/total) | 3.7 % | 362.60 | 13.42 |
| %MA | % | Medios auxiliares | 3 % | 376.02 | 11.28 |
|  |  | Total |  |  | 387.3 |

| Medición | Uds. | Parcial |
|---|---|---|
| Puesta Funcionamiento Sala Calderas | 1 | 1.00 |
| Total |  | 1 |

**08CCCNXSALCAL** u CONEXIONADO RED TUBERÍAS EN SALA TÉCNICA (03/07/2017)
1 u × 1300.12 = 1300.12
Conexionado de red de tuberías de agua del sistema de producción de ACS ( solar y convecional) en sala técnica. Incluso tuberías, valvulería y fijaciones conforme a RITE y a la documentación gráfica del proyecto (esquema de funcionamiento); completamente montado, probado y funcionando. Medida la unidad instalada y funcionando.

| Código | Ud | Descripción | Rendimiento | Precio | Importe |
|---|---|---|---|---|---|
| O01OB170 | h | Oficial 1ª fontanero calefactor | 20 | 18.13 | 362.60 |
| O01OB180 | h | Peón fontanero calefactor | 20 | 16.71 | 334.20 |
| IF28300 | m | Tubo cobre diám. 20/22 mm (material; 03/07/2017) | 15 | 7.94 | 119.10 |
| IF28400 | m | Tubo cobre diám. 26/28 mm (material; 03/07/2017) | 15 | 10.21 | 153.15 |
| XT00900 | m | Coquilla esp. elast. poliet. 0,040 W/mºC 28x10 mm diám. x esp. (material; 03/07/2017) | 30 | 0.8 | 24.00 |
| IF30630 | u | Válvula esfera Ø 1" (22/25 mm) | 4 | 6.7 | 26.80 |
| IF30640 | u | Válvula esfera Ø 1 1/4" (28/32 mm) (material; 03/07/2017) | 8 | 18.67 | 149.36 |
| IF31100 | u | Válvula retención Ø 1" (22/25 mm) | 5 | 5.35 | 26.75 |
| WW00300 | u | Material complementario y piezas especiales | 25 | 0.55 | 13.75 |
| WW00400 | u | Pequeño material | 25 | 0.3 | 7.50 |
| %CI | % | Costes indirectos..(s/total) | 3.7 % | 1217.21 | 45.04 |
| %MA | % | Medios auxiliares | 3 % | 1262.25 | 37.87 |
|  |  | Total |  |  | 1300.12 |

| Medición | Uds. | Parcial |
|---|---|---|
| Conexionado Sala Tecnica | 1 | 1.00 |
| Total |  | 1 |

## C16 APARATOS SANITARIOS Y GRIFERIAS
Importe: 19675.57

**16.1** u INODORO TANQUE BAJO COLOR BLANCO
14 u × 160.97 = 2253.58
Inodoro completo de tanque bajo con salida dual modelo "MERIDIAN DE ROCA" o equivalente, color blanco, colocado mediante tacos y tornillos al solado, incluso sellado con silicona, y compuesto por:taza, tanque bajo con tapa y mecanismos y asiento con tapa lacados, con bisagras de acero, instalado, incluso con llave de escuadra de 1/2" cromada y latiguillo flexible de 20 cm y de 1/2", funcionando. Medida la unidad instalada y funcionando.

| Código | Ud | Descripción | Rendimiento | Precio | Importe |
|---|---|---|---|---|---|
| O01OB170 | h | Oficial 1ª fontanero calefactor | 1.2 | 18.13 | 21.76 |
| P18IB041 | u | Inodoro tanque bajo (material; 21/10/2018) | 1 | 120.39 | 120.39 |
| P17XT030 | u | Válvula de escuadra de 1/2" a 1/2" (material) | 1 | 6.5 | 6.50 |
| P18GW040 | u | Latiguillo flex.20cm.1/2"a 1/2" (material) | 1 | 2.05 | 2.05 |
| %CI | % | Costes indirectos..(s/total) | 3.7 % | 150.70 | 5.58 |
| %MA | % | Medios auxiliares | 3 % | 156.28 | 4.69 |
|  |  | Total |  |  | 160.97 |

Claves: cromado, construcción, asiento, laca, bisagra, acero, escuadra, flexible, tapa, taza, latiguillo, tanque, compuesto, llave, taco, mecanismo, silicona, solado, tornillo, colocación, vitrificado, porcelana, blanco, inodoro

| Medición | Uds. | Parcial |
|---|---|---|
| sótano | 4 | 4.00 |
| baja | 6 | 6.00 |
| alta | 4 | 4.00 |
| Total |  | 14 |

**16.2** u INODORO TANQUE BAJO PARA PERSONAS CON MOVI. REDUCIDA
5 u × 306.67 = 1533.35
Inodoro completo de tanque bajo con salida dual para personas con movilidad reducida modelo "MERIDIAN DE ROCA" o equivalente, color blanco, colocado mediante tacos y tornillos al solado, incluso sellado con silicona, y compuesto por:taza, tanque bajo con tapa y mecanismos y asiento con tapa lacados, con bisagras de acero, instalado, incluso con llave de escuadra de 1/2" cromada y latiguillo flexible de 20 cm y de 1/2", funcionando. Medida la unidad instalada y funcionando.

| Código | Ud | Descripción | Rendimiento | Precio | Importe |
|---|---|---|---|---|---|
| O01OB170 | h | Oficial 1ª fontanero calefactor | 1.3 | 18.13 | 23.57 |
| P18M130 | u | Inodoro minusválido t.bajo 4 fijac.suelo (material; 21/10/2018) | 1 | 255 | 255.00 |
| P17XT030 | u | Válvula de escuadra de 1/2" a 1/2" | 1 | 6.5 | 6.50 |
| P18GW040 | u | Latiguillo flex.20cm.1/2"a 1/2" | 1 | 2.05 | 2.05 |
| %CI | % | Costes indirectos..(s/total) | 3.7 % | 287.12 | 10.62 |
| %MA | % | Medios auxiliares | 3 % | 297.74 | 8.93 |
|  |  | Total |  |  | 306.67 |

Claves: cromado, construcción, asiento, laca, bisagra, acero, escuadra, flexible, tapa, taza, latiguillo, tanque, compuesto, llave, taco, mecanismo, silicona, solado, tornillo, colocación, vitrificado, porcelana, blanco, inodoro

| Medición | Uds. | Parcial |
|---|---|---|
| sótano | 1 | 1.00 |
| baja | 2 | 2.00 |
| alta | 2 | 2.00 |
| Total |  | 5 |

**16.3** u LAVABO REDONDO DE PORCELANA PARA ENCIMERA
14 u × 145.36 = 2035.04
Lavabo redondo de porcelana de encimera modelo "ALOA DE ROCA" o equivalente, para colocar en encimera de mármol o equivalente (sin incluir), incluido mezclador monomando para lavabo con acabado cromado modelo "VICTORIA DE ROCA" o equivalente, con llaves de escuadra de 1/2" cromadas, y latiguillos flexibles de 20 cm. y de 1/2", instalado y funcionando. Medida la unidad instalada y funcionando.
NOTA:
- En los aseos de planta baja, tanto en el masculino como en el femenino, se instalará un mezclador monomando para lavabao con acabado cromado con maneta gerontológica para personas con movilidad reducida modelo "VICTORIA DE ROCA" o equivalente. Ver planos.

| Código | Ud | Descripción | Rendimiento | Precio | Importe |
|---|---|---|---|---|---|
| O01OB170 | h | Oficial 1ª fontanero calefactor | 1.1 | 18.13 | 19.94 |
| P18LE020 | u | Lavabo 51x39,5 cm c/sujeccion blanco (material; 21/10/2018) | 1 | 65.5 | 65.50 |
| P18GL030 | u | Grifo monobloc lavabo cromo s.n. (material; 21/10/2018) | 1 | 33 | 33.00 |
| P17SV100 | u | Válvula p/lavabo-bidé de 32 mm. c/cadena (material) | 1 | 4.65 | 4.65 |
| P17XT030 | u | Válvula de escuadra de 1/2" a 1/2" | 2 | 6.5 | 13.00 |
| %CI | % | Costes indirectos..(s/total) | 3.7 % | 136.09 | 5.04 |
| %MA | % | Medios auxiliares | 3 % | 141.13 | 4.23 |
|  |  | Total |  |  | 145.36 |

Claves: vitrificado, color, válvula, construcción, flexible, latiguillo, cromado, escuadra, llave, desagüe, grifería, lavabo, equivalente, porcelana, mármol, colocación, empotrable, encimera, monobloc

| Medición | Uds. | Parcial |
|---|---|---|
| sótano | 4 | 4.00 |
| baja | 10 | 10.00 |
| Total |  | 14 |

**16.4** u LAVABO MURAL DE PORCELANA PARA PERSONAS MOV. REDUCIDA
8 u × 311.56 = 2492.48
Lavabo de porcelana mural para personas con movilidad reducida modelo "MERIDIAN DE ROCA" o equivalente, colocado mediante anclajes de fijación a la pared, incluido mezclador monomando para lavabo con acabado cromado con maneta gerontológica para personas con movilidad reducida modelo "VICTORIA DE ROCA" o equivalente, con llaves de escuadra de 1/2" cromadas, y latiguillos flexibles de 20 cm. y de 1/2", instalado y funcionando. Medida la unidad instalada y funcionando.

| Código | Ud | Descripción | Rendimiento | Precio | Importe |
|---|---|---|---|---|---|
| O01OB170 | h | Oficial 1ª fontanero calefactor | 1.1 | 18.13 | 19.943 |
| P18M010 | u | Lavabo minusv.c/apoyo anat.codos (material; 21/10/2018) | 1 | 180 | 180.000 |
| P18GL160 | ud | Grifo mezcl.caño ext.p/gerontológica cromo (material; 21/10/2018) | 1 | 70 | 70.000 |
| P17SV100 | u | Válvula p/lavabo-bidé de 32 mm. c/cadena | 1 | 4.65 | 4.650 |
| P17XT030 | u | Válvula de escuadra de 1/2" a 1/2" | 2 | 6.5 | 13.000 |
| P18GW040 | u | Latiguillo flex.20cm.1/2"a 1/2" | 2 | 2.05 | 4.100 |
| %CI | % | Costes indirectos..(s/total) | 3.7 % | 291.693 | 10.793 |
| %MA | % | Medios auxiliares | 3 % | 302.486 | 9.075 |
|  |  | Total |  |  | 311.56 |

Claves: color, cromado, central, desagüe, llave, escuadra, latiguillo, flexible, construcción, mezcla, mural, caño, lavabo, grifería, seno, colocación, vitrificado, porcelana, anclaje, pared, fijación, válvula

| Medición | Uds. | Parcial |
|---|---|---|
| sótano | 1 | 1.00 |
| baja | 4 | 4.00 |
| alta | 3 | 3.00 |
| Total |  | 8 |

**16.5** u LAVABO REDONDO DE PORCELANA MURAL
4 u × 190.76 = 763.04
Lavabo redondo de porcelana mural modelo "MERIDIAN DE ROCA" o equivalente, incluido mezclador monomando para lavabo con acabado cromado modelo "VICTORIA DE ROCA" o equivalente colocado mediante anclajes de fijación a la pared, llaves de escuadra de 1/2" cromadas, y latiguillos flexibles de 20 cm. y de 1/2", instalado y funcionando. Medida la unidad instalada y funcionando.

| Código | Ud | Descripción | Rendimiento | Precio | Importe |
|---|---|---|---|---|---|
| O01OB170 | h | Oficial 1ª fontanero calefactor | 1.1 | 18.13 | 19.94 |
| P18LP120 | u | Lavabo 63x50cm c/pedestal blanco (material; 21/10/2018) | 1 | 95 | 95.00 |
| P18GL070 | u | Grifo monomando lavabo cromo s.n. (material) | 1 | 46 | 46.00 |
| P17SV100 | u | Válvula p/lavabo-bidé de 32 mm. c/cadena | 1 | 4.65 | 4.65 |
| P17XT030 | u | Válvula de escuadra de 1/2" a 1/2" | 2 | 6.5 | 13.00 |
| %CI | % | Costes indirectos..(s/total) | 3.7 % | 178.59 | 6.61 |
| %MA | % | Medios auxiliares | 3 % | 185.20 | 5.56 |
|  |  | Total |  |  | 190.76 |

Claves: color, cromado, central, desagüe, llave, escuadra, latiguillo, flexible, construcción, mezcla, mural, caño, lavabo, grifería, seno, colocación, vitrificado, porcelana, anclaje, pared, fijación, válvula

| Medición | Uds. | Parcial |
|---|---|---|
| alta | 4 | 4.00 |
| Total |  | 4 |

**16.6** u PLATO DUCHA EN RESINA A MEDIDA
13 u × 283.58 = 3686.54
Plato de ducha realizado en resina y fabricado a medida. Masa interior del plato ejecutada con mezcla de resinas con cargas minerales y acabado superficial con gel coat. clase antideslizante III. Modelo del plato de ducha a elegir por la D.F. previa muestra de catálogos. Incluye pack de ducha monomando con mezclador empotrable para ducha incluyendo rociador circular, brazo de ducha de pared, soporte toma de agua, flexo metálico y ducha de mano con 3 funciones. Modelo "MONODIN-N DE ROCA" o equivalente. incluso válvula de desagüe, instalada y funcionando.
Para el criterio de medición, se seguirá lo indicado en la NTE.

| Código | Ud | Descripción | Rendimiento | Precio | Importe |
|---|---|---|---|---|---|
| O01OB170 | h | Oficial 1ª fontanero calefactor | 0.8 | 18.13 | 14.50 |
| P18DA010 | u | Plato ducha acrílico 75x75 bl. c/desagüe (material) | 1 | 145 | 145.00 |
| P18GD060 | u | Monomando ext. ducha telf. cromo s.m. (material) | 1 | 102 | 102.00 |
| P17SV010 | u | Válvula p/ducha sal.horiz.50mm (material) | 1 | 4 | 4.00 |
| %CI | % | Costes indirectos..(s/total) | 3.7 % | 265.50 | 9.82 |
| %MA | % | Medios auxiliares | 3 % | 275.32 | 8.26 |
|  |  | Total |  |  | 283.58 |

Claves: teléfono, cromado, válvula, desagüe, salida, flexible, construcción, regulación, horizontal, articulación, ducha, plato, soporte, rociador, acrílico, grifería, monomando, mezcla, exterior

| Medición | Uds. | Parcial |
|---|---|---|
| sótano | 5 | 5.00 |
| baja | 2 | 2.00 |
| alta | 6 | 6.00 |
| Total |  | 13 |

**16.7** u ENCIMERA MÁRMOL (30/08/2018)
14 u × 164.19 = 2298.66
Encimera de mármol acabado a elegir por la D.F. Ver detalle constructivo en planos de baños. Incluye todos los medios y materiales necesaros para su montaje y colocación. Medida la unidad completamente instalada.

| Código | Ud | Descripción | Rendimiento | Precio | Importe |
|---|---|---|---|---|---|
| O01OA030 | h | Oficial primera | 2 | 18.42 | 36.84 |
| O01OA050 | h | Ayudante | 1 | 16.88 | 16.88 |
| P18CM100 | u | Encimera mármol 900x525mm c/anclajes (material; 21/10/2018) | 1 | 100 | 100.00 |
| %CI | % | Costes indirectos..(s/total) | 3.7 % | 153.72 | 5.69 |
| %MA | % | Medios auxiliares | 3 % | 159.41 | 4.78 |
|  |  | Total |  |  | 164.19 |

Claves: regla, construcción, colocación, lavabo, encimera, silicona, sellador, anclaje, montaje, bisel, seno, suministro, mueble, grueso, mármol, agujero

| Medición | Uds. | Parcial |
|---|---|---|
| sótano | 4 | 4.00 |
| baja | 10 | 10.00 |
| Total |  | 14 |

**16.8** u ASIENTO ABATIBLE P/DUCHA PARA PERSONAS CON MOV. REDUCIDA (30/08/2018)
3 u × 234.14 = 702.42
Asiento abatible para ducha, especial para personas con movilidad reducida, de acero inoxidable, modelo "ACCESS DE ROCA" o equivalente, instalado, incluso con p.p. de accesorios y remates, s/CTE-DB-SUA. Incluye pack de ducha monomando con mezclador empotrable para ducha incluyendo rociador circular, brazo de ducha de pared, soporte toma de agua, flexo metálico y ducha de mano con 3 funciones. Modelo "MONODIN-N DE ROCA" o equivalente. incluso válvula de desagüe, instalada y funcionando. Medida la unidad instalada y funcionando.

| Código | Ud | Descripción | Rendimiento | Precio | Importe |
|---|---|---|---|---|---|
| O01OA030 | h | Oficial primera | 0.5 | 18.42 | 9.21 |
| P18CD011 | u | Asiento abatible ducha nylon/Al. (material; 15/09/2018) | 1 | 210 | 210.00 |
| %CI | % | Costes indirectos..(s/total) | 3.7 % | 219.21 | 8.11 |
| %MA | % | Medios auxiliares | 3 % | 227.32 | 6.82 |
|  |  | Total |  |  | 234.14 |

Claves: empotrable, pared, fijación, remate, ducha, construcción, minusválido, accesorio, compuesto, tubo, asiento, especial, abatible

| Medición | Uds. | Parcial |
|---|---|---|
| sótano | 1 | 1.00 |
| alta | 2 | 2.00 |
| Total |  | 3 |

**16.9** u VERTEDERO PORCÉLANICO
1 u × 240.98 = 240.98
Vertedero de porcelana modelo "GARDA DE ROCA", o equivalente , dotado de rejilla de desagüe y enchufe de unión, colocado mediante tacos y tornillos al solado, incluso sellado con silicona, e instalado con grifería mezcladora de pared convencional, incluso válvula de desagüe de 40 mm., funcionando. Medida la unidad instalada y funcionando.

| Código | Ud | Descripción | Rendimiento | Precio | Importe |
|---|---|---|---|---|---|
| O01OB170 | h | Oficial 1ª fontanero calefactor | 1 | 18.13 | 18.13 |
| P18WV010 | u | Vertedero porc.c/rejilla 50x42cm blanco (material) | 1 | 131 | 131.00 |
| P18GF030 | u | Grifo mezcl.pared fregadero cromo s.n. (material) | 1 | 70.3 | 70.30 |
| P17SV070 | u | Válv.gigante inox.p/fregad. 40mm (material) | 1 | 6.18 | 6.18 |
| %CI | % | Costes indirectos..(s/total) | 3.7 % | 225.61 | 8.35 |
| %MA | % | Medios auxiliares | 3 % | 233.96 | 7.02 |
|  |  | Total |  |  | 240.98 |

Claves: rejilla, sifón, mezcla, grifería, silicona, solado, construcción, taco, enchufe, tornillo, pared, vertedero, colocación, válvula, vitrificado, blanco, desagüe, unión, porcelana

| Medición | Uds. | Parcial |
|---|---|---|
| alta | 1 | 1.00 |
| Total |  | 1 |

**16.10** u BARRAS APOYO
36 u × 101.93 = 3669.48
Conjunto de todas las barras indicadas en planos, tanto fijas como abatibles, para los baños accesibles, i/p.p. de medios, materiales y herrajes necesarios para su completa ejecución. Medida la unidad instalada y funcionando.
NOTA:
- Su colocación se hará según detalles incluidos en planos.

| Código | Ud | Descripción | Rendimiento | Precio | Importe |
|---|---|---|---|---|---|
| O01OA030 | h | Oficial primera | 0.5 | 18.42 | 9.21 |
| P18CB270 | u | Barra apoyo a.inox. pared-suelo 80/85cm (material) | 1 | 86.22 | 86.22 |
| %CI | % | Costes indirectos..(s/total) | 3.7 % | 95.43 | 3.53 |
| %MA | % | Medios auxiliares | 3 % | 98.96 | 2.97 |
|  |  | Total |  |  | 101.93 |

| Medición | Uds. | Parcial |
|---|---|---|
| duchas |  |  |
| sótano | 10 | 10.00 |
| baja | 4 | 4.00 |
| alta | 12 | 12.00 |
| inodoros |  |  |
| sótano | 2 | 2.00 |
| baja | 4 | 4.00 |
| alta | 4 | 4.00 |
| Total |  | 36 |

## C17 INSTALACION DE ELECTRICIDAD (10/11/2000)
Importe: 60114.48

**17.1** u RED TOMA DE TIERRA PARA ESTRUCTURA DE HORMIGÓN (05/03/2015)
1 u × 1473.91 = 1473.91
Red de toma de tierra para estructura de hormigón del edificio con cable de puesta a tierra de de cobre desnudo de 35 mm² mínimo y 4 picas de acero cobreado de 2 m de longitud. Instalación realizada en el momento de la cimentación y con conductor electrosoldado a la estructura metálica, incluso colocación de arqueta no registrable de pica de tierra y terminación de conductor (2 m.) para conexión con demás plantas y cuadros y equipos. Incluye todos los elementos y materiales necesarios para su correcta instalación. Funcionando. Medida la unidad completa instalada y probada con entrega de prueba de resistividad.
NOTA:
- Todos los conductos metálicos, de alojamientos de luminarias, estarán unidos mediante una conexión equipotencial y, a su vez una misma toma de tierra.

| Código | Ud | Descripción | Rendimiento | Precio | Importe |
|---|---|---|---|---|---|
| E17T030 | m | RED TOMA DE TIERRA ESTRUCTURA (05/03/2015) | 102.6 | 9.37 | 961.36 |
| E17T020 | u | TOMA DE TIERRA INDEPENDIENTE CON PICA (05/03/2015) | 4 | 104.64 | 418.56 |
| %CI | % | Costes indirectos..(s/total) | 3.7 % | 1379.92 | 51.06 |
| %MA | % | Medios auxiliares | 3 % | 1430.98 | 42.93 |
|  |  | Total |  |  | 1473.91 |

| Medición | Uds. | Parcial |
|---|---|---|
| cmentación | 1 | 1.00 |
| Total |  | 1 |

**17.2** u RED EQUIPOTENCIAL DE CUARTO HÚMEDO (05/03/2015)
22 u × 37.04 = 814.88
Red de equipotencialidad en cuarto húmedo, realizada con conductor de cobre de 2,5 mm bajo tubo desde caja de conexión interconectando ducha y elementos metálicos accesibles como bastidores y premarcos. Medida la unidad totalmente instalada y funcionando.
NOTA:
- Todos los conductos metálicos, alojamientos de luminarias, estarán unidos mediante una conexión equipotencial y, a su vez una misma toma de tierra.

| Código | Ud | Descripción | Rendimiento | Precio | Importe |
|---|---|---|---|---|---|
| O01OB200 | h | Oficial 1ª electricista (mano de obra; 20/10/2018) | 0.75 | 18.5 | 13.88 |
| O01OB220 | h | Ayudante electricista (mano de obra; 20/10/2018) | 0.75 | 18.9 | 14.18 |
| P15GA030 | m | Cond. H07V-K 750V 1x4 mm2 Cu (material; 05/03/2015) | 6 | 0.87 | 5.22 |
| P15AH430 | u | Pequeño material para instalación (material; 05/03/2015) | 1 | 1.4 | 1.40 |
| %CI | % | Costes indirectos..(s/total) | 3.7 % | 34.68 | 1.28 |
| %MA | % | Medios auxiliares | 3 % | 35.96 | 1.08 |
|  |  | Total |  |  | 37.04 |

| Medición | Uds. | Parcial |
|---|---|---|
| cuartos húmedos |  |  |
| sótano | 9 | 9.00 |
| baja | 6 | 6.00 |
| primera | 7 | 7.00 |
| Total |  | 22 |

**17.4** u CAJA GENERAL DE PROTECCIÓN (05/03/2015)
1 u × 275.68 = 275.68
Caja general de protección, para equipada con bornes de conexión, bases unipolares previstas para colocar fusibles de intensidad máxima 160 A, incluso fusibles de 160 A APR, en esquema 7 o 9 según pliego de condiciones técnicas de empresa suministradora. Incluso tapa metálica IK09. Medida la unidad totalmente instalada, probada y funcionando.
NOTA:
- La caja general de protección se instalará en el monolito previsto para ello en el cerramiento de valla de la parcela. Se cerrará con puerta metálica con grado de protección IK 10 según UNE-EN 50.102. Irá revestida exteriormente con igual acabado que el cerramiento de parcelala fachada del edificio, llevará cerradura normalizada por la empresa suministradora y su parte inferior se encontrará a 30 cm mínimo del suelo.

| Código | Ud | Descripción | Rendimiento | Precio | Importe |
|---|---|---|---|---|---|
| O01OB200 | h | Oficial 1ª electricista | 0.5 | 18.5 | 9.25 |
| O01OB220 | h | Ayudante electricista | 0.5 | 18.9 | 9.45 |
| P15CM050 | u | Arm.1 contad.trifásico hasta 14KW empot. (material; 05/03/2015) | 1 | 238 | 238.00 |
| P15AH430 | u | Pequeño material para instalación | 1 | 1.4 | 1.40 |
| %CI | % | Costes indirectos..(s/total) | 3.7 % | 258.10 | 9.55 |
| %MA | % | Medios auxiliares | 3 % | 267.65 | 8.03 |
|  |  | Total |  |  | 275.68 |

| Medición | Uds. | Parcial |
|---|---|---|
| edificio | 1 | 1.00 |
| Total |  | 1 |

**17.61** u CUADRO GENERAL DE MANDO Y PROTECCIÓN (05/03/2015)
1 u × 1140.86 = 1140.86
Cuadro general de mando y proteccion, formado por un cuadro doble aislamiento ó armario metálico de empotrar ó superficie (con reserva del 20%) con puerta, incluido carriles, embarrados de circuitos y protección, equipado con todos los elementos de control y mando; IGA, Diferenciales, Contactores, Relojes, protección contra sobretensiones Equipos de protección y maniobra definidos en planos. Medida la unidad totalmente terminada, conexionada (con punteras), rotulada y programada (reloj horario y PLC).

| Código | Ud | Descripción | Rendimiento | Precio | Importe |
|---|---|---|---|---|---|
| O01OB200 | h | Oficial 1ª electricista | 1 | 18.5 | 18.50 |
| O01OB210 | h | Oficial 2ª electricista (mano de obra; 15/09/2018) | 1 | 18.01 | 18.01 |
| P15CBA010 | u | Armario BTV-2/BTVC 250A (material; 05/03/2015) | 1 | 1026 | 1026.00 |
| P15AH430 | u | Pequeño material para instalación | 4 | 1.4 | 5.60 |
| %CI | % | Costes indirectos..(s/total) | 3.7 % | 1068.11 | 39.52 |
| %MA | % | Medios auxiliares | 3 % | 1107.63 | 33.23 |
|  |  | Total |  |  | 1140.86 |

| Medición | Uds. | Parcial |
|---|---|---|
| CGMP | 1 | 1.00 |
| Total |  | 1 |

**17.5** u CUADROS DE MANDO Y PROTECCIÓN CP-P1 (05/03/2015)
1 u × 646.94 = 646.94
Cuadro tipo de distribución, protección y mando de superfície con tapa y cierre, (transitorias y permanentes).formado por un cuadro doble aislamiento ó armario metálico de empotrar ó superficie (con reserva del 20%) con puerta, incluido carriles, embarrados de circuitos y protección, equipado con todos los elementos de control y mando; IGA, Diferenciales, Contactores, Relojes, protección contra sobretensiones Equipos de protección y maniobra definidos en planos. Medida la unidad totalmente terminada, conexionada (con punteras), rotulada y programada (reloj horario y PLC).

| Código | Ud | Descripción | Rendimiento | Precio | Importe |
|---|---|---|---|---|---|
| O01OB200 | h | Oficial 1ª electricista | 0.6 | 18.5 | 11.10 |
| P15FH040 | u | Caja con puerta opaca ICP (4)+26 ele. 63A (material; 05/03/2015) | 1 | 60.57 | 60.57 |
| P15FR140 | u | PIA (II) 40A, 6kA curva C (material; 05/03/2015) | 1 | 67.86 | 67.86 |
| P15FD040 | u | Diferenc. 40A/2P/30mA tipo AC (material; 05/03/2015) | 3 | 69.51 | 208.53 |
| P15FR020 | u | PIA (I+N) 10A, 6 kA curva C (material; 05/03/2015) | 2 | 19.12 | 38.24 |
| P15FR030 | u | PIA (I+N) 16A, 6 kA curva C (material; 05/03/2015) | 8 | 19.58 | 156.64 |
| P15FR050 | u | PIA (I+N) 25A, 6 kA curva C (material; 05/03/2015) | 3 | 20.45 | 61.35 |
| P15AH430 | u | Pequeño material para instalación | 1 | 1.4 | 1.40 |
| %CI | % | Costes indirectos..(s/total) | 3.7 % | 605.69 | 22.41 |
| %MA | % | Medios auxiliares | 3 % | 628.10 | 18.84 |
|  |  | Total |  |  | 646.94 |

| Medición | Uds. | Parcial |
|---|---|---|
| CP P1 | 1 | 1.00 |
| Total |  | 1 |

**17.6** u CUADROS DE MANDO Y PROTECCIÓN CP-BAJA (05/03/2015)
1 u × 430.92 = 430.92
Cuadro tipo de distribución, protección y mando de superfície con tapa y cierre, formado por un cuadro doble aislamiento ó armario metálico de empotrar ó superficie (con reserva del 20%) con puerta, incluido carriles, embarrados de circuitos y protección, equipado con todos los elementos de control y mando; IGA, Diferenciales, Contactores, Relojes, protección contra sobretensiones (transitorias y permanentes). Equipos de protección y maniobra definidos en planos. Medida la unidad totalmente terminada, conexionada (con punteras), rotulada y programada (reloj horario y PLC).

| Código | Ud | Descripción | Rendimiento | Precio | Importe |
|---|---|---|---|---|---|
| O01OB200 | h | Oficial 1ª electricista | 0.5 | 18.5 | 9.25 |
| P15FH020 | u | Caja con puerta opaca ICP (4)+14 ele. 40A (material; 05/03/2015) | 1 | 28.91 | 28.91 |
| P15FR140 | u | PIA (II) 40A, 6kA curva C | 1 | 67.86 | 67.86 |
| P15FD040 | u | Diferenc. 40A/2P/30mA tipo AC | 2 | 69.51 | 139.02 |
| P15FR020 | u | PIA (I+N) 10A, 6 kA curva C | 2 | 19.12 | 38.24 |
| P15FR030 | u | PIA (I+N) 16A, 6 kA curva C | 4 | 19.58 | 78.32 |
| P15FR040 | u | PIA (I+N) 20A, 6 kA curva C (material; 05/03/2015) | 1 | 19.99 | 19.99 |
| P15FR050 | u | PIA (I+N) 25A, 6 kA curva C | 1 | 20.45 | 20.45 |
| P15AH430 | u | Pequeño material para instalación | 1 | 1.4 | 1.40 |
| %CI | % | Costes indirectos..(s/total) | 3.7 % | 403.44 | 14.93 |
| %MA | % | Medios auxiliares | 3 % | 418.37 | 12.55 |
|  |  | Total |  |  | 430.92 |

| Medición | Uds. | Parcial |
|---|---|---|
| CP BAJA | 1 | 1.00 |
| Total |  | 1 |

**17.7** u CUADROS DE MANDO Y PROTECCIÓN CP-SÓTANO (05/03/2015)
1 u × 277.78 = 277.78
Cuadro tipo de distribución, protección y mando de superfície con tapa y cierre, formado por un cuadro doble aislamiento ó armario metálico de empotrar ó superficie (con reserva del 20%) con puerta, incluido carriles, embarrados de circuitos y protección, equipado con todos los elementos de control y mando; IGA, Diferenciales, Contactores, Relojes, protección contra sobretensiones (transitorias y permanentes). Equipos de protección y maniobra definidos en planos. Medida la unidad totalmente terminada, conexionada (con punteras), rotulada y programada (reloj horario y PLC).

| Código | Ud | Descripción | Rendimiento | Precio | Importe |
|---|---|---|---|---|---|
| O01OB200 | h | Oficial 1ª electricista | 0.5 | 18.5 | 9.25 |
| P15FH020 | u | Caja con puerta opaca ICP (4)+14 ele. 40A | 1 | 28.91 | 28.91 |
| P15FR130 | u | PIA (II) 32A, 6kA curva C (material; 05/03/2015) | 1 | 52.28 | 52.28 |
| P15FD040 | u | Diferenc. 40A/2P/30mA tipo AC | 1 | 69.51 | 69.51 |
| P15FR020 | u | PIA (I+N) 10A, 6 kA curva C | 1 | 19.12 | 19.12 |
| P15FR030 | u | PIA (I+N) 16A, 6 kA curva C | 2 | 19.58 | 39.16 |
| P15FR040 | u | PIA (I+N) 20A, 6 kA curva C | 1 | 19.99 | 19.99 |
| P15FR050 | u | PIA (I+N) 25A, 6 kA curva C | 1 | 20.45 | 20.45 |
| P15AH430 | u | Pequeño material para instalación | 1 | 1.4 | 1.40 |
| %CI | % | Costes indirectos..(s/total) | 3.7 % | 260.07 | 9.62 |
| %MA | % | Medios auxiliares | 3 % | 269.69 | 8.09 |
|  |  | Total |  |  | 277.78 |

| Medición | Uds. | Parcial |
|---|---|---|
| CP SOTANO | 1 | 1.00 |
| Total |  | 1 |

**17.8** u CUADROS DE MANDO Y PROTECCIÓN CP-COCINA (05/03/2015)
1 u × 646.94 = 646.94
Cuadro tipo de distribución, protección y mando de superfície con tapa y cierre, formado por un cuadro doble aislamiento ó armario metálico de empotrar ó superficie (con reserva del 20%) con puerta, incluido carriles, embarrados de circuitos y protección, equipado con todos los elementos de control y mando; IGA, Diferenciales, Contactores, Relojes, protección contra sobretensiones (transitorias y permanentes). Equipos de protección y maniobra definidos en planos.Medida la unidad totalmente terminada, conexionada (con punteras), rotulada y programada (reloj horario y PLC).

| Código | Ud | Descripción | Rendimiento | Precio | Importe |
|---|---|---|---|---|---|
| O01OB200 | h | Oficial 1ª electricista | 0.6 | 18.5 | 11.10 |
| P15FH040 | u | Caja con puerta opaca ICP (4)+26 ele. 63A | 1 | 60.57 | 60.57 |
| P15FR140 | u | PIA (II) 40A, 6kA curva C | 1 | 67.86 | 67.86 |
| P15FD040 | u | Diferenc. 40A/2P/30mA tipo AC | 3 | 69.51 | 208.53 |
| P15FR020 | u | PIA (I+N) 10A, 6 kA curva C | 2 | 19.12 | 38.24 |
| P15FR030 | u | PIA (I+N) 16A, 6 kA curva C | 8 | 19.58 | 156.64 |
| P15FR050 | u | PIA (I+N) 25A, 6 kA curva C | 3 | 20.45 | 61.35 |
| P15AH430 | u | Pequeño material para instalación | 1 | 1.4 | 1.40 |
| %CI | % | Costes indirectos..(s/total) | 3.7 % | 605.69 | 22.41 |
| %MA | % | Medios auxiliares | 3 % | 628.10 | 18.84 |
|  |  | Total |  |  | 646.94 |

| Medición | Uds. | Parcial |
|---|---|---|
| CP COCINA | 1 | 1.00 |
| Total |  | 1 |

**17.9** u CUADROS DE MANDO Y PROTECCIÓN CP-CLIMA (05/03/2015)
1 u × 646.94 = 646.94
Cuadro tipo de distribución, protección y mando de superfície con tapa y cierre, formado por un cuadro doble aislamiento ó armario metálico de empotrar ó superficie (con reserva del 20%) con puerta, incluido carriles, embarrados de circuitos y protección, equipado con todos los elementos de control y mando; IGA, Diferenciales, Contactores, Relojes, protección contra sobretensiones (transitorias y permanentes). Equipos de protección y maniobra definidos en planos. Medida la unidad totalmente terminada, conexionada (con punteras), rotulada y programada (reloj horario y PLC).

| Código | Ud | Descripción | Rendimiento | Precio | Importe |
|---|---|---|---|---|---|
| O01OB200 | h | Oficial 1ª electricista | 0.6 | 18.5 | 11.10 |
| P15FH040 | u | Caja con puerta opaca ICP (4)+26 ele. 63A | 1 | 60.57 | 60.57 |
| P15FR140 | u | PIA (II) 40A, 6kA curva C | 1 | 67.86 | 67.86 |
| P15FD040 | u | Diferenc. 40A/2P/30mA tipo AC | 3 | 69.51 | 208.53 |
| P15FR020 | u | PIA (I+N) 10A, 6 kA curva C | 2 | 19.12 | 38.24 |
| P15FR030 | u | PIA (I+N) 16A, 6 kA curva C | 8 | 19.58 | 156.64 |
| P15FR050 | u | PIA (I+N) 25A, 6 kA curva C | 3 | 20.45 | 61.35 |
| P15AH430 | u | Pequeño material para instalación | 1 | 1.4 | 1.40 |
| %CI | % | Costes indirectos..(s/total) | 3.7 % | 605.69 | 22.41 |
| %MA | % | Medios auxiliares | 3 % | 628.10 | 18.84 |
|  |  | Total |  |  | 646.94 |

| Medición | Uds. | Parcial |
|---|---|---|
| CP CLIMA | 1 | 1.00 |
| Total |  | 1 |

**17.10** u CUADROS DE MANDO Y PROTECCIÓN CP-IPCI (05/03/2015)
1 u × 277.78 = 277.78
Cuadro tipo de distribución, protección y mando de superfície con tapa y cierre, formado por un cuadro doble aislamiento ó armario metálico de empotrar ó superficie (con reserva del 20%) con puerta, incluido carriles, embarrados de circuitos y protección, equipado con todos los elementos de control y mando; IGA, Diferenciales, Contactores, Relojes, protección contra sobretensiones (transitorias y permanentes). Equipos de protección y maniobra definidos en planos. Medida la unidad totalmente terminada, conexionada (con punteras), rotulada y programada (reloj horario y PLC).

| Código | Ud | Descripción | Rendimiento | Precio | Importe |
|---|---|---|---|---|---|
| O01OB200 | h | Oficial 1ª electricista | 0.5 | 18.5 | 9.25 |
| P15FH020 | u | Caja con puerta opaca ICP (4)+14 ele. 40A | 1 | 28.91 | 28.91 |
| P15FR130 | u | PIA (II) 32A, 6kA curva C | 1 | 52.28 | 52.28 |
| P15FD040 | u | Diferenc. 40A/2P/30mA tipo AC | 1 | 69.51 | 69.51 |
| P15FR020 | u | PIA (I+N) 10A, 6 kA curva C | 1 | 19.12 | 19.12 |
| P15FR030 | u | PIA (I+N) 16A, 6 kA curva C | 2 | 19.58 | 39.16 |
| P15FR040 | u | PIA (I+N) 20A, 6 kA curva C | 1 | 19.99 | 19.99 |
| P15FR050 | u | PIA (I+N) 25A, 6 kA curva C | 1 | 20.45 | 20.45 |
| P15AH430 | u | Pequeño material para instalación | 1 | 1.4 | 1.40 |
| %CI | % | Costes indirectos..(s/total) | 3.7 % | 260.07 | 9.62 |
| %MA | % | Medios auxiliares | 3 % | 269.69 | 8.09 |
|  |  | Total |  |  | 277.78 |

| Medición | Uds. | Parcial |
|---|---|---|
| CP-IPCI | 1 | 1.00 |
| Total |  | 1 |

**17.11** u SUBCUADROS DE MANDO Y PROTECCIÓN CP-DORMITORIOS (05/03/2015)
15 u × 173.65 = 2604.75
Cuadro tipo de distribución, protección y mando de superfície con tapa y cierre, formado por un cuadro doble aislamiento ó armario metálico de empotrar ó superficie (con reserva del 20%) con puerta, incluido carriles, embarrados de circuitos y protección, equipado con todos los elementos de control y mando; IGA, Diferenciales, Contactores, Relojes, protección contra sobretensiones (transitorias y permanentes). Equipos de protección y maniobra definidos en planos. Medida la unidad totalmente terminada, conexionada (con punteras), rotulada y programada (reloj horario y PLC).

| Código | Ud | Descripción | Rendimiento | Precio | Importe |
|---|---|---|---|---|---|
| O01OB200 | h | Oficial 1ª electricista | 0.3 | 18.5 | 5.55 |
| P15FH020 | u | Caja con puerta opaca ICP (4)+14 ele. 40A | 1 | 28.91 | 28.91 |
| P15FD030 | u | Diferenc. 25A/2P/30mA tipo AC (material; 05/03/2015) | 1 | 68.43 | 68.43 |
| P15FR020 | u | PIA (I+N) 10A, 6 kA curva C | 1 | 19.12 | 19.12 |
| P15FR030 | u | PIA (I+N) 16A, 6 kA curva C | 2 | 19.58 | 39.16 |
| P15AH430 | u | Pequeño material para instalación | 1 | 1.4 | 1.40 |
| %CI | % | Costes indirectos..(s/total) | 3.7 % | 162.57 | 6.02 |
| %MA | % | Medios auxiliares | 3 % | 168.59 | 5.06 |
|  |  | Total |  |  | 173.65 |

| Medición | Uds. | Parcial |
|---|---|---|
| CP D... | 15 | 15.00 |
| Total |  | 15 |

**17.12** u SUBCUADROS DE MANDO Y PROTECCIÓN CP1-AA (05/03/2015)
1 u × 545.15 = 545.15
Cuadro tipo de distribución, protección y mando de superfície con tapa y cierre, formado por un cuadro doble aislamiento ó armario metálico de empotrar ó superficie (con reserva del 20%) con puerta, incluido carriles, embarrados de circuitos y protección, equipado con todos los elementos de control y mando; IGA, Diferenciales, Contactores, Relojes, protección contra sobretensiones (transitorias y permanentes). Equipos de protección y maniobra definidos en planos. Medida la unidad totalmente terminada, conexionada (con punteras), rotulada y programada (reloj horario y PLC).

| Código | Ud | Descripción | Rendimiento | Precio | Importe |
|---|---|---|---|---|---|
| O01OB200 | h | Oficial 1ª electricista | 0.3 | 18.5 | 5.55 |
| P15FH190 | u | Caja estanca con puerta opaca 24 ele. (material; 05/03/2015) | 1 | 83.96 | 83.96 |
| P15FK100 | u | PIA 2x32A, 6/10kA curva C (material; 05/03/2015) | 1 | 68.2 | 68.20 |
| P15FJ020 | u | Diferencial 40A/2P/30mA tipo AC (material; 20/10/2018) | 1 | 133.88 | 133.88 |
| P15FK020 | u | PIA (I+N) 10A, 6/10kA curva C (material; 05/03/2015) | 1 | 53.57 | 53.57 |
| P15FK030 | u | PIA (I+N) 16A, 6/10kA curva C (material; 05/03/2015) | 3 | 54.61 | 163.83 |
| P15AH430 | u | Pequeño material para instalación | 1 | 1.4 | 1.40 |
| %CI | % | Costes indirectos..(s/total) | 3.7 % | 510.39 | 18.88 |
| %MA | % | Medios auxiliares | 3 % | 529.27 | 15.88 |
|  |  | Total |  |  | 545.15 |

| Medición | Uds. | Parcial |
|---|---|---|
| CP1 AA | 1 | 1.00 |
| Total |  | 1 |

**17.13** u SUBCUADROS DE MANDO Y PROTECCIÓN CPB-AA (05/03/2015)
1 u × 545.15 = 545.15
Cuadro tipo de distribución, protección y mando de superfície con tapa y cierre, formado por un cuadro doble aislamiento ó armario metálico de empotrar ó superficie (con reserva del 20%) con puerta, incluido carriles, embarrados de circuitos y protección, equipado con todos los elementos de control y mando; IGA, Diferenciales, Contactores, Relojes, protección contra sobretensiones (transitorias y permanentes). Equipos de protección y maniobra definidos en planos. Unidad totalmente terminada, conexionada (con punteras), rotulada y programada (reloj horario y PLC).
Para el criterio de medición, se seguirá lo indicado en la NTE.

| Código | Ud | Descripción | Rendimiento | Precio | Importe |
|---|---|---|---|---|---|
| O01OB200 | h | Oficial 1ª electricista | 0.3 | 18.5 | 5.55 |
| P15FH190 | u | Caja estanca con puerta opaca 24 ele. | 1 | 83.96 | 83.96 |
| P15FK100 | u | PIA 2x32A, 6/10kA curva C | 1 | 68.2 | 68.20 |
| P15FJ020 | u | Diferencial 40A/2P/30mA tipo AC | 1 | 133.88 | 133.88 |
| P15FK020 | u | PIA (I+N) 10A, 6/10kA curva C | 1 | 53.57 | 53.57 |
| P15FK030 | u | PIA (I+N) 16A, 6/10kA curva C | 3 | 54.61 | 163.83 |
| P15AH430 | u | Pequeño material para instalación | 1 | 1.4 | 1.40 |
| %CI | % | Costes indirectos..(s/total) | 3.7 % | 510.39 | 18.88 |
| %MA | % | Medios auxiliares | 3 % | 529.27 | 15.88 |
|  |  | Total |  |  | 545.15 |

| Medición | Uds. | Parcial |
|---|---|---|
| CPB AA | 1 | 1.00 |
| Total |  | 1 |

**17.14** u SUBCUADROS DE MANDO Y PROTECCIÓN SOLAR-ACS (05/03/2015)
1 u × 545.15 = 545.15
Cuadro tipo de distribución, protección y mando de superfície con tapa y cierre, formado por un cuadro doble aislamiento ó armario metálico de empotrar ó superficie (con reserva del 20%) con puerta, incluido carriles, embarrados de circuitos y protección, equipado con todos los elementos de control y mando; IGA, Diferenciales, Contactores, Relojes, protección contra sobretensiones (transitorias y permanentes). Equipos de protección y maniobra definidos en planos. Medida la unidad totalmente terminada, conexionada (con punteras), rotulada y programada (reloj horario y PLC).

| Código | Ud | Descripción | Rendimiento | Precio | Importe |
|---|---|---|---|---|---|
| O01OB200 | h | Oficial 1ª electricista | 0.3 | 18.5 | 5.55 |
| P15FH190 | u | Caja estanca con puerta opaca 24 ele. | 1 | 83.96 | 83.96 |
| P15FK100 | u | PIA 2x32A, 6/10kA curva C | 1 | 68.2 | 68.20 |
| P15FJ020 | u | Diferencial 40A/2P/30mA tipo AC | 1 | 133.88 | 133.88 |
| P15FK020 | u | PIA (I+N) 10A, 6/10kA curva C | 1 | 53.57 | 53.57 |
| P15FK030 | u | PIA (I+N) 16A, 6/10kA curva C | 3 | 54.61 | 163.83 |
| P15AH430 | u | Pequeño material para instalación | 1 | 1.4 | 1.40 |
| %CI | % | Costes indirectos..(s/total) | 3.7 % | 510.39 | 18.88 |
| %MA | % | Medios auxiliares | 3 % | 529.27 | 15.88 |
|  |  | Total |  |  | 545.15 |

| Medición | Uds. | Parcial |
|---|---|---|
| SOLAR ACS | 1 | 1.00 |
| Total |  | 1 |

**17.15** u SUBCUADROS DE MANDO Y PROTECCIÓN CP-ADM-RACK (05/03/2015)
1 u × 626.88 = 626.88
Cuadro tipo de distribución, protección y mando de superfície con tapa y cierre, formado por un cuadro doble aislamiento ó armario metálico de empotrar ó superficie (con reserva del 20%) con puerta, incluido carriles, embarrados de circuitos y protección, equipado con todos los elementos de control y mando; IGA, Diferenciales, Contactores, Relojes, protección contra sobretensiones (transitorias y permanentes). Equipos de protección y maniobra definidos en planos. Medida la unidad totalmente terminada, conexionada (con punteras), rotulada y programada (reloj horario y PLC).

| Código | Ud | Descripción | Rendimiento | Precio | Importe |
|---|---|---|---|---|---|
| O01OB200 | h | Oficial 1ª electricista | 0.3 | 18.5 | 5.55 |
| P15FH110 | u | Caja con puerta opaca 24 ele. (material; 05/03/2015) | 1 | 52.98 | 52.98 |
| P15FK100 | u | PIA 2x32A, 6/10kA curva C | 1 | 68.2 | 68.20 |
| P15FJ020 | u | Diferencial 40A/2P/30mA tipo AC | 1 | 133.88 | 133.88 |
| P15FK020 | u | PIA (I+N) 10A, 6/10kA curva C | 4 | 53.57 | 214.28 |
| P15FK030 | u | PIA (I+N) 16A, 6/10kA curva C | 1 | 54.61 | 54.61 |
| P15FM020 | u | Minutero escalera 16A (material; 05/03/2015) | 1 | 56 | 56.00 |
| P15AH430 | u | Pequeño material para instalación | 1 | 1.4 | 1.40 |
| %CI | % | Costes indirectos..(s/total) | 3.7 % | 586.90 | 21.72 |
| %MA | % | Medios auxiliares | 3 % | 608.62 | 18.26 |
|  |  | Total |  |  | 626.88 |

| Medición | Uds. | Parcial |
|---|---|---|
| CP-ADM-RACK | 1 | 1.00 |
| Total |  | 1 |

**17.16** u DERIVACIÓN INDIVIDUAL A CUADROS DE MANDO Y PROTECCIÓN (05/03/2015)
5 u × 343.82 = 1719.10
Derivación individual a cuadros de mando y protección, secciones y cableado según planos de electricidad. Ver esquemas unifilares. Incluye todos los medios, materiales y herrajes necesarios para su instalación. Medida la unidad totalmente instalada, probada funcionando.

| Código | Ud | Descripción | Rendimiento | Precio | Importe |
|---|---|---|---|---|---|
| E17BD040 | m | DERIVACIÓN INDIVIDUAL MONOFÁSICA 3x25 mm2 (05/03/2015) | 10 | 32.19 | 321.90 |
| %CI | % | Costes indirectos..(s/total) | 3.7 % | 321.90 | 11.91 |
| %MA | % | Medios auxiliares | 3 % | 333.81 | 10.01 |
|  |  | Total |  |  | 343.82 |

| Medición | Uds. | Parcial |
|---|---|---|
| CP-P1, CP-BAJA, CP-SÓTANO, CP-COCINA, CP-IPCI | 5 | 5.00 |
| Total |  | 5 |

**17.17** u DERIVACIÓN INDIVIDUAL A SUBCUADROS DE MANDO Y PROTECCIÓN (05/03/2015)
20 u × 225.91 = 4518.20
Derivación individual a cuadros de mando y protección, secciones y cableado según planos de electricidad. Ver esquemas unifilares. Incluye todos los medios, materiales y herrajes necesarios para su instalación. Medida la unidad totalmente instalada, probada funcionando.

| Código | Ud | Descripción | Rendimiento | Precio | Importe |
|---|---|---|---|---|---|
| E17BD030 | m | DERIVACIÓN INDIVIDUAL MONOFÁSICA 3x16 mm2 (05/03/2015) | 10 | 21.15 | 211.50 |
| %CI | % | Costes indirectos..(s/total) | 3.7 % | 211.50 | 7.83 |
| %MA | % | Medios auxiliares | 3 % | 219.33 | 6.58 |
|  |  | Total |  |  | 225.91 |

| Medición | Uds. | Parcial |
|---|---|---|
| sub cuadros | 20 | 20.00 |
| Total |  | 20 |

**17.18** u CIRCUITO MONOFÁSICO 4x2,5+TTx2.5 mm2 (05/03/2015)
28 u × 74.18 = 2077.04
Circuito monofásico, instalado con cable de cobre H07V-K de 2,5 mm2 de sección nominal, aislado con tubo de PVC rígido de 20 mm de diámetro y 1 mm de pared, incluso p.p. de cajas de derivación, grapas y piezas especiales; construido según REBT. Según planos de electricidad. Medida la unidad totalmente instalada, probada y funcionando.

| Código | Ud | Descripción | Rendimiento | Precio | Importe |
|---|---|---|---|---|---|
| E17CV031 | m | CIRCUITO 4X2.5 MM2 (05/03/2015) | 15 | 4.63 | 69.45 |
| %CI | % | Costes indirectos..(s/total) | 3.7 % | 69.45 | 2.57 |
| %MA | % | Medios auxiliares | 3 % | 72.02 | 2.16 |
|  |  | Total |  |  | 74.18 |

| Medición | Uds. | Parcial |
|---|---|---|
| CGPM | 20 | 20.00 |
| CP BAJA | 5 | 5.00 |
| CP COCINA | 3 | 3.00 |
| Total |  | 28 |

**17.19** u CIRCUITO MONOFÁSICO 4x6+TTx6 mm2 (05/03/2015)
5 u × 187.56 = 937.80
Circuito monofásico,instalado con cable de cobre H07V-K de 6 mm2 de sección nominal, aislado con tubo de PVC rígido de 25 mm de diámetro y 1 mm de pared, incluso p.p. de cajas de derivación, grapas, piezas especiales y ayudas de albañilería; construido según REBT.

| Código | Ud | Descripción | Rendimiento | Precio | Importe |
|---|---|---|---|---|---|
| E17CV050 | m | CIRCUITO 4X6 MM2 (05/03/2015) | 20 | 8.78 | 175.60 |
| %CI | % | Costes indirectos..(s/total) | 3.7 % | 175.60 | 6.50 |
| %MA | % | Medios auxiliares | 3 % | 182.10 | 5.46 |
|  |  | Total |  |  | 187.56 |

| Medición | Uds. | Parcial |
|---|---|---|
| CGPM | 4 | 4.00 |
| CP COCINA | 1 | 1.00 |
| Total |  | 5 |

**17.19.1** u CIRCUITO MONOFÁSICO 4x10+TTx10 mm2 (05/03/2015)
3 u × 337.52 = 1012.56
Circuito monofásico, instalado con cable de cobre H07V-K de 10 mm2 de sección nominal, aislado con tubo de PVC rígido de 32 mm de diámetro y 1 mm de pared, incluso p.p. de cajas de derivación, grapas y piezas especiales; construido según REBT. Medida la unidad totalmente instalada, probada y funcionando.
.

| Código | Ud | Descripción | Rendimiento | Precio | Importe |
|---|---|---|---|---|---|
| E17CV055 | m | CIRCUITO 4X10 MM2 (05/03/2015) | 20 | 15.8 | 316.00 |
| %CI | % | Costes indirectos..(s/total) | 3.7 % | 316.00 | 11.69 |
| %MA | % | Medios auxiliares | 3 % | 327.69 | 9.83 |
|  |  | Total |  |  | 337.52 |

| Medición | Uds. | Parcial |
|---|---|---|
| CGPM | 3 | 3.00 |
| Total |  | 3 |

**17.20** u CIRCUITO MONOFÁSICO 4x4+TTx4 mm2 (05/03/2015)
15 u × 181.58 = 2723.70
Circuito monofásico, instalado con cable de cobre H07V-K de 4 mm2 de sección nominal, en montaje superficial, incluso p.p. de cajas de derivación, grapas y piezas especiales; construido según REBT. Medida la unidad totalmente instalada, probada y funcionando.

| Código | Ud | Descripción | Rendimiento | Precio | Importe |
|---|---|---|---|---|---|
| E17CV040 | m | CIRCUITO 4X4 MM2 (05/03/2015) | 20 | 8.5 | 170.00 |
| %CI | % | Costes indirectos..(s/total) | 3.7 % | 170.00 | 6.29 |
| %MA | % | Medios auxiliares | 3 % | 176.29 | 5.29 |
|  |  | Total |  |  | 181.58 |

| Medición | Uds. | Parcial |
|---|---|---|
| CGPM | 3 | 3.00 |
| CP P1 | 8 | 8.00 |
| CP BAJA | 2 | 2.00 |
| CP COCINA | 2 | 2.00 |
| Total |  | 15 |

**17.21** u CIRCUITO MONOFÁSICO 2x2.5+TTx2.5 mm2 (05/03/2015)
163 u × 61.74 = 10063.62
Circuito monofásico,instalado con cable de cobre H07V-K de 2.5 mm2 de sección nominal, aislado con tubo de PVC rígido de 20 mm de diámetro y 1 mm de pared, incluso p.p. de cajas de derivación, grapas y piezas especiales; construido según REBT. Medida la unidad totalmente instalada, probada y funcionando.

| Código | Ud | Descripción | Rendimiento | Precio | Importe |
|---|---|---|---|---|---|
| E17CV030 | m | CIRCUITO 2X 2.5 MM2 (05/03/2015) | 10 | 5.78 | 57.80 |
| %CI | % | Costes indirectos..(s/total) | 3.7 % | 57.80 | 2.14 |
| %MA | % | Medios auxiliares | 3 % | 59.94 | 1.80 |
|  |  | Total |  |  | 61.74 |

| Medición | Uds. | Parcial |
|---|---|---|
| CGPM | 10 | 10.00 |
| CP P1 | 62 | 62.00 |
| CP BAJA | 50 | 50.00 |
| CP SOTANO | 29 | 29.00 |
| CP COCINA | 12 | 12.00 |
| Total |  | 163 |

**17.41** u PUNTO LUZ SIMPLE CON DETECTOR PRES (DONDE SE PRECISE) (03/07/2017)
155 u × 40.83 = 6328.65
Punto de luz simple, instalado con cable de cobre H07V-K de 1,5 mm2 de sección nominal, aislado con tubo de PVC rígido tipo 'H', detector de presencai o interruptor de corte bipolar formado por caja estanca, mecanismo y tapa articulada, colocado con prensaestopas, muelles de acero inoxidable y conos, incluso cajas de conexiones, grapas, ayudas de albañilería y conexiones; construido según REBT y según planos. Medida la cantidad ejecutada. Detector de movimiento por infrarrojos (donde se indique en proyecto) para automatización del sistema de alumbrado, formato extraplano, ángulo de detección de 360°, alcance de 7 m de diámetro a 2,5 m de altura, regulable en tiempo, en sensibilidad lumínica y en distancia de captación, alimentación a 230 V y 50-60 Hz, poder de ruptura de 5 A a 230 V, con conmutación en paso por cero, recomendada para lámparas fluorescentes y lámparas LED, cargas máximas recomendadas: 1000 W para lámparas incandescentes, 250 VA para lámparas fluorescentes, 500 VA para lámparas halógenas de bajo voltaje, 1000 W para lámparas halógenas, 200 VA para lámparas de bajo consumo, 200 VA para luminarias tipo Downlight, 200 VA para lámparas LED, temporización regulable digitalmente de 3 s a 30 min, sensibilidad lumínica regulable de 5 a 1000 lux, temperatura de trabajo entre -10°C y 40°C, grado de protección IP20, de 120 mm de diámetro. Incluso sujeciones. Medido el conjunto de la unidad instalada, probada y funcionando.
NOTA:
- Incluye el número y posición de los sensores de presencia previstos en el proyecto para el encendido de las luminaria. Deberá ser comprobado y validado por el instalador para el correcto encendido de las mismas. Se instalará el número de detectores necesario para ello siendo orientativo el indicado en los planos.
- Para la ejecución, se tendrán en cuentas todas las anotaciones indicadas en planos
- Las luminarias exteriores indicadas con el nº 1, 5, 6, 7, 8, 9 indica que son luminarias cuyo encendido se realizará mediante reloj-programador. El encendido de estas luminarias podrá ser programado en la franja horaria que se desee.

| Código | Ud | Descripción | Rendimiento | Precio | Importe |
|---|---|---|---|---|---|
| O01OB200 | h | Oficial 1ª electricista | 0.5 | 18.5 | 9.25 |
| O01OB220 | h | Ayudante electricista | 0.4 | 18.9 | 7.56 |
| P15GB010 | m | Tubo PVC corrugado M 16/gp5 (material; 20/10/2018) | 4.04 | 0.16 | 0.65 |
| P15GA010 | m | Cond. H07V-K 750V 1x1,5 mm2 Cu (material; 20/10/2018) | 8 | 0.52 | 4.16 |
| P15GK050 | u | Caja mecanismo empotrar enlazable (material; 20/10/2018) | 1 | 0.32 | 0.32 |
| IE11000 | u | Interruptor sencillo (material; 03/07/2017) | 1 | 1.78 | 1.78 |
| DECPRES | u | Detector de movimiento por infrarrojos (material; 15/09/2018) | 0.2 | 71.05 | 14.21 |
| WW00400 | u | Pequeño material | 1 | 0.3 | 0.30 |
| %CI | % | Costes indirectos..(s/total) | 3.7 % | 38.23 | 1.41 |
| %MA | % | Medios auxiliares | 3 % | 39.64 | 1.19 |
|  |  | Total |  |  | 40.83 |

| Medición | Uds. | Parcial |
|---|---|---|
| sótano | 49 | 49.00 |
| baja | 48 | 48.00 |
| primera | 58 | 58.00 |
| Total |  | 155 |

**17.47** u PUNTO LUZ CONMUTADO (30/08/2018)
16 u × 27.99 = 447.84
Punto de luz conmutado, en montaje empotrado, instalado con cable de cobre H07V-K de 1,5 mm2 de sección nominal, aislado con tubo de PVC rígido de 13 mm de diámetro y 1 mm de pared, para equipo de emergencia, incluso cajas de conexiones, grapas, ayudas de albañilería y conexiones; construido según REBT. Medida la unida instalada.
NOTA:
- Incluye el número y posición de los sensores de presencia previstos en el proyecto para el encendido de las luminaria. Deberá ser comprobado y validado por el instalador para el correcto encendido de las mismas. Se instalará el número de detectores necesario para ello siendo orientativo el indicado en los planos.
- Para la ejecución, se tendrán en cuentas todas las anotaciones indicadas en planos.

| Código | Ud | Descripción | Rendimiento | Precio | Importe |
|---|---|---|---|---|---|
| O01OB200 | h | Oficial 1ª electricista | 0.5 | 18.5 | 9.25 |
| P15GB010 | m | Tubo PVC corrugado M 16/gp5 | 8.08 | 0.16 | 1.29 |
| P15GA010 | m | Cond. H07V-K 750V 1x1,5 mm2 Cu | 24 | 0.52 | 12.48 |
| P15GK050 | u | Caja mecanismo empotrar enlazable | 2 | 0.32 | 0.64 |
| P15MND021 | ud | Conmutador (material; 20/10/2018) | 2 | 1.12 | 2.24 |
| WW00400 | u | Pequeño material | 1 | 0.3 | 0.30 |
| %CI | % | Costes indirectos..(s/total) | 3.7 % | 26.20 | 0.97 |
| %MA | % | Medios auxiliares | 3 % | 27.17 | 0.82 |
|  |  | Total |  |  | 27.99 |

| Medición | Uds. | Parcial |
|---|---|---|
| baja | 1 | 1.00 |
| primera | 15 | 15.00 |
| Total |  | 16 |

**17.48** u PUNTO LUZ SENCILLO SUP O EMP (EMERGENCIA) (10/11/2000)
72 u × 57.32 = 4127.04
Punto de luz sencillo, con indicación SALIDA, en montaje empotrado, instalado con cable de cobre H07V-K de 1,5 mm2 de sección nominal, aislado con tubo de PVC rígido de 13 mm de diámetro y 1 mm de pared, para equipo de emergencia, incluso cajas de conexiones, grapas, ayudas de albañilería y conexiones; construido según REBT. Medida la unidad instalada, probada y funcionando.
NOTA:
- Parte de estos puntos son para luminarias semiempotradas.
- Incluye el número y posición de los sensores de presencia previstos en el proyecto para el encendido de las luminaria. Deberá ser comprobado y validado por el instalador para el correcto encendido de las mismas. Se instalará el número de detectores necesario para ello siendo orientativo el indicado en los planos.
- Para la ejecución, se tendrán en cuentas todas las anotaciones indicadas en planos.

| Código | Ud | Descripción | Rendimiento | Precio | Importe |
|---|---|---|---|---|---|
| O01OB200 | h | Oficial 1ª electricista | 0.3 | 18.5 | 5.55 |
| P16ELB011 | ud | punto de luz con bq.emergencia (material; 10/11/2000) | 1 | 43 | 43.00 |
| P15GB010 | m | Tubo PVC corrugado M 16/gp5 | 4.04 | 0.16 | 0.65 |
| P15GA010 | m | Cond. H07V-K 750V 1x1,5 mm2 Cu | 8 | 0.52 | 4.16 |
| WW00400 | u | Pequeño material | 1 | 0.3 | 0.30 |
| %CI | % | Costes indirectos..(s/total) | 3.7 % | 53.66 | 1.99 |
| %MA | % | Medios auxiliares | 3 % | 55.65 | 1.67 |
|  |  | Total |  |  | 57.32 |

| Medición | Uds. | Parcial |
|---|---|---|
| sótano | 25 | 25.00 |
| baja | 19 | 19.00 |
| primera | 28 | 28.00 |
| Total |  | 72 |

**17.48.1** u PUNTO LUZ SENCILLO SUP O EMP (EMERGENCIA) "SALIDA" (30/08/2018)
46 u × 62.65 = 2881.90
Punto de luz sencillo, en montaje empotrado, instalado con cable de cobre H07V-K de 1,5 mm2 de sección nominal, aislado con tubo de PVC rígido de 13 mm de diámetro y 1 mm de pared, para equipo de emergencia, incluso cajas de conexiones, grapas, ayudas de albañilería y conexiones; construido según REBT. Medida la unidad instalada, probada y funcionando.
NOTA:
- Parte de estos puntos son para luminarias semiempotradas.
- Incluye el número y posición de los sensores de presencia previstos en el proyecto para el encendido de las luminaria. Deberá ser comprobado y validado por el instalador para el correcto encendido de las mismas. Se instalará el número de detectores necesario para ello siendo orientativo el indicado en los planos.
- Para la ejecución, se tendrán en cuentas todas las anotaciones indicadas en planos.

| Código | Ud | Descripción | Rendimiento | Precio | Importe |
|---|---|---|---|---|---|
| O01OB200 | h | Oficial 1ª electricista | 0.3 | 18.5 | 5.55 |
| P16ELB012 | ud | punto de luz con bq.emergencia (material; 15/09/2018) | 1 | 48 | 48.00 |
| P15GB010 | m | Tubo PVC corrugado M 16/gp5 | 4.04 | 0.16 | 0.65 |
| P15GA010 | m | Cond. H07V-K 750V 1x1,5 mm2 Cu | 8 | 0.52 | 4.16 |
| WW00400 | u | Pequeño material | 1 | 0.3 | 0.30 |
| %CI | % | Costes indirectos..(s/total) | 3.7 % | 58.66 | 2.17 |
| %MA | % | Medios auxiliares | 3 % | 60.83 | 1.82 |
|  |  | Total |  |  | 62.65 |

| Medición | Uds. | Parcial |
|---|---|---|
| sótano | 18 | 18.00 |
| baja | 16 | 16.00 |
| primera | 5 | 5.00 |
| sótano | 1 | 1.00 |
| baja | 2 | 2.00 |
| primera | 4 | 4.00 |
| Total |  | 46 |

**17.49** u B.ENCH. ESTANCA 10/16A BIPOLAR TT LAT. (05/03/2015)
5 u × 24.83 = 124.15
Base de enchufe estanca con toma de tierra lateral realizada con 3 conductores de cobre flexible de 2,5 mm2, aislamiento tipo H07Z1-KA(AS) Cca-s1b,d1,a1 de PVC, tensión asignada 450/750 V, en sistema monofásico (fase neutro y tierra) no propagador de incendio y con emisión de humos y opacidad reducida tubo H de PVC corrugado de M 20/gp5 de 20 mm de diámetro, incluyendo caja de registro, caja de mecanismo universal con tornillos, base de enchufe Hager cubyko sistema schuko 10-16 A (II+t.)Simon 82, instalado.Medida la unidad instalada, probada y funcionando.

| Código | Ud | Descripción | Rendimiento | Precio | Importe |
|---|---|---|---|---|---|
| O01OB200 | h | Oficial 1ª electricista | 0.5 | 18.5 | 9.25 |
| P15GB010 | m | Tubo PVC corrugado M 16/gp5 | 3.03 | 0.16 | 0.48 |
| P15GA020 | m | Cond. H07V-K 750V 1x2,5 mm2 Cu (material; 05/03/2015) | 9 | 0.55 | 4.95 |
| P15HF091 | ud | Base ench. schuco estanca (material; 20/10/2018) | 1 | 8.27 | 8.27 |
| WW00400 | u | Pequeño material | 1 | 0.3 | 0.30 |
| %CI | % | Costes indirectos..(s/total) | 3.7 % | 23.25 | 0.86 |
| %MA | % | Medios auxiliares | 3 % | 24.11 | 0.72 |
|  |  | Total |  |  | 24.83 |

| Medición | Uds. | Parcial |
|---|---|---|
| sótano | 1 | 1.00 |
| baja | 4 | 4.00 |
| Total |  | 5 |

**17.52** u B.ENCH. 10/16A BIPOLAR TT LAT.
259 u × 26.64 = 6899.76
Base de enchufe con toma de tierra lateral realizada con on 3 conductores de cobre flexible de 2,5 mm2, aislamiento tipo H07Z1-KA(AS) Cca-s1b,d1,a1 de PVC, tensión asignada 450/750 V, en sistema monofásico (fase neutro y tierra) no propagador de incendio y con emisión de humos y opacidad reducida tubo PVC corrugado de M 20/gp5 de 20 mm de diámetro, incluyendo caja de registro, caja de mecanismo universal con tornillos, base de enchufe sistema schuko 10-25 A. y parte proporcional de tapa embellecedora. Se incluirá aquí la p.p.de demasía por cocina eléctrica y la toma on protección especial en baños. Medida la unidad instalada, probada y funcionando.
NOTA:
- Se deberán colocar en cocina las tomas especificadas en planos, tomas de fuerza para equipamiento de cocina y tomas para equipamientos. ver plano.

| Código | Ud | Descripción | Rendimiento | Precio | Importe |
|---|---|---|---|---|---|
| O01OB200 | h | Oficial 1ª electricista | 0.6 | 18.5 | 11.10 |
| P15GB010 | m | Tubo PVC corrugado M 16/gp5 | 5.05 | 0.16 | 0.81 |
| P15GA020 | m | Cond. H07V-K 750V 1x2,5 mm2 Cu | 15 | 0.55 | 8.25 |
| P15GK050 | u | Caja mecanismo empotrar enlazable | 1 | 0.32 | 0.32 |
| P15MND091 | ud | Base ench. schuko t tierra lateral (material; 20/10/2018) | 1 | 3.11 | 3.11 |
| P01DW090 | u | Pequeño material | 1 | 1.35 | 1.35 |
| %CI | % | Costes indirectos..(s/total) | 3.7 % | 24.94 | 0.92 |
| %MA | % | Medios auxiliares | 3 % | 25.86 | 0.78 |
|  |  | Total |  |  | 26.64 |

| Medición | Uds. | Parcial |
|---|---|---|
| sótano | 79 | 79.00 |
| baja | 71 | 71.00 |
| primera | 109 | 109.00 |
| Total |  | 259 |

**08EWW00001** u PUNTO TIMBRE 1,5 mm2 (03/07/2017)
1 u × 26.76 = 26.76
Punto de timbre con cable de cobre H07V-K de 1,5 mm2 de sección nominal, aislado con tubo de PVC flexible de 13mm de diámetro, incluso zumbador y mecanismo pulsador de primera calidad, p.p. de cajas de derivación y ayudas de albañilería; construido según REBT. Medida la unidad instalada, probada y funcionando.
NOTA:
- El punto de timbre se instalará en la puerta de acceso de servicio y el zumbador irá ubicado en la planta semisótano, en la cocina

| Código | Ud | Descripción | Rendimiento | Precio | Importe |
|---|---|---|---|---|---|
| O01OB200 | h | Oficial 1ª electricista | 0.5 | 18.5 | 9.25 |
| P15GB010 | m | Tubo PVC corrugado M 16/gp5 | 5.05 | 0.16 | 0.81 |
| P15GA010 | m | Cond. H07V-K 750V 1x1,5 mm2 Cu | 10 | 0.52 | 5.20 |
| P15GK050 | u | Caja mecanismo empotrar enlazable | 1 | 0.32 | 0.32 |
| IE11500 | u | Pulsador (material; 03/07/2017) | 1 | 1.51 | 1.51 |
| IE13200 | u | Zumbador antiparasitario (material; 03/07/2017) | 1 | 7.64 | 7.64 |
| WW00300 | u | Material complementario y piezas especiales | 0.3 | 0.55 | 0.17 |
| WW00400 | u | Pequeño material | 0.5 | 0.3 | 0.15 |
| %CI | % | Costes indirectos..(s/total) | 3.7 % | 25.05 | 0.93 |
| %MA | % | Medios auxiliares | 3 % | 25.98 | 0.78 |
|  |  | Total |  |  | 26.76 |

| Medición | Uds. | Parcial |
|---|---|---|
| Puerta acc servicio | 1 | 1.00 |
| Total |  | 1 |

**17.51** u GRUPO ELECTRÓGENO DE 8.6 KVA (30/08/2018)
1 u × 3309.03 = 3309.03
Grupo electrógeno para 8.6 KVA, formado por motor diesel refrigerado por agua, arranque eléctrico, alternador trifásico, en bancada apropiada, incluyendo circuito de conmutación de potencia Red-grupo, escape de gases y silencioso, montado, instalado con pruebas y ajustes. Incluye todos los medios, materiales y herrajes necesarios para su instalaicón. Funcionando. Medida la unidad instalada, probada y funcionando.

| Código | Ud | Descripción | Rendimiento | Precio | Importe |
|---|---|---|---|---|---|
| O01OB200 | h | Oficial 1ª electricista | 2 | 18.5 | 37.00 |
| O01OB210 | h | Oficial 2ª electricista | 2 | 18.01 | 36.02 |
| GEPELET8 | u | Grupo electrógeno complementario 8.5 (material; 20/10/2018) | 1 | 3025 | 3025.00 |
| %CI | % | Costes indirectos..(s/total) | 3.7 % | 3098.02 | 114.63 |
| %MA | % | Medios auxiliares | 3 % | 3212.65 | 96.38 |
|  |  | Total |  |  | 3309.03 |

Claves: trifásico, apto, gas, climatización, prueba, bancada, montaje, motor, construcción, circuito, electrógeno, ajustar, eléctrico, diesel, grupo, arranque, agua

| Medición | Uds. | Parcial |
|---|---|---|
| edificio | 1 | 1.00 |
| Total |  | 1 |

**17.53** m CANALETA REGISTRABLE PARA ALOJO DE INSTALACIONES EXIST (30/08/2018)
34.45 m × 41.15 = 1417.62
Suministro e instalación de canaleta empotrada en fachada para alojar todas las instalaciones que discurren por el edificio en la actualidad, i/p.p. de piezas especiales, medios auxiliares, instalada. Medida longitud instalada según planimetría de Proyecto.

| Código | Ud | Descripción | Rendimiento | Precio | Importe |
|---|---|---|---|---|---|
| 17.531 | m | Canaleta de aluminio registrable (material; 21/10/2018) | 1 | 35 | 35.0000 |
| O01OA030 | h | Oficial primera | 0.1 | 18.42 | 1.8420 |
| O01OA070 | h | Peón ordinario | 0.1 | 16.88 | 1.6880 |
| %CI | % | Costes indirectos..(s/total) | 3.7 % | 38.5300 | 1.4256 |
| %MA | % | Medios auxiliares | 3 % | 39.9556 | 1.1987 |
|  |  | Total |  |  | 41.15 |

| Medición | Uds. | Largo | Parcial |
|---|---|---|---|
| Fachada | 1 | 34.45 | 34.45 |
| Total |  |  | 34.45 |

## C18 INSTALACION DE TELECOMUNICACIONES
Importe: 29287.67

### 18.1 SISTEMA DE LLAMADAS ASISTENCIALES SEÑALIZACIÓN (30/08/2018)
Importe: 5696.66

**18.1.1** u ELEMENTOS CENTRALES (30/08/2018)
1 u × 1961.69 = 1961.69
Suministro e instalación de central compuesta por: una consola/servidor, un receptor de tarjetas UCM, sofware gestión consultas, 2 F.A. 12V (instalación incluida) y 32 configuraciones y puesta en marcha del sistema, incluso p.p. de elementos, materiales y herrajes necesarios para su corecta instalación, incluso comprobación y funcionando. Medida la unidad completa de la instalación según planos de proyecto.
NOTA:
- Se ha propuesto un sistema de comunicaciones de la cads comercial GERDISMAN, pudiéndose instalar otro que cumpla con los requisistos y prestacioenes del sistema propuesto.

| Código | Ud | Descripción | Rendimiento | Precio | Importe |
|---|---|---|---|---|---|
| O01OB200 | h | Oficial 1ª electricista | 9 | 18.5 | 166.50 |
| O01OB220 | h | Ayudante electricista | 9 | 18.9 | 170.10 |
| P23FN104 | u | Central detección analógica asistencia llamadas (material; 21/10/2018) | 1 | 1500 | 1500.00 |
| %CI | % | Costes indirectos..(s/total) | 3.7 % | 1836.60 | 67.95 |
| %MA | % | Medios auxiliares | 3 % | 1904.55 | 57.14 |
|  |  | Total |  |  | 1961.69 |

| Medición | Uds. | Parcial |
|---|---|---|
| baja | 1 | 1.00 |
| Total |  | 1 |

**18.1.2** u ELEMENTOS ASISTENCIALES (30/08/2018)
43 u × 62.02 = 2666.86
Suministro e instalación de elemenos asistenciales compuesto por:
PARA PLANTA PRIMERA:
10 Módulos de conexiones UCM, para las habitaciones dobles (15 habitaciones) conjunto formado por mecanimos doble c/cancelación tirador tipo pera, pulsador de capa tipo pera e indicador luminoso, para las avitaciones individuales (una habitación) conjunto formado por mecanismos doble c/cancelación y tirador tipo pera e indicador luminoso, para las cabinas aseos comunes 5 tiradores de baño c/cancelación y 3 indicadores luminosos.
PARA PLANTA BAJA
Módulo conexiones UCM, 6 tiradores de baño c/cancelación y 2 indicadores luminosos.
PARA PLANTA SÓTANO
2 Módulos de conexiones UCM, para los aseos 5 tiradores de baño c/cancelación y 3 indicadores luminosos.
Incluso p.p. de elementos, materiales y herrajes necesarios para su corecta instalación, incluso comprobación y funcionando. Medida la unidad completa de la instalación según planos de proyecto.
NOTA:
- Se ha propuesto un sistema de comunicaciones de la cads comercial GERDISMAN, pudiéndose instalar otro que cumpla con los requisistos y prestacioenes del sistema propuesto.

| Código | Ud | Descripción | Rendimiento | Precio | Importe |
|---|---|---|---|---|---|
| O01OB200 | h | Oficial 1ª electricista | 0.75 | 18.5 | 13.88 |
| O01OB220 | h | Ayudante electricista | 0.75 | 18.9 | 14.18 |
| P23FN240 | u | Pulsador de aviso (material; 21/10/2018) | 1 | 30 | 30.00 |
| %CI | % | Costes indirectos..(s/total) | 3.7 % | 58.06 | 2.15 |
| %MA | % | Medios auxiliares | 3 % | 60.21 | 1.81 |
|  |  | Total |  |  | 62.02 |

| Medición | Uds. | Parcial |
|---|---|---|
| sótano | 5 | 5.00 |
| baja | 6 | 6.00 |
| primera | 32 | 32.00 |
| Total |  | 43 |

**18.1.3** u IINSTALACIÓN CABLEADO Y BANDEJAS (30/08/2018)
1 u × 1068.11 = 1068.11
Instalación del cableado y bandejaspara el conexionado de dispositivos a UCM bajo tubo corrugado incluyendo todos los elementos, materiales y herrajes necesarios para ello. Comprobación y funcionando, instalación y elementos según planos de proyecto. Medida la unidad completa de la instalación según planos de proyecto.

| Código | Ud | Descripción | Rendimiento | Precio | Importe |
|---|---|---|---|---|---|
| 18.1.3.1 | u | IINSTALACIÓN CABLEADO (21/10/2018) | 1 | 1000 | 1000.00 |
| %CI | % | Costes indirectos..(s/total) | 3.7 % | 1000.00 | 37.00 |
| %MA | % | Medios auxiliares | 3 % | 1037.00 | 31.11 |
|  |  | Total |  |  | 1068.11 |

| Medición | Uds. | Parcial |
|---|---|---|
| edificio | 1 | 1.00 |
| Total |  | 1 |

### 18.2. AUDIOVISUALES (30/08/2018)
Importe: 3738.39

**18.2** u ELEMENTOS DE VOZ Y DATOS (30/08/2018)
1 u × 3738.39 = 3738.39
Instalación completa de los elementos de voz y datos, compuesta por armario rack 12u. (que incluye 1 panel de ventilación del armario, una regleta eletrificada 6schukos, yn panel 24RJ45 UTP cat 6 c/conectores, 1 panesl 50 puertos Cat.3, 2 paneles guía de cables, 51 latiguillos, 1 switch 24 puertos), 16 mecanismos RJ45 para el teléfono de las habitaciones, 19 mecanismos RJ45 para el teléfono de servicios generales, 16 mecanismos RJ45 Datos para servicios generales, canalización y cableado para los puntos de telefonía y para los puntos de datos de servicios generales y un repartidor telefónico de 50 pares, 35 terminales telefónicos IP con HUB, 5 puntos wifi. Medida la unidad completa de la instalación según planos de proyecto.
NOTA:
- Canalizaciones realizadas bajo bandeja tipo rejiband y tubo corrugado en estancias, con cajas de distribución vertical y horizontal.

| Código | Ud | Descripción | Rendimiento | Precio | Importe |
|---|---|---|---|---|---|
| 18.2.1 | u | ELEMENTOS DE VOZ Y DATOS (21/10/2018) | 1 | 3500 | 3500.00 |
| %CI | % | Costes indirectos..(s/total) | 3.7 % | 3500.00 | 129.50 |
| %MA | % | Medios auxiliares | 3 % | 3629.50 | 108.89 |
|  |  | Total |  |  | 3738.39 |

| Medición | Uds. | Parcial |
|---|---|---|
| edificio | 1 | 1.00 |
| Total |  | 1 |

### 18.3 MEGAFONÍA
Importe: 11882.46

**18.31** u MEGAFONIA
1 u × 11882.46 = 11882.46
Instalación completa de megafonía, compuesta por 22 altavoces 3-6W, 7 atenuadores 12W, un controlador de sistema de megafonía "EVAC 6 zonas" o equivalnete, una estación de llamada 6 zonas + llamada general, más canalización y cableado con los puntos de altavoz/atenuador necesarios.
Para el criterio de medición, se seguirá lo indicado en la NTE.
Nota:
-Las canalizaciones se realizarán bajo bandeja tipo rejiband y tubo corrugado en estancias, con cajas de distribución vertical y horizontal.
- Instalación completa incluyendo todos los elementos, materiales y herrajes necesarios para ello. Comprobación y funcionando
- Instalación y elementos según planos de proyecto.

| Código | Ud | Descripción | Rendimiento | Precio | Importe |
|---|---|---|---|---|---|
| E19M040 | u | INST. MEGAFONÍA EDIFICIO RESIDENCIAL 3ª EDAD | 1 | 2201.74 | 2201.74 |
| E19M050 | u | CENTRAL MEGAFONÍA Y SONIDO | 1 | 6771.45 | 6771.45 |
| E19M020 | u | SIST. MENSAJE Y MÚSICA (RADIO/CD) 30W | 1 | 725.11 | 725.11 |
| E19M170 | u | DIFUSOR FALSO TECHO 6W | 22 | 99.28 | 2184.16 |
|  |  | Total |  |  | 11882.46 |

Claves: alimentar, abrepuertas, teléfono, conexión, montaje, unifamiliar, calle, simple, electrónico, analógico, pulsador, kit, vivienda, portería, placa, cableado

| Medición | Uds. | Parcial |
|---|---|---|
| edifico | 1 | 1.00 |
| Total |  | 1 |

### 18.4 CCTV
Importe: 5772.19

**18.4.1** u INSTALACIÓN CCTV
1 u × 5772.19 = 5772.19
Instalación completa de CCTV. Compuesta por 15 minodomos interiores 3.6mm. 4 camáras bullet exteriores, un videograbador, un extensor HDMI, canalización y cableado a puntos de cámara, programación y puesta en marcha.
Para el criterio de medición, se seguirá lo indicado en la NTE.
-Nota:
- Canalizaciones realizadas bajo bandeja tipo rejiband y tubo corrugado en estancias, con cajas de distribución vertical y horizontal.
-Instalación completa incluyendo todos los elementos, materiales y herrajes necesarios para ello. Comprobación y funcionando
- Instalación y elementos según planos de proyecto.

| Código | Ud | Descripción | Rendimiento | Precio | Importe |
|---|---|---|---|---|---|
| E26RTA110 | u | TELECÁMARA CCD B/N 1/3" 600 LÍNEAS | 4 | 244.89 | 979.56 |
| E26RTA150 | u | SOPORTE PARA CÁMARAS L= 21-31 cm | 4 | 37.51 | 150.04 |
| E26RTE130 | u | VIDEOGRABADOR COLOR EN DISCO DURO 16 CANALES | 1 | 1382.83 | 1382.83 |
| E26RTC110 | u | ÓPTICA FIJA 1/3" VIDEO 4 mm AUTOIRIS | 15 | 162.63 | 2439.45 |
| E26RTD140 | u | MONITOR COLOR 19" TFT | 1 | 452.24 | 452.24 |
| %CI | % | Costes indirectos..(s/total) | 3.7 % | 5404.12 | 199.95 |
| %MA | % | Medios auxiliares | 3 % | 5604.07 | 168.12 |
|  |  | Total |  |  | 5772.19 |

| Medición | Uds. | Parcial |
|---|---|---|
| edificio | 1 | 1.00 |
| Total |  | 1 |

### 18.5 VIDEO PORTERO
Importe: 1775.82

**E19PD100** u PORTERO DIGITAL EDIFICIO 4 ACC
1 u × 1775.82 = 1775.82
Portero digital para edificio, sistema digital incluyendo 4 placas de calle, alimentador, 4 abrepuertas y teléfonos electrónicos, incluyendo caja de empotrar. Montado, cableado, manguera 3 hilos +coaxial para la instalación y de 2 hilos para la conexión de la placa de calle con el abrapuertas, y conexionado completo. Medida la unidad instalada y funcionando.

| Código | Ud | Descripción | Rendimiento | Precio | Importe |
|---|---|---|---|---|---|
| O01OB200 | h | Oficial 1ª electricista | 6 | 18.5 | 111.00 |
| O01OB220 | h | Ayudante electricista | 6 | 18.9 | 113.40 |
| P22BD110 | u | Telefono digital (material) | 4 | 39.3 | 157.20 |
| P22BA120 | u | Placa de calle 4L tecn. convencional (material; 05/03/2015) | 4 | 254 | 1016.00 |
| P22BB020 | u | Alimentador 25 VA 230/240 VAC (material; 05/03/2015) | 1 | 48.99 | 48.99 |
| P22BV110 | u | Caja empotrable 4 plantas (material; 05/03/2015) | 1 | 19.5 | 19.50 |
| P22BC020 | u | Abrepuertas normal portero digital (material; 05/03/2015) | 4 | 30.09 | 120.36 |
| P15GB010 | m | Tubo PVC corrugado M 16/gp5 | 33 | 0.16 | 5.28 |
| P22BF060 | m | Manguera 3+ coaxial (material; 05/03/2015) | 30 | 2 | 60.00 |
| P22BF070 | m | Manguera multiple 2 hilos (material; 05/03/2015) | 3 | 1.75 | 5.25 |
| P15AH430 | u | Pequeño material para instalación | 4 | 1.4 | 5.60 |
| %CI | % | Costes indirectos..(s/total) | 3.7 % | 1662.58 | 61.52 |
| %MA | % | Medios auxiliares | 3 % | 1724.10 | 51.72 |
|  |  | Total |  |  | 1775.82 |

### 18.6 INSPECCION,TRAMITACIÓN DE LA INSTALACIÓN (30/08/2018)
Importe: 422.15
Claves: técnica, comprobación, prueba, emisor, construcción, inspección

**INSEXP** u INSPECCION Y TRAMITACIÓN DE LA INSTALACION (30/08/2018)
1 u × 422.15 = 422.15
Legalización de la instalación de telecomunicaciones, realizada por técnico competente, incluso planos de la instalación, tramitación de la documentación y presentación en Industria para que quede inscrita en libro de instalaciones. El Instalador Autorizado emitirá los Certificados de Instalación Eléctrica y Memorias técnicas de Diseño, así como los correspondientes Manuales de Usuario. Medida la unidad del conjunto una vez entregada la documentación.

| Código | Ud | Descripción | Rendimiento | Precio | Importe |
|---|---|---|---|---|---|
| P22TJ010 | u | Inspección y comprobación técnica (material; 16/09/2018) | 1 | 352.72 | 352.72 |
| P22TJ020 | u | Exp. certificado/boletín de instalación (material; 16/09/2018) | 1 | 42.51 | 42.51 |
| %CI | % | Costes indirectos..(s/total) | 3.7 % | 395.23 | 14.62 |
| %MA | % | Medios auxiliares | 3 % | 409.85 | 12.30 |
|  |  | Total |  |  | 422.15 |

| Medición | Uds. | Parcial |
|---|---|---|
| edificio | 1 | 1.00 |
| Total |  | 1 |

## C19 ILUMINACION
Importe: 11465.03

**E18IME030** u LUMINARIA EMPOTRABLE PANEL CUADRADO LED 3400 lm
62 u × 39.25 = 2433.50
Luminaria LED para empotrar, con carcasa cuadrada de 600x600 mm, marco de plástico y cierre de PMMA; grado de protección IP20 / Clase I, según UNE-EN60598, equipado con módulo de LED de 3400 lm, equipo fijo inegrado, con un consumo de 43-47W, y temperatura de color blanco neutro (4000K) o frío (3000K), driver integrado. Con marcado CE según Reglamento (UE) 305/201. Instalada, incluyendo replanteo, accesorios de anclaje y conexionado. Medida la unidad completamente instalada.
NOTA:
- La potencia y el flujo lumínico de las lámparas leds a incorporar en las luminarias serán las adecuadas a determinar por el instalador

| Código | Ud | Descripción | Rendimiento | Precio | Importe |
|---|---|---|---|---|---|
| O01OB200 | h | Oficial 1ª electricista | 0.4 | 18.5 | 7.40 |
| P16BE992 | u | Lum.emp.panel cuadrado 34 LED (material; 20/10/2018) | 1 | 28 | 28.00 |
| P01DW090 | u | Pequeño material | 1 | 1.35 | 1.35 |
| %CI | % | Costes indirectos..(s/total) | 3.7 % | 36.75 | 1.36 |
| %MA | % | Medios auxiliares | 3 % | 38.11 | 1.14 |
|  |  | Total |  |  | 39.25 |

| Medición | Uds. | Parcial |
|---|---|---|
| sótano | 33 | 33.00 |
| baja | 29 | 29.00 |
| Total |  | 62 |

**19.2** u LUMINARIA APLIQUE ADOSADO A PARED LED
9 u × 28.57 = 257.13
Luminaria tipo aplique adosado en pared con lámpara led 120V (redondo), con protección IP-20/CLASE I, incluso pequeño material y conexionado. Medida la unidad completamente instalada.
NOTA:
- La potencia y el flujo lumínico de las lámparas leds a incorporar en las luminarias serán las adecuadas a determinar por el instalador para asegurar la correcta iluminación d ela zona así como su uniformidad.

| Código | Ud | Descripción | Rendimiento | Precio | Importe |
|---|---|---|---|---|---|
| O01OB200 | h | Oficial 1ª electricista | 0.4 | 18.5 | 7.40 |
| P16BD810 | u | Aplique adosado pared led 120V (material; 20/10/2018) | 1 | 18 | 18.00 |
| P01DW090 | u | Pequeño material | 1 | 1.35 | 1.35 |
| %CI | % | Costes indirectos..(s/total) | 3.7 % | 26.75 | 0.99 |
| %MA | % | Medios auxiliares | 3 % | 27.74 | 0.83 |
|  |  | Total |  |  | 28.57 |

| Medición | Uds. | Parcial |
|---|---|---|
| sótano | 3 | 3.00 |
| baja | 6 | 6.00 |
| Total |  | 9 |

**E18IDE110** u DOWNLIGHT EMP. ALTURA REDUCIDA LED
102 u × 39.42 = 4020.84
Luminaria Downlight LED, altura reducida, circular de 214 mm diámetro, carcas y aro de aluminio en color balco, gris o negro, reflector de plastico; grado de protección IP20 - IK02 / Clase II, aislamiento clase F, según UNE-EN60598 y EN-50102. Óptica de alto brillo, equipado con módulo LED, temperatura de color blanco cálido o neutro (3000K o 4000K respectivamente), transformador externo de la fuente de alimentación, para alumbrado general interior. Con marcado CE según Reglamento (UE) 305/201. Instalada, incluyendo replanteo, accesorios de anclaje y conexionado. Medida la unidad completamente instalada.
NOTA:
- La potencia y el flujo lumínico de las lámparas leds a incorporar en las luminarias serán las adecuadas a determinar por el instalador para asegurar la correcta iluminación d ela zona así como su uniformidad.

| Código | Ud | Descripción | Rendimiento | Precio | Importe |
|---|---|---|---|---|---|
| O01OB200 | h | Oficial 1ª electricista | 0.3 | 18.5 | 5.55 |
| P16BI110 | u | Downl.redon.alt.rend. LED 2000 lm D=214 mm (material; 20/10/2018) | 1 | 30 | 30.00 |
| P01DW090 | u | Pequeño material | 1 | 1.35 | 1.35 |
| %CI | % | Costes indirectos..(s/total) | 3.7 % | 36.90 | 1.37 |
| %MA | % | Medios auxiliares | 3 % | 38.27 | 1.15 |
|  |  | Total |  |  | 39.42 |

| Medición | Uds. | Parcial |
|---|---|---|
| sótano | 31 | 31.00 |
| baja | 39 | 39.00 |
| primera | 32 | 32.00 |
| Total |  | 102 |

**19.15** u LUMINARIA ADOSADA A TECHO LED
33 u × 30.71 = 1013.43
Luminaria estanca adosada a techo con lámparas leds, con marcado CE según Reglamento (UE) 305/201, instalada, incluyendo replanteo, accesorios de anclaje y conexionado. Medida la unidad completamente instalada.instalada.
NOTA:
- La potencia y el flujo lumínico de las lámparas leds a incorporar en las luminarias serán las adecuadas a determinar por el instalador para asegurar la correcta iluminación d ela zona así como su uniformidad.

| Código | Ud | Descripción | Rendimiento | Precio | Importe |
|---|---|---|---|---|---|
| O01OB200 | h | Oficial 1ª electricista | 0.3 | 18.5 | 5.550 |
| P16BB651 | u | Lum led adosada (material; 20/10/2018) | 1 | 21.85 | 21.850 |
| P01DW090 | u | Pequeño material | 1 | 1.35 | 1.350 |
| %CI | % | Costes indirectos..(s/total) | 3.7 % | 28.750 | 1.064 |
| %MA | % | Medios auxiliares | 3 % | 29.814 | 0.894 |
|  |  | Total |  |  | 30.71 |

| Medición | Uds. | Parcial |
|---|---|---|
| primera | 33 | 33.00 |
| Total |  | 33 |

**19.4** u LUMINARIA DOWNLIGHT EMPOTRADA LED
21 u × 28.74 = 603.54
Luminaria tipo downlight empotrado en techo de altura especial reducida con lámpara led downlight de diámetro 165, con protección IP-20/CLASE I, incluso pequeño material y conexionado. Con marcado CE según Reglamento (UE) 305/201. Instalada, incluyendo replanteo, accesorios de anclaje y conexionado. Medida la unidad completamente instalada.
NOTA:
- La potencia y el flujo lumínico de las lámparas leds a incorporar en las luminarias serán las adecuadas a determinar por el instalador para asegurar la correcta iluminación d ela zona así como su uniformidad.

| Código | Ud | Descripción | Rendimiento | Precio | Importe |
|---|---|---|---|---|---|
| O01OB200 | h | Oficial 1ª electricista | 0.3 | 18.5 | 5.55 |
| P16BI100 | u | Downl.redon.alt.rend. LED 1200 lm D=214 mm (material; 20/10/2018) | 1 | 20 | 20.00 |
| P01DW090 | u | Pequeño material | 1 | 1.35 | 1.35 |
| %CI | % | Costes indirectos..(s/total) | 3.7 % | 26.90 | 1.00 |
| %MA | % | Medios auxiliares | 3 % | 27.90 | 0.84 |
|  |  | Total |  |  | 28.74 |

| Medición | Uds. | Parcial |
|---|---|---|
| sótano | 8 | 8.00 |
| baja | 12 | 12.00 |
| primera | 1 | 1.00 |
| Total |  | 21 |

**19.5** u LUMINARIA DOWNLIGHT EMPOTRADO LED ORIENTABLE
15 u × 44.76 = 671.40
Luminaria tipo downlight orientable con lámpara led, con protección IP-20/CLASE I, incluso pequeño material y conexionado, instalada.Con marcado CE según Reglamento (UE) 305/201. Instalada, incluyendo replanteo, accesorios de anclaje y conexionado. Medida la unidad completamente instalada.
NOTA:
- La potencia y el flujo lumínico de las lámparas leds a incorporar en las luminarias serán las adecuadas a determinar por el instalador para asegurar la correcta iluminación d ela zona así como su uniformidad.

| Código | Ud | Descripción | Rendimiento | Precio | Importe |
|---|---|---|---|---|---|
| O01OB200 | h | Oficial 1ª electricista | 0.3 | 18.5 | 5.55 |
| P16BN150 | u | Downlight empotrado empotrable (material; 20/10/2018) | 1 | 35 | 35.00 |
| P01DW090 | u | Pequeño material | 1 | 1.35 | 1.35 |
| %CI | % | Costes indirectos..(s/total) | 3.7 % | 41.90 | 1.55 |
| %MA | % | Medios auxiliares | 3 % | 43.45 | 1.30 |
|  |  | Total |  |  | 44.76 |

| Medición | Uds. | Parcial |
|---|---|---|
| sótano | 5 | 5.00 |
| baja | 4 | 4.00 |
| primera | 6 | 6.00 |
| Total |  | 15 |

**19.8** u LUMINARIA APLIQUE ESTANCO
24 u × 39.42 = 946.08
Luminaria tipo aplique estanco con lámpara led adosada a techo, conexionada, instalada. Con marcado CE según Reglamento (UE) 305/201. Instalada, incluyendo replanteo, accesorios de anclaje y conexionado. Medida la unidad completamente instalada.
NOTA:
- La potencia y el flujo lumínico de las lámparas leds a incorporar en las luminarias serán las adecuadas a determinar por el instalador para asegurar la correcta iluminación d ela zona así como su uniformidad.

| Código | Ud | Descripción | Rendimiento | Precio | Importe |
|---|---|---|---|---|---|
| O01OB200 | h | Oficial 1ª electricista | 0.3 | 18.5 | 5.55 |
| P16BB620 | u | Lumin. estanca TUBO LED 1x25W i/ lámp. (material; 20/10/2018) | 1 | 30 | 30.00 |
| P01DW090 | u | Pequeño material | 1 | 1.35 | 1.35 |
| %CI | % | Costes indirectos..(s/total) | 3.7 % | 36.90 | 1.37 |
| %MA | % | Medios auxiliares | 3 % | 38.27 | 1.15 |
|  |  | Total |  |  | 39.42 |

| Medición | Uds. | Parcial |
|---|---|---|
| sótano | 18 | 18.00 |
| ascensores | 6 | 6.00 |
| Total |  | 24 |

**19.13** u LUMINARIA ESTANCA ADOSADA A TECHO LED
17 u × 50.1 = 851.70
Luminaria estanca adosada a techo con lámparas leds, instalada y conectada. Con marcado CE según Reglamento (UE) 305/201. Instalada, incluyendo replanteo, accesorios de anclaje y conexionado. Medida la unidad completamente instalada.
NOTA:
- La potencia y el flujo lumínico de las lámparas leds a incorporar en las luminarias serán las adecuadas a determinar por el instalador para asegurar la correcta iluminación d ela zona así como su uniformidad.

| Código | Ud | Descripción | Rendimiento | Precio | Importe |
|---|---|---|---|---|---|
| O01OB200 | h | Oficial 1ª electricista | 0.3 | 18.5 | 5.55 |
| P16BB650 | u | Luminaria estanca (material; 20/10/2018) | 1 | 40 | 40.00 |
| P01DW090 | u | Pequeño material | 1 | 1.35 | 1.35 |
| %CI | % | Costes indirectos..(s/total) | 3.7 % | 46.90 | 1.74 |
| %MA | % | Medios auxiliares | 3 % | 48.64 | 1.46 |
|  |  | Total |  |  | 50.1 |

| Medición | Uds. | Parcial |
|---|---|---|
| sótano | 17 | 17.00 |
| Total |  | 17 |

**19.20** u LUMINARIA APLIQUE ESTANCO PARA EXTERIOR
12 u × 39.42 = 473.04
Luminaria tipo aplique estanco con lámpara led para exterior. Con marcado CE según Reglamento (UE) 305/201. Instalada, incluyendo replanteo, accesorios de anclaje y conexionado. Medida la unidad completamente instalada.
NOTA:
- La potencia y el flujo lumínico de las lámparas leds a incorporar en las luminarias serán las adecuadas a determinar por el instalador para asegurar la correcta iluminación d ela zona así como su uniformidad.

| Código | Ud | Descripción | Rendimiento | Precio | Importe |
|---|---|---|---|---|---|
| O01OB200 | h | Oficial 1ª electricista | 0.3 | 18.5 | 5.55 |
| P16BB620 | u | Lumin. estanca TUBO LED 1x25W i/ lámp. | 1 | 30 | 30.00 |
| P01DW090 | u | Pequeño material | 1 | 1.35 | 1.35 |
| %CI | % | Costes indirectos..(s/total) | 3.7 % | 36.90 | 1.37 |
| %MA | % | Medios auxiliares | 3 % | 38.27 | 1.15 |
|  |  | Total |  |  | 39.42 |

| Medición | Uds. | Parcial |
|---|---|---|
| exterior | 12 | 12.00 |
| Total |  | 12 |

**E18ERA040** u APLIQUE EXT. CIRCULAR BLINDADO
3 u × 64.79 = 194.37
Luminaria exterior para aplicación mural circular blindado de 275 mm de diámetro, con cuerpo de fundición inyectada de aluminio, difusor de vidrio prismatizado, rejilla de acero cincado; grado de protección IP54 - IK04 / Clase I, según UNE-EN60598 y EN-50102. Lámpara led; para iluminación de terrazas y jardines. Con marcado CE según Reglamento (UE) 305/201. Instalado, incluyendo replanteo, accesorios de anclaje, caja de empotrar y conexionado. Medida la unidad completamente instalada.
NOTA:
- La potencia y el flujo lumínico de las lámparas leds a incorporar en las luminarias serán las adecuadas a determinar por el instalador para asegurar la correcta iluminación d ela zona así como su uniformidad.

| Código | Ud | Descripción | Rendimiento | Precio | Importe |
|---|---|---|---|---|---|
| O01OB200 | h | Oficial 1ª electricista | 0.3 | 18.5 | 5.55 |
| P16AH040 | u | Aplique mural circular blindado D=275 mm (material; 20/10/2018) | 1 | 50 | 50.00 |
| P16CC055 | u | Lámpara fluocompacta 2G11 24 W (material; 05/03/2015) | 1 | 7.89 | 7.89 |
| P01DW090 | u | Pequeño material | 1 | 1.35 | 1.35 |
|  |  | Total |  |  | 64.79 |

| Medición | Uds. | Parcial |
|---|---|---|
| Exterior | 3 | 3.00 |
| Total |  | 3 |

## C20 INSTALACION DE AIRE ACONDICIONADO
Importe: 95799.75

**20.1** u UD.EXT. BOMBA CALOR RXYQ16T (30/08/2018)
1 u × 15905.52 = 15905.52
Bomba de calor, modelo " RXYQ16T de Daikin" o equivalente. Inlcuye todos los medios, herrajes y materiales necesarios para su instalación. Totalmente instalada.
Incluso p.p. de conexiones, desagües y registros para mantenimiento. Medida la unidad instalada, probada y funcionando.
NOTA:
- El esquema propuesto se considerará con carácter orientativo. debe ser verificado previo a la ejecución del mismo por la empresa instaladora o la dirección faucltativa competente.

| Código | Ud | Descripción | Rendimiento | Precio | Importe |
|---|---|---|---|---|---|
| O01OB170 | h | Oficial 1ª fontanero calefactor | 6.925 | 18.13 | 125.55 |
| O01OB180 | h | Peón fontanero calefactor | 6.925 | 16.71 | 115.72 |
| mt42dai015e | u | Unidad exterior de aire acondicionado RXYQ16T "DAIKIN" (material; 20/10/2018) | 1 | 14450 | 14450.00 |
| REG | u | P.p. de desagües, conexiones y registros de mantenimiento (material; 22/09/2018) | 1 | 200 | 200.00 |
| %CI | % | Costes indirectos..(s/total) | 3.7 % | 14891.27 | 550.98 |
| %MA | % | Medios auxiliares | 3 % | 15442.25 | 463.27 |
|  |  | Total |  |  | 15905.52 |

Claves: ecológico, kit, calefacción, construcción, caudal, unión, tubería, refrigerante, máximo, energía, horizontal, carga, equivalente, dirección, automático, conexión, interior, compresor, control, monofásico, alimentar, compacto, frigorífico, aire, climatización, directo, expansión, calor, recuperable, exterior, gas, bomba, descarga, condensación

| Medición | Uds. | Parcial |
|---|---|---|
| exterior sótano | 1 | 1.00 |
| Total |  | 1 |

**20.2** u UD.EXT. BOMBA CALOR RXYQ8T8 (30/08/2018)
2 u × 9198.31 = 18396.62
Bomba de calor, modelo " RXYQ168T8 de Daikin" o equivalente. Inlcuye todos los medios, herrajes y materiales necesarios para su instalación. Totalmente instalada.
Incluso p.p. de conexiones, desagües y registros para mantenimiento. Medida la unidad instalada, probada y funcionando.
NOTA:
- El esquema propuesto se considerará con carácter orientativo. debe ser verificado previo a la ejecución del mismo por la empresa instaladora o la dirección faucltativa competente.

| Código | Ud | Descripción | Rendimiento | Precio | Importe |
|---|---|---|---|---|---|
| O01OB170 | h | Oficial 1ª fontanero calefactor | 6.03 | 18.13 | 109.32 |
| O01OB180 | h | Peón fontanero calefactor | 6.03 | 16.71 | 100.76 |
| mt42dai015a | u | Unidad exterior de aire acondicionado RXYQ8T "DAIKIN" (material; 20/10/2018) | 1 | 8201.68 | 8201.68 |
| REG | u | P.p. de desagües, conexiones y registros de mantenimiento | 1 | 200 | 200.00 |
| %CI | % | Costes indirectos..(s/total) | 3.7 % | 8611.76 | 318.64 |
| %MA | % | Medios auxiliares | 3 % | 8930.40 | 267.91 |
|  |  | Total |  |  | 9198.31 |

Claves: ecológico, kit, calefacción, construcción, caudal, unión, tubería, refrigerante, máximo, energía, horizontal, carga, equivalente, dirección, automático, conexión, interior, compresor, control, monofásico, alimentar, compacto, frigorífico, aire, climatización, directo, expansión, calor, recuperable, exterior, gas, bomba, descarga, condensación

| Medición | Uds. | Parcial |
|---|---|---|
| exterior sótano | 1 | 1.00 |
| baja | 1 | 1.00 |
| Total |  | 2 |

**20.3** u UNIDAD INTERIOR FXZQ32A
4 u × 1758.34 = 7033.36
Unidad interior modelo "FXZQ32A de daikin" o equivalente. Inlcuye bomba de drenaje incorporada de serie con 630 mm de elevación. nlcuye todos los medios, p.p. de tubos de cobre con aislamiento entre unidad interior y exterior, herrajes y materiales necesarios para su instalación, totalmente instalada. Medida la unidad instalada, probada y funcionando.
NOTA:
- El esquema propuesto se considerará con carácter orientativo. debe ser verificado previo a la ejecución del mismo por la empresa instaladora o la dirección faucltativa competente.

| Código | Ud | Descripción | Rendimiento | Precio | Importe |
|---|---|---|---|---|---|
| O01OB170 | h | Oficial 1ª fontanero calefactor | 1 | 18.13 | 18.13 |
| O01OB180 | h | Peón fontanero calefactor | 1 | 16.71 | 16.71 |
| P21QCI111 | u | Split cassette inv.b.calor 3.200W/4.100W (material; 20/10/2018) | 1 | 1147 | 1147.00 |
| P21QCF130 | u | Instalación de cons. remota (material) | 1 | 264.38 | 264.38 |
| CU | ud | p.p de tubería de cobre aislada. (material; 16/09/2018) | 1 | 200 | 200.00 |
| %CI | % | Costes indirectos..(s/total) | 3.7 % | 1646.22 | 60.91 |
| %MA | % | Medios auxiliares | 3 % | 1707.13 | 51.21 |
|  |  | Total |  |  | 1758.34 |

Claves: estándar, construcción, temperatura, trabajo, máximo, placa, acero, carbono, bastidor, inoxidable, conexión, presión, junta

| Medición | Uds. | Parcial |
|---|---|---|
| baja | 4 | 4.00 |
| Total |  | 4 |

**20.4** u UNIDAD INTERIOR FXZQ25A
6 u × 1630.17 = 9781.02
Unidad interior modelo "FXZQ25A de daikin" o equivalente. Inlcuye bomba de drenaje incorporada de serie con 630 mm de elevación. nlcuye todos los medios, herrajes y materiales necesarios para su instalación, totalmente instalada.Medida la unidad instalada, probada y funcionando.
NOTA:
- El esquema propuesto se considerará con carácter orientativo. debe ser verificado previo a la ejecución del mismo por la empresa instaladora o la dirección faucltativa competente.

| Código | Ud | Descripción | Rendimiento | Precio | Importe |
|---|---|---|---|---|---|
| O01OB170 | h | Oficial 1ª fontanero calefactor | 1 | 18.13 | 18.13 |
| O01OB180 | h | Peón fontanero calefactor | 1 | 16.71 | 16.71 |
| P21QCI112 | u | Split cassette inv.b.calor 2.500W/3.100W (material; 20/10/2018) | 1 | 1027 | 1027.00 |
| P21QCF130 | u | Instalación de cons. remota | 1 | 264.38 | 264.38 |
| CU | ud | p.p de tubería de cobre aislada. | 1 | 200 | 200.00 |
| %CI | % | Costes indirectos..(s/total) | 3.7 % | 1526.22 | 56.47 |
| %MA | % | Medios auxiliares | 3 % | 1582.69 | 47.48 |
|  |  | Total |  |  | 1630.17 |

Claves: estándar, construcción, temperatura, trabajo, máximo, placa, acero, carbono, bastidor, inoxidable, conexión, presión, junta

| Medición | Uds. | Parcial |
|---|---|---|
| sótano | 5 | 5.00 |
| baja | 1 | 1.00 |
| Total |  | 6 |

**20.5** u UNIDAD INTERIOR FXZQ20A
3 u × 1609.41 = 4828.23
Unidad interior modelo "FXZQ20A de daikin" o equivalente. Inlcuye bomba de drenaje incorporada de serie con 630 mm de elevación. nlcuye todos los medios, herrajes y materiales necesarios para su instalación totalmente instalada. Medida la unidad instalada, probada y funcionando.
NOTA:
- El esquema propuesto se considerará con carácter orientativo. debe ser verificado previo a la ejecución del mismo por la empresa instaladora o la dirección faucltativa competente.

| Código | Ud | Descripción | Rendimiento | Precio | Importe |
|---|---|---|---|---|---|
| O01OB170 | h | Oficial 1ª fontanero calefactor | 1 | 18.13 | 18.13 |
| O01OB180 | h | Peón fontanero calefactor | 1 | 16.71 | 16.71 |
| P21QCI113 | u | Split cassette inv.b.calor 2.000W/2.500W (material; 20/10/2018) | 1 | 1007.56 | 1007.56 |
| P21QCF130 | u | Instalación de cons. remota | 1 | 264.38 | 264.38 |
| CU | ud | p.p de tubería de cobre aislada. | 1 | 200 | 200.00 |
| %CI | % | Costes indirectos..(s/total) | 3.7 % | 1506.78 | 55.75 |
| %MA | % | Medios auxiliares | 3 % | 1562.53 | 46.88 |
|  |  | Total |  |  | 1609.41 |

Claves: estándar, construcción, temperatura, trabajo, máximo, placa, acero, carbono, bastidor, inoxidable, conexión, presión, junta

| Medición | Uds. | Parcial |
|---|---|---|
| baja | 3 | 3.00 |
| Total |  | 3 |

**20.6** u UNIDAD INTERIOR FXZQ40A
5 u × 1758.41 = 8792.05
Unidad interior modelo "FXZQ40A de daikin" o equivalente. Inlcuye bomba de drenaje incorporada de serie con 630 mm de elevación. nlcuye todos los medios, herrajes y materiales necesarios para su instalación, totalmente instalada. Medida la unidad instalada, probada y funcionando.
NOTA:
- El esquema propuesto se considerará con carácter orientativo. debe ser verificado previo a la ejecución del mismo por la empresa instaladora o la dirección faucltativa competente.

| Código | Ud | Descripción | Rendimiento | Precio | Importe |
|---|---|---|---|---|---|
| O01OB170 | h | Oficial 1ª fontanero calefactor | 1 | 18.13 | 18.13 |
| O01OB180 | h | Peón fontanero calefactor | 1 | 16.71 | 16.71 |
| P21QCI121 | u | Split cassette inv.b.calor 4.000W/5.100W (material; 20/10/2018) | 1 | 1147.06 | 1147.06 |
| P21QCF130 | u | Instalación de cons. remota | 1 | 264.38 | 264.38 |
| CU | ud | p.p de tubería de cobre aislada. | 1 | 200 | 200.00 |
| %CI | % | Costes indirectos..(s/total) | 3.7 % | 1646.28 | 60.91 |
| %MA | % | Medios auxiliares | 3 % | 1707.19 | 51.22 |
|  |  | Total |  |  | 1758.41 |

Claves: estándar, construcción, temperatura, trabajo, máximo, placa, acero, carbono, bastidor, inoxidable, conexión, presión, junta

| Medición | Uds. | Parcial |
|---|---|---|
| sótano | 3 | 3.00 |
| baja | 2 | 2.00 |
| Total |  | 5 |

**20.7** u UNIDAD INTERIOR FXDQ15A3
17 u × 1802.4 = 30640.80
Unidad interior modelo "FXDQ15A3 de daikin" o equivalente. Inlcuye bomba de drenaje incorporada de serie con 630 mm de elevación, inlcuye todos los medios, herrajes y materiales necesarios para su instalación, i/ p.p. de rejillas de impulsión y rejillas de expulsión en tabica y conducto para la embocadura de salida. Medida la unidad del conjunto completamente instalada, probada y funcionando.
NOTA:
- El esquema propuesto se considerará con carácter orientativo, debe ser verificado previo a la ejecución del mismo por la empresa instaladora o la Dirección Facultativa competente.

| Código | Ud | Descripción | Rendimiento | Precio | Importe |
|---|---|---|---|---|---|
| O01OB170 | h | Oficial 1ª fontanero calefactor | 1 | 18.13 | 18.13 |
| O01OB180 | h | Peón fontanero calefactor | 1 | 16.71 | 16.71 |
| P21QCI114 | u | Split inv.b.calor 1.500W/1.900W (material; 20/10/2018) | 1 | 988.24 | 988.24 |
| P21QCF130 | u | Instalación de cons. remota | 1 | 264.38 | 264.38 |
| CU | ud | p.p de tubería de cobre aislada. | 1 | 200 | 200.00 |
| COND | ud | p.p. de conducto de embocadura y rejilla (material; 16/09/2018) | 1 | 200 | 200.00 |
| %CI | % | Costes indirectos..(s/total) | 3.7 % | 1687.46 | 62.44 |
| %MA | % | Medios auxiliares | 3 % | 1749.90 | 52.50 |
|  |  | Total |  |  | 1802.4 |

Claves: estándar, construcción, temperatura, trabajo, máximo, placa, acero, carbono, bastidor, inoxidable, conexión, presión, junta

| Medición | Uds. | Parcial |
|---|---|---|
| primera | 17 | 17.00 |
| Total |  | 17 |

**20.10** u CERTIFICADOS Y PRUEBAS REALIZADAS (30/08/2018)
1 u × 422.15 = 422.15
Emisión por parte del instalador de los correspondientes certificados y pruebas de funcionamiento realizadas. Medida la unidad con reporte de la documentación aportada por el instalador.

| Código | Ud | Descripción | Rendimiento | Precio | Importe |
|---|---|---|---|---|---|
| P22TJ010 | u | Inspección y comprobación técnica | 1 | 352.72 | 352.72 |
| P22TJ020 | u | Exp. certificado/boletín de instalación | 1 | 42.51 | 42.51 |
| %CI | % | Costes indirectos..(s/total) | 3.7 % | 395.23 | 14.62 |
| %MA | % | Medios auxiliares | 3 % | 409.85 | 12.30 |
|  |  | Total |  |  | 422.15 |

| Medición | Uds. | Parcial |
|---|---|---|
| obra | 1 | 1.00 |
| Total |  | 1 |

## C21 INSTALACION DE VENTILACION
Importe: 39034

**C211** u RECUPERADOR CALOR HABITACIONES P-1 Q 1.200 m3/h Pt 130,90/125,38 (30/08/2018)
1 u × 1622.54 = 1622.54
Recuperador de calor de aire extracción (en planos REC-P1-(HABITACIONES). Punto de funcionamiento nominal Q: 1.200,0 m³/h - Pt: 130,91 Pa - Pst: 125,38 Pa, i/p.p. de soportes para anclar al forjado, medios auxiliares, instalado. Medida la unidad instalada, probada y funcionando.

| Código | Ud | Descripción | Rendimiento | Precio | Importe |
|---|---|---|---|---|---|
| C21111 | u | Recuperador Q 1.200 m3/h Pt 130,90/125,38 (material; 23/11/2018) | 1 | 1470 | 1470.00 |
| O01OB170 | h | Oficial 1ª fontanero calefactor | 0.5 | 18.13 | 9.07 |
| C21113 | u | Materiales y piezas especiales (material; 23/11/2018) | 1 | 40 | 40.00 |
| %CI | % | Costes indirectos..(s/total) | 3.7 % | 1519.07 | 56.21 |
| %MA | % | Medios auxiliares | 3 % | 1575.28 | 47.26 |
|  |  | Total |  |  | 1622.54 |

| Medición | Uds. | Parcial |
|---|---|---|
| primera | 1 | 1.00 |
| Total |  | 1 |

**C2120** u RECUPERADOR DE CALOR ESTAR-PASILLO-RESTO P. BAJA Q 1.220 m3/h Pt (30/08/2018)
1 u × 2114.93 = 2114.93
Recuperador de calor de aire extracción (en planos REC-PBJ-(ESTAR-PASILLO-RESTO PB). Punto de funcionamiento nominal Q: 1.220,0 m³/h - Pt: 244,41 Pa - Pst: 232,12 Pa., i/p.p. de soportes para anclar al forjado, medios auxiliares, instalado. Medida la unidad instalada, probada y funcionando.

| Código | Ud | Descripción | Rendimiento | Precio | Importe |
|---|---|---|---|---|---|
| C212011 | u | Recuperador Q 1.220 m3/h Pt 244,41/232,12 (material; 23/11/2018) | 1 | 1931 | 1931.00 |
| O01OB170 | h | Oficial 1ª fontanero calefactor | 0.5 | 18.13 | 9.07 |
| C21113 | u | Materiales y piezas especiales | 1 | 40 | 40.00 |
| %CI | % | Costes indirectos..(s/total) | 3.7 % | 1980.07 | 73.26 |
| %MA | % | Medios auxiliares | 3 % | 2053.33 | 61.60 |
|  |  | Total |  |  | 2114.93 |

| Medición | Uds. | Parcial |
|---|---|---|
| baja | 1 | 1.00 |
| Total |  | 1 |

**C2136** u RECUPERADOR DE CALOR VISITA-ADM-REUN P. BAJA Q 615 m3/h Pt 127,9 (30/08/2018)
1 u × 1487.95 = 1487.95
Recuperador de calor de aire extracción (en planos REC-PBJ-(VISITA-ADM-REUNIÓN)). Punto de funcionamiento nominal Q: 615,0 m³/h - Pt: 127,96 Pa - Pst: 121,59 Pa., i/p.p. de soportes para anclar al forjado, medios auxiliares, instalado. Medida la unidad instalada, probada y funcionando.

| Código | Ud | Descripción | Rendimiento | Precio | Importe |
|---|---|---|---|---|---|
| C213611 | u | Recuperador Q 615 m3/h Pt 127,96/121,59 (material; 23/11/2018) | 1 | 1344 | 1344.00 |
| O01OB170 | h | Oficial 1ª fontanero calefactor | 0.5 | 18.13 | 9.07 |
| C21113 | u | Materiales y piezas especiales | 1 | 40 | 40.00 |
| %CI | % | Costes indirectos..(s/total) | 3.7 % | 1393.07 | 51.54 |
| %MA | % | Medios auxiliares | 3 % | 1444.61 | 43.34 |
|  |  | Total |  |  | 1487.95 |

| Medición | Uds. | Parcial |
|---|---|---|
| baja | 1 | 1.00 |
| Total |  | 1 |

**C2147** u RECUPERADOR DE CALOR SALA ESTAR Y COMEDOR P. SÓTANO Q 1.150 m3/h (30/08/2018)
1 u × 2114.93 = 2114.93
Recuperador de calor de aire extracción (en planos REC-PST-(SALA ESTAR Y COMEDOR). Punto de funcionamiento nominal Q: 1.150,0 m³/h - Pt: 215,28 Pa - Pst: 204,92 Pa., i/p.p. de soportes para anclar al forjado, medios auxiliares, instalado. Medida la unidad instalada, probada y funcionando.

| Código | Ud | Descripción | Rendimiento | Precio | Importe |
|---|---|---|---|---|---|
| C21471 | u | Recuperador Q 1.150 m3/h Pt 215,28/204,92 (material; 23/11/2018) | 1 | 1931 | 1931.00 |
| O01OB170 | h | Oficial 1ª fontanero calefactor | 0.5 | 18.13 | 9.07 |
| C21113 | u | Materiales y piezas especiales | 1 | 40 | 40.00 |
| %CI | % | Costes indirectos..(s/total) | 3.7 % | 1980.07 | 73.26 |
| %MA | % | Medios auxiliares | 3 % | 2053.33 | 61.60 |
|  |  | Total |  |  | 2114.93 |

| Medición | Uds. | Parcial |
|---|---|---|
| sótano | 1 | 1.00 |
| Total |  | 1 |

**C2148** u RECUPERADOR DE CALOR TALLERES Y PROGRAMAS P. SÓTANO Q 1.070 m3/h (30/08/2018)
1 u × 1651.38 = 1651.38
Recuperador de calor de aire extracción (en planos REC-PST-(TALLERES Y PROGRAMA)). Punto de funcionamiento nominal Q: 1.070,0 m³/h - Pt: 166,89 Pa - Pst: 157,43 Pa., i/p.p. de soportes para anclar al forjado, medios auxiliares, instalado. Medida la unidad instalada, probada y funcionando.

| Código | Ud | Descripción | Rendimiento | Precio | Importe |
|---|---|---|---|---|---|
| C21481 | u | Recuperador de calor Q 1.070 m3/h Pt 166,89 a 157,43 (material; 23/11/2018) | 1 | 1497 | 1497.00 |
| O01OB170 | h | Oficial 1ª fontanero calefactor | 0.5 | 18.13 | 9.07 |
| C21113 | u | Materiales y piezas especiales | 1 | 40 | 40.00 |
| %CI | % | Costes indirectos..(s/total) | 3.7 % | 1546.07 | 57.20 |
| %MA | % | Medios auxiliares | 3 % | 1603.27 | 48.10 |
|  |  | Total |  |  | 1651.38 |

| Medición | Uds. | Parcial |
|---|---|---|
| sótano | 1 | 1.00 |
| Total |  | 1 |

**C212** u REJILLAS DE IMPULSIÓN DOBLE DEFLEXIÓN OR. AL 200X150 (30/08/2018)
25 u × 27.73 = 693.25
Rejilla de impulsión de aluminio extruido, con doble deflexión con lamas móviles horizontales delanteras y verticales traseras, compuerta de regulación de caudal accionable manualmente mediante tornillo, de 200x150 mm, anodizado color plata, fijación con tornillos, montada en falso techo. Medida la unidad de la rejilla instalada.

| Código | Ud | Descripción | Rendimiento | Precio | Importe |
|---|---|---|---|---|---|
| O01OB170 | h | Oficial 1ª fontanero calefactor | 0.2 | 18.13 | 3.63 |
| C21211 | u | Rejilla impulsión 200x150, compuerta caudal (22/11/2018) | 1 | 22.33 | 22.33 |
| %CI | % | Costes indirectos..(s/total) | 3.7 % | 25.96 | 0.96 |
| %MA | % | Medios auxiliares | 3 % | 26.92 | 0.81 |
|  |  | Total |  |  | 27.73 |

| Medición | Uds. | Parcial |
|---|---|---|
| primera | 20 | 20.00 |
| baja | 3 | 3.00 |
| sótano | 2 | 2.00 |
| Total |  | 25 |

**C2121** u REJILLAS DE IMPULSIÓN DOBLE DEFLEXIÓN OR. AL 300X150 (30/08/2018)
8 u × 29.5 = 236.00
Rejilla de impulsión de aluminio extruido, con doble deflexión con lamas móviles horizontales delanteras y verticales traseras, compuerta de regulación de caudal accionable manualmente mediante tornillo, de 300x150 mm, anodizado color plata, fijación con tornillos, montada en falso techo. Medida la unidad de la rejilla instalada.

| Código | Ud | Descripción | Rendimiento | Precio | Importe |
|---|---|---|---|---|---|
| O01OB170 | h | Oficial 1ª fontanero calefactor | 0.2 | 18.13 | 3.63 |
| C21212 | u | Rejilla impulsión 300x150, compuerta caudal (22/11/2018) | 1 | 23.99 | 23.99 |
| %CI | % | Costes indirectos..(s/total) | 3.7 % | 27.62 | 1.02 |
| %MA | % | Medios auxiliares | 3 % | 28.64 | 0.86 |
|  |  | Total |  |  | 29.5 |

| Medición | Uds. | Parcial |
|---|---|---|
| baja | 1 | 1.00 |
|  | 1 | 1.00 |
| sótano | 4 | 4.00 |
|  | 2 | 2.00 |
| Total |  | 8 |

**C2138** u REJILLAS DE IMPULSIÓN DOBLE DEFLEXIÓN OR. AL 300X200 (30/08/2018)
1 u × 33.98 = 33.98
Rejilla de impulsión de aluminio extruido, con doble deflexión con lamas móviles horizontales delanteras y verticales traseras, compuerta de regulación de caudal accionable manualmente mediante tornillo, de 300x200 mm, anodizado color plata, fijación con tornillos, montada en falso techo. Medida la unidad de la rejilla instalada.

| Código | Ud | Descripción | Rendimiento | Precio | Importe |
|---|---|---|---|---|---|
| O01OB170 | h | Oficial 1ª fontanero calefactor | 0.2 | 18.13 | 3.63 |
| C21213 | u | Rejilla impulsión 300x200, compuerta caudal (22/11/2018) | 1 | 28.18 | 28.18 |
| %CI | % | Costes indirectos..(s/total) | 3.7 % | 31.81 | 1.18 |
| %MA | % | Medios auxiliares | 3 % | 32.99 | 0.99 |
|  |  | Total |  |  | 33.98 |

| Medición | Uds. | Parcial |
|---|---|---|
| baja | 1 | 1.00 |
| Total |  | 1 |

**C2122** u REJILLAS DE IMPULSIÓN DOBLE DEFLEXIÓN OR. AL 400X150 (30/08/2018)
1 u × 35.65 = 35.65
Rejilla de impulsión de aluminio extruido, con doble deflexión con lamas móviles horizontales delanteras y verticales traseras, compuerta de regulación de caudal accionable manualmente mediante tornillo, de 400x150 mm, anodizado color plata, fijación con tornillos, montada en falso techo. Medida la unidad de la rejilla instalada.

| Código | Ud | Descripción | Rendimiento | Precio | Importe |
|---|---|---|---|---|---|
| O01OB170 | h | Oficial 1ª fontanero calefactor | 0.2 | 18.13 | 3.63 |
| C21214 | u | Rejilla impulsión 400x150, compuerta caudal (22/11/2018) | 1 | 29.74 | 29.74 |
| %CI | % | Costes indirectos..(s/total) | 3.7 % | 33.37 | 1.23 |
| %MA | % | Medios auxiliares | 3 % | 34.60 | 1.04 |
|  |  | Total |  |  | 35.65 |

| Medición | Uds. | Parcial |
|---|---|---|
| baja | 1 | 1.00 |
| Total |  | 1 |

**C2149** u REJILLAS DE IMPULSIÓN DOBLE DEFLEXIÓN OR. AL 400X300 (30/08/2018)
2 u × 41.26 = 82.52
Rejilla de impulsión de aluminio extruido, con doble deflexión con lamas móviles horizontales delanteras y verticales traseras, compuerta de regulación de caudal accionable manualmente mediante tornillo, de 400x150 mm, anodizado color plata, fijación con tornillos, montada en falso techo. Medida la unidad de la rejilla instalada.

| Código | Ud | Descripción | Rendimiento | Precio | Importe |
|---|---|---|---|---|---|
| O01OB170 | h | Oficial 1ª fontanero calefactor | 0.2 | 18.13 | 3.63 |
| C21491 | u | Rejilla impulsión 400x300, compuerta caudal (22/11/2018) | 1 | 35 | 35.00 |
| %CI | % | Costes indirectos..(s/total) | 3.7 % | 38.63 | 1.43 |
| %MA | % | Medios auxiliares | 3 % | 40.06 | 1.20 |
|  |  | Total |  |  | 41.26 |

| Medición | Uds. | Parcial |
|---|---|---|
| sótano | 1 | 1.00 |
|  | 1 | 1.00 |
| Total |  | 2 |

**C213** u REJILLA DE EXPULSIÓN ALUMINIO 600X600 (30/08/2018)
2 u × 136.32 = 272.64
Rejilla de retorno, con lamas horizontales inclinadas de aluminio extruido y marco perimetral de chapa galvanizada, anodizado color natural E6-C-0, de 600x600 mm, montada en falso techo. Medida la unidad de la rejilla instalada.

| Código | Ud | Descripción | Rendimiento | Precio | Importe |
|---|---|---|---|---|---|
| O01OB170 | h | Oficial 1ª fontanero calefactor | 0.2 | 18.13 | 3.63 |
| C213111 | u | Rejilla de expulsión aluminio 600x600 (material; 22/11/2018) | 1 | 124 | 124.00 |
| %CI | % | Costes indirectos..(s/total) | 3.7 % | 127.63 | 4.72 |
| %MA | % | Medios auxiliares | 3 % | 132.35 | 3.97 |
|  |  | Total |  |  | 136.32 |

| Medición | Uds. | Parcial |
|---|---|---|
| primera | 2 | 2.00 |
| Total |  | 2 |

**C2125** u REJILLA DE EXPULSIÓN ALUMINIO 600X300 (30/08/2018)
6 u × 81.05 = 486.30
Rejilla de retorno, con lamas horizontales inclinadas de aluminio extruido y marco perimetral de chapa galvanizada, anodizado color natural E6-C-0, de 600x300 mm, montada en falso techo. Medida la unidad de la rejilla instalada.

| Código | Ud | Descripción | Rendimiento | Precio | Importe |
|---|---|---|---|---|---|
| O01OB170 | h | Oficial 1ª fontanero calefactor | 0.2 | 18.13 | 3.63 |
| C212511 | u | Rejilla de expulsión aluminio 600x300 (material; 22/11/2018) | 1 | 72.25 | 72.25 |
| %CI | % | Costes indirectos..(s/total) | 3.7 % | 75.88 | 2.81 |
| %MA | % | Medios auxiliares | 3 % | 78.69 | 2.36 |
|  |  | Total |  |  | 81.05 |

| Medición | Uds. | Parcial |
|---|---|---|
| baja | 2 | 2.00 |
| sótano | 2 | 2.00 |
|  | 2 | 2.00 |
| Total |  | 6 |

**C2139** u REJILLA DE EXPULSIÓN ALUMINIO 400X300 (30/08/2018)
1 u × 57.49 = 57.49
Rejilla de retorno, con lamas horizontales inclinadas de aluminio extruido y marco perimetral de chapa galvanizada, anodizado color natural E6-C-0, de 400x300 mm, montada en falso techo. Medida la unidad de la rejilla instalada.

| Código | Ud | Descripción | Rendimiento | Precio | Importe |
|---|---|---|---|---|---|
| O01OB170 | h | Oficial 1ª fontanero calefactor | 0.2 | 18.13 | 3.63 |
| C212510 | u | Rejilla de expulsión aluminio 400x300 (material; 22/11/2018) | 1 | 50.2 | 50.20 |
| %CI | % | Costes indirectos..(s/total) | 3.7 % | 53.83 | 1.99 |
| %MA | % | Medios auxiliares | 3 % | 55.82 | 1.67 |
|  |  | Total |  |  | 57.49 |

| Medición | Uds. | Parcial |
|---|---|---|
| baja | 1 | 1.00 |
| Total |  | 1 |

**C2140** u REJILLA ASPIRACIÓN ALUMINIO 500X300 (30/08/2018)
1 u × 68.28 = 68.28
Rejilla de retorno, con lamas horizontales inclinadas de aluminio extruido y marco perimetral de chapa galvanizada, anodizado color natural E6-C-0, de 500x300 mm, montada en falso techo. Medida la unidad de la rejilla instalada.

| Código | Ud | Descripción | Rendimiento | Precio | Importe |
|---|---|---|---|---|---|
| O01OB170 | h | Oficial 1ª fontanero calefactor | 0.2 | 18.13 | 3.626 |
| C21401 |  | Rejilla de expulsión aluminio 500x300 (material; 22/11/2018) | 1 | 60.3 | 60.300 |
| %CI | % | Costes indirectos..(s/total) | 3.7 % | 63.926 | 2.365 |
| %MA | % | Medios auxiliares | 3 % | 66.291 | 1.989 |
|  |  | Total |  |  | 68.28 |

| Medición | Uds. | Parcial |
|---|---|---|
| baja | 1 | 1.00 |
| Total |  | 1 |

**C214** u REJILLA DE RETORNO FIJA ALETAS FIJAS 45º 200X150 (30/08/2018)
16 u × 25.6 = 409.60
Rejilla de retorno, de aluminio extruido, con aletas fijas 45° construida en aluminio extruido, de 200x150 mm,instalada. Mediad la unidad instalda.

| Código | Ud | Descripción | Rendimiento | Precio | Importe |
|---|---|---|---|---|---|
| C201402 | u | Rejilla retorno fija 45º 200x150 (material; 22/11/2018) | 1 | 20.33 | 20.33 |
| O01OB170 | h | Oficial 1ª fontanero calefactor | 0.2 | 18.13 | 3.63 |
| %CI | % | Costes indirectos..(s/total) | 3.7 % | 23.96 | 0.89 |
| %MA | % | Medios auxiliares | 3 % | 24.85 | 0.75 |
|  |  | Total |  |  | 25.6 |

| Medición | Uds. | Parcial |
|---|---|---|
| primera | 16 | 16.00 |
| Total |  | 16 |

**C2159** u REJILLA DE RETORNO FIJA ALETAS FIJAS 45º 300X100 (30/08/2018)
2 u × 26.3 = 52.60
Rejilla de retorno, de aluminio extruido, con aletas fijas 45° construida en aluminio extruido, de 300x100 mm,instalada. Mediad la unidad instalda.

| Código | Ud | Descripción | Rendimiento | Precio | Importe |
|---|---|---|---|---|---|
| C21591 | u | Rejilla retorno fija 45º 300x100 (material; 22/11/2018) | 1 | 20.99 | 20.99 |
| O01OB170 | h | Oficial 1ª fontanero calefactor | 0.2 | 18.13 | 3.63 |
| %CI | % | Costes indirectos..(s/total) | 3.7 % | 24.62 | 0.91 |
| %MA | % | Medios auxiliares | 3 % | 25.53 | 0.77 |
|  |  | Total |  |  | 26.3 |

| Medición | Uds. | Parcial |
|---|---|---|
| sótano | 2 | 2.00 |
| Total |  | 2 |

**C2123** u REJILLA DE RETORNO FIJA ALETAS FIJAS 45º 300X150 (30/08/2018)
6 u × 26.3 = 157.80
Rejilla de retorno, de aluminio extruido, con aletas fijas 45° construida en aluminio extruido, de 300x150 mm,instalada. Mediad la unidad instalda.

| Código | Ud | Descripción | Rendimiento | Precio | Importe |
|---|---|---|---|---|---|
| C21231 | u | Rejilla retorno fija 45º 300x150 (material; 22/11/2018) | 1 | 20.99 | 20.99 |
| O01OB170 | h | Oficial 1ª fontanero calefactor | 0.2 | 18.13 | 3.63 |
| %CI | % | Costes indirectos..(s/total) | 3.7 % | 24.62 | 0.91 |
| %MA | % | Medios auxiliares | 3 % | 25.53 | 0.77 |
|  |  | Total |  |  | 26.3 |

| Medición | Uds. | Parcial |
|---|---|---|
| baja | 1 | 1.00 |
|  | 1 | 1.00 |
| sótano | 4 | 4.00 |
| Total |  | 6 |

**C2141** u REJILLA DE RETORNO FIJA ALETAS FIJAS 45º 400X100 (30/08/2018)
1 u × 33.51 = 33.51
Rejilla de retorno, de aluminio extruido, con aletas fijas 45° construida en aluminio extruido, de 400x100 mm,instalada. Mediad la unidad instalda.

| Código | Ud | Descripción | Rendimiento | Precio | Importe |
|---|---|---|---|---|---|
| C21411 | u | Rejilla retorno fija 45º 300x100 (material; 22/11/2018) | 1 | 27.74 | 27.74 |
| O01OB170 | h | Oficial 1ª fontanero calefactor | 0.2 | 18.13 | 3.63 |
| %CI | % | Costes indirectos..(s/total) | 3.7 % | 31.37 | 1.16 |
| %MA | % | Medios auxiliares | 3 % | 32.53 | 0.98 |
|  |  | Total |  |  | 33.51 |

| Medición | Uds. | Parcial |
|---|---|---|
| baja | 1 | 1.00 |
| Total |  | 1 |

**C2160** u REJILLA DE RETORNO FIJA ALETAS FIJAS 45º 400X200 (30/08/2018)
2 u × 39.12 = 78.24
Rejilla de retorno, de aluminio extruido, con aletas fijas 45° construida en aluminio extruido, de 400x200 mm,instalada. Mediad la unidad instalda.

| Código | Ud | Descripción | Rendimiento | Precio | Importe |
|---|---|---|---|---|---|
| C21601 | u | Rejilla retorno fija 45º 400x100 (material; 22/11/2018) | 1 | 33 | 33.000 |
| O01OB170 | h | Oficial 1ª fontanero calefactor | 0.2 | 18.13 | 3.626 |
| %CI | % | Costes indirectos..(s/total) | 3.7 % | 36.626 | 1.355 |
| %MA | % | Medios auxiliares | 3 % | 37.981 | 1.139 |
|  |  | Total |  |  | 39.12 |

| Medición | Uds. | Parcial |
|---|---|---|
| sótano | 2 | 2.00 |
| Total |  | 2 |

**C2124** u REJILLA DE RETORNO FIJA ALETAS FIJAS 45º 500X150 (30/08/2018)
3 u × 41.26 = 123.78
Rejilla de retorno, de aluminio extruido, con aletas fijas 45° construida en aluminio extruido, de 500x150 mm,instalada. Mediad la unidad instalda.

| Código | Ud | Descripción | Rendimiento | Precio | Importe |
|---|---|---|---|---|---|
| C212411 | u | Rejilla retorno fija 45º 500x150 (material; 22/11/2018) | 1 | 35 | 35.00 |
| O01OB170 | h | Oficial 1ª fontanero calefactor | 0.2 | 18.13 | 3.63 |
| %CI | % | Costes indirectos..(s/total) | 3.7 % | 38.63 | 1.43 |
| %MA | % | Medios auxiliares | 3 % | 40.06 | 1.20 |
|  |  | Total |  |  | 41.26 |

| Medición | Uds. | Parcial |
|---|---|---|
| baja | 2 | 2.00 |
|  | 1 | 1.00 |
| Total |  | 3 |

**C215** u BOCA EXTRACCIÓN CHAPA GALVANIZADA PINTADA GDP-80 (30/08/2018)
30 u × 40.8 = 1224.00
Boca de ventilación en ejecución redonda adecuada para extracción, de 80 mm de diámetro, con regulación del aire mediante el giro del disco central. Medida la unidad instalada y funcionando

| Código | Ud | Descripción | Rendimiento | Precio | Importe |
|---|---|---|---|---|---|
| C21511 | u | Boca extraccion Ø80 mm (material; 22/11/2018) | 1 | 32.76 | 32.76 |
| O01OB170 | h | Oficial 1ª fontanero calefactor | 0.3 | 18.13 | 5.44 |
| %CI | % | Costes indirectos..(s/total) | 3.7 % | 38.20 | 1.41 |
| %MA | % | Medios auxiliares | 3 % | 39.61 | 1.19 |
|  |  | Total |  |  | 40.8 |

| Medición | Uds. | Parcial |
|---|---|---|
| primera | 9 | 9.00 |
| baja | 12 | 12.00 |
| sótano | 9 | 9.00 |
| Total |  | 30 |

**C2150** u BOCA EXTRACCIÓN CHAPA GALVANIZADA PINTADA GDP-125 (30/08/2018)
3 u × 53.82 = 161.46
Boca de ventilación en ejecución redonda adecuada para extracción, de 125 mm de diámetro, con regulación del aire mediante el giro del disco central. Medida la unidad instalada y funcionando

| Código | Ud | Descripción | Rendimiento | Precio | Importe |
|---|---|---|---|---|---|
| C21512 | u | Boca extraccion Ø125 mm (material; 22/11/2018) | 1 | 44.95 | 44.95 |
| O01OB170 | h | Oficial 1ª fontanero calefactor | 0.3 | 18.13 | 5.44 |
| %CI | % | Costes indirectos..(s/total) | 3.7 % | 50.39 | 1.86 |
| %MA | % | Medios auxiliares | 3 % | 52.25 | 1.57 |
|  |  | Total |  |  | 53.82 |

| Medición | Uds. | Parcial |
|---|---|---|
| sótano | 3 | 3.00 |
| Total |  | 3 |

**C2151** u BOCA EXTRACCIÓN CHAPA GALVANIZADA PINTADA GDP-200 (30/08/2018)
1 u × 88.6 = 88.60
Boca de ventilación en ejecución redonda adecuada para extracción, de 200 mm de diámetro, con regulación del aire mediante el giro del disco central. Medida la unidad instalada y funcionando

| Código | Ud | Descripción | Rendimiento | Precio | Importe |
|---|---|---|---|---|---|
| C21513 | u | Boca extraccion Ø200 mm (material; 22/11/2018) | 1 | 77.51 | 77.51 |
| O01OB170 | h | Oficial 1ª fontanero calefactor | 0.3 | 18.13 | 5.44 |
| %CI | % | Costes indirectos..(s/total) | 3.7 % | 82.95 | 3.07 |
| %MA | % | Medios auxiliares | 3 % | 86.02 | 2.58 |
|  |  | Total |  |  | 88.6 |

| Medición | Uds. | Parcial |
|---|---|---|
| sótano | 1 | 1.00 |
| Total |  | 1 |

**C216** m2 CONDUCTO LANA MINERAL (19/08/2012)
527.91 m2 × 29.37 = 15504.72
Panel rígido de lana de vidrio ISOVER de alta densidad, o similar, revestido por la cara exterior con una lámina de aluminio reforzada con papel kraft y malla de vidrio, que actúa como barrera de vapor, y por su cara interior, con un tejido Neto de vidrio reforzado de color negro de gran resistencia mecánica, i/p.p. de pletinas con hilos de acero para su fijación al forjado, cinta textil y demás elementos necesarios para su correcta instalación. Medida la superficie según la planimetría de los planos de Proyecto.

| Código | Ud | Descripción | Rendimiento | Precio | Importe |
|---|---|---|---|---|---|
| IC42100 | m | CIinta textil de 63 mm de anchura aluminizada (material; 19/08/2012) | 1 | 0.28 | 0.28 |
| XT11600 | m2 | Panel rígido fibra de vidrio 25 mm ESP. 70 kg/m3 cara protegida (material; 19/08/2012) | 1.01 | 8.15 | 8.23 |
| WW00300 | u | Material complementario y piezas especiales | 1 | 0.55 | 0.55 |
| WW00400 | u | Pequeño material | 1 | 0.3 | 0.30 |
| O01OB170 | h | Oficial 1ª fontanero calefactor | 1 | 18.13 | 18.13 |
| %CI | % | Costes indirectos..(s/total) | 3.7 % | 27.49 | 1.02 |
| %MA | % | Medios auxiliares | 3 % | 28.51 | 0.86 |
|  |  | Total |  |  | 29.37 |

| Medición | Uds. | Largo | Parcial |
|---|---|---|---|
| primera |  |  |  |
| impulsión | 1 | 67.78 | 67.78 |
| retorno | 1 | 82.04 | 82.04 |
| baja |  |  |  |
| impulsión | 1 | 66.8 | 66.80 |
| retorno | 1 | 80.48 | 80.48 |
| baja adm |  |  |  |
| impulsión | 1 | 28.76 | 28.76 |
| retorno | 1 | 28.65 | 28.65 |
| sótano |  |  |  |
| impulsión | 1 | 45.89 | 45.89 |
| retorno | 1 | 53.29 | 53.29 |
| sótano |  |  |  |
| impulsión | 1 | 30.83 | 30.83 |
| retorno | 1 | 43.39 | 43.39 |
| Total |  |  | 527.91 |

**C217** m CONDUCTO FLEXIBLE CIRCULAR AISLADO Ø306 PLANTA PRIMERA (30/08/2018)
3.83 m × 14.56 = 55.76

| Código | Ud | Descripción | Rendimiento | Precio | Importe |
|---|---|---|---|---|---|
| O01OB170 | h | Oficial 1ª fontanero calefactor | 0.1 | 18.13 | 1.81 |
| C2171 | m | Conducto flexible PVC Ø306 (material; 22/11/2018) | 1.05 | 10.13 | 10.64 |
| C2111 | u | Reducción concéntrica Ø306-400 (material; 22/11/2018) | 0.522 | 0.9 | 0.47 |
| C2117 | u | Te Ø 306-400-400 (material; 22/11/2018) | 0.261 | 0.9 | 0.23 |
| PT42CON500B | u | Material auxiliar de soporte (material; 21/09/2018) | 1 | 0.49 | 0.49 |
| %CI | % | Costes indirectos..(s/total) | 3.7 % | 13.64 | 0.50 |
| %MA | % | Medios auxiliares | 3 % | 14.14 | 0.42 |
|  |  | Total |  |  | 14.56 |

| Medición | Uds. | Largo | Parcial |
|---|---|---|---|
| primera |  |  |  |
| retorno | 1 | 2.13 | 2.13 |
| impulsión | 1 | 1.7 | 1.70 |
| Total |  |  | 3.83 |

**C2110** m CONDUCTO FLEXIBLE CIRCULAR AISLADO Ø127 PLANTA PRIMERA (30/08/2018)
0.22 m × 6.6 = 1.45

| Código | Ud | Descripción | Rendimiento | Precio | Importe |
|---|---|---|---|---|---|
| O01OB170 | h | Oficial 1ª fontanero calefactor | 0.1 | 18.13 | 1.81 |
| C21101 | m | Conducto flexible PVC Ø127 (material; 22/11/2018) | 1.05 | 2.57 | 2.70 |
| C2114 | u | Reducción concéntrica Ø127-80 (material; 22/11/2018) | 4.545 | 0.13 | 0.59 |
| C2134 | u | Te Ø127-80-80 (material; 22/11/2018) | 4.545 | 0.13 | 0.59 |
| PT42CON500B | u | Material auxiliar de soporte | 1 | 0.49 | 0.49 |
| %CI | % | Costes indirectos..(s/total) | 3.7 % | 6.18 | 0.23 |
| %MA | % | Medios auxiliares | 3 % | 6.41 | 0.19 |
|  |  | Total |  |  | 6.6 |

| Medición | Uds. | Largo | Parcial |
|---|---|---|---|
| primera | 1 | 0.22 | 0.22 |
| Total |  |  | 0.22 |

**C218** m CONDUCTO FLEXIBLE CIRCULAR AISLADO Ø102 PLATA PRIMERA (30/08/2018)
0.44 m × 5.4 = 2.38

| Código | Ud | Descripción | Rendimiento | Precio | Importe |
|---|---|---|---|---|---|
| O01OB170 | h | Oficial 1ª fontanero calefactor | 0.1 | 18.13 | 1.81 |
| C1281 | m | Conducto flexible PVC Ø102 (material; 22/11/2018) | 1.05 | 2.1 | 2.21 |
| C1213 | u | Reducción concéntrica Ø102-80 (material; 23/11/2018) | 2.722 | 0.1 | 0.27 |
| C1218 | u | Te Ø102-80-80 (material; 23/11/2018) | 2.722 | 0.1 | 0.27 |
| PT42CON500B | u | Material auxiliar de soporte | 1 | 0.49 | 0.49 |
| %CI | % | Costes indirectos..(s/total) | 3.7 % | 5.05 | 0.19 |
| %MA | % | Medios auxiliares | 3 % | 5.24 | 0.16 |
|  |  | Total |  |  | 5.4 |

| Medición | Uds. | Largo | Parcial |
|---|---|---|---|
| primera | 1 | 0.22 | 0.22 |
| primera | 1 | 0.22 | 0.22 |
| Total |  |  | 0.44 |

**C219** m CONDUCTO FLEXIBLE CIRCUALAR AISLADO Ø80 PLANTA PRIMERA Y SÓTANO (30/08/2018)
80.69 m × 4.45 = 359.07
Suministro y colocación de conducto de ventilación, formado por tubo flexible de PVC y cable de acero en espiral, de 80 mm de diámetro. Incluso material auxiliar para montaje y sujeción a la obra, accesorios y piezas especiales. Medida la longitud instalada según planimetría de los planos de Proyecto

| Código | Ud | Descripción | Rendimiento | Precio | Importe |
|---|---|---|---|---|---|
| O01OB170 | h | Oficial 1ª fontanero calefactor | 0.1 | 18.13 | 1.81 |
| C2191 | m | Conducto PVC flexible Ø80 (material; 22/11/2018) | 1.05 | 1.75 | 1.84 |
| C2112 | u | Reducción concéntrica Ø80-85 (material; 22/11/2018) | 0.115 | 0.07 | 0.01 |
| C2118 | u | Te Ø80-80-80 (material; 22/11/2018) | 0.115 | 0.07 | 0.01 |
| PT42CON500B | u | Material auxiliar de soporte | 1 | 0.49 | 0.49 |
| %CI | % | Costes indirectos..(s/total) | 3.7 % | 4.16 | 0.15 |
| %MA | % | Medios auxiliares | 3 % | 4.31 | 0.13 |
|  |  | Total |  |  | 4.45 |

| Medición | Uds. | Largo | Parcial |
|---|---|---|---|
| primera | 1 | 51.48 | 51.48 |
|  | 1 | 29.21 | 29.21 |
| Total |  |  | 80.69 |

**C2130** m CONDUCTO FLEXIBLE CIRCULAR AISLADO Ø180 PLANTA BAJA (30/08/2018)
0.68 m × 10.49 = 7.13

| Código | Ud | Descripción | Rendimiento | Precio | Importe |
|---|---|---|---|---|---|
| O01OB170 | h | Oficial 1ª fontanero calefactor | 0.1 | 18.13 | 1.81 |
| C2135 | m | Conducto flexible PVC Ø180 (material; 22/11/2018) | 1.05 | 7.16 | 7.52 |
| PT42CON500B | u | Material auxiliar de soporte | 1 | 0.49 | 0.49 |
| %CI | % | Costes indirectos..(s/total) | 3.7 % | 9.82 | 0.36 |
| %MA | % | Medios auxiliares | 3 % | 10.18 | 0.31 |
|  |  | Total |  |  | 10.49 |

| Medición | Uds. | Largo | Parcial |
|---|---|---|---|
| baja |  |  |  |
| impulsión | 1 | 0.68 | 0.68 |
| Total |  |  | 0.68 |

**C2131** m CONDUCTO FLEXIBLE CIRCULAACERO AISLADO Ø153 PLANTA BAJA Y SÓTANO (30/08/2018)
15.77 m × 5.87 = 92.57

| Código | Ud | Descripción | Rendimiento | Precio | Importe |
|---|---|---|---|---|---|
| O01OB170 | h | Oficial 1ª fontanero calefactor | 0.1 | 18.13 | 1.81 |
| C2137 | m | Conducto flexible PVC Ø153 (material; 22/11/2018) | 1.05 | 2.99 | 3.14 |
| C21311 | m | Tapa final (material; 22/11/2018) | 0.328 | 0.17 | 0.06 |
| PT42CON500B | u | Material auxiliar de soporte | 1 | 0.49 | 0.49 |
| %CI | % | Costes indirectos..(s/total) | 3.7 % | 5.50 | 0.20 |
| %MA | % | Medios auxiliares | 3 % | 5.70 | 0.17 |
|  |  | Total |  |  | 5.87 |

| Medición | Uds. | Largo | Parcial |
|---|---|---|---|
| baja |  |  |  |
| impulsión | 1 | 6.73 | 6.73 |
|  | 1 | 0.68 | 0.68 |
| retorno | 1 | 2.42 | 2.42 |
|  | 1 | 1.11 | 1.11 |
| sótano |  |  |  |
| impulsión | 1 | 2.61 | 2.61 |
| retorno | 1 | 2.22 | 2.22 |
| Total |  |  | 15.77 |

**C2132** m CONDUCTO FLEXIBLE CIRCULAR AISLADO Ø127 PLANTA BAJA (30/08/2018)
4.59 m × 5.35 = 24.56

| Código | Ud | Descripción | Rendimiento | Precio | Importe |
|---|---|---|---|---|---|
| O01OB170 | h | Oficial 1ª fontanero calefactor | 0.1 | 18.13 | 1.81 |
| C21101 | m | Conducto flexible PVC Ø127 | 1.05 | 2.57 | 2.70 |
| PT42CON500B | u | Material auxiliar de soporte | 1 | 0.49 | 0.49 |
| %CI | % | Costes indirectos..(s/total) | 3.7 % | 5.00 | 0.19 |
| %MA | % | Medios auxiliares | 3 % | 5.19 | 0.16 |
|  |  | Total |  |  | 5.35 |

| Medición | Uds. | Largo | Parcial |
|---|---|---|---|
| baja |  |  |  |
| impulsión | 1 | 1.97 | 1.97 |
| retorno | 1 | 2.09 | 2.09 |
| impulsión | 1 | 0.53 | 0.53 |
| Total |  |  | 4.59 |

**C2142** m CONDUCTO FLEXIBLE CIRCULAR ACERO AISLADO Ø102 PLATA BAJA (30/08/2018)
0.41 m × 4.32 = 1.77

| Código | Ud | Descripción | Rendimiento | Precio | Importe |
|---|---|---|---|---|---|
| O01OB170 | h | Oficial 1ª fontanero calefactor | 0.1 | 18.13 | 1.81 |
| C1281 | m | Conducto flexible PVC Ø102 | 1.05 | 2.1 | 2.21 |
| PT42CON500B | u | Material auxiliar de soporte | 0.05 | 0.49 | 0.02 |
| %CI | % | Costes indirectos..(s/total) | 3.7 % | 4.04 | 0.15 |
| %MA | % | Medios auxiliares | 3 % | 4.19 | 0.13 |
|  |  | Total |  |  | 4.32 |

| Medición | Uds. | Largo | Parcial |
|---|---|---|---|
| baja |  |  |  |
| impulsión | 1 | 0.41 | 0.41 |
| Total |  |  | 0.41 |

**C2133** m CONDUCTO FLEXIBLE CIRCULAR AISLADO Ø80 PLANTA BAJA (30/08/2018)
28.37 m × 4.48 = 127.10

| Código | Ud | Descripción | Rendimiento | Precio | Importe |
|---|---|---|---|---|---|
| O01OB170 | h | Oficial 1ª fontanero calefactor | 0.1 | 18.13 | 1.81 |
| C2191 | m | Conducto PVC flexible Ø80 | 1.05 | 1.75 | 1.84 |
| C2112 | u | Reducción concéntrica Ø80-85 | 0.643 | 0.07 | 0.05 |
| PT42CON500B | u | Material auxiliar de soporte | 1 | 0.49 | 0.49 |
| %CI | % | Costes indirectos..(s/total) | 3.7 % | 4.19 | 0.16 |
| %MA | % | Medios auxiliares | 3 % | 4.35 | 0.13 |
|  |  | Total |  |  | 4.48 |

| Medición | Uds. | Largo | Parcial |
|---|---|---|---|
| baja |  |  |  |
| impulsión | 1 | 1.85 | 1.85 |
| retorno | 1 | 16.8 | 16.80 |
| sótano |  |  |  |
| impulsión | 1 | 2.06 | 2.06 |
| retorno | 1 | 7.66 | 7.66 |
| Total |  |  | 28.37 |

**C2154** m CONDUCTO FLEXIBLE CIRCULAR AISLADO Ø80 PLANTA SÓTANO (30/08/2018)
1.94 m × 4.47 = 8.67

| Código | Ud | Descripción | Rendimiento | Precio | Importe |
|---|---|---|---|---|---|
| O01OB170 | h | Oficial 1ª fontanero calefactor | 0.1 | 18.13 | 1.81 |
| C2191 | m | Conducto PVC flexible Ø80 | 1.05 | 1.75 | 1.84 |
| C21541 | u | Reducción comcéntrica Ø80-130 (material; 22/11/2018) | 0.515 | 0.07 | 0.04 |
| PT42CON500B | u | Material auxiliar de soporte | 1 | 0.49 | 0.49 |
| %CI | % | Costes indirectos..(s/total) | 3.7 % | 4.18 | 0.15 |
| %MA | % | Medios auxiliares | 3 % | 4.33 | 0.13 |
|  |  | Total |  |  | 4.47 |

| Medición | Uds. | Largo | Parcial |
|---|---|---|---|
| sótano |  |  |  |
| retorno | 1 | 1.94 | 1.94 |
| Total |  |  | 1.94 |

**C2155** m CONDUCTO FLEXIBLE CIRCULAR AISLADO Ø127 PLANTA SÓTANO (30/08/2018)
8.5 m × 5.37 = 45.65

| Código | Ud | Descripción | Rendimiento | Precio | Importe |
|---|---|---|---|---|---|
| O01OB170 | h | Oficial 1ª fontanero calefactor | 0.1 | 18.13 | 1.81 |
| C21101 | m | Conducto flexible PVC Ø127 | 1.05 | 2.57 | 2.70 |
| C21551 | u | Reducción concéntrica Ø127-205 (material; 22/11/2018) | 0.118 | 0.13 | 0.02 |
| PT42CON500B | u | Material auxiliar de soporte | 1 | 0.49 | 0.49 |
| %CI | % | Costes indirectos..(s/total) | 3.7 % | 5.02 | 0.19 |
| %MA | % | Medios auxiliares | 3 % | 5.21 | 0.16 |
|  |  | Total |  |  | 5.37 |

| Medición | Uds. | Largo | Parcial |
|---|---|---|---|
| sótano |  |  |  |
| retorno | 1 | 5.07 | 5.07 |
| impulsión | 1 | 3.43 | 3.43 |
| Total |  |  | 8.5 |

**C2156** m CONDUCTO FLEXIBLE CIRCULAR AISLADO Ø102 PLATA SÓTANO (30/08/2018)
3.13 m × 4.88 = 15.27

| Código | Ud | Descripción | Rendimiento | Precio | Importe |
|---|---|---|---|---|---|
| O01OB170 | h | Oficial 1ª fontanero calefactor | 0.1 | 18.13 | 1.81 |
| C1281 | m | Conducto flexible PVC Ø102 | 1.05 | 2.1 | 2.21 |
| C21561 | u | Reducción concéntrica Ø102-130 (material; 22/11/2018) | 0.639 | 0.1 | 0.06 |
| PT42CON500B | u | Material auxiliar de soporte | 1 | 0.49 | 0.49 |
| %CI | % | Costes indirectos..(s/total) | 3.7 % | 4.57 | 0.17 |
| %MA | % | Medios auxiliares | 3 % | 4.74 | 0.14 |
|  |  | Total |  |  | 4.88 |

| Medición | Uds. | Largo | Parcial |
|---|---|---|---|
| sótano | 1 | 3.13 | 3.13 |
| Total |  |  | 3.13 |

**C2157** m CONDUCTO FLEXIBLE CIRCULAR AISLADO Ø180 PLATA SÓTANO (30/08/2018)
0.8 m × 12.93 = 10.34

| Código | Ud | Descripción | Rendimiento | Precio | Importe |
|---|---|---|---|---|---|
| O01OB170 | h | Oficial 1ª fontanero calefactor | 0.1 | 18.13 | 1.81 |
| C2135 | m | Conducto flexible PVC Ø180 | 1.05 | 7.16 | 7.52 |
| C21571 | u | Reducción concéntrica Ø180-127 (material; 22/11/2018) | 1.25 | 0.91 | 1.14 |
| C21572 | u | Te Ø180-127-102 (material; 22/11/2018) | 1.25 | 0.91 | 1.14 |
| PT42CON500B | u | Material auxiliar de soporte | 1 | 0.49 | 0.49 |
| %CI | % | Costes indirectos..(s/total) | 3.7 % | 12.10 | 0.45 |
| %MA | % | Medios auxiliares | 3 % | 12.55 | 0.38 |
|  |  | Total |  |  | 12.93 |

| Medición | Uds. | Largo | Parcial |
|---|---|---|---|
| sótano |  |  |  |
| retorno | 1 | 0.8 | 0.80 |
| Total |  |  | 0.8 |

**C2158** m CONDUCTO ACERO AISLADO Ø204 PLATA SÓTANO (30/08/2018)
1.02 m × 13.55 = 13.82

| Código | Ud | Descripción | Rendimiento | Precio | Importe |
|---|---|---|---|---|---|
| O01OB170 | h | Oficial 1ª fontanero calefactor | 0.1 | 18.13 | 1.813 |
| C21581 | m | Conducto acero Ø204 (material; 22/11/2018) | 1.05 | 9.89 | 10.385 |
| PT42CON500B | u | Material auxiliar de soporte | 1 | 0.49 | 0.490 |
| %CI | % | Costes indirectos..(s/total) | 3.7 % | 12.688 | 0.469 |
| %MA | % | Medios auxiliares | 3 % | 13.157 | 0.395 |
|  |  | Total |  |  | 13.55 |

| Medición | Uds. | Largo | Parcial |
|---|---|---|---|
| sótano |  |  |  |
| impulsión | 1 | 1.02 | 1.02 |
| Total |  |  | 1.02 |

**C2115** u TOLVA CONCÉNTRICA Ø80-200 (30/08/2018)
37 u × 31.84 = 1178.08

| Código | Ud | Descripción | Rendimiento | Precio | Importe |
|---|---|---|---|---|---|
| C21281 | u | Tolva concéntrica Ø80-200/300 (material; 22/11/2018) | 1 | 28 | 28.00 |
| O01OB170 | h | Oficial 1ª fontanero calefactor | 0.1 | 18.13 | 1.81 |
| %CI | % | Costes indirectos..(s/total) | 3.7 % | 29.81 | 1.10 |
| %MA | % | Medios auxiliares | 3 % | 30.91 | 0.93 |
|  |  | Total |  |  | 31.84 |

| Medición | Uds. | Parcial |
|---|---|---|
| primera |  |  |
| retorno | 15 | 15.00 |
| impulsión | 20 | 20.00 |
| sótano |  |  |
| impulsión | 2 | 2.00 |
| Total |  | 37 |

**C2145** u TOLVA CONCÉNTRICA Ø153-300 (30/08/2018)
3 u × 77.06 = 231.18

| Código | Ud | Descripción | Rendimiento | Precio | Importe |
|---|---|---|---|---|---|
| C21271 | u | Tolva concéntrica Ø153-300/400/500 (material; 22/11/2018) | 1 | 70.34 | 70.34 |
| O01OB170 | h | Oficial 1ª fontanero calefactor | 0.1 | 18.13 | 1.81 |
| %CI | % | Costes indirectos..(s/total) | 3.7 % | 72.15 | 2.67 |
| %MA | % | Medios auxiliares | 3 % | 74.82 | 2.24 |
|  |  | Total |  |  | 77.06 |

| Medición | Uds. | Parcial |
|---|---|---|
| baja |  |  |
| impulsión | 1 | 1.00 |
| sótano |  |  |
| impulsión | 2 | 2.00 |
| Total |  | 3 |

**C2126** u TOLVA CONCÉNTRICA Ø153-400 (30/08/2018)
3 u × 77.06 = 231.18

| Código | Ud | Descripción | Rendimiento | Precio | Importe |
|---|---|---|---|---|---|
| C21271 | u | Tolva concéntrica Ø153-300/400/500 | 1 | 70.34 | 70.34 |
| O01OB170 | h | Oficial 1ª fontanero calefactor | 0.1 | 18.13 | 1.81 |
| %CI | % | Costes indirectos..(s/total) | 3.7 % | 72.15 | 2.67 |
| %MA | % | Medios auxiliares | 3 % | 74.82 | 2.24 |
|  |  | Total |  |  | 77.06 |

| Medición | Uds. | Parcial |
|---|---|---|
| baja |  |  |
| retorno | 1 | 1.00 |
| sótano |  |  |
| impulsión | 1 | 1.00 |
| retorno | 1 | 1.00 |
| Total |  | 3 |

**C2127** u TOLVA CONCÉNTRICA Ø153-500 (30/08/2018)
5 u × 77.06 = 385.30

| Código | Ud | Descripción | Rendimiento | Precio | Importe |
|---|---|---|---|---|---|
| C21271 | u | Tolva concéntrica Ø153-300/400/500 | 1 | 70.34 | 70.34 |
| O01OB170 | h | Oficial 1ª fontanero calefactor | 0.1 | 18.13 | 1.81 |
| %CI | % | Costes indirectos..(s/total) | 3.7 % | 72.15 | 2.67 |
| %MA | % | Medios auxiliares | 3 % | 74.82 | 2.24 |
|  |  | Total |  |  | 77.06 |

| Medición | Uds. | Parcial |
|---|---|---|
| baja |  |  |
| retorno | 2 | 2.00 |
|  | 1 | 1.00 |
| impulsión | 2 | 2.00 |
| Total |  | 5 |

**C2128** u TOLVA CONCÉNTRICA Ø80-300 (30/08/2018)
4 u × 31.84 = 127.36

| Código | Ud | Descripción | Rendimiento | Precio | Importe |
|---|---|---|---|---|---|
| C21281 | u | Tolva concéntrica Ø80-200/300 | 1 | 28 | 28.00 |
| O01OB170 | h | Oficial 1ª fontanero calefactor | 0.1 | 18.13 | 1.81 |
| %CI | % | Costes indirectos..(s/total) | 3.7 % | 29.81 | 1.10 |
| %MA | % | Medios auxiliares | 3 % | 30.91 | 0.93 |
|  |  | Total |  |  | 31.84 |

| Medición | Uds. | Parcial |
|---|---|---|
| baja |  |  |
| retorno | 1 | 1.00 |
| impulsión | 1 | 1.00 |
| sótano |  |  |
| retorno | 2 | 2.00 |
| Total |  | 4 |

**C2129** u TOLVA CONCÉNTRICA Ø127-400 (30/08/2018)
2 u × 40.94 = 81.88

| Código | Ud | Descripción | Rendimiento | Precio | Importe |
|---|---|---|---|---|---|
| C21441 | u | Tolva concéntrica Ø1127-300/400 (material; 22/11/2018) | 1 | 36.52 | 36.52 |
| O01OB170 | h | Oficial 1ª fontanero calefactor | 0.1 | 18.13 | 1.81 |
| %CI | % | Costes indirectos..(s/total) | 3.7 % | 38.33 | 1.42 |
| %MA | % | Medios auxiliares | 3 % | 39.75 | 1.19 |
|  |  | Total |  |  | 40.94 |

| Medición | Uds. | Parcial |
|---|---|---|
| baja |  |  |
| impulsión | 1 | 1.00 |
| retorno | 1 | 1.00 |
| Total |  | 2 |

**C2144** u TOLVA CONCÉNTRICA Ø127-300 (30/08/2018)
10 u × 40.94 = 409.40

| Código | Ud | Descripción | Rendimiento | Precio | Importe |
|---|---|---|---|---|---|
| C21441 | u | Tolva concéntrica Ø1127-300/400 | 1 | 36.52 | 36.52 |
| O01OB170 | h | Oficial 1ª fontanero calefactor | 0.1 | 18.13 | 1.81 |
| %CI | % | Costes indirectos..(s/total) | 3.7 % | 38.33 | 1.42 |
| %MA | % | Medios auxiliares | 3 % | 39.75 | 1.19 |
|  |  | Total |  |  | 40.94 |

| Medición | Uds. | Parcial |
|---|---|---|
| baja |  |  |
| retorno | 1 | 1.00 |
| impulsión | 1 | 1.00 |
| sótano |  |  |
| retorno | 4 | 4.00 |
| impulsión | 4 | 4.00 |
| Total |  | 10 |

**C2146** u TOLVA CONCÉNTRICA Ø102-200 (30/08/2018)
1 u × 40.94 = 40.94

| Código | Ud | Descripción | Rendimiento | Precio | Importe |
|---|---|---|---|---|---|
| C21461 | u | Tolva concéntrica Ø102 (material; 22/11/2018) | 1 | 36.52 | 36.52 |
| O01OB170 | h | Oficial 1ª fontanero calefactor | 0.1 | 18.13 | 1.81 |
| %CI | % | Costes indirectos..(s/total) | 3.7 % | 38.33 | 1.42 |
| %MA | % | Medios auxiliares | 3 % | 39.75 | 1.19 |
|  |  | Total |  |  | 40.94 |

| Medición | Uds. | Parcial |
|---|---|---|
| baja |  |  |
| impulsión | 1 | 1.00 |
| Total |  | 1 |

**C2152** u TOLVA CONCÉNTRICA Ø204-400 (30/08/2018)
1 u × 58.94 = 58.94

| Código | Ud | Descripción | Rendimiento | Precio | Importe |
|---|---|---|---|---|---|
| C215211 | u | Tolva concéntrica Ø204-400 (material; 22/11/2018) | 1 | 53.37 | 53.37 |
| O01OB170 | h | Oficial 1ª fontanero calefactor | 0.1 | 18.13 | 1.81 |
| %CI | % | Costes indirectos..(s/total) | 3.7 % | 55.18 | 2.04 |
| %MA | % | Medios auxiliares | 3 % | 57.22 | 1.72 |
|  |  | Total |  |  | 58.94 |

| Medición | Uds. | Parcial |
|---|---|---|
| sótano | 1 | 1.00 |
| Total |  | 1 |

**21.4** u EXTRACCION DE CAMPANA EN COCINA
1 u × 689.16 = 689.16
Instalación completa de extracción de la campana de la cocina tal como se refleja en los planos, incluyendo todos los elementos necesarios para la misma. El tipo y potencia del extractor a instalar será el recomendado por el instalador para el correcto funcionamiento de la instalación, tendiendo en cuenta los recorrido de tuberías resultantes. Se ha previsto un conducto circular de acero inoxidable de diámetro 500. Será la empresa instaladora de la campana con el extrator quien determine el diámetro definitivo recomendado para dicho conducto. Incluye todos los medios, materiales y herrajes para su completa instalación.
Para el criterio de medición, se seguirá lo indicado en la NTE.
Nota:
-Se deberán incluir en la instalación los elementos auxiliares necesarios para la ejecución de la misma.
- Incluye la chimenea con sombrerete en acero inoxidable, diseño según la imagen adjunta en planos.

| Código | Ud | Descripción | Rendimiento | Precio | Importe |
|---|---|---|---|---|---|
| O01OB170 | h | Oficial 1ª fontanero calefactor | 1 | 18.13 | 18.13 |
| P21VL120 | u | Extrac. línea p/cond. silen. 1900 m3/h. D315 mm (material; 17/02/2015) | 1 | 608.3 | 608.30 |
| %PM | u | Pequeño Material | 3 % | 626.43 | 18.79 |
| %CI | % | Costes indirectos..(s/total) | 3.7 % | 645.22 | 23.87 |
| %MA | % | Medios auxiliares | 3 % | 669.09 | 20.07 |
|  |  | Total |  |  | 689.16 |

| Medición | Uds. | Parcial |
|---|---|---|
| sótano | 1 | 1.00 |
| Total |  | 1 |

**21.5** u EXTRACCION DE CAMPANA EN LAVANDERÍA
1 u × 1310.69 = 1310.69
Instalación completa de extracción de la campana de la lavandería tal como se refleja en los planos, incluyendo: equipo de extracción de 800 m3/h de caudal, rejilla de toma o expulsión de aire de 600x600 en aluminio, conducto de chapa de acero galvanizado de sección circular Ø250 mm, UNE (C/CH/UNE) UNE-EN 1506:2007, codos, manguitos todos los elementos necesarios. Incluye todos los medios, materiales y herrajes para su completa instalación. Medida la unidad del conjunto instalada.
NOTA:
- El tipo y potencia del extractor a instalar será el recomendado por el instalador para el correcto funcionamiento de la instalación, tendiendo en cuenta los recorrido de tubería resultantes

| Código | Ud | Descripción | Rendimiento | Precio | Importe |
|---|---|---|---|---|---|
| O01OB170 | h | Oficial 1ª fontanero calefactor | 8 | 18.13 | 145.04 |
| P21VL090 | u | Equipo de extraccion Q:800 m3/h (material; 17/02/2015) | 1 | 247.1 | 247.10 |
| C213111 | u | Rejilla de expulsión aluminio 600x600 | 1 | 124 | 124.00 |
| P2151 | u | Conducto chapa acero galv Ø250 mm con bridas (material; 23/11/2018) | 20.81 | 9 | 187.29 |
| P2152 | u | Codo 90º Ø250 chapa galv (material; 23/11/2018) | 4 | 25.6 | 102.40 |
| P2153 | u | Tolva concéntrica Ø250-600 chapa (material; 23/11/2018) | 1 | 116.73 | 116.73 |
| P2154 | u | Terminal sombrerete Ø250 (material; 23/11/2018) | 1 | 36.95 | 36.95 |
| P2155 | u | Manguito de unión Ø250 chapa galv (material; 23/11/2018) | 4 | 3.45 | 13.80 |
| 4.2.2 | u | COLLARINES CORTAFUEGOS INTUMESCENTES | 2 | 109.03 | 218.06 |
| %PM | u | Pequeño Material | 3 % | 1191.37 | 35.74 |
| %CI | % | Costes indirectos..(s/total) | 3.7 % | 1227.11 | 45.40 |
| %MA | % | Medios auxiliares | 3 % | 1272.51 | 38.18 |
|  |  | Total |  |  | 1310.69 |

| Medición | Uds. | Parcial |
|---|---|---|
| sótano | 1 | 1.00 |
| Total |  | 1 |

**21.6** u INSTALACION DE SOBREPRESION ESCALERA PROTEGIDA
1 u × 4310.05 = 4310.05
Instalación completa de ventilación por sobrepresión para la escalera de servicio que tiene la consideración de especialmente protegida según db-si del cte, compuesta por: KIT SOBREPRESIÓN-7100-LED o equivalente, Sistema de presurización de escaleras, vías de escape o de confinamiento. Permite controlar de forma automática el caudal y mantener una presión diferencial de 50Pa según norma UNE EN 12101-6. Todo el cableado de comunicación y alimentacióna los equipos será resistente al fuego (as+). Inlcuye sonda diferencial de presión entre escalera y planta primera, rejilla de 1100x600 para la impulsión de sobrepresión, situada lo más alejada de la puerta. Ventilación sobrepresión sodeca CJTHT-40-2/4T-2 Qi=9.900,0 m3/h o equivalente, colocada en forjado de cubierta. El conducto se embocará a la rejilla del techo de planta primera. Los equipos y elementos que componen dicha instalación así como sus especificaciones técnicas vienen definidos en el plano específico de dicha instalación adjunto, en el que se detalla la instalación tipo a realizar. Medida la unidad del conjunto instalada, probada y funcionando.
NOTA:
- Para los conductos de la instalación de sobrepresión de la escalera se emplearán conductos que aseguren una resistencia al fuego mínima EI-120.
- Dicha instalación incluirá, además de los equipos indicados en los planos, todos los elementos auxiliares necesarios para su funcionamiento tales como sondas de presión, variadores de frecuencia, etc.

| Código | Ud | Descripción | Rendimiento | Precio | Importe |
|---|---|---|---|---|---|
| O01OB170 | h | Oficial 1ª fontanero calefactor | 16 | 18.13 | 290.08 |
| 21.62 | u | Vent sobrep Q 9.900 m3/h (material; 23/11/2018) | 1 | 1680 | 1680.00 |
| 21.61 | u | Rejilla 100x600 (material; 23/11/2018) | 1 | 125 | 125.00 |
| 21.63 | u | Rejilla 900x900 TAE (material; 23/11/2018) | 1 | 124 | 124.00 |
| 21.64 | u | Control kit sobrepresión 7100 LED (material; 23/11/2018) | 1 | 1533 | 1533.00 |
| 21.65 | m | Conducto de chapa EI 120 (material; 23/11/2018) | 6 | 27.6 | 165.60 |
| %PM | u | Pequeño Material | 3 % | 3917.68 | 117.53 |
| %CI | % | Costes indirectos..(s/total) | 3.7 % | 4035.21 | 149.30 |
| %MA | % | Medios auxiliares | 3 % | 4184.51 | 125.54 |
|  |  | Total |  |  | 4310.05 |

| Medición | Uds. | Parcial |
|---|---|---|
| edificio | 1 | 1.00 |
| Total |  | 1 |

**21.7** u CERTIFICADOS Y PRUEBAS DE FUNCIONAMIENTO REALIZADOS (30/08/2018)
1 u × 422.15 = 422.15
Emisión por parte del instalador de los correspondientes certificados y pruebas de funcionamiento realizadas. Medida la unidad terminada, probada y con entrega de documentación necesaria para su puesta en marcha.

| Código | Ud | Descripción | Rendimiento | Precio | Importe |
|---|---|---|---|---|---|
| P22TJ010 | u | Inspección y comprobación técnica | 1 | 352.72 | 352.72 |
| P22TJ020 | u | Exp. certificado/boletín de instalación | 1 | 42.51 | 42.51 |
| %CI | % | Costes indirectos..(s/total) | 3.7 % | 395.23 | 14.62 |
| %MA | % | Medios auxiliares | 3 % | 409.85 | 12.30 |
|  |  | Total |  |  | 422.15 |

| Medición | Uds. | Parcial |
|---|---|---|
| edificio | 1 | 1.00 |
| Total |  | 1 |

## C22 INSTALACIONES ESPECIALES
Importe: 17357.31

**08FAC00006** u CONTADOR GENERAL DE AGUA, DE 25 mm
1 u × 434.98 = 434.98
Contador general de agua, de 25 mm de calibre, instalado en armario de 1,3x0,6x0,5 m, incluso llaves de compuerta, grifo de comprobación, manguitos, pasamuros y p.p. de pequeño material, conexiones y ayudas de albañilería; construido según CTE y normas de la compañía suministradora. Medida la unidad del conjunto instalada.

| Código | Ud | Descripción | Rendimiento | Precio | Importe |
|---|---|---|---|---|---|
| O01OB170 | h | Oficial 1ª fontanero calefactor | 2.5 | 18.13 | 45.33 |
| IF00400 | u | Armario metálico 1,30x0,60 m (material; 19/08/2012) | 1 | 92.02 | 92.02 |
| CONTGEN | u | Conjunto de válvulas filtros y accesorios | 1 | 250 | 250.00 |
| P17W070 | u | Verificación contador >=2" 50 mm | 1 | 12.89 | 12.89 |
| WW00300 | u | Material complementario y piezas especiales | 10 | 0.55 | 5.50 |
| WW00400 | u | Pequeño material | 5 | 0.3 | 1.50 |
| %CI | % | Costes indirectos..(s/total) | 3.7 % | 407.24 | 15.07 |
| %MA | % | Medios auxiliares | 3 % | 422.31 | 12.67 |
|  |  | Total |  |  | 434.98 |

| Medición | Uds. | Parcial |
|---|---|---|
| CPI | 1 | 1.00 |
| Total |  | 1 |

**14.31** m TUBO ALIMENT. POLIETILENO DN32 mm 2" (30/08/2018)
14.1 m × 10.81 = 152.42
Tubería de alimentación de polietileno, s/UNE-EN-12201, de 32x2,9 mm. (1 1/4") de diámetro nominal, de alta densidad (PAD) y para 1 MPa de presión máxima, desde hornacina en fachada hasta depósito Contra Incendios, i/p.p. de piezas especiales, instalada y funcionando, s/CTE-HS-4. Medida la longitud según planimetría de planos de Proyecto.

| Código | Ud | Descripción | Rendimiento | Precio | Importe |
|---|---|---|---|---|---|
| O01OB170 | h | Oficial 1ª fontanero calefactor | 0.043 | 18.13 | 0.78 |
| O01OB180 | h | Peón fontanero calefactor | 0.043 | 16.71 | 0.72 |
| P17PA061 | m | Tubo polietileno AD PE100(PN-10) 32mm (material; 29/11/2018) | 1.15 | 2 | 2.30 |
| WW00400 | u | Pequeño material | 0.7 | 0.3 | 0.21 |
| WW00300 | u | Material complementario y piezas especiales | 11.1 | 0.55 | 6.11 |
| %CI | % | Costes indirectos..(s/total) | 3.7 % | 10.12 | 0.37 |
| %MA | % | Medios auxiliares | 3 % | 10.49 | 0.31 |
|  |  | Total |  |  | 10.81 |

| Medición | Uds. | Largo | Parcial |
|---|---|---|---|
| P. Baja | 1 | 1.1 | 1.10 |
|  | 1 | 3 | 3.00 |
| P. Sótano | 1 | 10 | 10.00 |
| Total |  |  | 14.1 |

**22.13** u DEPOSITOS BIES
1 u × 1139.5 = 1139.50
Suministro e instalación de depósitos de agua verticales de poliéster reforzados con fibra de vidrio para asegurar como mínimo la acumulación de agua indicada en los planos. Los depósitos estarán interconectados entre sí para realizar el llenado conjunto de los mismos. Incluirán igualmente la instalación de desagüe necesaria para el vaciado de los depósitos para realizar labores de limpieza y mantenimiento, i/p.p. de válvula de pié o retención con filtro. Medida la unidad del conjunto de depositos especificados en planos.

| Código | Ud | Descripción | Rendimiento | Precio | Importe |
|---|---|---|---|---|---|
| O01OB170 | h | Oficial 1ª fontanero calefactor | 6 | 18.13 | 108.78 |
| O01OB195 | h | Ayudante fontanero (mano de obra) | 6 | 18.01 | 108.06 |
| P23FD130 | u | Depósito poliéster 12 m3 horiz./sup., equipado (material; 21/10/2018) | 1 | 850 | 850.00 |
| %CI | % | Costes indirectos..(s/total) | 3.7 % | 1066.84 | 39.47 |
| %MA | % | Medios auxiliares | 3 % | 1106.31 | 33.19 |
|  |  | Total |  |  | 1139.5 |

| Medición | Uds. | Parcial |
|---|---|---|
| sótano | 1 | 1.00 |
| Total |  | 1 |

**22.9** u GRUPO DE PRESIÓN PARA PCI
1 u × 3791.52 = 3791.52
Suministro e instalación de grupo de presión contraincendios. El grupo de presión a instalar será el necesario para asegurar los caudales de agua de la instalación. Ver planos de proyecto para la conexión entre la brida de la bomba y la válvula de retención. Se deberá disponer de alarma óptico acústica para cuando el nivel de agua en el depósito nodriza sea menor que el 60% del mismo. Las características técnicas están definidas los planos correspondientes de proyecto. Grupo de Presión UNE 23500-12, i/p.p. de piezas de reducción concéntrica, válvulas antiretorno, de seguridad con escape conducido, hidroesfera de presurización de 25 lts., caudalímetro y la tubería necesaria para su completa instalación. Medida la unidad completa instalada.

| Código | Ud | Descripción | Rendimiento | Precio | Importe |
|---|---|---|---|---|---|
| O01OB170 | h | Oficial 1ª fontanero calefactor | 8 | 18.13 | 145.04 |
| O01OB195 | h | Ayudante fontanero | 8 | 18.01 | 144.08 |
| P23FP020 | u | Gru.pres. 30m3/h 57mca 20 CV equipado (material; 21/10/2018) | 1 | 2100 | 2100.00 |
| P23FP210 | u | Suplem. gru. pr. Cepreven desde 50 CV (material) | 1 | 1160.63 | 1160.63 |
| %CI | % | Costes indirectos..(s/total) | 3.7 % | 3549.75 | 131.34 |
| %MA | % | Medios auxiliares | 3 % | 3681.09 | 110.43 |
|  |  | Total |  |  | 3791.52 |

| Medición | Uds. | Parcial |
|---|---|---|
| sótano | 1 | 1.00 |
| Total |  | 1 |

**22.10** u CANALIZACION DE BIES
1 u × 1338.89 = 1338.89
Canalización de BIEs con tubería de acero negro, DIN-2440 de 1 1/2" y 1 1/4" (DN-32), según corresponda, sin calorifugar, colocado en instalación de agua, incluso p.p. de uniones, soportación, accesorios, plataformas móviles, mano de obra, prueba hidráulica con imprimación en minio electrolítico y acabado en esmalte rojo bombero Medida la unidad del conjunto completamente instalada.
- Todas las instalaciones previstas (sistema de detección y alarma, instalación de BIEs e instalación de hidrante) serán ejecutadas por empresas instaladoras debidamente registrada por la Junta de Andalucía.
- Una vez finalizadas la instalaciones, las empresas instaladoras emitirán los correspondientes certificados que garanticen la puesta en funcionamiento de la instalaciones, suscritos por técnicos competentes y visados por sus colegios profesionales, para lo que se considerará incluida la redacción de los documentos / proyectos en caso de ser necesarios para la emisión de los citados certificados.

| Código | Ud | Descripción | Rendimiento | Precio | Importe |
|---|---|---|---|---|---|
| E26FDC510 | m | TUBO ACERO DIN 2440 N. PIN.1 1/4" | 34.5 | 10.45 | 360.53 |
| E26FDC520 | m | TUBO ACERO DIN 2440 N. PIN.1 1/2" | 73.8 | 12.1 | 892.98 |
| %CI | % | Costes indirectos..(s/total) | 3.7 % | 1253.51 | 46.38 |
| %MA | % | Medios auxiliares | 3 % | 1299.89 | 39.00 |
|  |  | Total |  |  | 1338.89 |

| Medición | Uds. | Parcial |
|---|---|---|
| edificio | 1 | 1.00 |
| Total |  | 1 |

**22.8** u B.I.E. 25mmx20 m. ARM. ABATIBLE
6 u × 428.41 = 2570.46
Boca de incendio equipada (B.I.E.) abatible con la puerta, compuesta por armario horizontal de chapa de acero 69x70x25 cm. pintado en rojo, con puerta de acero inoxidable y cerradura de cuadradillo, válvula de 1", latiguillo de alimentación, manómetro, lanza de tres efectos conectada por medio de machón roscado, devanadera circular pintada, manguera semirrígida de 25 mm de diámetro y 20 m de longitud, con inscripción sobre puerta indicativo de manguera. Medida la unidad instalada.

| Código | Ud | Descripción | Rendimiento | Precio | Importe |
|---|---|---|---|---|---|
| O01OB170 | h | Oficial 1ª fontanero calefactor | 1.1 | 18.13 | 19.94 |
| O01OB195 | h | Ayudante fontanero | 1.1 | 18.01 | 19.81 |
| mt41bae010aaa | u | Boca de incendio equipada (BIE), de 25 mm (1") (material; 03/10/2018) | 1 | 361.34 | 361.34 |
| %CI | % | Costes indirectos..(s/total) | 3.7 % | 401.09 | 14.84 |
| %MA | % | Medios auxiliares | 3 % | 415.93 | 12.48 |
|  |  | Total |  |  | 428.41 |

Claves: armario, válvula, boca, pintura, equipo, abatible, compuesto, horizontal, acero, rojo, inoxidable, incendio, puerta, lanzar, cerrajería, indicador, conexión, alimentar, rígido, medio, construcción, manómetro, machón, rosca, circulación, manguera, diámetro, chapa, latiguillo

| Medición | Uds. | Parcial |
|---|---|---|
| sótano | 2 | 2.00 |
| baja | 2 | 2.00 |
| primera | 2 | 2.00 |
| Total |  | 6 |

**22.1** u EXTINTOR MÓVIL, DE POLVO ABC, 6 kg
12 u × 46.49 = 557.88
Extintor móvil, de polvo ABC, eficacia mínima 21a-113b, formado por recipiente de chapa de acero electrosoldada, con presión incorporada, homologado por el M.I., según rgto. de recipientes a presión, válvula de descarga, de asiento con palanca para interrupción, manómetro, herrajes de cuelgue, placa de timbre, incluso pequeño material, montaje y ayudas de albañilería; instalado según CTE y RIPCI. Medida la unidad instalada.
.

| Código | Ud | Descripción | Rendimiento | Precio | Importe |
|---|---|---|---|---|---|
| O01OA060 | h | Peón especializado | 0.1 | 17 | 1.70 |
| mt41ixi010a | u | Extintor portátil de polvo químico ABC polivalente antibrasa, co (material; 03/10/2018) | 1 | 41.83 | 41.83 |
| %CI | % | Costes indirectos..(s/total) | 3.7 % | 43.53 | 1.61 |
| %MA | % | Medios auxiliares | 3 % | 45.14 | 1.35 |
|  |  | Total |  |  | 46.49 |

| Medición | Uds. | Parcial |
|---|---|---|
| sótano | 6 | 6.00 |
| baja | 3 | 3.00 |
| primera | 3 | 3.00 |
| Total |  | 12 |

**22.2** u EXTINTOR CO2 2 kg.
2 u × 49.44 = 98.88
Extintor de nieve carbónica CO2, de eficacia 34B, de 2 kg. de agente extintor, construido en acero, con soporte y boquilla con difusor, según Norma UNE. Equipo con certificación AENOR. Medida la unidad instalada.
.

| Código | Ud | Descripción | Rendimiento | Precio | Importe |
|---|---|---|---|---|---|
| O01OA060 | h | Peón especializado | 0.12 | 17 | 2.04 |
| mt41ixo010a | u | Extintor portátil de nieve carbónica CO2, de eficacia 34B, con 2 (material; 03/10/2018) | 1 | 44.25 | 44.25 |
| %CI | % | Costes indirectos..(s/total) | 3.7 % | 46.29 | 1.71 |
| %MA | % | Medios auxiliares | 3 % | 48.00 | 1.44 |
|  |  | Total |  |  | 49.44 |

Claves: boquilla, difusor, AENOR, extintor, acero, equipo, certificación, soporte, norma, construcción

| Medición | Uds. | Parcial |
|---|---|---|
| sótano | 2 | 2.00 |
| Total |  | 2 |

**22.3** u CONJUNTO DE SEÑALIZACION
1 u × 399.52 = 399.52
Conjunto de señalización especificada en planos, compuesta por señal fotoluminiscente 'salida'. Señal fotoluminiscente 'no salida', Señalización fotoluminiscente recorrido evacuación segun características según ap. 2 y 7 DB-SI 3 cte. Señalización fotoluminiscente instalación manual de protección contra incendios. Características según ap. 2 DB-SI 4 CTE. Medida la unidad del conjunto colocado.

| Código | Ud | Descripción | Rendimiento | Precio | Importe |
|---|---|---|---|---|---|
| SEÑ01 | u | ROTULO SALIDA | 0 | 10.39 | 0.00 |
| SEÑ02 | u | ROTULO RECORRIDO | 12 | 10.39 | 124.68 |
| SEM03 | u | ROTULO MEDIOS INTERVENCION | 24 | 10.39 | 249.36 |
| %CI | % | Costes indirectos..(s/total) | 3.7 % | 374.04 | 13.84 |
| %MA | % | Medios auxiliares | 3 % | 387.88 | 11.64 |
|  |  | Total |  |  | 399.52 |

| Medición | Uds. | Parcial |
|---|---|---|
| edificio | 1 | 1.00 |
| Total |  | 1 |

**22.4** u CENTRAL DETECCIÓN INCENDIOS CONVENCIONAL (30/08/2018)
1 u × 273.53 = 273.53
Central de detección de incendios convencional, automática de incendios, con módulo de alimentación de 220 V. AC, 2 baterías de emergencia a 12 V CC. con salida de sirena inmediata, salida de alarma automática por relé (pude activarse en el 1º o 2º detector de alarma), salida de alarma manual por conmutador, salida de sirena retardada y salida auxiliar, rectificador de corriente, cargador, módulo de control con indicador de alarma y avería, y conmutador de corte de zonas. Cabina metálica pintada con ventana de metacrilato. Medida la unidad del conjunto colocado.

| Código | Ud | Descripción | Rendimiento | Precio | Importe |
|---|---|---|---|---|---|
| O01OB200 | h | Oficial 1ª electricista | 0.5 | 18.5 | 9.25 |
| O01OB220 | h | Ayudante electricista | 0.5 | 18.9 | 9.45 |
| mt41pig010a | u | Central de detección automática de incendios, convencional, micr (material; 03/10/2018) | 1 | 195.66 | 195.66 |
| mt41rte030c | u | Batería de 12 V y 7 Ah (material; 03/10/2018) | 2 | 20.86 | 41.72 |
| %CI | % | Costes indirectos..(s/total) | 3.7 % | 256.08 | 9.47 |
| %MA | % | Medios auxiliares | 3 % | 265.55 | 7.97 |
|  |  | Total |  |  | 273.53 |

Claves: auxiliar, alimentar, indicador, retardador, relé, alarma, inmediato, sirena, emergencia, detección, automático, central, incendio, manual, control, salida, cargador, conmutador, corte, cabina, metal, pintura, metacrilato, detector, construcción, ventana, módulo

| Medición | Uds. | Parcial |
|---|---|---|
| baja | 1 | 1.00 |
| Total |  | 1 |

**22.5** u DETECTOR ÓPTICO DE HUMOS (30/08/2018)
85 u × 40.17 = 3414.45
Detector óptico de humos, acorde a normativa EN 54-7, provisto de led indicador de alarma con enclavamiento, chequeo automático de funcionamiento, estabilizador de tensión y salida automática de alarma, incluso montaje en zócalo convencional y entubado. Medida la unidad instalada.
NOTA:
- En la planta semisótano, los dos detectores instalados en cocina, serán detectores térmicos, T:72ºC, al igual que el detector del local de instalación de fontanería y el local para las BIES. Indicados en planos.

| Código | Ud | Descripción | Rendimiento | Precio | Importe |
|---|---|---|---|---|---|
| O01OB200 | h | Oficial 1ª electricista | 1 | 18.5 | 18.50 |
| mt41pig070 | u | Detector óptico de humos convencional, de ABS color blanco, form (material; 03/10/2018) | 1 | 19.11 | 19.11 |
| %CI | % | Costes indirectos..(s/total) | 3.7 % | 37.61 | 1.39 |
| %MA | % | Medios auxiliares | 3 % | 39.00 | 1.17 |
|  |  | Total |  |  | 40.17 |

Claves: estable, montaje, detector, humo, norma, indicador, alarma, salida, zócalo, entubación, construcción, tensión, automático

| Medición | Uds. | Parcial |
|---|---|---|
| sótano | 27 | 27.00 |
| baja | 27 | 27.00 |
| primera | 31 | 31.00 |
| Total |  | 85 |

**22.6** u PULSADOR ALARMA DE FUEGO (30/08/2018)
6 u × 32.41 = 194.46
Pulsador de alarma. Incluye tapa de protección y diodo zenner (permite su identificación por la central). Diseñado para montaje en superficie o empotrado y gran facilidad para conexión y mantenimiento. Rotulado pictogramas estándar. Incluye llave de reposición. Medidas: 110 x 105 x 63 mm. Certificado EN 54-11-2001. Medida la unidad instalada.

| Código | Ud | Descripción | Rendimiento | Precio | Importe |
|---|---|---|---|---|---|
| O01OB200 | h | Oficial 1ª electricista | 0.5 | 18.5 | 9.250 |
| O01OB220 | h | Ayudante electricista | 0.5 | 18.9 | 9.450 |
| mt41pig110 | u | Pulsador de alarma convencional de rearme manual, de ABS color r (material; 03/10/2018) | 1 | 11.64 | 11.640 |
| %CI | % | Costes indirectos..(s/total) | 3.7 % | 30.340 | 1.123 |
| %MA | % | Medios auxiliares | 3 % | 31.463 | 0.944 |
|  |  | Total |  |  | 32.41 |

Claves: montaje, llave, estándar, pulsador, conexión, rótulo, normalux, color, central, empotrable, superficie, construcción, alarma, protección, fuego, tapa, rojo, permiso

| Medición | Uds. | Parcial |
|---|---|---|
| sótano | 2 | 2.00 |
| baja | 2 | 2.00 |
|  | 2 | 2.00 |
| Total |  | 6 |

**22.7** u SIRENA ELÉCTRICA ÓPTICO-ACÚSTICA INTERIOR Y EXTERIOR (30/08/2018)
5 u × 39.2 = 196.00
Sirena electrónica bitonal, con indicación óptica y acústica, de 85 dB de potencia, para uso interior y exterior, pintada en rojo. Medida la unidad instalada.

| Código | Ud | Descripción | Rendimiento | Precio | Importe |
|---|---|---|---|---|---|
| O01OB200 | h | Oficial 1ª electricista | 0.5 | 18.5 | 9.25 |
| O01OB220 | h | Ayudante electricista | 0.5 | 18.9 | 9.45 |
| mt41pig160 | u | Sirena electrónica, de ABS color rojo, con señal óptica y acústi (material; 21/10/2018) | 1 | 18 | 18.00 |
| %CI | % | Costes indirectos..(s/total) | 3.7 % | 36.70 | 1.36 |
| %MA | % | Medios auxiliares | 3 % | 38.06 | 1.14 |
|  |  | Total |  |  | 39.2 |

Claves: construcción, indicador, electrónico, interior, sirena, rojo, acústico, eléctrico, pintura

| Medición | Uds. | Parcial |
|---|---|---|
| sótano | 1 | 1.00 |
| baja | 2 | 2.00 |
| primera | 2 | 2.00 |
| Total |  | 5 |

**22.11** u RETENDOR MÁGNÉTICO (30/08/2018)
1 u × 65.9 = 65.90
Retenedor magnético conectado al sistema de detección de incendio. Medida la unidad instalada.

| Código | Ud | Descripción | Rendimiento | Precio | Importe |
|---|---|---|---|---|---|
| O01OB130 | h | Oficial 1ª cerrajero | 0.2 | 17.54 | 3.51 |
| O01OB140 | h | Ayudante cerrajero | 0.2 | 16.43 | 3.29 |
| P23FM460 | u | Retenedor electrom. F=40 kg. (material; 18/10/2018) | 1 | 54.9 | 54.90 |
| %CI | % | Costes indirectos..(s/total) | 3.7 % | 61.70 | 2.28 |
| %MA | % | Medios auxiliares | 3 % | 63.98 | 1.92 |
|  |  | Total |  |  | 65.9 |

Claves: alarma, construcción, conexión, detección, analógico

| Medición | Uds. | Parcial |
|---|---|---|
| sótano | 1 | 1.00 |
| Total |  | 1 |

**22.12** u INSTALACION DE DETECCION Y ALARMA (30/08/2018)
1 u × 907.9 = 907.90
Instalación de detección y alarma incluyendo todos los elementos necesarios para su instalación completa.
NOTA:
- Esta instalación será ejecutada por empresas instaladoras debidamente registrada por la Junta de Andalucía.
- Con anterioridad a la ejecución de las instalaciones se realizará el replanteo de la mismas que deberá ser aprobado por la dirección facultativa. Ésta podrá realizar cambios en el trazado de las instalaciones si en obra se viesen soluciones alternativas mejores a las contempladas en el proyecto.
- Una vez finalizadas la instalaciones, las empresas instaladoras emitirán los correspondientes certificados que garanticen la puesta en funcionamiento de la instalaciones, suscritos por técnicos competentes y visados por sus colegios profesionales, para lo que se considerará incluida la redacción de los documentos / proyectos en caso de ser necesarios para la emisión de los citados certificados.

| Código | Ud | Descripción | Rendimiento | Precio | Importe |
|---|---|---|---|---|---|
| IDEA | ud | INSTALACION DE DETECCION Y ALARMA (21/10/2018) | 1 | 850 | 850.00 |
| %CI | % | Costes indirectos..(s/total) | 3.7 % | 850.00 | 31.45 |
| %MA | % | Medios auxiliares | 3 % | 881.45 | 26.44 |
|  |  | Total |  |  | 907.9 |

| Medición | Uds. | Parcial |
|---|---|---|
| edificio | 1 | 1.00 |
| Total |  | 1 |

**22.14** u LEGALIZACION DE CONTRAINCENDIOS (30/08/2018)
1 u × 422.15 = 422.15
Legalización de la instalación de contraincendios, realizada por técnico competente, incluso planos de la instalación, tramitación de la documentación y presentación en Industria para que quede inscrita en libro de instalaciones.El Instalador Autorizado emitirá los Certificados de la Instalación y Memorias técnicas de Diseño, así como los correspondientes Manuales de Usuario. Medida la unidad el conjunto termianda, certificada, aprobada y entregada.

| Código | Ud | Descripción | Rendimiento | Precio | Importe |
|---|---|---|---|---|---|
| P22TJ010 | u | Inspección y comprobación técnica | 1 | 352.72 | 352.72 |
| P22TJ020 | u | Exp. certificado/boletín de instalación | 1 | 42.51 | 42.51 |
| %CI | % | Costes indirectos..(s/total) | 3.7 % | 395.23 | 14.62 |
| %MA | % | Medios auxiliares | 3 % | 409.85 | 12.30 |
|  |  | Total |  |  | 422.15 |

| Medición | Uds. | Parcial |
|---|---|---|
| edificio | 1 | 1.00 |
| Total |  | 1 |

**22.15** u INSTALACIÓN DE GAS PROPANO
1 u × 1398.87 = 1398.87
Instalación de gas propano completa. Los equipos y elementos que componen dicha instalación vienen definidos en el plano específico adjunto, en el que se detalla la instalación tipo a realizar. Depósito de gas propano aéreo (no incluido), tubería enterrada de polietileno, arquetas, tubería de cobre, llaves de corte, electroválvulas de corte, válvulas para regulación y todos los medios, materiales, herrajes y elementos auxiliares necesarios para su completa instalación. Medida la unidad del conjunto instalado
NOTA:
- Depósito aéreo horizontal para almacenamiento de gas con capacidad de 4880 litros. Fabricado según directiva europea 2014/68/UE y marcado CE con acabado estándar (granallado de toda la superficie externa, aplicación epoxy-poliamida de gran capacidad de protección y acabado en poliuretano.
- La instalación de gas deberá ser dimensionada por la empresa instaladora para la previsión de suministro del edificio (cocina y calderas), comprobándose tanto los diámetros de tuberías reflejados en los planos como la capacidad del depósito de gas.
- Se deberán incluir en la instalación los elementos auxiliares necesarios para la ejecución de la misma, de acuerdo con la normativa de aplicación exigida para esta instalación.
- Para la cocina se ha previsto la ejecución de 4 derivaciones para el abastecimiento de gas a 4 electrodomésticos que se ubicasen en la isleta central. Será la D.F. la que determine el número exacto de derivaciones una vez sea estudiado por parte de la propiedad el equipamiento de la cocina.
- Para la salida de humos de la extracción mecánica de la cocina se ha previsto un conducto circular de acero inoxidable de diámetro 500. Será la empresa instadora de la campana con el extractor quien determine el diámetro definitivo recomendado para dicho conducto.
- La instalación de gas irá conectada con el extractor de la campana de la cocina a través de electroválvula instalada antes del colector de las derivaciones. Se incluirá toda la instalación eléctrica necesaria para el correcto funcionamiento de dicha electroválvula.

| Código | Ud | Descripción | Rendimiento | Precio | Importe |
|---|---|---|---|---|---|
| O01OA030 | h | Oficial primera | 6 | 18.42 | 110.52 |
| O01OA070 | h | Peón ordinario | 6 | 16.88 | 101.28 |
| P19DV010 | u | Multiválvula M-3/4" con manómetro (material; 15/12/2014) | 1 | 142 | 142.00 |
| P19DV150 | u | Boca de carga de 1 1/2" recta, conjunto (material) | 1 | 550.31 | 550.31 |
| P19DV030 | u | Válvula exceso flujo E-3/4", S-3/4" (material; 15/12/2014) | 1 | 144.83 | 144.83 |
| P19DV040 | u | Válvula antirretorno D=3/4", NPT (material; 15/12/2014) | 1 | 42 | 42.00 |
| P19DW040 | u | Indicador de nivel long.=800mm (material; 15/12/2014) | 1 | 46.76 | 46.76 |
| P19Z010 | u | Pruebas de presión (material) | 1 | 171.97 | 171.97 |
| %CI | % | Costes indirectos..(s/total) | 3.7 % | 1309.67 | 48.46 |
| %MA | % | Medios auxiliares | 3 % | 1358.13 | 40.74 |
|  |  | Total |  |  | 1398.87 |

Claves: terminación, valla, bancada, soporte, acero, chapa, grúa, montaje, conexión, legalización, depósito, aéreo, seguridad, construcción

| Medición | Uds. | Parcial |
|---|---|---|
| edificio | 1 | 1.00 |
| Total |  | 1 |

## C23 INSTALACION DE ELEVACION (03/07/2017)
Importe: 33423.66
Cable telefonico de 1 par, en red de dispersión e interior de telefonia basica, montado en interior de canalización, formado por cable de un par de 0,5 mm de diám., incluso colocación y conexionado; construido según reglamento de ICT. Medida la longitud ejecutada

**23.1** u ASCENSOR ESTÁNDAR 3 PARADAS 8 PERSONAS 630 KG SIN CUARTO DE MÁQU (30/08/2018)
1 u × 14185.68 = 14185.68
Instalación completa de ascensor sin cuarto de máquinas, que cumpla con la norma UNE-EN 81-70:2004, un solo embarque, 3 paradas, 8 personas, 630 kg, velocidad de 1m/s,con cabina de dimensiones 1100x1400x2200 mm, con suelo revestido en gres porcelánico todo masa (igual al de los pasillos), acabado paredes a elegir por la D.F., y botonera de acero inoxidable, incluye caracteres en braille y en alto relieve, contrastados cromáticamente. Sistema de tracción por cintas planas de acero recubiertas de poliuretano, sistema Pulse de monitorización permanente de cintas, sistema de regeneración de energía, frecuencia variable de lazo cerrado y 150 arranques por hora, multipantalla digital MPD con información sobre contenidos además de realizar las funciones de comunicación direccional, las puertas automáticas dejarán un hueco de paso libre mínimo de 0,80 metros, incluso señalización de apertura con un indicador acústico dentro de la cabina y contarán con un sensor de cierre en toda la altura del lateral y existirá un botón de activación de apertura desde la cabina, p.p. de indicador sonoro de parada e información verbal de planta en el interior de la cabina e incluso p.p. de colocación en cada uno de los espacios de acceso, indicadores luminosos y acústicos de llegada, e indicadores luminosos que señalen el sentido del desplazamiento del ascensor. En las jambas se colocará el número de planta en braille y con carácter arábigo en relieve a una altura máxima de 1,20 metros o sintetizador de voz, y p.p. de pasamano a una altura comprendida entre 0,80 y 0,90 metros, totalmente instalado con pruebas y ajustes. Media la unidad del conjunto instalado, probado y funcionando bajo certificado de haber pasado por Industria
NOTA:
- En el exterior del ascensor, la botonera se colocará de forma que los pulsadores queden a una altura máxima de la rasante del pavimento de 1,20 metros. - Los criterios de colocación y morfología de los botones de mandos indicadores de funcionamiento en el interior de las cabinas cumplirán los siguientes requisitos:
1.º Estarán situados a una altura máxima de la rasante del pavimento de la cabina de 1,20 metros.
2.º Estarán dotados de números en braille y arábigos.
3º. Los botones de alarma estarán identificados con un triángulo equilátero o campana en relieve.
4º. Los botones correspondientes a cada piso dispondrán de una luz interior que se iluminará al ser pulsados.
5º. Dispondrán de un mecanismo que señale el tránsito por cada planta.

| Código | Ud | Descripción | Rendimiento | Precio | Importe |
|---|---|---|---|---|---|
| P24AAC011 | u | Asc. Estándar 3 par. 8 pers. 630 Kg s/cuartos máquinas (04/10/2018) | 1 | 13281.1 | 13281.10 |
| %CI | % | Costes indirectos..(s/total) | 3.7 % | 13281.10 | 491.40 |
| %MA | % | Medios auxiliares | 3 % | 13772.50 | 413.18 |
|  |  | Total |  |  | 14185.68 |

Claves: velocidad, goma, alto, pared, lámina, PVC, textura, botonera, cuarto, máquina, acero, cabina, rugoso, digital, hora, cinta, plano, recubrir, poliuretano, energía, prueba, dimensión, pantalla, persona, información, contenedor, lazo, arranque, tracción, estándar, inoxidable, ascensor, suelo, comunicación, construcción, ajustar, permanente, dirección

| Medición | Uds. | Parcial |
|---|---|---|
| edificio | 1 | 1.00 |
| Total |  | 1 |

**23.2** u ASCENSOR-MONTACARGAS HIDRÁULICO 3 PAR.12 PERSONAS 900 KG (30/08/2018)
1 u × 19225.98 = 19225.98
Instalación completa de ascensor hidráulico en calidad normal con una velocidad 0,63 m/s., doble embarque a 90º, sistema de impulsión lateral, 3 paradas, 900 kg. de carga nominal para un máximo de 12 personas, dimensiones de cabina 1430x1430, cabina con acabado de paredes a elegir por la D.F, placa de botonera en acero inoxidable,con suelo revestido en gres porcelánico todo masa (igual al de los pasillos), puerta automática telescópica en cabina y automática en piso, maniobra universal simple, instalado, con pruebas y ajustes. s/R.D. 1314/97. Media la unidad del conjunto instalado, probado y funcionando bajo certificado de haber pasado por Industria

| Código | Ud | Descripción | Rendimiento | Precio | Importe |
|---|---|---|---|---|---|
| P24AB071 | u | Ascensor-montacargas, hidráu. 3 para. 12 pers (21/10/2018) | 1 | 18000 | 18000.00 |
| %CI | % | Costes indirectos..(s/total) | 3.7 % | 18000.00 | 666.00 |
| %MA | % | Medios auxiliares | 3 % | 18666.00 | 559.98 |
|  |  | Total |  |  | 19225.98 |

Claves: pared, lateral, color, ascensor, par, calidad, impulsión, carga, máximo, rodapié, cabina, maniobra, lámina, plástico, espejo, persona, pasamano, puerta, placa, construcción, botonera, acero, inoxidable, prueba, vinilo, medio, automático, telescópico, hidráulico, simple, velocidad, ajustar, piso, natural

| Medición | Uds. | Parcial |
|---|---|---|
| edificio | 1 | 1.00 |
| Total |  | 1 |

**23.3** m CABLE TELEFÓNICO 1 PAR (03/07/2017)
30 m × 0.4 = 12.00

| Código | Ud | Descripción | Rendimiento | Precio | Importe |
|---|---|---|---|---|---|
| IV02401 | m | Cable telefónico 1 par (material; 03/07/2017) | 1.01 | 0.22 | 0.22 |
| P15GB010 | m | Tubo PVC corrugado M 16/gp5 | 1.01 | 0.16 | 0.16 |
| %CI | % | Costes indirectos..(s/total) | 3.7 % | 0.38 | 0.01 |
| %MA | % | Medios auxiliares | 3 % | 0.39 | 0.01 |
|  |  | Total |  |  | 0.4 |

| Medición | Uds. | Largo | Parcial |
|---|---|---|---|
| Ascensor elec | 1 | 15 | 15.00 |
| Ascensor hidráulico | 1 | 15 | 15.00 |
| Total |  |  | 30 |

## C24 PINTURAS (30/12/2014)
Importe: 20492.86

**24.1** m2 PINTURA ACRILICA SOBRE ENFOSCADOS H Y V (R-8) (03/07/2017)
1215.3 m2 × 3.88 = 4715.36
Pintura acrílica lisa especial (se acogerá a las descripciones de proyecto), sobre paramentos horizontales y verticales de cemento, formada por: lijado y limpieza del soporte, aplicación de pasta fijadora penetrante, mano de fondo, plastecido, nueva mano de fondo y dos manos de acabado. Medida la superficie ejecutada.

| Código | Ud | Descripción | Rendimiento | Precio | Importe |
|---|---|---|---|---|---|
| O01OB230 | h | Oficial 1ª pintura (mano de obra; 17/10/2018) | 0.1 | 17.54 | 1.75 |
| P25OZ041 | l | E. fijadora muy penetrante obra/mad e/ext (material; 20/10/2018) | 0.07 | 3 | 0.21 |
| PA00600 | kg | PINTURA ELASTÓMERA ACRÍLICA LISA (material; 03/07/2017) | 0.6 | 2.8 | 1.68 |
| %CI | % | Costes indirectos..(s/total) | 3.7 % | 3.64 | 0.13 |
| %MA | % | Medios auxiliares | 3 % | 3.77 | 0.11 |
|  |  | Total |  |  | 3.88 |

| Medición | Uds. | Largo | Ancho | Alto | Parcial |
|---|---|---|---|---|---|
| sótano | 1 | 49.25 |  | 3.9 | 192.08 |
|  | 1 | 54 |  | 2.93 | 158.22 |
| peto | 1 | 62 |  | 2.9 | 179.80 |
| baja | 1 | 93.94 |  | 3.55 | 333.49 |
| primera | 1 | 93.94 |  | 3.25 | 305.31 |
| cubierta hastiales | 2 |  | 23.2 |  | 46.40 |
| Total |  |  |  |  | 1215.3 |

**24.2** m2 PINTURA PLÁSTICA LISA SOBRE CARTON YESO Y GUARN YESO H/V (R1) (30/12/2014)
3460.24 m2 × 3.98 = 13771.76
Pintura plastica lisa sobre paramentos horizontales y verticales de carton yeso, formada por: lijado y limpieza del soporte, mano de fondo, plastecido, nueva mano de fondo y dos manos de acabado. Medida cinta corrida.

| Código | Ud | Descripción | Rendimiento | Precio | Importe |
|---|---|---|---|---|---|
| O01OB230 | h | Oficial 1ª pintura | 0.097 | 17.54 | 1.70 |
| P25OZ040 | l | E. fijadora muy penetrante obra/mad e/int (material; 17/10/2018) | 0.125 | 3.3 | 0.41 |
| P25OG040 | kg | Masilla ultrafina acabados (material; 30/12/2014) | 0.84 | 1 | 0.84 |
| PP00100 | kg | PIintura plástica (material; 03/07/2017) | 0.45 | 1.7 | 0.77 |
| %CI | % | Costes indirectos..(s/total) | 3.7 % | 3.72 | 0.14 |
| %MA | % | Medios auxiliares | 3 % | 3.86 | 0.12 |
|  |  | Total |  |  | 3.98 |

| Medición | Uds. | Largo | Ancho | Alto | Parcial |
|---|---|---|---|---|---|
| R1 |  |  |  |  |  |
| sótano |  |  |  |  |  |
|  | 1 | 70.86 |  | 1.8 | 127.55 |
|  | 1 | 24.68 |  | 3.4 | 83.91 |
|  | 1 | 6.8 |  | 3.4 | 23.12 |
|  | 1 | 87.56 |  | 1.8 | 157.61 |
|  | 1 | 4.11 |  | 1.8 | 7.40 |
|  | 1 | 7.45 |  | 1.8 | 13.41 |
|  | 1 | 11.4 |  | 3.4 | 38.76 |
|  | 1 | 15.6 |  | 1.8 | 28.08 |
|  | 1 | 9 |  | 3.4 | 30.60 |
|  | 1 | 8.3 |  | 3.4 | 28.22 |
|  | 1 | 26.35 |  | 3.4 | 89.59 |
|  | 1 | 27.3 |  | 3.4 | 92.82 |
|  | 1 | 21 |  | 3.4 | 71.40 |
| baja | 1 | 35 |  | 3.1 | 108.50 |
|  | 1 | 21.9 |  | 3.1 | 67.89 |
|  | 1 | 21.21 |  | 3.1 | 65.75 |
|  | 1 | 6.2 |  | 3.1 | 19.22 |
|  | 1 | 11.9 |  | 3.1 | 36.89 |
|  | 1 | 19.1 |  | 3.1 | 59.21 |
|  | 1 | 18.14 |  | 3.1 | 56.23 |
|  | 1 | 16.65 |  | 3.1 | 51.62 |
| primera | 1 | 13.25 |  | 2.8 | 37.10 |
|  | 1 | 17 |  | 2.8 | 47.60 |
|  | 15 | 14.75 |  | 2.8 | 619.50 |
| R5 |  |  |  |  |  |
| ascensor | 1 | 6.6 |  | 13 | 85.80 |
|  | 1 | 7.4 |  | 13 | 96.20 |
|  | 1 |  | 3.4 |  | 3.40 |
|  | 1 |  | 2.72 |  | 2.72 |
| De med T1 | 266.55 |  |  |  | 266.55 |
| De med T2A/T2B | 771.82 |  |  |  | 771.82 |
| De med T3 | 159.12 |  |  |  | 159.12 |
| De med T4 | 112.65 |  |  |  | 112.65 |
| Total |  |  |  |  | 3460.24 |

**24.3** m2 PINTURA POLIURETANO DISOLVENTE SOBRE CARTON YESO EN VERT. (R6) (03/07/2017)
224.26 m2 × 7.37 = 1652.80
Pintura de poliuretano al disolvente lisa sobre paramentos verticales de carton yeso, formada por: lijado y limpieza del soporte, mano de fondo, plastecido, nueva mano de fondo y dos manos de acabado, incluso p.p. de pintado de los pilares que se encuentran en estas estancias. Medida la superficie ejecutada.

| Código | Ud | Descripción | Rendimiento | Precio | Importe |
|---|---|---|---|---|---|
| O01OB230 | h | Oficial 1ª pintura | 0.2 | 17.54 | 3.508 |
| P25OZ040 | l | E. fijadora muy penetrante obra/mad e/int | 0.1 | 3.3 | 0.330 |
| PW00100 | l | Diseolvente (material; 03/07/2017) | 0.05 | 1.49 | 0.075 |
| P25PS011 | l | Pintura al poliuretano (material; 20/10/2018) | 0.505 | 5.9 | 2.980 |
| %CI | % | Costes indirectos..(s/total) | 3.7 % | 6.893 | 0.255 |
| %MA | % | Medios auxiliares | 3 % | 7.148 | 0.214 |
|  |  | Total |  |  | 7.37 |

| Medición | Uds. | Largo | Alto | Parcial |
|---|---|---|---|---|
| R6 |  |  |  |  |
| sótano | 1 | 17.45 | 3.4 | 59.33 |
|  | 1 | 1.53 | 3.4 | 5.20 |
|  | 1 | 25.42 | 3.4 | 86.43 |
|  | 1 | 1.95 | 3.4 | 6.63 |
|  | 1 | 19.61 | 3.4 | 66.67 |
| Total |  |  |  | 224.26 |

**24.4** m2 PINTURA IGNÍFUGA (30/12/2014)
17.1 m2 × 20.64 = 352.94
Pintura intumescente, al disolvente, especial para estabilidad al fuego según proyecto de pilares y vigas de acero, para masividades comprendidas entre aproximadamente 63 y 340 m-1 según UNE 23-093-89, UNE 23820:1997 EX y s/CTE-DB-SI. Espesor aproximado de 1919 micras secas totales. Medida la superficie teórica ejecutada bajo certificado de resistencia al fuego tanto de la pintura como de la aplicación.

| Código | Ud | Descripción | Rendimiento | Precio | Importe |
|---|---|---|---|---|---|
| O01OB230 | h | Oficial 1ª pintura | 0.7 | 17.54 | 12.28 |
| P25OU030 | l | Imp. epoxidica 2 comp. (material; 30/12/2014) | 0.15 | 13.11 | 1.97 |
| P25PF020 | l | P. intumescente para met/mad/obra (material; 20/10/2018) | 0.75 | 6.58 | 4.94 |
| P25WW220 | u | Pequeño material (material; 05/03/2015) | 0.15 | 0.92 | 0.14 |
| %CI | % | Costes indirectos..(s/total) | 3.7 % | 19.33 | 0.72 |
| %MA | % | Medios auxiliares | 3 % | 20.05 | 0.60 |
|  |  | Total |  |  | 20.64 |

Claves: satinado, madero, metal, disolvente, transparente, construcción, fijación, ignifugación, limpieza, mano, barniz, imprimación

| Medición | Uds. | Largo | Ancho | Alto | Parcial |
|---|---|---|---|---|---|
| HEB 140 | 2 |  | 0.56 | 10.85 | 12.15 |
| IPE 200 | 3 | 2.75 | 0.6 |  | 4.95 |
| Total |  |  |  |  | 17.1 |

## C25 VARIOS (30/08/2018)
Importe: 1711.63

**26.2** u LETREROS (30/08/2018)
1 u × 1316.35 = 1316.35
Conjunto de placas de letreros que incluirá:
- los números de la dirección del edificio. Se ejecutarán con números de gran tamaño (de 80cm de alto) fabricados en chapa de aluminio troquelado, acabado con tratamiento superficial pvdf o recubrimiento a polvo (igual acabado que panel perforado de cerramiento de parcela), tipografía a elegir por la d.f.. Se instalarán sobre la puerta peatonal o en el monolito de obra situado junto a ella, según determinaciones de la d.f.
- letreros realizados en metacrilato para la identificación de las plantas, diseño a elegir por la d.f.. Se instalará un letrero en cada planta frente al ascensor.
- letreros con el número de la planta y la letra de cada habitación realizados en metacrilato, diseño a elegir por la d.f.. Se instalará un letrero junto a la puerta de entrada a cada habitación.
Medida la unidad del conjunto instalado.

| Código | Ud | Descripción | Rendimiento | Precio | Importe |
|---|---|---|---|---|---|
| E30VBP0101 | ud | PLACA CONJUNTO RESIDENCIAL (03/10/2018) | 1 | 10.99 | 10.99 |
| E30VBP0102 | ud | PLACA NUMERO DE PLANTA (03/10/2018) | 3 | 6.34 | 19.02 |
| E30VBP010 | ud | PLACA NOMBRE DE LOCAL (03/10/2018) | 60 | 20.04 | 1202.40 |
| %CI | % | Costes indirectos..(s/total) | 3.7 % | 1232.41 | 45.60 |
| %MA | % | Medios auxiliares | 3 % | 1278.01 | 38.34 |
|  |  | Total |  |  | 1316.35 |

| Medición | Uds. | Parcial |
|---|---|---|
| edificio | 1 | 1.00 |
| Total |  | 1 |

**26.4** u LIMPIEZA DE EDIFICIO (30/08/2018)
1 u × 395.28 = 395.28
Limpieza de final de obra, tanto interiores como exteriores, incluyendo limpieza de pavimentos, alicatados, vidrios, carpinterias, instalaciones vistas, etc. i.p.p. de rodapies, alfeizares, vierteaguas, barandillas... Medida la unidad completamente terminada bajo supervisión de la Dirección Facultativa.

| Código | Ud | Descripción | Rendimiento | Precio | Importe |
|---|---|---|---|---|---|
| O01OA070 | h | Peón ordinario | 16 | 16.88 | 270.08 |
| P26.4 | u | Productos de limpieza (material; 19/10/2018) | 1 | 100 | 100.00 |
| %CI | % | Costes indirectos..(s/total) | 3.7 % | 370.08 | 13.69 |
| %MA | % | Medios auxiliares | 3 % | 383.77 | 11.51 |
|  |  | Total |  |  | 395.28 |

| Medición | Uds. | Parcial |
|---|---|---|
| obra | 1 | 1.00 |
| Total |  | 1 |

## C27 SEGURIDAD Y SALUD (21/10/2018)
Importe: 21800

**27.1** u MEDIDAS Y EQUIPOS PROTECCIÓN INDIVIDUAL Y COLECTIVA SEGÚN E.S.S. (21/10/2018)
1 u × 21800 = 21800.00
En esta partida se incluirán todas las medidas de seguridad mínimas necesarias para cumplir con las exigencias del Estudio Básico de Seguridad y Salud, así como mejoras que se estimen necesarias durante el transcurso de los trabajos las cuales recogerá el constructor en el plan de seguridad. Medida la unidad por porcentaje de obra ejecutado.

| Medición | Uds. | Parcial |
|---|---|---|
| edificio | 1 | 1.00 |
| Total |  | 1 |

## C28 PLAN DE CONTROL
Importe: 6795.5

**28.2** u DENSIDAD IN SITU ZAHORRA NATURAL O ARTIFICIAL (27/12/2014)
10 u × 268.43 = 2684.30
Determinación densidad "in situ", incluyendo humedad por el método isotopos radiactivos, según astm-d.3017 para zahorra natural, artificial o material seleccionado. Medida la unidad bajo reporte de informe de empresa acreditada.
NOTA: Se entregará antes de la obra un plan de control para aprobarlo por la Dirección Facultativa.

| Código | Ud | Descripción | Rendimiento | Precio | Importe |
|---|---|---|---|---|---|
| P32GFS010 | u | Toma de muestras (material; 27/12/2014) | 1 | 19.75 | 19.75 |
| P32GFZ010 | u | Granulometría por tamizado (material; 18/01/2015) | 1 | 28.5 | 28.50 |
| P32GFZ040 | u | Equivalente de arena (material; 27/12/2014) | 1 | 20.62 | 20.62 |
| P32GFS070 | u | Humedad mediante secado en estufa (material; 28/12/2014) | 1 | 9.84 | 9.84 |
| P32GFS150 | u | Límites de Atterberg (material; 27/12/2014) | 1 | 33.17 | 33.17 |
| P32GFZ030 | u | Índice de lajas (material; 27/12/2014) | 1 | 42.72 | 42.72 |
| P32GFZ060 | u | Resistencia al desgaste Los Ángeles (material; 27/12/2014) | 1 | 75.55 | 75.55 |
| P32GFZ020 | u | Contenido en caras fracturadas (material; 27/12/2014) | 1 | 21.16 | 21.16 |
| %CI | % | Costes indirectos..(s/total) | 3.7 % | 251.31 | 9.30 |
| %MA | % | Medios auxiliares | 3 % | 260.61 | 7.82 |
|  |  | Total |  |  | 268.43 |

| Medición | Uds. | Parcial |
|---|---|---|
| edificio | 10 | 10.00 |
| Total |  | 10 |

**28.3** u ENSAYOS DE CONTROL DE CALIDAD PARA EL HORMIGÓN (29/12/2014)
11 u × 130.98 = 1440.78
Hormigón de cimentación y estructura. Según el anejo a la memoria correspondiente, incluyendo los siguientes ensayos: Control estadístico a nivel normal según lo establecido en la EHE. El control de hormigón se realizará mediante ensayos de confección, rotura de probetas cilíndricas de 15x30 cm. a compresión y medidas de la consistencia. La toma de muestras del hormigón se realizará según UNE 83300:84. La distribución de lotes se realizará como a continación se determina:
Hormigonado de losa cimentación“cada 100 m3”
1 LOTE distribuidos de forma homogénea cada 100 m3
Hormigonado de muros (cada 100 m3)
1 LOTE en muros de contención de contorno distrubuidos de forma homogénea cada 100 m3.
Estructura (18 LOTES)
2 series (Distribuidos 1 por cada 300 m2 de forjado hormigonado. Techo planta sótano. Techo planta baja)
Losas (Cada una de las existentes)
3 series (Distribuidos 1 por cada losa hormigonada)
Medida la unidad completa ejecutada exclusivamente por laboratorios homologados y por organismos especializados respectivamente.
NOTA: Se entregará antes de la obra un plan de control para aprobarlo por la Dirección Facultativa.

| Código | Ud | Descripción | Rendimiento | Precio | Importe |
|---|---|---|---|---|---|
| P32HH010 | u | Toma de muestras (material; 29/12/2014) | 1 | 18.74 | 18.74 |
| P32HH020 | u | Fabricación y conservación probeta (material; 29/12/2014) | 2 | 24.04 | 48.08 |
| P32HH030 | u | Refrentado probeta (material; 29/12/2014) | 2 | 6.01 | 12.02 |
| P32HH040 | u | Consistencia cono Abrams (material; 29/12/2014) | 1 | 28.02 | 28.02 |
| P32HH060 | u | Resistencia a compresión (material; 29/12/2014) | 2 | 7.88 | 15.76 |
| %CI | % | Costes indirectos..(s/total) | 3.7 % | 122.62 | 4.54 |
| %MA | % | Medios auxiliares | 3 % | 127.16 | 3.81 |
|  |  | Total |  |  | 130.98 |

| Medición | Uds. | Parcial |
|---|---|---|
| forjados | 5 | 5.00 |
| pilares | 6 | 6.00 |
| Total |  | 11 |

**28.4** u ENSAYOS DE CONTROL DE CALIDAD PARA EL ACERO (28/12/2014)
6 u × 314.28 = 1885.68
Control del acero corrugado y mallas electrosoldadas, según el anejo correspondiente de la memoria, compuesto por los siguientes ensayos:
Acero corrugado:
Por cada lote se efectuarán +2 probetas determinando los siguientes ensayos característicos:
- Características geométricas de los resaltes según
- Doblado, desdoblado según 31.2
- Se determinarán, al menos dos ocasiones durante la obra:
Límite elástico, carga de rotura y alargamiento a rotura en una probeta de cada diámetro, tipo de acero y suministrador (UNE 7474-1:92)
En mallas electrosoldadas:
Dos ensayos por diámetro principal de resistencia al arrancamiento del nudo soldado (UNE 36462:80).
Se realizará un LOTE de control por cada uno de los diámetros empleados en la obra. Se realizará para cada uno de los LOTES los ensayos que a continuación se enumeran:
- Tracción 6 Uds.
- Características geométricas 6 Uds.
- Doblado-desdoblado 6 Uds.
Medida la unidad completa ejecutada exclusivamente por laboratorios homologados y por organismos especializados respectivamente.
NOTA: Se entregará antes de la obra un plan de control para aprobarlo por la Dirección Facultativa.

| Código | Ud | Descripción | Rendimiento | Precio | Importe |
|---|---|---|---|---|---|
| P32A080 | u | Ensayo soldadura líquidos penetrantes (material; 28/12/2014) | 1 | 294.24 | 294.24 |
| %CI | % | Costes indirectos..(s/total) | 3.7 % | 294.24 | 10.89 |
| %MA | % | Medios auxiliares | 3 % | 305.13 | 9.15 |
|  |  | Total |  |  | 314.28 |

| Medición | Uds. | Parcial |
|---|---|---|
| obra | 6 | 6.00 |
| Total |  | 6 |

**28.6** u ENSAYOS DE ESTANQUEIDAD CUBIERTA
3 u × 152.16 = 456.48
De ensayo de estanqueidad de cubierta realizado según normativa vigente y empresa de Control de Calidad, incluso informe del ensayo. Medida la unidad bajo reporte de informe de empresa acreditada.

| Código | Ud | Descripción | Rendimiento | Precio | Importe |
|---|---|---|---|---|---|
| O01OB520 | h | Equipo técnico laboratorio (mano de obra) | 2 | 71.23 | 142.46 |
| %CI | % | Costes indirectos..(s/total) | 3.7 % | 142.46 | 5.27 |
| %MA | % | Medios auxiliares | 3 % | 147.73 | 4.43 |
|  |  | Total |  |  | 152.16 |

| Medición | Uds. | Parcial |
|---|---|---|
| cubiertas | 3 | 3.00 |
| Total |  | 3 |

**E29SI010** u PRUEBAS SUMINISTRO Y EVACUACIÓN AGUA DB-HS-4 Y 5 (28/12/2014)
1 u × 61.96 = 61.96
Prueba de servicio de instalaciones de suministro y evacuación de agua según DB-HS-4 y DB-HS-5. Medida la unidad bajo reporte de informe de empresa acreditada.

| Código | Ud | Descripción | Rendimiento | Precio | Importe |
|---|---|---|---|---|---|
| P32SS050 | u | Prueba servicio redes suministro agua (material; 28/12/2014) | 1 | 29 | 29.00 |
| P32SS060 | u | Prueba servicio redes evacuación agua (material; 28/12/2014) | 1 | 29 | 29.00 |
| %CI | % | Costes indirectos..(s/total) | 3.7 % | 58.00 | 2.15 |
| %MA | % | Medios auxiliares | 3 % | 60.15 | 1.80 |
|  |  | Total |  |  | 61.96 |

**E29SI080** u RENDIMIENTO CALDERAS
1 u × 228.25 = 228.25
Prueba térmica para comprobación del rendimiento de calderas de calefacción de combustión, comprobando el gasto de combustible, la temperatura, el contenido en CO2 e índice de Bacharach de los humos, el porcentaje de CO y la pérdida de calor por la chimenea. Medida la unidad bajo reporte de informe de empresa acreditada.

| Código | Ud | Descripción | Rendimiento | Precio | Importe |
|---|---|---|---|---|---|
| O01OB520 | h | Equipo técnico laboratorio | 3 | 71.23 | 213.69 |
| %CI | % | Costes indirectos..(s/total) | 3.7 % | 213.69 | 7.91 |
| %MA | % | Medios auxiliares | 3 % | 221.60 | 6.65 |
|  |  | Total |  |  | 228.25 |

**E29SI100** u RECEPCIÓN SEÑAL TV/FM
1 u × 38.05 = 38.05
Prueba para medición de la recepción de la señal en tomas de TV-FM. Medida la unidad bajo reporte de informe de empresa acreditada.

| Código | Ud | Descripción | Rendimiento | Precio | Importe |
|---|---|---|---|---|---|
| O01OB520 | h | Equipo técnico laboratorio | 0.5 | 71.23 | 35.62 |
| %CI | % | Costes indirectos..(s/total) | 3.7 % | 35.62 | 1.32 |
| %MA | % | Medios auxiliares | 3 % | 36.94 | 1.11 |
|  |  | Total |  |  | 38.05 |

## C29 GESTION DE RESIDUOS (30/08/2018)
Importe: 1732.9

**GESRES1** u RESIDUOS DE CONSTRUCCIÓN (30/08/2018)
173.29 u × 10 = 1732.90
Resíduos de Construcción, según Memoria del Proyecto de Ejecución. Medida la unidad del conjunto de la partida bajo resguardo de canon a vertedero para acreditar que se ha realizado la gestión de residuos.
NOTA: Esta partida deberá ser estudiada por el constructor teniendo en cuenta los medios que disponga y el volumen de residuos.

| Código | Ud | Descripción | Rendimiento | Precio | Importe |
|---|---|---|---|---|---|
| GESRES | ud | Resíduos de construcción y demolición (19/09/2018) | 1 | 9.36 | 9.36 |
| %CI | % | Costes indirectos..(s/total) | 3.7 % | 9.36 | 0.35 |
| %MA | % | Medios auxiliares | 3 % | 9.71 | 0.29 |
|  |  | Total |  |  | 10 |

| Medición | Uds. | Largo | Parcial |
|---|---|---|---|
| velumen | 1 | 173.29 | 173.29 |
| Total |  |  | 173.29 |

## Mediciones

**5.3** m2 FÁB.LADR.PERFORADO 10cm. 1P. INT.MORT.M-5
5.4 m2 × 38.42

| Medición | Uds. | Largo | Alto | Parcial |
|---|---|---|---|---|
|  | 1 | 6 | 0.9 | 5.40 |
| Total |  |  |  | 5.4 |

**6.2.16.1** m2 FORM.PENDIENTES H-ARCILLA h=20 cm
1 m2 × 33.26
Formación de pendientes con arcilla expandida, vertida en seco y consolidada en su superficie con lechada de cemento, con espesor medio de 20 cm, acabado con capa de regularización de mortero de cemento, industrial, en cubierta plana, con una pendiente del 1% al 5%.

| Código | Ud | Descripción | Rendimiento | Precio | Importe |
|---|---|---|---|---|---|
| O01OA030 | h | Oficial primera | 0.1 | 18.42 | 1.84 |
| O01OA050 | h | Ayudante | 0.35 | 16.88 | 5.91 |
| P01AL020 | m3 | Arcilla expandida F-3 (3-10 mm) sacos (material) | 0.2 | 93.59 | 18.72 |
| PT09IEC020B | m3 | Lechada de cemento 1/3 CEM II/B-P 32,5 (material; 18/10/2018) | 0.02 | 105.1 | 2.10 |
| P01MC040 | m3 | Mortero cem. gris II/B-M 32,5 M-5/CEM | 0.082 | 56.2 | 4.61 |
| P01DW050 | m3 | Agua | 0.15 | 0.55 | 0.08 |
|  |  | Total |  |  | 33.26 |

**8.1.5.1** m2 IMPERMEABILIZACIÓN CUBIERTA POLIUREA
5.4 m2 × 36.38

| Medición | Uds. | Largo | Alto | Parcial |
|---|---|---|---|---|
|  | 1 | 1 |  | 1.00 |
|  | 1 | 4 | 1.1 | 4.40 |
| Total |  |  |  | 5.4 |

**9.9** m2 ENFOSCADO CON MORTERO DE CEMENTO (R5)
9 m2 × 9.4

| Medición | Uds. | Largo | Alto | Parcial |
|---|---|---|---|---|
|  | 1 | 1 |  | 1.00 |
|  | 4 | 1 | 2 | 8.00 |
| Total |  |  |  | 9 |

**22.11** u RETENDOR MÁGNÉTICO
1 u × 65.9

| Medición | Uds. | Parcial |
|---|---|---|
| sótano | 1 | 1.00 |
| Total |  | 1 |

**E17T030** m RED TOMA DE TIERRA ESTRUCTURA (05/03/2015)
102.6 m × 9.37
Red de toma de tierra de estructura, realizada con cable de cobre desnudo de 35 mm2, uniéndolo mediante soldadura aluminotérmica a la armadura de cada zapata, incluyendo parte proporcional de pica, registro de comprobación y puente de prueba. Según REBT, ITC-BT-18 e ITC-BT-26.

| Código | Ud | Descripción | Rendimiento | Precio | Importe |
|---|---|---|---|---|---|
| O01OB200 | h | Oficial 1ª electricista | 0.1 | 18.5 | 1.85 |
| O01OB220 | h | Ayudante electricista | 0.1 | 18.9 | 1.89 |
| P15EB010 | m | Conduc cobre desnudo 35 mm2 (material; 05/03/2015) | 1 | 4.23 | 4.23 |
| P15AH430 | u | Pequeño material para instalación | 1 | 1.4 | 1.40 |
|  |  | Total |  |  | 9.37 |

| Medición | Uds. | Largo | Parcial |
|---|---|---|---|
| obra | 1 | 91.8 | 91.80 |
|  | 2 | 4 | 8.00 |
|  | 1 | 1.6 | 1.60 |
|  | 1 | 1.2 | 1.20 |
| Total |  |  | 102.6 |

**E17T020** u TOMA DE TIERRA INDEPENDIENTE CON PICA (05/03/2015)
4 u × 104.64
Toma de tierra independiente con con pica de acero cobrizado de D=14,3 mm. y 2 m. de longitud, cable de cobre de 35 mm2 hasta una longitud de 20 metros, uniones mediante soldadura aluminotérmica, incluyendo registro de comprobación y puente de prueba. Según REBT, ITC-BT-18 e ITC-BT-26.

| Código | Ud | Descripción | Rendimiento | Precio | Importe |
|---|---|---|---|---|---|
| O01OB200 | h | Oficial 1ª electricista | 1 | 18.5 | 18.50 |
| O01OB220 | h | Ayudante electricista | 1 | 18.9 | 18.90 |
| P15EA010 | u | Pica T.T.acero-Cu 2000x14,6mm(300 mic.) (material; 05/03/2015) | 1 | 19.39 | 19.39 |
| P15ED020 | u | Cartucho carga aluminotérmica C-115 (material; 05/03/2015) | 1 | 5.34 | 5.34 |
| P15EC010 | u | Registro de comprobación + tapa (material; 05/03/2015) | 1 | 23.86 | 23.86 |
| P15EC020 | u | Puente de prueba (material; 05/03/2015) | 1 | 17.25 | 17.25 |
| P15AH430 | u | Pequeño material para instalación | 1 | 1.4 | 1.40 |
|  |  | Total |  |  | 104.64 |

| Medición | Uds. | Parcial |
|---|---|---|
| sótano | 4 | 4.00 |
| Total |  | 4 |

**E19M040** u INST. MEGAFONÍA EDIFICIO RESIDENCIAL 3ª EDAD
1 u × 2201.74
Instalación de megafonía en sala comercial de 200 m2., para mensaje y música continua de 120 W. RMS de potencia, de 5 entradas para micrófono , 2 entradas auxiliares y 1 para alarma, 2 fuentes musicales externas, reproductor CD/mp3, 10 difusores sonoros de 10 W., en montaje en falso techo, con línea de alimentación de 2 x 1,5 mm2, bajo tubo de PVC corrugado de M 20/gp5, también en montaje empotrado. Instalado y probado.

| Código | Ud | Descripción | Rendimiento | Precio | Importe |
|---|---|---|---|---|---|
| O01OB222 | h | Oficial 1ª Instalador telecomunicación (mano de obra) | 8 | 19.25 | 154.00 |
| O01OB224 | h | Ayudante Instalador telecomunicación (mano de obra) | 8 | 17.28 | 138.24 |
| P22DA060 | u | Amplif. 120W RMS.Entradas 2 x aux,1 x alarm y 5 x mic, prior. (material; 21/10/2018) | 1 | 370 | 370.00 |
| P22DM010 | u | Pupitre micro., flexo 25 mm DIN y pulsador (material; 21/10/2018) | 1 | 130 | 130.00 |
| P22DB020 | u | Mod. de fuente musical AM-FM/CD/MP3/USB (material; 05/03/2015) | 1 | 350 | 350.00 |
| P22DB030 | u | Chasis 2 fuentes modulares (material; 21/10/2018) | 1 | 305 | 305.00 |
| P22DK020 | u | Dif. metál falso techo 8", 10 WRMS (material) | 10 | 43.93 | 439.30 |
| P15GB020 | m | Tubo PVC corrugado M 20/gp5 (material; 20/10/2018) | 60 | 0.16 | 9.60 |
| P22DQ010 | m | 2 hilos 1,5 mm2 (material; 05/03/2015) | 70 | 2.06 | 144.20 |
| P15AH430 | u | Pequeño material para instalación | 15 | 1.4 | 21.00 |
| %CI | % | Costes indirectos..(s/total) | 3.7 % | 2061.34 | 76.27 |
| %MA | % | Medios auxiliares | 3 % | 2137.61 | 64.13 |
|  |  | Total |  |  | 2201.74 |

| Medición | Uds. | Parcial |
|---|---|---|
| edificio | 1 | 1.00 |
| Total |  | 1 |

**E19M050** u CENTRAL MEGAFONÍA Y SONIDO
1 u × 6771.45

| Código | Ud | Descripción | Rendimiento | Precio | Importe |
|---|---|---|---|---|---|
| O01OB222 | h | Oficial 1ª Instalador telecomunicación | 5 | 19.25 | 96.25 |
| O01OB224 | h | Ayudante Instalador telecomunicación | 5 | 17.28 | 86.40 |
| P22DC010 | u | Ud central (sin tarj) con capacidad para 12 ent. y 8 sal. (material; 21/10/2018) | 1 | 1500 | 1500.00 |
| P22DC020 | u | Tarj. entrada audio con priori. para pupitres microfónicos (material; 21/10/2018) | 1 | 90 | 90.00 |
| P22DC040 | u | Tarj. reproduc. mensajes audio MP3 (con MMC) (material; 21/10/2018) | 1 | 500 | 500.00 |
| P22DC050 | u | Etapa de potencia 4x60 W RMS en línea 100V (material; 21/10/2018) | 1 | 360 | 360.00 |
| P22DC060 | u | Tarj. 2 entr. (prior. y fuent. musical) para etapas VP-2000 (material; 21/10/2018) | 1 | 50 | 50.00 |
| P22DC070 | u | Ud supervisión del sist. (capa. 10 módulos) (material; 21/10/2018) | 1 | 950 | 950.00 |
| P22DC080 | u | Módulo supervisión (material; 21/10/2018) | 1 | 250 | 250.00 |
| P22DC090 | u | Chasis fuentes aliment. VX-200PS (material; 21/10/2018) | 1 | 100 | 100.00 |
| P22DC100 | u | Fuente alimentación sist. TOA EN 54 (material; 21/10/2018) | 1 | 250 | 250.00 |
| P22DC110 | u | Pupitre microfónico (material; 21/10/2018) | 1 | 850 | 850.00 |
| P22DV030 | u | Armario 19" (10 unidades) (material; 21/10/2018) | 5 | 250 | 1250.00 |
| P15AH430 | u | Pequeño material para instalación | 5 | 1.4 | 7.00 |
| %CI | % | Costes indirectos..(s/total) | 3.7 % | 6339.65 | 234.57 |
| %MA | % | Medios auxiliares | 3 % | 6574.22 | 197.23 |
|  |  | Total |  |  | 6771.45 |

| Medición | Uds. | Parcial |
|---|---|---|
| edificio | 1 | 1.00 |
| Total |  | 1 |

**E19M020** u SIST. MENSAJE Y MÚSICA (RADIO/CD) 30W
1 u × 725.11

| Código | Ud | Descripción | Rendimiento | Precio | Importe |
|---|---|---|---|---|---|
| O01OB222 | h | Oficial 1ª Instalador telecomunicación | 1 | 19.25 | 19.25 |
| O01OB224 | h | Ayudante Instalador telecomunicación | 1 | 17.28 | 17.28 |
| P22DA010 | u | Amplif. 30W RMS sint. AM/FM y CDs (material; 05/03/2015) | 1 | 425.6 | 425.60 |
| P22DM030 | u | Micro Desk. Micróf. de sobremesa con prioridad de avisos (material; 05/03/2015) | 1 | 212.54 | 212.54 |
| P15AH430 | u | Pequeño material para instalación | 3 | 1.4 | 4.20 |
| %CI | % | Costes indirectos..(s/total) | 3.7 % | 678.87 | 25.12 |
| %MA | % | Medios auxiliares | 3 % | 703.99 | 21.12 |
|  |  | Total |  |  | 725.11 |

| Medición | Uds. | Parcial |
|---|---|---|
| edificio | 1 | 1.00 |
| Total |  | 1 |

**E19M170** u DIFUSOR FALSO TECHO 6W
22 u × 99.28
.

| Código | Ud | Descripción | Rendimiento | Precio | Importe |
|---|---|---|---|---|---|
| O01OB222 | h | Oficial 1ª Instalador telecomunicación | 1 | 19.25 | 19.25 |
| O01OB224 | h | Ayudante Instalador telecomunicación | 1 | 17.28 | 17.28 |
| P22DK010 | u | Dif. metál falso techo 5", 6 WRMS (material) | 1 | 32.82 | 32.82 |
| P15GB020 | m | Tubo PVC corrugado M 20/gp5 | 10 | 0.16 | 1.60 |
| P22DQ010 | m | 2 hilos 1,5 mm2 | 10 | 2.06 | 20.60 |
| P15AH430 | u | Pequeño material para instalación | 1 | 1.4 | 1.40 |
| %CI | % | Costes indirectos..(s/total) | 3.7 % | 92.95 | 3.44 |
| %MA | % | Medios auxiliares | 3 % | 96.39 | 2.89 |
|  |  | Total |  |  | 99.28 |

| Medición | Uds. | Parcial |
|---|---|---|
| sótano | 9 | 9.00 |
| baja | 8 | 8.00 |
| alta | 5 | 5.00 |
| Total |  | 22 |

**E26FDC510** m TUBO ACERO DIN 2440 N. PIN.1 1/4"
34.5 m × 10.45
Tubería de acero negro, DIN-2440 de 1 1/4" (DN-32), sin calorifugar, colocado en instalación de agua, incluso p.p. de uniones, soportación, accesorios, plataformas móviles, mano de obra, prueba hidráulica con imprimación en minio electrolítico y acabado en esmalte rojo bombero.

| Código | Ud | Descripción | Rendimiento | Precio | Importe |
|---|---|---|---|---|---|
| O01OB170 | h | Oficial 1ª fontanero calefactor | 0.18 | 18.13 | 3.26 |
| O01OB195 | h | Ayudante fontanero | 0.18 | 18.01 | 3.24 |
| O01OB230 | h | Oficial 1ª pintura | 0.05 | 17.54 | 0.88 |
| P20TA050 | m | Tubo acero negro sold. 1 1/4" DIN 2440 esmaltado (material; 29/11/2018) | 1 | 2.97 | 2.97 |
| P23FL090 | kg | Pintura imprimación (material) | 0.02 | 4.89 | 0.10 |
|  |  | Total |  |  | 10.45 |

| Medición | Uds. | Largo | Parcial |
|---|---|---|---|
| p sótano | 1 | 4 | 4.00 |
|  | 2 | 2 | 4.00 |
| p baja | 1 | 17 | 17.00 |
|  | 2 | 2 | 4.00 |
| p. primera | 1 | 1.5 | 1.50 |
|  | 2 | 2 | 4.00 |
| Total |  |  | 34.5 |

**E26FDC520** m TUBO ACERO DIN 2440 N. PIN.1 1/2"
73.8 m × 12.1
Tubería de acero negro, DIN-2440 de 1 1/2" (DN-40), sin calorifugar, colocado en instalación de agua, incluso p.p. de uniones, soportación, accesorios, plataformas móviles, mano de obra, prueba hidráulica con imprimación en minio electrolítico y acabado en esmalte rojo bombero.

| Código | Ud | Descripción | Rendimiento | Precio | Importe |
|---|---|---|---|---|---|
| O01OB170 | h | Oficial 1ª fontanero calefactor | 0.18 | 18.13 | 3.26 |
| O01OB195 | h | Ayudante fontanero | 0.18 | 18.01 | 3.24 |
| O01OB230 | h | Oficial 1ª pintura | 0.05 | 17.54 | 0.88 |
| P20TA060 | m | Tubo acero negro sold. 1 1/2" DIN 2440 esmaltado (material; 29/11/2018) | 1 | 4.62 | 4.62 |
| P23FL090 | kg | Pintura imprimación | 0.02 | 4.89 | 0.10 |
|  |  | Total |  |  | 12.1 |

| Medición | Uds. | Largo | Parcial |
|---|---|---|---|
| p. sótano | 1 | 60 | 60.00 |
| montantes | 2 | 3.2 | 6.40 |
| p. baja | 1 | 1 | 1.00 |
| montantes | 2 | 3.2 | 6.40 |
| Total |  |  | 73.8 |

**SEÑ02** u ROTULO RECORRIDO
12 u × 10.39
Rótulo de señalización fotoluminiscente, de identificación de recorrido, incluso pequeño material y montaje; según CTE. Medido la unidad instalada.

| Código | Ud | Descripción | Rendimiento | Precio | Importe |
|---|---|---|---|---|---|
| O01OA030 | h | Oficial primera | 0.1 | 18.42 | 1.84 |
| O01OA060 | h | Peón especializado | 0.1 | 17 | 1.70 |
| P23FK271 | u | Señal rotulo recorrido alumin. fotolumi. (material; 29/11/2018) | 1 | 6 | 6.00 |
| WW00300 | u | Material complementario y piezas especiales | 1 | 0.55 | 0.55 |
| WW00400 | u | Pequeño material | 1 | 0.3 | 0.30 |
|  |  | Total |  |  | 10.39 |

| Medición | Uds. | Parcial |
|---|---|---|
| p. sotano |  |  |
| recorrido | 3 | 3.00 |
| p. baja |  |  |
| recorrido | 3 | 3.00 |
| p. primera |  |  |
| recorrido | 6 | 6.00 |
| Total |  | 12 |

**SEM03** u ROTULO MEDIOS INTERVENCION
24 u × 10.39
Rótulo de señalización fotoluminiscente, de identificación de medios de intervención, incluso pequeño material y montaje; según CTE. Medido la unidad instalada.

| Código | Ud | Descripción | Rendimiento | Precio | Importe |
|---|---|---|---|---|---|
| O01OA030 | h | Oficial primera | 0.1 | 18.42 | 1.84 |
| O01OA060 | h | Peón especializado | 0.1 | 17 | 1.70 |
| P23FK272 | u | Señal rotulo medios intervencion alumin. fotolumi. (material; 29/11/2018) | 1 | 6 | 6.00 |
| WW00300 | u | Material complementario y piezas especiales | 1 | 0.55 | 0.55 |
| WW00400 | u | Pequeño material | 1 | 0.3 | 0.30 |
|  |  | Total |  |  | 10.39 |

| Medición | Uds. | Parcial |
|---|---|---|
| p. sotano |  |  |
| Extintor | 6 | 6.00 |
| BIEs | 2 | 2.00 |
| P | 2 | 2.00 |
| p. baja |  |  |
| Extintor | 3 | 3.00 |
| BIEs | 2 | 2.00 |
| P | 2 | 2.00 |
| p.primera |  |  |
| Extintor | 3 | 3.00 |
| BIEs | 2 | 2.00 |
| P | 2 | 2.00 |
| Total |  | 24 |

## Precios auxiliares

**E04AB020** kg ACERO CORRUGADO B 500 S
Precio: 1.21
Acero corrugado B 500 S, cortado, doblado, armado y colocado en obra, incluso p.p. de despuntes. Según EHE-08 y CTE-SE-A. Acero con marcado CE y DdP (Declaración de prestaciones) según Reglamento (UE) 305/2011.

| Código | Ud | Descripción | Rendimiento | Precio | Importe |
|---|---|---|---|---|---|
| O01OB030 | h | Oficial 1ª ferralla (mano de obra; 15/10/2018) | 0.02 | 18.42 | 0.37 |
| P03ACC080 | kg | Acero corrugado B 500 S/SD (material; 19/10/2018) | 1.08 | 0.77 | 0.83 |
| P03AAA020 | kg | Alambre atar 1,30 mm | 0.006 | 0.88 | 0.01 |
|  |  | Total |  |  | 1.21 |

Claves: colocación, círculo, armadura, cortador, corrugado, acero, doblado, marco

**O01OB021** m3 EJECUCION HUECOS EN MUROS
Precio: 80.07

| Código | Ud | Descripción | Rendimiento | Precio | Importe |
|---|---|---|---|---|---|
| O01OB010 | h | Oficial 1ª encofrador | 1.67 | 18.42 | 30.76 |
| O01OB020 | h | Ayudante encofrador | 1.822 | 17.25 | 31.43 |
| mt08eme075a | u | Estructura soporte de sistema de encofrado vertical, (material; 15/10/2018) | 0.044 | 275 | 12.10 |
| P01DC050 | l | Desencofrante p/encofrado madera, metálicos | 0.2 | 1.98 | 0.40 |
| P01EM040 | m2 | Tablero aglom. hidrofugo 3,66x1,83x22 (material) | 0.3 | 17.24 | 5.17 |
| P01UC030 | kg | Puntas 20x100 | 0.03 | 7 | 0.21 |
|  |  | Total |  |  | 80.07 |

**E04MEM010** m3 ENCOFRADO TABLERO AGLOMERADO MUROS 2 CARAS 3,00m (28/09/2018)
Precio: 83.49
Encofrado y desencofrado en muros a dos caras vistas de 3,00 m de altura, con tableros de madera hidrofugada aglomerada de 22 mm, hasta 1,90 m² de superficie considerando 2 posturas. Según NTE-EME.

| Código | Ud | Descripción | Rendimiento | Precio | Importe |
|---|---|---|---|---|---|
| O01OB010 | h | Oficial 1ª encofrador | 1.67 | 18.42 | 30.76 |
| O01OB020 | h | Ayudante encofrador | 1.822 | 17.25 | 31.43 |
| mt08eme070a | m2 | Paneles metálicos modulares, para encofrar muros de hormigón de (material; 28/09/2018) | 0.044 | 200 | 8.80 |
| mt08eme075a | u | Estructura soporte de sistema de encofrado vertical, | 0.044 | 275 | 12.10 |
| P01DC050 | l | Desencofrante p/encofrado madera, metálicos | 0.2 | 1.98 | 0.40 |
|  |  | Total |  |  | 83.49 |

Claves: tablero, aglomerado, muro, madero, superficie, encofrar, cara, desencofrante, hidrofugación

**E04MEM011** m3 ENCOFRADO TABLERO AGLOMERADO MUROS 1 CARA 3,00m
Precio: 97.78
Encofrado y desencofrado en muros a una cara de 3,00 m de altura, con tableros de madera hidrofugada aglomerada de 22 mm, hasta 1,90 m² de superficie considerando 2 posturas. Según NTE-EME.

| Código | Ud | Descripción | Rendimiento | Precio | Importe |
|---|---|---|---|---|---|
| O01OB010 | h | Oficial 1ª encofrador | 2 | 18.42 | 36.84 |
| O01OB020 | h | Ayudante encofrador | 2 | 17.25 | 34.50 |
| mt08eme070a | m2 | Paneles metálicos modulares, para encofrar muros de hormigón de | 0.044 | 200 | 8.80 |
| mt08eme075a | u | Estructura soporte de sistema de encofrado vertical, | 0.044 | 275 | 12.10 |
| P01EM040 | m2 | Tablero aglom. hidrofugo 3,66x1,83x22 | 0.3 | 17.24 | 5.17 |
| P01DC050 | l | Desencofrante p/encofrado madera, metálicos | 0.082 | 1.98 | 0.16 |
| P01UC030 | kg | Puntas 20x100 | 0.03 | 7 | 0.21 |
|  |  | Total |  |  | 97.78 |

Claves: tablero, aglomerado, muro, madero, superficie, encofrar, cara, desencofrante, hidrofugación

**E05HLM015** m3 HORM. P/ARMAR HA-25/P/20 L.PL.
Precio: 75.4
Hormigón para armar HA-25/P/20/I, elaborado en central, en losas planas, incluso vertido con pluma-grúa, vibrado y colocado. Según normas NTE-EHL y EHE-08.

| Código | Ud | Descripción | Rendimiento | Precio | Importe |
|---|---|---|---|---|---|
| O01OA030 | h | Oficial primera | 0.25 | 18.42 | 4.61 |
| O01OA070 | h | Peón ordinario | 0.25 | 16.88 | 4.22 |
| O01OB025 | h | Oficial 1ª gruísta (mano de obra) | 0.1 | 18.87 | 1.89 |
| P01HA010 | m3 | Hormigón HA-25/P/20/I central | 1.05 | 59.53 | 62.51 |
| M02GT002 | h | Grúa pluma 30 m./0,75 t (maquinaria) | 0.1 | 18.91 | 1.89 |
| M11HV120 | h | Aguja eléct.c/convertid.gasolina D=79mm | 0.185 | 1.51 | 0.28 |
|  |  | Total |  |  | 75.4 |

Claves: elaboración, colocación, vertedero, vibración, norma, plano, losa, central, armadura, hormigón

**E05HLE010** m2 ENCOFR. MADERA LOSAS 4 POST.
Precio: 19.37
Encofrado y desencofrado de losa armada plana con tablero de madera de pino de 22 mm., confeccionado previamente, considerando 4 posturas. Normas NTE-EME.

| Código | Ud | Descripción | Rendimiento | Precio | Importe |
|---|---|---|---|---|---|
| O01OB010 | h | Oficial 1ª encofrador | 0.25 | 18.42 | 4.61 |
| O01OB020 | h | Ayudante encofrador | 0.25 | 17.25 | 4.31 |
| M13EM030 | m2 | Tablero encofrar 22 mm. 4 p. | 1.05 | 2.28 | 2.39 |
| M13CP105 | u | Puntal telesc. normal 3 m (maquinaria; 16/10/2018) | 0.014 | 13.34 | 0.19 |
| P01EM290 | m3 | Madera pino encofrar 26 mm | 0.02 | 264.51 | 5.29 |
| P01UC030 | kg | Puntas 20x100 | 0.08 | 7 | 0.56 |
| P03AAA020 | kg | Alambre atar 1,30 mm | 0.15 | 0.88 | 0.13 |
| M02GT002 | h | Grúa pluma 30 m./0,75 t | 0.1 | 18.91 | 1.89 |
|  |  | Total |  |  | 19.37 |

Claves: desencofrante, plano, losa, encofrar, armadura, pino, confeccionar, previo, norma, tablero, madero

**E04MMG015** m3 HORMIGÓN P/ARMAR HA-25/P/20/IIa V.GRÚA MURO (15/10/2018)
Precio: 77.52
Hormigón para armar HA-25/P/20/IIa elaborado en central, en muros, i/vertido con grúa, vibrado y colocado. Según normas NTE-CCM, EHE-08 y CTE-SE-C. Componentes del hormigón con marcado CE y DdP (Declaración de prestaciones) según Reglamento (UE) 305/2011.

| Código | Ud | Descripción | Rendimiento | Precio | Importe |
|---|---|---|---|---|---|
| O01OB010 | h | Oficial 1ª encofrador | 0.25 | 18.42 | 4.61 |
| O01OB020 | h | Ayudante encofrador | 0.25 | 17.25 | 4.31 |
| P01HA120 | m3 | Hormigón HA-25/P/20/IIa central | 1.05 | 59.53 | 62.51 |
| M11HV120 | h | Aguja eléct.c/convertid.gasolina D=79mm | 0.37 | 1.51 | 0.56 |
| A06T050 | h | GRÚA TORRE 40 m FLECHA, 1000 kg (maquinaria; 29/11/2018) | 0.25 | 22.13 | 5.53 |
|  |  | Total |  |  | 77.52 |

Claves: grúa, componente, central, círculo, hormigón, muro, armadura, elaboración, vibración, colocación, norma, marco

**A02S040** m3 MORTERO CEMENTO C/PLASTIFICANTE M-5 (material)
Precio: 57.89
Mortero de cemento CEM II/B-P 32,5 N y arena de río M-5 con aditivo plastificante confeccionado con hormigonera de 200 l, s/RC-08.

| Código | Ud | Descripción | Rendimiento | Precio | Importe |
|---|---|---|---|---|---|
| O01OA070 | h | Peón ordinario | 1.03 | 16.88 | 17.39 |
| P01CC020 | kg | Cemento CEM II/B-P 32,5 N sacos (material; 25/11/2015) | 270 | 0.1 | 27.00 |
| P01AA020 | m3 | Arena de río 0/6 mm | 1.102 | 10.06 | 11.09 |
| P01DW050 | m3 | Agua | 0.235 | 0.55 | 0.13 |
| P01DP020 | kg | Aditivo plastificante (material) | 0.625 | 2.02 | 1.26 |
| M03HH020 | h | Hormigonera 200 l gasolina (maquinaria) | 0.4 | 2.54 | 1.02 |
|  |  | Total |  |  | 57.89 |

Claves: areno, hormigón, confeccionar, mortero, cemento, río, plasticidad, aditivo

**A02A080** m3 MORTERO CEMENTO M-5 (material)
Precio: 55.44
Mortero de cemento CEM II/B-P 32,5 N y arena de río de tipo M-5 para uso corriente (G), con resistencia a compresión a 28 días de 5,0 N/mm2, confeccionado con hormigonera de 200 l, s/RC-08 y UNE-EN 998-2:2004.

| Código | Ud | Descripción | Rendimiento | Precio | Importe |
|---|---|---|---|---|---|
| O01OA070 | h | Peón ordinario | 1.03 | 16.88 | 17.39 |
| P01CC020 | kg | Cemento CEM II/B-P 32,5 N sacos | 258 | 0.1 | 25.80 |
| P01AA020 | m3 | Arena de río 0/6 mm | 1.102 | 10.06 | 11.09 |
| P01DW050 | m3 | Agua | 0.263 | 0.55 | 0.14 |
| M03HH020 | h | Hormigonera 200 l gasolina | 0.4 | 2.54 | 1.02 |
|  |  | Total |  |  | 55.44 |

Claves: resistencia, areno, río, mortero, cemento, hormigón, compresión, confeccionar

**6.2.17.1** m2 IMPERMEABILIZACIÓN SIKA (01/10/2018)
Precio: 27.56

| Código | Ud | Descripción | Rendimiento | Precio | Importe |
|---|---|---|---|---|---|
| mt15sik010a | kg | Imprimación transparente, de dos componentes, Sika Concrete Prim | 0.35 | 14.21 | 4.97 |
| mt15sik020a | kg | Impermeabilizante líquido elástico monocomponente, Sikalastic 60 | 1.4 | 11.68 | 16.35 |
| mt15sik030a | m2 | Malla de fibra de vidrio, Sika Reemat Premium "SIKA", de color b | 1.05 | 1.93 | 2.03 |
| mt15sik040a | kg | Sellante líquido elástico de poliuretano, Sikalastic 621 TC "SIK | 0.05 | 15.03 | 0.75 |
| O01OA031 | h | Oficial primera aplicador prod. impermeabilizantes | 0.1 | 17.64 | 1.76 |
| O01OA051 | h | Ayudante aplicador prod. impermeabilizantes | 0.1 | 16.95 | 1.70 |
|  |  | Total |  |  | 27.56 |

**E10ATB040** m2 BARRERA VAPOR EMULSIÓN ASFÁLTICA
Precio: 6.39

| Código | Ud | Descripción | Rendimiento | Precio | Importe |
|---|---|---|---|---|---|
| O01OA030 | h | Oficial primera | 0.08 | 18.42 | 1.47 |
| O01OA060 | h | Peón especializado | 0.08 | 17 | 1.36 |
| P06BI020 | kg | Imprim.asfáltica Curidan (material; 20/10/2018) | 2.222 | 1.6 | 3.56 |
|  |  | Total |  |  | 6.39 |

**E09CFZ020** m2 TABIQUE PALOMERO LHD s=1m h=1m
Precio: 15.25
Formación de pendientes en cubierta con tabicón aligerado de ladrillo hueco doble de 24x11,5x8 cm. recibido con mortero de cemento CEM II/B-P 32,5 N y arena de río de tipo M-5, separados entre sí 100 cm. y de una altura media de hasta 100 cm., con maestra de remate superior del mismo mortero, incluso ejecución de limas con tabicón de ladrillo hueco doble, incluso replanteo y parte proporcional de roturas, humedecido de las piezas, limpieza y medios auxiliares, según NTE-PTL, NBE-FL-90 y NTE QTT-28, medido en proyección horizontal.

| Código | Ud | Descripción | Rendimiento | Precio | Importe |
|---|---|---|---|---|---|
| O01OA030 | h | Oficial primera | 0.31 | 18.42 | 5.71 |
| O01OA070 | h | Peón ordinario | 0.31 | 16.88 | 5.23 |
| P01LH020 | u | Ladrillo hueco doble métrico 24x11,5x8 cm (material; 25/11/2015) | 40 | 0.08 | 3.20 |
| A02A080 | m3 | MORTERO CEMENTO M-5 | 0.02 | 55.44 | 1.11 |
|  |  | Total |  |  | 15.25 |

**E09CTC021** m2 DOBLE TABLERO CERÁMICO M-H+5 cm MORTERO I/ARMADA
Precio: 31.27

| Código | Ud | Descripción | Rendimiento | Precio | Importe |
|---|---|---|---|---|---|
| O01OA030 | h | Oficial primera | 0.44 | 18.42 | 8.10 |
| O01OA050 | h | Ayudante | 0.44 | 16.88 | 7.43 |
| O01OA060 | h | Peón especializado | 0.35 | 17 | 5.95 |
| P01LG160 | u | Rasillón cerámico m-h 100x25x4 cm (material) | 8.4 | 0.68 | 5.71 |
| P03AM166 | m2 | Malla 20x20x5 (material; 11/09/2018) | 1.2 | 1.09 | 1.31 |
| A02A080 | m3 | MORTERO CEMENTO M-5 | 0.05 | 55.44 | 2.77 |
|  |  | Total |  |  | 31.27 |

**R09IP021** m2 FORM.PENDIENTES H-ARCILLA h=10 cm
Precio: 19.69
Formación de pendientes con arcilla expandida, vertida en seco y consolidada en su superficie con lechada de cemento, con espesor medio de 10 cm, acabado con capa de regularización de mortero de cemento, industrial, M-5 de 4 cm de espesor, en cubierta plana, con una pendiente del 1% al 5%.

| Código | Ud | Descripción | Rendimiento | Precio | Importe |
|---|---|---|---|---|---|
| O01OA030 | h | Oficial primera | 0.091 | 18.42 | 1.68 |
| O01OA050 | h | Ayudante | 0.293 | 16.88 | 4.95 |
| P01LH020 | u | Ladrillo hueco doble métrico 24x11,5x8 cm | 3 | 0.08 | 0.24 |
| P01AL020 | m3 | Arcilla expandida F-3 (3-10 mm) sacos | 0.1 | 93.59 | 9.36 |
| PT09IEC020B | m3 | Lechada de cemento 1/3 CEM II/B-P 32,5 | 0.01 | 105.1 | 1.05 |
| PT16PEA020B | m2 | Panel rígido poliestireno expandido 20 mm (material; 18/10/2018) | 0.01 | 1.34 | 0.01 |
| P01MC040 | m3 | Mortero cem. gris II/B-M 32,5 M-5/CEM | 0.042 | 56.2 | 2.36 |
| P01DW050 | m3 | Agua | 0.075 | 0.55 | 0.04 |
|  |  | Total |  |  | 19.69 |

**A01A030** m3 PASTA DE YESO NEGRO (material; 25/11/2015)
Precio: 93.53
Pasta de yeso negro amasado manualmente.

| Código | Ud | Descripción | Rendimiento | Precio | Importe |
|---|---|---|---|---|---|
| O01OA070 | h | Peón ordinario | 2.5 | 16.88 | 42.20 |
| P01CY010 | kg | Yeso negro en sacos YG (material; 25/11/2015) | 850 | 0.06 | 51.00 |
| P01DW050 | m3 | Agua | 0.6 | 0.55 | 0.33 |
|  |  | Total |  |  | 93.53 |

Claves: yeso, manual, negro, pasta, amasado

**A01A040** m3 PASTA DE YESO BLANCO (material; 25/11/2015)
Precio: 99.26
Pasta de yeso blanco amasado manualmente.

| Código | Ud | Descripción | Rendimiento | Precio | Importe |
|---|---|---|---|---|---|
| O01OA070 | h | Peón ordinario | 2.5 | 16.88 | 42.20 |
| P01CY030 | kg | Yeso blanco en sacos YF (material; 25/11/2015) | 810 | 0.07 | 56.70 |
| P01DW050 | m3 | Agua | 0.65 | 0.55 | 0.36 |
|  |  | Total |  |  | 99.26 |

Claves: pasta, manual, amasado, yeso, blanco

**A02M090** m3 MORT. CEMENTO GRIS II/B-M 32,5+CAL M-7,5 (material)
Precio: 70.42
Mortero bastardo con cemento CEM II/B-M 32,5 N, cal (L) y arena de río de tipo M-7,5 con resistencia a compresión a 28 días de 7,5 N/mm2, preparado en central y suministrado a pie de obra, s/RC-08 y UNE-EN 998-2:2004.

| Código | Ud | Descripción | Rendimiento | Precio | Importe |
|---|---|---|---|---|---|
| P01MC080 | m3 | Mort.cem.gris CEM-L-II/B-M 32,5+cal M-7,5 (material) | 1 | 70.42 | 70.42 |
|  |  | Total |  |  | 70.42 |

Claves: pie, areno, cemento, bastardo, suministro, central, preparación, resistencia, compresión, mortero, cal, gris, río

**A01L090** m3 LECHADA CEM. BLANCO BL (material; 25/11/2015)
Precio: 34.35
Lechada de cemento blanco BL 22,5 X amasado a mano, s/RC-08.

| Código | Ud | Descripción | Rendimiento | Precio | Importe |
|---|---|---|---|---|---|
| O01OA070 | h | Peón ordinario | 2 | 16.88 | 33.76 |
| P01CC120 | kg | Cemento blanco BL 22,5 X sacos (material; 25/11/2015) | 0.5 | 0.17 | 0.09 |
| P01DW050 | m3 | Agua | 0.9 | 0.55 | 0.50 |
|  |  | Total |  |  | 34.35 |

Claves: amasado, lechada, mano, blanco, cemento

**LPM020** u ARMAZÓN METÁLICO CORREDERA (18/10/2018)
Precio: 274.52
Armazón metálico de chapa ondulada, para revestir con placas de yeso laminado, equipado con travesaños metálicos para fijación de las placas y preparado para alojar la hoja de una puerta corredera simple de 90x200 cm y 5,5 cm de espesor máximo de hoja, colocado en entramado autoportante de placas de yeso laminado, de 12,5 cm de espesor total, incluyendo el entramado autoportante y las placas.

| Código | Ud | Descripción | Rendimiento | Precio | Importe |
|---|---|---|---|---|---|
| O01OB150 | h | Oficial 1ª carpintero | 1.212 | 17.86 | 21.65 |
| O01OB160 | h | Ayudante carpintero | 1.212 | 16.56 | 20.07 |
| PT22AMY030CGB | u | Armazón metálico chapa ondulada (material; 18/10/2018) | 1 | 232.8 | 232.80 |
|  |  | Total |  |  | 274.52 |

**A02A060** m3 MORTERO CEMENTO M-10 (material)
Precio: 77.92
Mortero de cemento CEM II/B-P 32,5 N y arena de río de tipo M-10 para uso corriente (G), con resistencia a compresión a 28 días de 10 N/mm2, confeccionado con hormigonera de 200 l, s/RC-08 y UNE-EN 998-2:2004.

| Código | Ud | Descripción | Rendimiento | Precio | Importe |
|---|---|---|---|---|---|
| O01OA070 | h | Peón ordinario | 1.7 | 16.88 | 28.70 |
| P01CC020 | kg | Cemento CEM II/B-P 32,5 N sacos | 380 | 0.1 | 38.00 |
| P01AA020 | m3 | Arena de río 0/6 mm | 1 | 10.06 | 10.06 |
| P01DW050 | m3 | Agua | 0.26 | 0.55 | 0.14 |
| M03HH020 | h | Hormigonera 200 l gasolina | 0.4 | 2.54 | 1.02 |
|  |  | Total |  |  | 77.92 |

Claves: confeccionar, hormigón, río, mortero, areno, resistencia, compresión, cemento

**E16DA020** m2 Vidrio seguridad 4+4
Precio: 53.35
Acristalamiento de vidrio laminar de seguridad Stadip compuesto por dos vidrios de 4 mm de espesor unidos mediante lámina de butiral de polivinilo incolora de 0,38 mm, nivel seg. de uso 2B2 según UNE-EN 12600:2003 ERRATUM:2011, fijado sobre carpintería con acuñado mediante calzos de apoyo perimetrales y laterales y sellado en frío con silicona neutra, incluso colocación de junquillos, según NTE-FVP.

| Código | Ud | Descripción | Rendimiento | Precio | Importe |
|---|---|---|---|---|---|
| O01OB250 | h | Oficial 1ª vidriería | 0.75 | 18.27 | 13.70 |
| P14DF010 | m2 | Stadip 44.1 PVB incoloro (material) | 1.006 | 31.25 | 31.44 |
| P14KW065 | m | Sellado con silicona neutra | 7 | 0.98 | 6.86 |
| P01DW090 | u | Pequeño material | 1 | 1.35 | 1.35 |
|  |  | Total |  |  | 53.35 |

**E27HEC010** m2 ESMALTE SATINADO S/METAL (05/03/2015)
Precio: 12.11
Pintura al esmalte satinado, dos manos y una mano de minio o antioxidante sobre carpintería metálica o cerrajería, i/rascado de los óxidos y limpieza manual.

| Código | Ud | Descripción | Rendimiento | Precio | Importe |
|---|---|---|---|---|---|
| O01OB230 | h | Oficial 1ª pintura | 0.35 | 17.54 | 6.14 |
| P25OU060 | l | Minio de plomo marino (material; 05/03/2015) | 0.35 | 10.21 | 3.57 |
| P25JA100 | l | E. laca poliuret. satinada color (material; 05/03/2015) | 0.2 | 11.65 | 2.33 |
| P25WW220 | u | Pequeño material | 0.08 | 0.92 | 0.07 |
|  |  | Total |  |  | 12.11 |

**E17BD040** m DERIVACIÓN INDIVIDUAL MONOFÁSICA 3x25 mm2 (05/03/2015)
Precio: 32.19
Derivación individual monofásica (DI) en canalización entubada formada por conductores unipolares de cobre, H07Z1-K (AS) 3x25 mm2 + 1x1,5 mm2 de hilo de mando color rojo, para una tensión nominal de 450/750 V, no propagadores del incendio y con emisión de humos y opacidad reducida,bajo tubo de PVC reforzado M32/gp7 instalada en patinillo incluyendo elementos de fijación y conexionado; según REBT, ITC-BT-15.

| Código | Ud | Descripción | Rendimiento | Precio | Importe |
|---|---|---|---|---|---|
| O01OB200 | h | Oficial 1ª electricista | 0.1 | 18.5 | 1.85 |
| O01OB210 | h | Oficial 2ª electricista | 0.1 | 18.01 | 1.80 |
| P15GW070 | m | Cond. H07Z1-k(AS) 25 mm2 Cu (material; 20/10/2018) | 3.03 | 9.01 | 27.30 |
| P15GC041 | m | Tubo PVC corrug.reforzado M 48/gp7 negro (material; 20/10/2018) | 1.01 | 0.95 | 0.96 |
| P15AH430 | u | Pequeño material para instalación | 0.2 | 1.4 | 0.28 |
|  |  | Total |  |  | 32.19 |

**E17BD030** m DERIVACIÓN INDIVIDUAL MONOFÁSICA 3x16 mm2 (05/03/2015)
Precio: 21.15
Derivación individual monofásica (DI) en canalización entubada formada por conductores unipolares de cobre, H07Z1-K (AS) 3x16 mm2 + 1x1,5 mm2 de hilo de mando color rojo, para una tensión nominal de 450/750 V, no propagadores del incendio y con emisión de humos y opacidad reducida, bajo tubo de PVC reforzado M32/gp7 instalada en patinillo incluyendo elementos de fijación y conexionado; según REBT, ITC-BT-15.

| Código | Ud | Descripción | Rendimiento | Precio | Importe |
|---|---|---|---|---|---|
| O01OB200 | h | Oficial 1ª electricista | 0.1 | 18.5 | 1.85 |
| O01OB210 | h | Oficial 2ª electricista | 0.1 | 18.01 | 1.80 |
| P15GW060 | m | Cond. H07Z1-k(AS) 16 mm2 Cu (material; 20/10/2018) | 3.03 | 5.49 | 16.63 |
| P15GC040 | m | Tubo PVC corrug.reforzado M 32/gp7 negro (material; 20/10/2018) | 1.01 | 0.58 | 0.59 |
| P15AH430 | u | Pequeño material para instalación | 0.2 | 1.4 | 0.28 |
|  |  | Total |  |  | 21.15 |

**E17CV031** m CIRCUITO 4X2.5 MM2 (05/03/2015)
Precio: 4.63

| Código | Ud | Descripción | Rendimiento | Precio | Importe |
|---|---|---|---|---|---|
| O01OB200 | h | Oficial 1ª electricista | 0.03 | 18.5 | 0.56 |
| O01OB210 | h | Oficial 2ª electricista | 0.046 | 18.01 | 0.83 |
| P15GB020 | m | Tubo PVC corrugado M 20/gp5 | 1.01 | 0.16 | 0.16 |
| P15GA020 | m | Cond. H07V-K 750V 1x2,5 mm2 Cu | 5.05 | 0.55 | 2.78 |
| P15GK270 | u | Cajas de registro y regletas de conexión (material; 05/03/2015) | 0.2 | 1.5 | 0.30 |
|  |  | Total |  |  | 4.63 |

**E17CV050** m CIRCUITO 4X6 MM2 (05/03/2015)
Precio: 8.78
Circuito para cocina/horno en interior de vivienda, por conductores unipolares de cobre aislados H07V-K 3x6 mm2, para una tensión nominal de 450/750 V, realizado con tubo PVC corrugado M25/gp5 empotrado, en sistema monofásico (fase, neutro y protección), incluido p.p./ de cajas de registro y regletas de conexión. Instalación y conexionado; según REBT, ITC-BT-25.

| Código | Ud | Descripción | Rendimiento | Precio | Importe |
|---|---|---|---|---|---|
| O01OB200 | h | Oficial 1ª electricista | 0.03 | 18.5 | 0.56 |
| O01OB210 | h | Oficial 2ª electricista | 0.048 | 18.01 | 0.86 |
| P15GB030 | m | Tubo PVC corrugado M 25/gp5 (material; 05/03/2015) | 1.01 | 0.59 | 0.60 |
| P15GA040 | m | Cond. H07V-K 750V 1x6 mm2 Cu (material; 05/03/2015) | 5.05 | 1.28 | 6.46 |
| P15GK270 | u | Cajas de registro y regletas de conexión | 0.2 | 1.5 | 0.30 |
|  |  | Total |  |  | 8.78 |

**E17CV055** m CIRCUITO 4X10 MM2 (05/03/2015)
Precio: 15.8

| Código | Ud | Descripción | Rendimiento | Precio | Importe |
|---|---|---|---|---|---|
| O01OB200 | h | Oficial 1ª electricista | 0.1 | 18.5 | 1.85 |
| O01OB210 | h | Oficial 2ª electricista | 0.1 | 18.01 | 1.80 |
| P15GB040 | m | Tubo PVC corrugado M 32/gp5 (material; 20/10/2018) | 1.01 | 0.44 | 0.44 |
| P15GA050 | m | Cond. H07V-K 750V 1x10 mm2 Cu (material; 05/03/2015) | 5.05 | 2.26 | 11.41 |
| P15GK270 | u | Cajas de registro y regletas de conexión | 0.2 | 1.5 | 0.30 |
|  |  | Total |  |  | 15.8 |

**E17CV040** m CIRCUITO 4X4 MM2 (05/03/2015)
Precio: 8.5
Circuito para lavadora, lavavajillas, termo eléctrico o caldera en interior de vivienda, por conductores unipolares de cobre aislados H07V-K 3x4 mm2, para una tensión nominal de 450/750 V, realizado con tubo PVC corrugado M20/gp5 empotrado, en sistema monofásico (fase, neutro y protección), incluido p.p./ de cajas de registro y regletas de conexión. Instalación y conexionado; según REBT, ITC-BT-25.

| Código | Ud | Descripción | Rendimiento | Precio | Importe |
|---|---|---|---|---|---|
| O01OB200 | h | Oficial 1ª electricista | 0.1 | 18.5 | 1.85 |
| O01OB210 | h | Oficial 2ª electricista | 0.1 | 18.01 | 1.80 |
| P15GB020 | m | Tubo PVC corrugado M 20/gp5 | 1.01 | 0.16 | 0.16 |
| P15GA030 | m | Cond. H07V-K 750V 1x4 mm2 Cu | 5.05 | 0.87 | 4.39 |
| P15GK270 | u | Cajas de registro y regletas de conexión | 0.2 | 1.5 | 0.30 |
|  |  | Total |  |  | 8.5 |

**E17CV030** m CIRCUITO 2X 2.5 MM2 (05/03/2015)
Precio: 5.78
Circuito para tomas de uso general, auxiliares baños y cocina en interior de vivienda, por conductores unipolares de cobre aislados H07V-K 3x2,5 mm2, para una tensión nominal de 450/750 V, realizado con tubo PVC corrugado M20/gp5 empotrado, en sistema monofásico (fase, neutro y protección), incluido p.p./ de cajas de registro y regletas de conexión. Instalación y conexionado; según REBT, ITC-BT-25.

| Código | Ud | Descripción | Rendimiento | Precio | Importe |
|---|---|---|---|---|---|
| O01OB200 | h | Oficial 1ª electricista | 0.1 | 18.5 | 1.85 |
| O01OB210 | h | Oficial 2ª electricista | 0.1 | 18.01 | 1.80 |
| P15GB020 | m | Tubo PVC corrugado M 20/gp5 | 1.01 | 0.16 | 0.16 |
| P15GA020 | m | Cond. H07V-K 750V 1x2,5 mm2 Cu | 3.03 | 0.55 | 1.67 |
| P15GK270 | u | Cajas de registro y regletas de conexión | 0.2 | 1.5 | 0.30 |
|  |  | Total |  |  | 5.78 |

**E26RTA110** u TELECÁMARA CCD B/N 1/3" 600 LÍNEAS
Precio: 244.89

| Código | Ud | Descripción | Rendimiento | Precio | Importe |
|---|---|---|---|---|---|
| O01OB200 | h | Oficial 1ª electricista | 2.5 | 18.5 | 46.25 |
| O01OB220 | h | Ayudante electricista | 2.5 | 18.9 | 47.25 |
| P23RT020 | u | Telecámara CCD b/n 1/3" 600 lín. (material) | 1 | 151.39 | 151.39 |
|  |  | Total |  |  | 244.89 |

**E26RTA150** u SOPORTE PARA CÁMARAS L= 21-31 cm
Precio: 37.51
Soporte metálico color negro para cámaras de techo y pared, telescópico de 21 a 31 cm de largo. Medida la unidad instalada.

| Código | Ud | Descripción | Rendimiento | Precio | Importe |
|---|---|---|---|---|---|
| O01OB200 | h | Oficial 1ª electricista | 0.25 | 18.5 | 4.63 |
| O01OB220 | h | Ayudante electricista | 0.25 | 18.9 | 4.73 |
| P23RT060 | u | Soporte para cámaras 21-31 cm (material) | 1 | 28.15 | 28.15 |
|  |  | Total |  |  | 37.51 |

**E26RTE130** u VIDEOGRABADOR COLOR EN DISCO DURO 16 CANALES
Precio: 1382.83
Videograbador color en disco duro de 16 canales. Visualización de hasta 400 imágenes/seg. o 16 cámarasx25 img./seg.. Capacidad de grabación de 160 GB ampliable hasta 40HD de 120 GBc/u. Multiplexor Triplex. Marca de agua, control de domos. 1 Canal de audio. Mando de infrarrojos. Sensor de movimiento. Compresión M-JPEG resolución 640x480. Alimentación de 220 V. Medida la unidad instalada.

| Código | Ud | Descripción | Rendimiento | Precio | Importe |
|---|---|---|---|---|---|
| O01OB200 | h | Oficial 1ª electricista | 4 | 18.5 | 74.00 |
| O01OB220 | h | Ayudante electricista | 4 | 18.9 | 75.60 |
| P23RT237 | u | Videograbador color disco duro 16 can. (material) | 1 | 1233.23 | 1233.23 |
|  |  | Total |  |  | 1382.83 |

**E26RTC110** u ÓPTICA FIJA 1/3" VIDEO 4 mm AUTOIRIS
Precio: 162.63
Óptica fija de 1/3" con autoiris vídeo, distancia focal de 4 mm. F 1:1,2. Apertura máxima. Medida la unidad instalada.

| Código | Ud | Descripción | Rendimiento | Precio | Importe |
|---|---|---|---|---|---|
| O01OB200 | h | Oficial 1ª electricista | 1 | 18.5 | 18.50 |
| O01OB220 | h | Ayudante electricista | 1 | 18.9 | 18.90 |
| P23RT140 | u | Óptica fij.1/3"video 4mm.autoiris.F1:1,2 (material) | 1 | 125.23 | 125.23 |
|  |  | Total |  |  | 162.63 |

**E26RTD140** u MONITOR COLOR 19" TFT
Precio: 452.24
Monitor de 19" TFT color, pantalla 337x270 mm, pixels 1024x768, 16,7 millones de colores, alimentación de 220 V. Conexiones de entrada DC, VGA, vídeo compuesto RCA, superVHS, entrada de audio con amplificador y altavoces en peana. Peso 8,22 Kg.

| Código | Ud | Descripción | Rendimiento | Precio | Importe |
|---|---|---|---|---|---|
| O01OB220 | h | Ayudante electricista | 1 | 18.9 | 18.90 |
| P23RT216 | d | Monitor color 19" TFT (material) | 1 | 433.34 | 433.34 |
|  |  | Total |  |  | 452.24 |

**SEÑ01** u ROTULO SALIDA
Precio: 10.39
Rótulo de señalización fotoluminiscente, de identificación de medios de salidas, incluso pequeño material y montaje; según CTE. Medido la unidad instalada.

| Código | Ud | Descripción | Rendimiento | Precio | Importe |
|---|---|---|---|---|---|
| O01OA030 | h | Oficial primera | 0.1 | 18.42 | 1.84 |
| O01OA060 | h | Peón especializado | 0.1 | 17 | 1.70 |
| P23FK270 | u | Señal salida alumin. fotolumi. (material; 29/11/2018) | 1 | 6 | 6.00 |
| WW00300 | u | Material complementario y piezas especiales | 1 | 0.55 | 0.55 |
| WW00400 | u | Pequeño material | 1 | 0.3 | 0.30 |
|  |  | Total |  |  | 10.39 |

**E30VBP0101** ud PLACA CONJUNTO RESIDENCIAL (03/10/2018)
Precio: 10.99

| Código | Ud | Descripción | Rendimiento | Precio | Importe |
|---|---|---|---|---|---|
| O01OA030 | h | Oficial primera | 0.3 | 18.42 | 5.53 |
| mt45rlv010l | u | Letra/número suelto de aluminio para señalización de vivienda, d (material; 03/10/2018) | 1 | 5.46 | 5.46 |
|  |  | Total |  |  | 10.99 |

Claves: placa, construcción, indicador, pared, vivienda, bronce, compuesto, tornillo, envejecer, anclaje

**E30VBP0102** ud PLACA NUMERO DE PLANTA (03/10/2018)
Precio: 6.34

| Código | Ud | Descripción | Rendimiento | Precio | Importe |
|---|---|---|---|---|---|
| O01OA030 | h | Oficial primera | 0.1 | 18.42 | 1.84 |
| mt45rsv030a | u | Rótulo de señalización para la denominación de planta (material; 03/10/2018) | 1 | 4.5 | 4.50 |
|  |  | Total |  |  | 6.34 |

Claves: placa, construcción, indicador, pared, vivienda, bronce, compuesto, tornillo, envejecer, anclaje

**E30VBP010** ud PLACA NOMBRE DE LOCAL (03/10/2018)
Precio: 20.04

| Código | Ud | Descripción | Rendimiento | Precio | Importe |
|---|---|---|---|---|---|
| O01OA030 | h | Oficial primera | 0.1 | 18.42 | 1.84 |
| mt45rsv020a | u | Rótulo de señalización para la denominación de local, con soport (material; 03/10/2018) | 1 | 18.2 | 18.20 |
|  |  | Total |  |  | 20.04 |

Claves: anclaje, bronce, tornillo, compuesto, envejecer, pared, placa, construcción, vivienda, indicador

## Recursos

**M08NM020** h Motoniveladora de 200 CV
Claves: maquinaria, nivel

**M08RN020** h Rodillo vibrante autopropuls.mixto 7 t
Claves: mixto, maquinaria, rodillo, vibración

**M08CA110** h Cisterna agua s/camión 10.000 l
Claves: cisterna, maquinaria, agua

**ME00300** h Pala cargadora
Medidas las horas trabajadas

**P01EM290** m3 Madera pino encofrar 26 mm
Claves: encofrar, pino, madero

**SS00300** u Sumidero sifónico PVC diám. 110 mm
Medida la cantidad útil descargada

**P01AG130** m3 Grava machaqueo 40/80 mm
Claves: grava, machaqueo

**P06BG091** m2 Lámina PE gran troncocónico 20mm
Claves: lámina

**P17VC030** m Tubo PVC evac.serie B junta pegada 50mm
CÓDIGO 1100787
Claves: PVC, tubo

**P17VP030** u Codo M-H 87º PVC evac. j.peg. 50 mm
CÓDIGO 1000082
Claves: PVC, codo

**P17VP190** u Manguito H-H PVC evac. j.peg. 50 mm
CÓDIGO 1001214
Claves: PVC, manguito

**SC00600** m Tubo PVC diám. 125 mm 4 kg/cm2
Medida la longitud útil descargada

**SC01000** m Tubo PVC diám. 200 mm 4 kg/cm2
Medida la longitud útil descargada

**P02ECV100** u Can.c/rej.peatonal PVC gris 500x150x100
29006 A-15
Claves: PVC, peatonal, can, material, gris

**%PM** u Pequeño Material
Claves: material

**M13EM030** m2 Tablero encofrar 22 mm. 4 p
Claves: encofrar, tablero, maquinaria

**P03AM120** m2 Malla 20x20x5 1,564 kg/m2
Claves: malla

**P13TP010** kg Pletina acero 20/8 mm
Claves: pletina, acero

**P03AC090** kg Acero corrugado B 400 S
Claves: corrugado, acero

**P01LT010** u Ladrillo perforado tosco 24x11,5x10 cm
Claves: perforación, ladrillo, tosco

**P01MC040** m3 Mortero cem. gris II/B-M 32,5 M-5/CEM
Claves: mortero, gris

**P01LT033** u Ladrillo acústico 24x11,5x10 cm
Claves: acústico, ladrillo

**P04RW030** m2 Malla mortero
Claves: mortero, malla

**O01OB150** h Oficial 1ª carpintero
Claves: mano, carpintero

**O01OB160** h Ayudante carpintero
Claves: mano, carpintero, ayudante

**P11P10g** m Galce madera maciza. pino 72x30 mm
Claves: pino, galce

**P11T05g** m Tapajuntas madera maciza lacado 72x10 mm
Tapajuntas DM MR lacado 70x10 mm.
Claves: laca, tapajunta

**P11RB040** u Pernio acero 80/95 mm. codillo a.i
Claves: codo, latón, pernio

**P11WP080** u Tornillo ensamble zinc/pavón
Claves: tornillo

**P11RB041** u Sistema de bisagras de vaiven
Claves: codo, latón, pernio

**P12AT030cba** u Ventana.al.lacado/anodizado pract. R.P.T. g.m. 80x265
Claves: blanco

**P12AT030cba2** u Ventana.al.lacado/anodizado pract. R.P.T. g.m. 70x140
Claves: blanco

**P12AT030cba3** u Ventana.al.lacado/anodizado pract. R.P.T. g.m. 55x110
Claves: blanco

**P12AT010cbb11** u P.al.lacado/anodizado fija/osc.g.m. 300x275
Claves: blanco

**E26FJ430N** m Vinilo decorativo
Símbolo Internacional de Accesibilidad de dimensiones de 210 x 210 mm. Fondo azul (Pantone 294) y silueta en blanco. Colocada a una altura de 1,40 m. Medida la unidad instalada.

**P12AT030cba21** u Ventana.al.lacado/anodizado fija. R.P.T. g.m. 0.80x2.75
Claves: blanco

**P12AT010cbb31** u P.al.lacado/anodizado corredera.g.m. 180x275
Claves: blanco

**P12AT010cbb41** u P.al.lacado/anodizado abatible.g.m. 180x275
Claves: blanco

**P12AT010cbb51** u P.al.lacado/anodizado abatible.g.m. 92x275
Claves: blanco

**P12AT030cba17** u Ventana.al.lacado/anodizado oscil. R.P.T. g.m. 100x275
Claves: blanco

**P12AT030cba16** u Ventana.al.lacado/anodizado oscil. R.P.T. g.m. 100x170
Claves: blanco

**P12AT030cba15** u Ventana.al.lacado/anodizado oscil. R.P.T. g.m. 90x140
Claves: blanco

**P12AT030cba24** u Ventana.al.lacado/anodizado oscil. R.P.T. g.m. 90x90
Claves: blanco

**P12AT030cba25** u Ventana.al.lacado/anodizado oscil. R.P.T. g.m. 60x60
Claves: blanco

**P12AT010cbb52** m2 P.al.lacado/anodizado abatible entrada 180x275
Claves: blanco

**P12AT010cbb53** m2 P.al.lacado/anodizado abatible/fijo de entrada.g.m. 141x275
Claves: blanco

**P12AT030cba26** u Ventana.al.lacado/anodizado oscil. R.P.T. g.m. 80x150
Claves: blanco

**P12AT030cba36** u Ventana.al.lacado/anodizado oscil. R.P.T. g.m. 55x110
Claves: blanco

**P12AT010cbb71** u P.al.lacado/anodizado abatible.y fijo g.m. 310x275
Claves: blanco

**IF92972** m Tubo corrugado p/polietileno diam. 16 mm
Medida la longitud útil descargada

**IF92973** m Tubo corrugado p/polietileno diam. 20 mm
Medida la longitud útil descargada

**IF92976** m Tubo corrugado p/polietileno diam. 40 mm
Medida la longitud útil descargada

**IF92974** m Tubo corrugado p/polietileno diam 25 mm
Medida la longitud útil descargada

**IF92975** m Tubo corrugado p/polietileno diam. 32 mm
Medida la longitud útil descargada

**IF92977** m Tubo corrugado polietileno. 50 mm
Medida la longitud útil descargada

**P32M0501** u Revisión para certificaado
Claves: ensayo, soldadura

**IN00600** m2 Captador solar plano tubo de vacío
Medida la superficie interior útil descargada

**SA00700** m2 Tapa de hormigón armado con cerco
Medida la superficie útil descargada

**IN00320** u Bomba circuladora en sist. solares, 10 Bars, 110 ºC
Medida la cantidad útil descargada

**IN00595** u Manómetro lectura 0-10bar cuerpo plástico
Medida cantidad útil descargada

**IN00580** u Válvula equilibrado y cierre 1"
Medida cantidad útil descargada

**IF30630** u Válvula esfera Ø 1" (22/25 mm)
Medida la cantidad útil descargada

**IF31100** u Válvula retención Ø 1" (22/25 mm)
Medida la cantidad útil descargada

**IN00310** u Bomba circuladora en sist. solares, 5 Bars, 110 ºC
Medida la cantidad útil descargada

**IN002601** u Intercambiador inox. desmonta placas, potencia 16 KW
Medida la cantidad útil descargada

**IN05900** u TERMÓMETRO VERTICAL VAINA LATÓN 1/2"
Medida cantidad útil descargada

**IN000301** u Acumulador solar sin serpentín de capacidad 1500 l
Medida la cantidad útil descargada

**IN00165** u Interacumulador solar con serpentín desmontable de capacidad 500
Medida la cantidad útil descargada

**IN00503** u Vaso expansión 8L presión máx. 8 bar
Medida cantidad útil descargada

**IN00507** u Vaso expansión 60L presión máx. 10 bar
Medida cantidad útil descargada

**IN005091** u Vaso expansión 200L presión máx. 10 bar
Medida cantidad útil descargada

**IN00350** u Centralita sist. solar, 2 entradas 1 salida
Medida la cantidad útil descargada

**IF30640111** u Válvula mezcladora termostática 1 1/4" (28/32 mm)
Medida la cantidad útil descargada

**IC082001** u Bomba recirculación 250 l/h Y 2,5 m.c.a. agua caliente
Medida la cantidad útil descargada

**IC1440011** u Caldera condensación mural gas 2,2-15kW
Medida la cantidad útil descargada

**IC24900** m Conducto evacuación humos
Medida la longitud útil descargada

**IC163001** u Gestor cascada para calderas murales de gas
Medida la cantidad útil descargada

**IF28300** m Tubo cobre diám. 20/22 mm
Medida la longitud útil descargada

**IF28400** m Tubo cobre diám. 26/28 mm
Medida la longitud útil descargada

**XT00900** m Coquilla esp. elast. poliet. 0,040 W/mºC 28x10 mm diám. x esp
Medida la longitud útil descargada

**IF30640** u Válvula esfera Ø 1 1/4" (28/32 mm)
Medida la cantidad útil descargada

**P18IB041** u Inodoro tanque bajo
Ref.: 341780..0 + 801780..4
Claves: blanco, inodoro

**P17XT030** u Válvula de escuadra de 1/2" a 1/2"
CÓDIGO: AC02606
Claves: escuadra, válvula

**P18GW040** u Latiguillo flex.20cm.1/2"a 1/2"
Claves: latiguillo

**P18M130** u Inodoro minusválido t.bajo 4 fijac.suelo
Claves: inodoro, suelo, minusválido

**P18LE020** u Lavabo 51x39,5 cm c/sujeccion blanco
Neo Selene. Ref.: 322307..0
Claves: lavabo, blanco

**P18GL030** u Grifo monobloc lavabo cromo s.n
BRAVA. Ref.: 5A3130C00
Claves: grifería, monobloc, lavabo, cromo

**P17SV100** u Válvula p/lavabo-bidé de 32 mm. c/cadena
s-35
Claves: válvula

**P18M010** u Lavabo minusv.c/apoyo anat.codos
PRESTO
Claves: codo, lavabo

**P18GL160** ud Grifo mezcl.caño ext.p/gerontológica cromo
Claves: cromo, exterior, grifería, caño

**P18LP120** u Lavabo 63x50cm c/pedestal blanco
Dama Retro. Ref.: 320322..1 + 331325..1
Claves: blanco, lavabo

**P18GL070** u Grifo monomando lavabo cromo s.n
VICTORIA. Ref.: 5A3125C00
Claves: grifería, cromo, lavabo, monomando

**P18DA010** u Plato ducha acrílico 75x75 bl. c/desagüe
Easy-STA. Ref.: 276079..0
Claves: ducha, acrílico

**P18GD060** u Monomando ext. ducha telf. cromo s.m
MONODIN. Ref.: 5A2007C00
Claves: exterior, ducha, cromo, monomando

**P17SV010** u Válvula p/ducha sal.horiz.50mm
Sifones desagües S-28
Claves: sal, desagüe, válvula, sifón

**P18CM100** u Encimera mármol 900x525mm c/anclajes
Colecciones de baño, mod. América. Ref.: 858151000
Claves: mármol, encimera, arabescato

**P18CD011** u Asiento abatible ducha nylon/Al
Claves: ducha, abatible, asiento

**P18WV010** u Vertedero porc.c/rejilla 50x42cm blanco
Garda. Ref.: 371055000
Claves: blanco, vertedero

**P18GF030** u Grifo mezcl.pared fregadero cromo s.n
BRAVA. Ref.: 5A7730C00
Claves: fregadero, grifería, pared, cromo

**P17SV070** u Válv.gigante inox.p/fregad. 40mm
Claves: inoxidable, válvula

**P18CB270** u Barra apoyo a.inox. pared-suelo 80/85cm
Claves: apoyo, inoxidable, barra

**O01OB200** h Oficial 1ª electricista
Claves: electricidad

**O01OB210** h Oficial 2ª electricista
Claves: electricidad, mano

**P15GB010** m Tubo PVC corrugado M 16/gp5
Claves: tubo, corrugado, PVC

**P15GK050** u Caja mecanismo empotrar enlazable
Claves: enlace, caja, empotrable

**IE11000** u Interruptor sencillo
Medida la cantidad útil descargada

**P15MND021** ud Conmutador
Claves: conmutador

**P15MND091** ud Base ench. schuko t tierra lateral
Claves: base, schuko

**IE11500** u Pulsador
Medida la cantidad útil descargada

**IE13200** u Zumbador antiparasitario
Medida la cantidad útil descargada

**P22TJ010** u Inspección y comprobación técnica
Claves: comprobación, material, técnica, inspección

**P22TJ020** u Exp. certificado/boletín de instalación
Claves: especial, material

**IC42100** m CIinta textil de 63 mm de anchura aluminizada
Medida la cantidad útil descargada

**XT11600** m2 Panel rígido fibra de vidrio 25 mm ESP. 70 kg/m3 cara protegida
Medida la superficie útil descargada

**IF00400** u Armario metálico 1,30x0,60 m
Medida la cantidad útil descargada

**IV02401** m Cable telefónico 1 par
Medida la longitud útil descargada

**PA00600** kg PINTURA ELASTÓMERA ACRÍLICA LISA
Medido el peso útil descargado

**PP00100** kg PIintura plástica
Medido el peso útil descargado

**PW00100** l Diseolvente
Medido el volumen útil descargado

**A06T050** h GRÚA TORRE 40 m FLECHA, 1000 kg
Alquiler de grúa torre de 40 m. de flecha y 1.000 kg. de carga en punta, incluyendo cimentación, montaje, desmontaje y medios auxiliares.
Claves: punta, desmontable, grúa, torre, flecha, carga, montaje, medio, auxiliar, cimiento, alquiler

**M02GT002** h Grúa pluma 30 m./0,75 t
Claves: pluma, grúa, maquinaria

**M13CP105** u Puntal telesc. normal 3 m
Claves: puntal, maquinaria

**O01OB025** h Oficial 1ª gruísta
Claves: mano
